# Anbau Mensa Grundschule Essenheim
Angebotsaufforderung (GAEB 90, DA83)
DV-Nummer: 36/25
Währung: EUR
Auftraggeber: Verbandsgemeinde Nieder- Olm, Pariser Straße 110, 55268 Nied

## LV Elektrotechnik
Datum: 30.09.26

*Hinweis*
Allgemeine Baubeschreibung

Bei dem Bauvorhaben handelt es sich um den Neubau
einer Mensa für die Grundschule Essenheim.
Der Neubau wird als Anbau an den bestehenden
Gebäudekomplex der Grundschule errichtet.

Der aus 2 Gebäudeteilen, Verbindungsbau mit
Erschließungsfluren zum Bestand und teilunterkellertes,
eingeschossiges Hauptgebäude mit Mensa, Küche,
Treppenhaus, WCs und Haustechnik bestehende
Komplex wird in Stahlbeton- und Massivholzbauweise auf
Basis von Brettsperrholzelementen erstellt.

Das Hauptgebäude ist mit seinem UG in den Hang
eingeschoben, während der Verbindungsbau als
zweigeschossiger Gebäudeteil zwischen Anbau und
Bestand vermittelt.

Das Gebäude erhält ein ziegelgedecktes Satteldach in
Holzbauweise während der Verbindungsbau ein
Flachdach erhält. Die Mensa stellt sich als
eingeschossiger Saal dar, mit einer maximalen Raumhöhe
bis in
den First des offenen Dachraum von ca. 5,30m. Die
Satteldachkonstruktion wird durch
Bretsperrholzelemente auf einem Stahlbetonrahmen
gehalten.

Der hinter dem Speisesaal liegende Bereich beinhaltet
Küche und Nebenräume sowie Sanitär- und
Umkleidebereiche. Im Dachraum darüber befinden sich
die Technik mit Zu- und Abluftleitungen.,
Elektrotrassen usw..

Im Untergeschoss befinden sich der Haustechnikraum mit
den Lüftungsanlagen, Wärmeerzeugung und
-verteilung sowie der Hausanschluss. Daneben liegen
hier die WC-Räume für die Mensa und das TRH.
Alle Gebäudeteile mit Ausnahme des Dachraumes können
barrierefrei erschlossen werden.

Vom Schulhof aus gelangt man ebenerdig direkt in die
Mensa, vom Bestandsgebäude aus ist dies über den
Verbindungsbau im UG und EG möglich. Ein weiterer
Zugang von außen befindet sich straßenseitig im UG.
Im Hauptgebäude verbindet ein Aufzug UG und EG.

Bestand, Verbindungsbau und neuer Anbau bilden einen
dreiseitig gefassten Innenhof, der sich mit Sitz- und
Treppenstufen sowie höhenmäßig abgestuften Grünflächen
vom EG-Niveau zum UG entwickelt.

Die Fassaden erhalten ein Wärmedämm-Verbundsystem aus
mineralischem Dämmstoff. Der
Verbindungsbau erhält als äußeren Abschluss über seine
gesamte Länge eine Pfosten-Riegel-Konstruktion.

Angaben zur Örtlichkeit

Anschrift der Baustelle:
Münchhofpforte 20
55270 Essenheim

Lage des Grundstücks:

Das Grundstück befindet sich in Essenheim Neubaugebiet
Domherrngärten im Geltungsbereich des
Bebauungsplans "Grunbdschule Urplan" und hat eine fast
rechteckige Form. Drei der vier Grundstücksseiten
sind fast über die gesamte Länge grenzständig bebaut.
Es bestehen an zwei der vier Seiten beengte
Zufahrtsmöglichkeiten mit geringen Radien für
Fahrzeuge über bestehende Fuß-/Fahrwege.

Die Liegenschaft ist über die Straße Münchhofpforte
erreichbar.
Anzahl und Höhe der geplanten Geschosse:
Teilunterkellert, Erdgeschoss
Besondere Umstände: Bestehende Schulbebauung

Zufahrtmöglichkeiten:

Das Grundstück wird über eine seitliche Stichstraße
der Straße Münchhofpforte erschlossen. Weitere
Angaben können dem Baustelleneinrichtungsplan
entnommen werden.
Es ist sinnvoll, sich die Örtlichkeit im Vorfeld
anzuschauen.

Baubeschreibung

Im Zuge des Neubaus der Mensa werden die
elektrotechnischen Anlagen der Kostengruppen 440 und
450
entsprechend der schulischen Nutzung neu errichtet.
Die Maßnahmen umfassen im Wesentlichen die
Energieversorgung und -verteilung, allgemeine Elektro-
und Steckdoseninstallationen, Beleuchtungsanlagen,
Kommunikations- und Netzwerktechnik sowie
Verkabelungen und Schnittstellen zu den technischen
Anlagen
der Heizungs-, Lüftungs-, Sanitär- und Küchentechnik.

Das Kellergeschoss einschließlich der Decke über dem
Kellergeschoss wird in Massivbauweise ausgeführt.
Das Erdgeschoss erhält in wesentlichen Bereichen
Brettsperrholzwände; die Decke über dem Erdgeschoss
wird als Holzkonstruktion hergestellt. Die
elektrotechnische Installation wird entsprechend der
jeweiligen
Bauweise in den vorgesehenen Installationszonen,
Installationsschlitzen, Leerrohren und Trassen
ausgeführt.

Neben den Neuinstallationen bestehen verschiedene
Schnittstellen zu den elektrotechnischen Anlagen des
Bestandsgebäudes. Hierzu zählen insbesondere die
Einbindung der bestehenden Stromversorgung in die
neue Niederspannungshauptverteilung, die Erweiterung
und Anbindung der bestehenden
Netzwerkinfrastruktur sowie erforderliche
Verkabelungsarbeiten für bestehende bzw. durch
Drittgewerke zu
erweiternde technische Anlagen.

Baustelleneinrichtung

Materiallagerung und Aufstellen von Baucontainern
erfolgt nur nach vorheriger Absprache und Genehmigung
durch die örtliche Bauüberwachung innerhalb der
ausgewiesenen Baustelleneinrichtungsfläche. Für die
Baustelleneinrichtung sämtlicher Gewerke steht sehr
begrenzt Fläche zur Verfügung; die Materiallagerung ist
nur für den unmittelbaren kurzfristigen Bedarf
gestattet.

Vom AG werden keine Aufenthalts und Lagerräume
bereitgestellt. Die Kosten für die eigene
Bereitstellung
und Vorhaltung sind in die EPs mit einzukalkulieren.
Es sind bei Bedarf stapelbare Container einzusetzen,
inkl. evtl. erforderlicher Treppengerüste und
Lastverteilungsmaßnahmen.

Materiallagerung

Die Baustelleneinrichtungsfläche, ausgenommen von der
Container-Aufstellfläche, wird mit einem 2,00 m
Zaun eingezäunt. Der AN hat dafür Sorge zu tragen,
dass Tore und Gebäudezugänge außerhalb der
normalen Arbeitszeit verschlossen sind.

Transportmittel

Zum Transport aller in nachstehenden Titeln
beschriebenen Positionen, soweit nicht separat
erfasst,  hat der
AN während seiner Montagezeit die erforderlichen
Transportmittel einschließlich Hebezeuge zu stellen.

Der Transport der Komponenten erfolgt über die
Treppenhäuser innerhalb des Gebäudes.
Fahrzeuge können teilweise bis an das Gebäude anfahren.

Angaben zur Baustelle

Auf dem Grundstück stehen begrenzte Lagerflächen zur
Verfügung, das Material soll am Einsatzort gelagert
werden.

Die Montage findet parallel zwischen den Gewerken
Heizung, Lüftung, Sanitär, Elektro und Küchentechnik
statt. es ist zu berücksichtigen, dass mehrere Gewerke
tätig sein können. Insbesondere während der
Endausbauphase.

Der Auftragnehmer hat seine Leistung hiernach
auszurichten.

Besondere Belastungen

Der AN ist verpflichtet, die Lärmemissionen der
Baugeräte u. -maschinen auf ein mögliches Mindestmaß zu
beschränken. Hierbei sind die allgemeinen
Verwaltungsvorschriften zum Schutz gegen Baulärm (AVV
Baulärm) in der neuesten Fassung, sowie die neuesten
Lärmschutzverordnungen und die örtlichen
Vorschriften zu beachten.

Verkehrsverhältnisse auf der Baustelle

Das Befahren des Baufeldes ist ausschließlich zum An-
und Abtransport von Material gestattet. Dauerhaftes
Parken (weder LKW noch PKW) ist weder im Baufeld noch
im Zufahrtsbereich gestattet.
Die Baustelle ist ebenerdig zu erreichen.

Den ausführenden Firmen werden Flächen zur Ladung und
Lagerung nach Möglichkeit und Kapazität bis auf
Widerruf zur Verfügung gestellt. Die Abladefläche ist
binnen 24 Stunden zu räumen.
Die Anlieferung an die Baustelle erfolgt über die
Erschließungsstraße.

Nutzbarkeit von Transporteinrichtungen

Alle Baustellentransporte, auch vertikal, sind vom
Auftragnehmer in eigener Regie durchzuführen und bei
Erfordernis mit den anderen Baubeteiligten
abzustimmen, falls vorhandene Fördermittel und
Hebezeuge
mitbenutzt werden sollen. Der Auftraggeber gewährt
Unterstützung im Rahmen seiner Pflichten.

Zur Mitbenutzung überlassene Räume und Flächen

Der Auftraggeber stellt für den Auftragnehmer
kostenlos im Rahmen der baustellenbedingten und aus den
Vergabeunterlagen ersichtlichen technischen
Möglichkeiten den für die Baustelleneinrichtung
erforderlichen
Platz rechtsmängelfrei zur Verfügung.

Die Kosten für die Ausstattung der Tagesunterkünfte
für den eigenen Bedarf sind in die Preise einzurechnen.
Für den Verschluss von Lager- und Arbeitsplätzen sowie
evtl. bereitgestellter Räume hat der Auftragnehmer
selbst zu sorgen.

Durch die Benutzung von Räumen als Unterkunft oder
Baustofflager dürfen die Arbeiten anderer Gewerke
nicht behindert werden. Die Lagerung feuergefährlicher
Stoffe bedarf einer ausdrücklichen Zustimmung der
Bauleitung. Nach Aufforderung durch den Auftraggeber
sind benutzte Räume innerhalb von drei Werktagen
besenrein zu räumen.

Baustellenreinigung

Jeder Auftragnehmer ist für seinen Abfall bzw. die
Abfallentsorgung verantwortlich und garantiert auch die
Einhaltung der Ordnung/Sauberkeit in seinem Bereich
der Baustelle.

Der Auftragnehmer verpflichtet sich, dieser
Reinigungspflicht täglich nachzukommen. Kommt der
Auftragnehmer seiner Verpflichtung zur Reinigung der
Baustelle schuldhaft trotz Aufforderung durch die
Objektüberwachung nicht nach, so ist der Auftraggeber
berechtigt, für die Reinigung der Baustelle einen
Dritten zu beauftragen und die Kosten hierfür dem
Auftragnehmer im Rahmen der Abrechnung in Abzug zu
bringen. Dies gilt auch für die Räumung und Reinigung
der Baustelle nach Abschluss der Leistungen.

*Hinweis*
Ausführungsunterlagen

0.1 Die bauseits 1fach zur Verfügung gestellten
Ausführungspläne und techn.
  Berechnungen sind vom Auftragnehmer zu prüfen.
  Eventuelle Beanstandungen sind dem Bauherrn vor
Baubeginn schriftlich mitzuteilen.

0.2 Planunterlagen und Berechnungen, die der
Auftragnehmer herstellt, sind dem Bauherrn vor
Baubeginn
zur Genehmigung vorzulegen. Der Auftragnehmer wird
hierdurch jedoch nicht von seiner Haftung befreit.

0.3 Gemäß VOB Teil B Paragraph 3 Ausführungsunterlagen
Ziffer 5 und Paragraph 4 Ausführung Ziffer 2
sind Werkszeichnungen ohne Aufforderung vorzulegen.
Materialbestellungen beziehen sich im Weiteren immer
auf freigegebene Unterlagen.
Für Fehlbestellungen haftet der Auftragnehmer.

*Hinweis*
Arbeits-Datenliste

Die Arbeits-Datenliste enthält nur die vom
Auftragnehmer zu bearbeitenden Tätigkeiten in ihrer
zeitlichen
Reihenfolge.
Diese Fristen und Termine kennzeichnen Arbeitstage.
Arbeitstage sind alle Tage, die nicht Samstage,
Sonntage oder gesetzliche Feiertage sind.

Arbeits-Aktivitäten Tage Start Ende
-------------------------------------------------
siehe Bauzeitenplan des Architekten

1. Rahmenfristen

Die Rahmenfristen sind keine Vertragsfristen.
Sie geben lediglich den ungefähren Zeitraum der
Ausführung an. Eine Verschiebung der Rahmenfristen
berechtigt nicht zu Nachforderungen.

2. Einzelfristen

Die Einzelfristen sind Vertragsfristen. Die nach
Arbeitstagen angegebenen Einzelfristen (s. Datenliste)
werden vor der Vergabe in der Koordinierungsphase mit
den in die engere Wahl genommenen Bietern
abgestimmt. Im Bedarfsfalle können die Einzelfristen
vor Vertragsabschluss geändert werden.

3. Bauzeitenplan

Für den jeweiligen Beginn und das Ende der
Einzelfristen gilt der Bauzeitenplan, der vom
Auftraggeber
aufgestellt und erforderlichenfalls fortgeschrieben
wird. Die Berichtigungen werden dem Auftragnehmer
mitgeteilt. Der neue Fristbeginn ist vom Auftragnehmer
auf jeden Fall einzuhalten, sofern ihm die
Berichtigung spätestens am 10. Arbeitstag vor
demselben mitgeteilt wurde.
Bei verspäteter Benachrichtigung ist die Ausführung
spätestens innerhalb von 10 Arbeitstagen zu beginnen.

3.1
Der Auftragnehmer ist verpflichtet die zu Beginn oder
im Laufe einer Tätigkeit erforderlichen, noch nicht
erfüllten Voraussetzungen (pro Baueinheit, evtl. pro
Geschoß) jeweils 10 Arbeitstage vor Beginn der
Vertragsfristen schriftlich dem Auftraggeber oder der
örtlichen Bauleitung mitzuteilen.
Damit wird die Möglichkeit geschaffen, rechtzeitig
Gegenmaßnahmen zu ergreifen, so dass der
Arbeitsfortschritt nicht unterbrochen werden muss.

*Hinweis*
Besondere Vertragsbedingungen

1. Einheitspreise und Ausführung in Teilmengen

Die angebotenen Einheitspreise gelten für die
Ausführung der in den einzelnen Positionen
beschriebenen
Leistungen unter Berücksichtigung der in den
Vertragsunterlagen dargestellten örtlichen und
technischen
Randbedingungen.

Aus den im Leistungsverzeichnis angegebenen Mengen
ergibt sich kein Anspruch darauf, die jeweiligen
Gesamtmengen in einem zusammenhängenden Arbeitsgang
ausführen zu können.

Die ausgeschriebenen Leistungen können entsprechend
dem Bauablauf und Baufortschritt in mehreren
Teilabschnitten bzw. Teilmengen zur Ausführung kommen,
soweit dies aus den Vertragsunterlagen und dem
vorgesehenen Bauablauf erkennbar ist.

Die Abrechnung erfolgt nach den vertraglichen
Regelungen und den tatsächlich ausgeführten bzw.
abrechenbaren Mengen.

2. Änderungen und zusätzliche Leistungen

Änderungen gegenüber den Vertragsunterlagen sowie
zusätzliche Leistungen sind vor ihrer Ausführung dem
Auftraggeber bzw. der Fachbauleitung anzuzeigen und
entsprechend den vertraglichen Regelungen
abzustimmen.

Die Vergütung geänderter oder zusätzlicher Leistungen
richtet sich nach den vertraglichen Vereinbarungen
und den einschlägigen Bestimmungen der VOB/B.

Eigenmächtig ausgeführte Abweichungen von den
Vertragsunterlagen begründen keinen automatischen
Vergütungsanspruch.

3. Aufmaß

Soweit Leistungen nach Aufmaß abzurechnen sind, sind
die tatsächlich ausgeführten Mengen
nachvollziehbar und prüffähig zu ermitteln. Die
Aufmaßunterlagen sind eindeutig den jeweiligen
Positionen
des Leistungsverzeichnisses zuzuordnen.

Die Aufmaße sind dem Auftraggeber bzw. der Bauleitung
rechtzeitig und vor Einreichung der zugehörigen
Abschlagsrechnung zur Prüfung vorzulegen.

Auf Verlangen des Auftraggebers bzw. der Bauleitung
sind die Aufmaße gemeinsam mit dem Auftragnehmer
vor Ort festzustellen. Der Auftragnehmer hat die
gemeinsame Aufmaßnahme rechtzeitig anzumelden und
einen entsprechenden Termin abzustimmen.

Aufmaße für Leistungen, die durch den weiteren
Baufortschritt verdeckt oder später nicht mehr bzw.
nur mit
unverhältnismäßigem Aufwand feststellbar sind, sind
vor dem Verdecken der Leistungen zur gemeinsamen
Feststellung anzumelden.

Die Aufmaßunterlagen müssen Art, Umfang und örtliche
Zuordnung der ausgeführten Leistungen eindeutig
erkennen lassen. Soweit erforderlich, sind hierzu
ergänzende Skizzen, Planmarkierungen, Maßketten oder
sonstige geeignete Nachweise beizufügen.

Abschlagsrechnungen sind auf Grundlage der zuvor zur
Prüfung vorgelegten bzw. gemeinsam festgestellten
Aufmaße aufzustellen.

Die vertraglichen und gesetzlichen Regelungen
hinsichtlich Prüfung, Fälligkeit und Zahlung von
Abschlags-
und Schlussrechnungen bleiben hiervon unberührt.

3.1 Getrennte Kostenzuordnung der Leistungsbereiche

Das Leistungsverzeichnis ist zur getrennten
Kostenerfassung und Abrechnung in die Leistungsbereiche
Neubau, Bestand sowie Verbindungsgang /
Barrierefreiheit gegliedert.

Die im Leistungsverzeichnis angegebenen Mengen wurden
auf Grundlage des zum Zeitpunkt der
Ausschreibung vorliegenden Planungsstandes den
jeweiligen Leistungsbereichen zugeordnet.

Soweit eine abschließende Zuordnung einzelner
Leistungen zum Zeitpunkt der Ausschreibung noch nicht
möglich ist, insbesondere bei Bohrungen, Durchbrüchen
und vergleichbaren nach tatsächlicher Ausführung
abzurechnenden Leistungen, erfolgt die endgültige
Zuordnung auf Grundlage der tatsächlich ausgeführten
und nachgewiesenen Mengen.

Der Auftragnehmer hat die Aufmaße getrennt nach den
vorgenannten Leistungsbereichen zu führen und
eindeutig zu kennzeichnen. Aus den Aufmaßunterlagen
müssen sowohl die zugehörige LV-Position als auch
der jeweilige Leistungsbereich und die örtliche Lage
der ausgeführten Leistung eindeutig hervorgehen.

Ergeben sich im Zuge der Ausführung gegenüber den
ausgeschriebenen Mengen Verschiebungen zwischen
den Leistungsbereichen, sind diese entsprechend der
tatsächlichen Ausführung in den Aufmaßen
abzubilden. Die Abrechnung erfolgt auf Grundlage der
tatsächlich ausgeführten und dem jeweiligen
Leistungsbereich zugeordneten Mengen.

Eine mehrfache Abrechnung derselben Leistung in
unterschiedlichen Leistungsbereichen ist
ausgeschlossen.

4. Bohr-, Schlitz- und Befestigungsarbeiten

Soweit Bohr-, Schlitz- und Befestigungsarbeiten
Bestandteil der jeweiligen ausgeschriebenen Leistung
sind,
sind diese mit geeigneten Geräten und unter Verwendung
einer wirksamen Staubabsaugung auszuführen.

Angrenzende und bereits fertiggestellte Bauteile und
Oberflächen sind gegen Beschädigung und
Verschmutzung zu schützen.

Erforderliche Schutz- und Abdeckmaßnahmen im
unmittelbaren Arbeitsbereich, insbesondere mittels
geeigneter Folien, Vliese oder vergleichbarer
Schutzmaterialien, sind bei den Einheitspreisen der
betreffenden Leistungen zu berücksichtigen, soweit sie
nach den Regelungen der VOB/C Nebenleistungen
darstellen bzw. nicht gesondert ausgeschrieben sind.

Beschädigungen und Verschmutzungen, die durch Arbeiten
des Auftragnehmers verursacht werden, sind
durch diesen fachgerecht zu beseitigen.

5. Befestigungs- und Hilfsstoffe

Für die Befestigung und Montage von Leitungen,
Installationsgeräten, Geräte- und Abzweigdosen sowie
sonstigen Betriebsmitteln sind für den jeweiligen
Untergrund geeignete und zugelassene Befestigungs- und
Hilfsstoffe zu verwenden.

Die eingesetzten Materialien müssen mit dem jeweiligen
Untergrund sowie den bauphysikalischen,
brandschutztechnischen und konstruktiven Anforderungen
verträglich sein.

Soweit Befestigungs- und Kleinmaterial nach den
einschlägigen ATV als Nebenleistung zur jeweiligen
Leistung gehört und im Leistungsverzeichnis nicht
gesondert ausgeschrieben ist, ist dieses in die
jeweiligen
Einheitspreise einzukalkulieren.

*Hinweis*
Zusätzliche Technische Vertragsbedingungen

Vorbemerkungen zum Leistungsverzeichnis
Elektrotechnische Anlagen

Für die Ausführung der ausgeschriebenen Leistungen
gelten die einschlägigen Gesetze, Verordnungen,
technischen Regeln, Normen und Bestimmungen in der
jeweils vertraglich maßgebenden Fassung.

Insbesondere sind zu beachten:

die einschlägigen Normen der Reihe DIN VDE 0100,
insbesondere DIN VDE 0100-600,
DIN VDE 0105-100,
die einschlägigen Bestimmungen für
Sicherheitsbeleuchtungs- und Rettungszeichenanlagen,
soweit für
die ausgeschriebenen Anlagen zutreffend,
die einschlägigen Bestimmungen für Erdungs- und
Blitzschutzanlagen, soweit Bestandteil der
ausgeschriebenen Leistungen,
die Technischen Anschlussbedingungen (TAB) und
sonstigen Vorgaben des zuständigen Netzbetreibers,
die einschlägigen Unfallverhütungsvorschriften und
Regeln der gesetzlichen Unfallversicherung,
die einschlägigen bauordnungsrechtlichen Vorschriften
des Landes Rheinland-Pfalz,
die allgemein anerkannten Regeln der Technik sowie
die VOB/C einschließlich der für die jeweiligen
Leistungen einschlägigen Allgemeinen Technischen
Vertragsbedingungen (ATV).

1. Allgemeine Anforderungen an die Ausführung

Die elektrotechnischen Anlagen sind entsprechend den
Vertragsunterlagen, den freigegebenen
Ausführungsunterlagen sowie den einschlägigen
technischen Regeln vollständig, fachgerecht und
betriebsbereit herzustellen.

Vor Beginn der Arbeiten sind die für die Ausführung
maßgebenden örtlichen Verhältnisse und Schnittstellen
mit anderen Gewerken zu prüfen.

Erkennbare Unstimmigkeiten, fehlende Angaben oder
Widersprüche zwischen Leistungsverzeichnis, Plänen
und sonstigen Vertragsunterlagen sind dem Auftraggeber
bzw. der Fachbauleitung unverzüglich mitzuteilen.

Erforderliche Abstimmungen mit anderen Gewerken sind
rechtzeitig durchzuführen.

2. Prüfungen der elektrischen Anlage durch den
Auftragnehmer

Der Auftragnehmer hat die von ihm errichteten
elektrischen Anlagen vor der erstmaligen Inbetriebnahme
entsprechend den einschlägigen DIN-VDE-Bestimmungen,
insbesondere DIN VDE 0100-600, zu prüfen.

Die erforderlichen Besichtigungen, Erprobungen und
Messungen sind durchzuführen und nachvollziehbar zu
dokumentieren.

Die Prüfprotokolle sind spätestens zur Abnahme
vollständig und prüffähig vorzulegen.

Die Dokumentation muss insbesondere, soweit für die
jeweilige Anlage zutreffend, enthalten:

Prüf- und Messprotokolle der elektrischen Anlage,
Ergebnisse der Prüfung der Schutzmaßnahmen,
Messwerte der Isolationswiderstände,
Ergebnisse der Durchgängigkeit der Schutzleiter und
Schutzpotentialausgleichsleiter,
Ergebnisse der Prüfung von
Fehlerstrom-Schutzeinrichtungen,
Ergebnisse der erforderlichen Schleifenimpedanz-,
Netzimpedanz- und sonstigen
Schutzmaßnahmenprüfungen,
Funktionsprüfungen der installierten Anlagen und
Einrichtungen sowie
gegebenenfalls Prüf- und Inbetriebnahmeprotokolle
besonderer elektrotechnischer Anlagen.

Die Prüfungen sind mit geeigneten und entsprechend den
einschlägigen Anforderungen betriebenen Mess-
und Prüfgeräten durchzuführen.

3. Revisions- und Bestandsunterlagen

Der Auftragnehmer hat für die von ihm ausgeführten
Anlagen vollständige Revisionsunterlagen zu erstellen
und dem Auftraggeber entsprechend den Vorgaben des
Leistungsverzeichnisses zu übergeben.

Die Revisionsunterlagen müssen den tatsächlich
ausgeführten Zustand der Anlagen wiedergeben.

Hierzu gehören insbesondere, soweit zutreffend:

Revisionspläne der elektrotechnischen Anlagen,
Kabel- und Leitungswege sowie wesentliche
Trassenführungen,
Stromkreis- und Betriebsmittelkennzeichnungen,
Kabel- und Leitungsangaben einschließlich
Querschnitten,
Stromlauf- und Schaltpläne,
Verteilerpläne und Stromkreisverzeichnisse,
Klemmen- und Anschlusspläne,
Anlagen- und Betriebsmitteldokumentationen,
Bedienungs- und Wartungsunterlagen,
Prüf- und Messprotokolle,
Inbetriebnahme- und Funktionsprüfprotokolle sowie
erforderliche Konformitäts-, Errichter- und
Fachunternehmererklärungen.

Die Revisionsunterlagen sind mit den tatsächlich
ausgeführten Anlagen abzugleichen.

4. Prüfung durch Prüfsachverständige

Sachverständigenprüfung

Der Auftragnehmer (AN) hat die erforderliche Prüfung
der elektrotechnischen Anlagen durch einen hierfür
qualifizierten bzw., soweit öffentlich-rechtlich
erforderlich, anerkannten Prüfsachverständigen
eigenständig zu
veranlassen und zu koordinieren.

Die Beauftragung und Vergütung des Sachverständigen
einschließlich der nachfolgend beschriebenen
Leistungen erfolgt über eine gesonderte Position des
Leistungsverzeichnisses. Die hierfür anfallenden
Kosten sind nicht in die Einheitspreise der übrigen
Positionen einzukalkulieren.

Der AN hat bei der Planung, Koordination und
Durchführung der Sachverständigenprüfung den für die
Baumaßnahme jeweils maßgebenden Bauzeiten- und
Terminplan einschließlich der im Bauablauf
abgestimmten und dem AN bekannt gegebenen
Fortschreibungen zu berücksichtigen.

Die Sachverständigenprüfung ist durch den AN
eigenständig so rechtzeitig zu terminieren und
vorzubereiten,
dass festgestellte Mängel und offene Punkte innerhalb
des vorgesehenen Bauablaufs beseitigt sowie
erforderliche Nachprüfungen durchgeführt werden
können, ohne die vorgesehene Inbetriebnahme und
Übergabe der Anlagen an den Bauherrn bzw. Nutzer zu
beeinträchtigen.

Änderungen bzw. Fortschreibungen des Bauzeiten- und
Terminplans sind bei der weiteren Koordination der
Sachverständigenprüfung entsprechend zu
berücksichtigen.

Das abschließende Prüfprotokoll ist dem Auftraggeber
und der Bauüberwachung unverzüglich nach Erhalt
vorzulegen.

Revisions- und Prüfunterlagen

Der AN hat die für die Sachverständigenprüfung
erforderlichen Unterlagen vollständig und prüffähig
zusammenzustellen.

Die Revisionsunterlagen sind der Bauüberwachung
mindestens 10 Arbeitstage vor dem vorgesehenen
Termin der Sachverständigenprüfung digital zur
stichprobenartigen Prüfung vorzulegen.

Die für die Sachverständigenprüfung erforderlichen
Unterlagen und Nachweise sind dem Sachverständigen
rechtzeitig vor dem Prüftermin zur Verfügung zu
stellen.

Am Tag der Prüfung sind die vollständigen Unterlagen
zusätzlich 1-fach in Papierform bereitzuhalten, soweit
vom Sachverständigen bzw. Auftraggeber keine
abweichende Vorgabe erfolgt.

Die vorherige stichprobenartige Prüfung der Unterlagen
durch die Bauüberwachung entbindet den AN nicht
von seiner Verantwortung für deren Vollständigkeit und
Richtigkeit.

Koordination und Mitwirkung

Die Beauftragung, Terminabstimmung und Koordination
des Sachverständigen erfolgt eigenständig durch
den AN.

Die Bauüberwachung ist über sämtliche vorgesehenen
Prüf-, Vorbegehungs- und Nachprüfungstermine
rechtzeitig zu informieren und zu den Terminen
einzuladen.

Der AN hat sämtliche Voraussetzungen für eine
ordnungsgemäße Durchführung der Prüfung rechtzeitig
herzustellen. Hierzu gehören insbesondere die
Fertigstellung und Betriebsbereitschaft der zu
prüfenden
Anlagen sowie die Bereitstellung der erforderlichen
Prüf-, Mess-, Revisions- und Anlagendokumentation.

Für die Prüfung hat der AN geeignetes und mit der
ausgeführten Anlage vertrautes technisches Personal,
insbesondere die Bau- bzw. Projektleitung und
erforderliche Elektrofachkräfte, bereitzustellen.

Erforderliche Messgeräte, Hilfsmittel, Zugänge und
sonstige für die Durchführung der Prüfung benötigte
technische Einrichtungen sind durch den AN
bereitzustellen.

Kann ein vereinbarter Prüftermin aufgrund vom AN zu
vertretender fehlender Voraussetzungen,
unvollständiger Unterlagen oder eines nicht
prüffähigen Anlagenzustandes nicht oder nicht
vollständig
durchgeführt werden, trägt der AN die hierdurch
verursachten zusätzlichen Kosten.

Mängelbeseitigung und Nachbegehung

Festgestellte Mängel und offene Punkte sind durch den
AN innerhalb einer mit dem Sachverständigen und
der Bauüberwachung abgestimmten angemessenen Frist zu
beseitigen.

Bei der Terminierung und Durchführung der
Mängelbeseitigung ist der jeweils maßgebende
Bauzeiten- und
Terminplan einschließlich seiner Fortschreibungen zu
berücksichtigen.

Die Mängelbeseitigung und erforderliche Nachprüfung
sind so rechtzeitig durchzuführen, dass die
vorgesehene Inbetriebnahme und Übergabe der Anlagen an
den Bauherrn bzw. Nutzer nicht beeinträchtigt
werden.

Eine Nachbegehung bzw. Nachprüfung des
Sachverständigen ist in der gesonderten LV-Position
für die
Sachverständigenprüfung zu berücksichtigen.

Werden aufgrund vom AN zu vertretender Mängel,
unvollständiger Leistungen, unzureichender
Mängelbeseitigung oder sonstiger vom AN zu
vertretender Umstände darüber hinaus weitere Prüfungen
oder
Nachbegehungen erforderlich, trägt der AN die
hierdurch verursachten zusätzlichen Kosten.

Vorbegehungen während des Bauablaufs

Der AN hat eigenständig zu beurteilen, ob zur
Sicherstellung einer mängelarmen und termingerechten
abschließenden Sachverständigenprüfung Vorbegehungen
durch den Sachverständigen während des
Bauablaufs zweckmäßig sind.

Insbesondere bei später nicht oder nur eingeschränkt
zugänglichen Anlagenteilen können Vorbegehungen
sinnvoll sein.

Die Koordination der Vorbegehungen obliegt dem AN.
Hierbei ist der jeweils maßgebende Bauzeiten- und
Terminplan einschließlich seiner Fortschreibungen
sowie der Bauablauf der nachfolgenden Gewerke zu
berücksichtigen.

Die Bauüberwachung ist rechtzeitig über vorgesehene
Termine zu informieren und zu den Begehungen
einzuladen.

Eine Vorbegehung durch den Sachverständigen ist in der
gesonderten LV-Position für die
Sachverständigenprüfung zu berücksichtigen.

Vom Sachverständigen erstellte Begehungs-, Zustands-
oder Prüfprotokolle sind innerhalb von 5
Arbeitstagen nach Erhalt digital an den Auftraggeber
und die Bauüberwachung zu übermitteln.

Sofern kein gesondertes Protokoll erstellt wird, sind
wesentliche Feststellungen und erforderliche
Maßnahmen in geeigneter Form zu dokumentieren und der
Bauüberwachung mitzuteilen.

Prüfung und Dokumentation verdeckter Anlagenteile

Eine Vorbegehung kann insbesondere vor dem
Verschließen von Trockenbauwänden,
Installationsschächten, Vorsatzschalen oder
vergleichbaren Bauteilen zweckmäßig sein.

Hierbei können insbesondere die fachgerechte
Ausführung und Verlegung der Leitungsanlagen sowie,
soweit
zutreffend, brandschutztechnisch relevante
Leitungsführungen, Durchführungen und Abschottungen
beurteilt
werden.

Unabhängig von einer durch den AN veranlassten
Vorbegehung bleiben die im Bauablauf vereinbarten
Freigabe- und Dokumentationsverfahren für später
verdeckte Leistungen bestehen.

Bauteile und Installationen, für die eine Freigabe vor
dem Verschließen vereinbart oder gefordert ist, dürfen
erst nach entsprechender Freigabe geschlossen werden.

5. Abnahme und Inbetriebnahme

Die Anlagen sind zum vereinbarten Abnahmetermin
vollständig, funktionsfähig und betriebsbereit
herzustellen.

Die für die Abnahme erforderlichen Prüfungen,
Messungen und Funktionsprüfungen müssen durchgeführt
und die geschuldeten Unterlagen vorgelegt sein.

Der Auftragnehmer hat auf Verlangen des Auftraggebers
bzw. der Fachbauleitung bei der Abnahme eine mit
den ausgeführten Anlagen vertraute Elektrofachkraft
bereitzustellen.

Erforderliche Schaltungen und Funktionsprüfungen der
vom Auftragnehmer errichteten Anlagen sind im
Rahmen der Abnahme durchzuführen.

Sind einzelne Geräte oder Anlagenteile zum
vereinbarten Fertigstellungstermin nicht verfügbar,
dürfen
Provisorien nur nach vorheriger Abstimmung und
Zustimmung des Auftraggebers hergestellt werden.

Soweit ein Provisorium aufgrund eines vom
Auftragnehmer zu vertretenden Umstands erforderlich
wird, sind
die hierdurch entstehenden Aufwendungen einschließlich
des späteren Rückbaus und der Herstellung des
endgültigen Zustandes vom Auftragnehmer zu tragen.

### Titel 01 Bestand

#### Bereich 01.44 Elektrische Anlagen

##### Abschnitt 01.44.41 Kabel und Leitungen

**01.44.41.1 Kabel halogenfrei N2XCH 4x35RM/16 vorh.Kabelrinne/Kanal**
Halogenfreies Kabel DIN VDE 0276-604 (VDE 0276-604)
N2XCH 4 x 35 RM/16, Cu-Zahl 1142, Brandklasse Cca DIN
EN
50575 (VDE 0482-575), auf vorh. Kabelrinnen oder in
offene
Kanäle.
Menge: 70,000 m

**01.44.41.2 Installationsleitung halogenfrei NHXMH-J 3x1,5RE vorh.Kabelrinne/Kanal**
Halogenfreie Installationsleitung DIN VDE 0250-214 (VDE
0250-214) NHXMH-J 3 x 1,5 RE, Cu-Zahl 43, Brandklasse
Cca
DIN EN 50575 (VDE 0482-575), auf vorh. Kabelrinnen
oder in
offene Kanäle.
Menge: 100,000 m

**01.44.41.3 Installationsleitung halogenfrei NHXMH-J 3x2,5RE vorh.Kabelrinne/Kanal**
Halogenfreie Installationsleitung DIN VDE 0250-214 (VDE
0250-214) NHXMH-J 3 x 2,5 RE, Cu-Zahl 72, Brandklasse
Cca
DIN EN 50575 (VDE 0482-575), auf vorh. Kabelrinnen
oder in
offene Kanäle.
Menge: 100,000 m

**01.44.41.4 Installationsleitung halogenfrei NHXMH-J 5x1,5RE vorh.Kabelrinne/Kanal**
Halogenfreie Installationsleitung DIN VDE 0250-214 (VDE
0250-214) NHXMH-J 5 x 1,5 RE, Cu-Zahl 72, Brandklasse
Cca
DIN EN 50575 (VDE 0482-575), auf vorh. Kabelrinnen
oder in
offene Kanäle.
Menge: 100,000 m

**01.44.41.5 Installationsleitung halogenfrei NHXMH-J 5x2,5RE vorh.Kabelrinne/Kanal**
Halogenfreie Installationsleitung DIN VDE 0250-214 (VDE
0250-214) NHXMH-J 5 x 2,5 RE, Cu-Zahl 120, Brandklasse
Cca
DIN EN 50575 (VDE 0482-575), auf vorh. Kabelrinnen
oder in
offene Kanäle.
Menge: 100,000 m

**01.44.41.6 Installationsleitung halogenfrei NHXMH-J 1x16RE vorh.Rohr/Unterflurkanal**
Halogenfreie Installationsleitung DIN VDE 0250-214 (VDE
0250-214) NHXMH-J 1 x 10 RE, Cu-Zahl 154, Brandklasse
Cca
DIN EN 50575 (VDE 0482-575), in vorh.
Rohre/Unterflurkanäle.
Menge: 25,000 m

**01.44.41.7 Kunststoffkabel NYY-J 5 x 2,5 mm2 in Kanal**
Kunststoffkabel NYY-J 5 x 2,5 mm2

in Kabelkanälen u. auf Kabelpritschen
verlegen u. betriebsfertig verklemmen.
Menge: 25,000 m

**01.44.41.8 Kunststoffkabel NYY-J 5 x 2,5 mm2 in Rohr**
Kunststoffkabel NYY-J 5 x 2,5 mm2

in bauseits verlegte Leerrohre einziehen u.
betriebsfertig
verklemmen.
Menge: 50,000 m

**01.44.41.9 NYY-J 5 x 2,5 mm2 in vorhandenen Kabelgraben**
Kunststoffkabel NYY-J 5 x 2,5 mm2 in vorhandenen
Kabelgraben einschl. Einsanden mit steinfreiem
Material und
Abdecken mit Kabelschutzhauben (Plastik).

Liefern und betriebsfertig verlegen.
Menge: 25,000 m

**01.44.41.10 Schwachstromkabel J-H(ST)H 2 x 2 x 0,8mm in Kanal**
Schwachstromkabel J-H(ST)H 2 x 2 x 0,8mm in
Kabelkanälen
und auf Kabelpritschen verlegen und betriebsfertig
verklemmen.
Menge: 50,000 m

**01.44.41.11 Schwachstromkabel J-H(ST)H 4 x 2 x 0,8mm in Kanal**
Schwachstromkabel J-H(ST)H 4 x 2 x 0,8mm in
Kabelkanälen
und auf Kabelpritschen verlegen und betriebsfertig
verklemmen.
Menge: 50,000 m

**01.44.41.12 Schwachstromkabel J-H(ST)H 10 x 2 x 0,8mm in Kanal**
Schwachstromkabel J-H(ST)H 10 x 2 x 0,8mm in
Kabelkanälen
und auf Kabelpritschen verlegen und betriebsfertig
verklemmen.
Menge: 50,000 m

**01.44.41.13 Schwachstromkabel J-H(ST)H 2 x 2 x 0,8 rot, in Kanal**
Schwachstromkabel J-H(ST)H 2 x 2 x 0,8 Bd BMK rot, in
Kabelkanälen und auf Kabelpritschen verlegen und
betriebsfertig verklemmen.
Menge: 500,000 m

**01.44.41.14 Gummischlauchleitung H07RN-F 3G2,5 mm2**
Schwere Gummischlauchleitung H07RN-F 3G2,5 mm2 für
Baubeleuchtungszwecke oder provisorische
Stromversorgungen liefern und inkl. Steckschlaufen
verlegen.
Menge: 25,000 m

**01.44.41.15 Lichtwellenleiter Singlemodefaser E9/125/250 OS2**
Lichtwellenleiter-Universalkabel zur Außen- und
Innenverlegung
auf vorhandenen Kabeltrassen und Steigleitern.

Ausführung mit insgesamt 24 Singlemodefasern OS2,
entsprechend 12 Faserpaaren für Duplexübertragung.

Einsatz als Campus- beziehungsweise Backboneverkabelung
für große Übertragungsdistanzen und hohe
Übertragungsraten
bei den Wellenlängen 1.310 nm und 1.550 nm.

Technische Anforderungen:

Singlemodefasern E9/125/250 µm, OS2
gemäß ITU-T G.652.D und ITU-T G.657.A1
LWL-Universalkabel, verseilte Ausführung
Kabeltyp: KL-U-DQ(ZN)BH 12 E9/125 OS2 oder gleichwertig
verseilte Bündelader
insgesamt 24 Fasern, entsprechend 12 Faserpaaren
längswasserdicht
metallfreie Bewehrung
für Spleißtechnik geeignet
zur Verlegung im Innenbereich bei erhöhten mechanischen
Beanspruchungen geeignet
zur Verlegung im Außenbereich in trockenen Schutz- und
Leerrohren geeignet
Längswasserdichtigkeit gemäß IEC 60794-1-2,
Prüfverfahren F5
Halogenfreiheit gemäß IEC 60754-2
Flammwidrigkeit gemäß IEC 60332-1-2 und IEC 60332-3-22
zulässige Zugkraft mindestens 6.000 N
Faser- beziehungsweise Aderkennzeichnung nach geltenden
Normen

LWL-Universalkabel liefern und auf den vorhandenen
Verlegesystemen fachgerecht verlegen, einschließlich
aller
erforderlichen Befestigungs- und Verlegehilfsmittel.

Das Auflegen, Spleißen, Prüfen und Messen der Fasern
ist
nicht Bestandteil dieser Position und wird gesondert
vergütet.
Menge: 50,000 m

**01.44.41.16 Simplex-Datenkabel Cat. 7A, 1.000 MHz**
Simplex-Datenkabel Cat. 7A, 1.000 MHz

Simplex-Datenkabel für die strukturierte
Gebäudeverkabelung
zur Übertragung analoger und digitaler Signale,
geeignet für
Übertragungsstrecken bis 10 Gigabit Ethernet und für
PoE-Anwendungen.

Technische Anforderungen:

Kategorie: Cat. 7A
Übertragungsfrequenz: mind. 1.000 MHz
Kabeltyp: Simplex, 4 x 2 x AWG 22/1
Schirmung: S/FTP, paarweise Folienabschirmung (PiMF)
und Gesamtgeflechtschirm
Leiter: Kupfer-Massivleiter
Aderzahl: 8
Außen-Ø: ca. 7,5 mm
Mantel: halogenfrei, flammwidrig und raucharm
Brandverhalten: mindestens Dca-s1a,d1,a1 nach EN 50575
geeignet für trockene und feuchte Innenräume

Liefern und unter Einhaltung der zulässigen Zugkräfte
und
Biegeradien in vorhandenen Kabeltrassen, Kabelrinnen
oder
Leerrohren fachgerecht verlegen.

Abrechnung nach tatsächlich verlegter Leitungslänge
gem.
Messprotokoll.
Menge: 50,000 m

##### Abschnitt 01.44.43 Verlegesysteme

*Hinweis*
Brennbare Verlegesysteme wie Sammelhalter,
Kabelklammern,
Isolierrohr, Brüstungs- Geräteeinbau- und
Leitungsführungskanäle sind auf Wunsch des Bauherren
generell halogenfrei auszufüren.

Kabeltragsysteme sind mit entsprechendem Querschnitt
in den
örtlichen Potentialausgleich einzubinden, die
Leitungsenden
sind beidseitg zu beschriften und in den Plänen/Schemta
einzutragen.

Schutzfolien auf Brüstungskanälen sind erst
unmittelbar vor der
Inbetriebnahme/Endreinigung durch den Auftragnehmer zu
entfernen.

**01.44.43.1 Starres Isolierrohr aus Kunststoff, EN 20 aP**
Starres Isolierrohr aus Kunststoff, für mittlere
Druckbeanspruchung, EN 20, auf Putz, mit anreichbaren
Klemmschellen, Schellenabstand 20 x Außendurchmesser,
verlegen.
Menge: 10,000 m

**01.44.43.2 Starres Isolierrohr aus Kunststoff, EN 25, aP**
Starres Isolierrohr aus Kunststoff,für mittlere
Druckbeanspruchung, EN 25, auf Putz, mit anreichbaren
Klemmschellen, Schellenabstand 20 x Außendurchmesser,
verlegen.
Menge: 15,000 m

**01.44.43.3 Starres Isolierrohr aus Kunststoff, EN 32, aP**
Starres Isolierrohr aus Kunststoff,für mittlere
Druckbeanspruchung, EN 32, auf Putz, mit anreichbaren
Klemmschellen, Schellenabstand 20 x Außendurchmesser,
verlegen.
Menge: 15,000 m

**01.44.43.4 Starres Isolierrohr aus Kunststoff, EN 40, aP**
Starres Isolierrohr aus Kunststoff,für mittlere
Druckbeanspruchung, EN 40, auf Putz, mit anreichbaren
Klemmschellen, Schellenabstand 20 x Außendurchmesser,
verlegen.
Menge: 5,000 m

**01.44.43.5 Sammelhalter 20 halogenfrei**
Kunststoff Sammelhalter mit einem Fassungsvermögen für
20
Leitungen NYM-J 3 x 1,5 mm².

Geeignet für Wand- und Deckenmontage mit
Befestigungsloch
6 mm Durchmesser.

Liefern und betriebsfertig einschl.
Befestigungsmaterial
montieren.
Menge: 250,000 St

**01.44.43.6 Kabelklammern halogenfrei**
Halogenfreie Kunststoff Kabelklammern mit einer
Klemmhöhe 9
mm und einem Distanzstück 13 mm, Befestigungsloch 6 mm
Durchmesser und eine Gesamtlänge 220 mm, für max. 16
Leitungen NYM-J 3 x 1,5 mm².

Liefern und betriebsfertig einschl.
Befestigungsmaterial
montieren.
Menge: 300,000 St

**01.44.43.7 Sammelhalter aus Metall**
Sammelhalter aus Metall für hohe mechanische
Standfestigkeit,
auch im Brandfall. Zur sicheren Montage oberhalb von
Brandschutzdecken geeignet. Auch als kabelspezifische
Variante für den elektrischen Funktionserhalt nach DIN
4102
Teil 12.

Für Wand- und Deckenmontage. Verschluss ohne Werkzeuge
zu öffnen. Prüfdokumenten sind vorzulegen

Anzahl der Leitungen Beispiel:
30x NYM-J 3x1,5 qmm

Liefern und betriebsfertig einschl.
Befestigungsmaterial E30
montieren.
Menge: 20,000 St

**01.44.43.8 300mm Kabelrinne**
Kabelrinne aus verzinktem Stahlblech mit gelochtem und
gesinktem Boden, mit Spezial-Lochprägung zur
Bodenverstärkung und gratfreien Kabelauflagen, einschl.
Rinnenverbinder und Abhängungen oder Wandausleger bis
600
mm.

Rinnenmaße:
Höhe: 60 mm, Breite: 300 mm

Liefern und betriebsfertig montieren.
Menge: 10,000 m

**01.44.43.9 300mm Kabelrinnenformteil Bogen 90°**
Kabelrinnenformteil aus verzinktem Stahlblech als
Bogen 90°
einschl. Verbinder und Stoßstellenleisten.

Liefern und betriebsfertig montieren.
Menge: 1,000 St

**01.44.43.10 300mm Kabelrinnenformteil T-Stück**
Kabelrinnenformteil aus verzinktem Stahlblech als
T-Stück
einschl. Verbinder und Stoßstellenleisten.

Liefern und betriebsfertig montieren.
Menge: 1,000 St

**01.44.43.11 Trennsteg für Kabelrinnen mit Seitenhöhe 60mm**
Trennsteg für Kabelrinnen mit einer Seitenhöhe von 60
mm
einschl. Verbindungsschrauben.

Liefern und betriebsfertig montieren.

Liefern und betriebsfertig montieren.
Menge: 10,000 m

**01.44.43.12 C-Profilschiene 40cm**
C-Profilschiene zur Befestigung von Bügelschellen nach
EN
50024, galvanisch verzinkt.

C-Profilschiene liefern und betriebsfertig, einschl.
Befestigungsmaterial E30 (Metalldübel mit M 8-Gewinde)
montieren.

Liefern und betriebsfertig montieren.
Menge: 5,000 St

**01.44.43.13 C-Profilschiene 100cm**
C-Profilschiene zur Befestigung von Bügelschellen nach
EN
50024, galvanisch verzinkt.

C-Profilschiene 100 cm lang,
C-Profilschiene liefern und betriebsfertig, einschl.
Befestigungsmaterial E30 (Metalldübel mit M 8-Gewinde)
montieren.

Liefern und betriebsfertig montieren.
Menge: 1,000 St

##### Abschnitt 01.44.47 Taglohn

**01.44.47.1 Taglohn Obermonteur**
Stundenlohnarbeiten im Stundennachweis ausschließlich
für
unvorhergesehene Arbeiten, jedoch ausschließlich im
Rahmen
der Ausführung der ausgeschriebenen
Hauptauftragsleistungen.
Nur für zwingend erforderliche Leistungen in geringem
Umfang
und nur auf Anordnung/Zustimmung durch den AG.
Regelungen
gemäß VOB/B §15 bleiben unberührt.
Menge: 1,000 Std

**01.44.47.2 Taglohn Monteur**
Stundenlohnarbeiten im Stundennachweis ausschließlich
für
unvorhergesehene Arbeiten, jedoch ausschließlich im
Rahmen
der Ausführung der ausgeschriebenen
Hauptauftragsleistungen.
Nur für zwingend erforderliche Leistungen in geringem
Umfang
und nur auf Anordnung/Zustimmung durch den AG.
Regelungen
gemäß VOB/B §15 bleiben unberührt.
Menge: 1,000 Std

**01.44.47.3 Taglohn Helfer**
Stundenlohnarbeiten im Stundennachweis ausschließlich
für
unvorhergesehene Arbeiten, jedoch ausschließlich im
Rahmen
der Ausführung der ausgeschriebenen
Hauptauftragsleistungen.
Nur für zwingend erforderliche Leistungen in geringem
Umfang
und nur auf Anordnung/Zustimmung durch den AG.
Regelungen
gemäß VOB/B §15 bleiben unberührt.
Menge: 1,000 Std

##### Abschnitt 01.44.48 Demontage, Bohrungen

**01.44.48.1 Bohrung Stahlbeton, 250/12mm**
Bohrung durch Stahlbeton
Wanddicke von 25,0 cm, Lochdurchmesser 12,0 mm.

Komplett herstellen.
Menge: 5,000 St

**01.44.48.2 Bohrung Stahlbeton, 250/15mm**
Bohrung durch Stahlbeton
Wanddicke bis 25 cm
Lochdurchmesser 15 mm

Komplett herstellen.
Menge: 10,000 St

**01.44.48.3 Kernbohrung Stahlbeton, 250/100mm**
Kernbohrung durch Stahlbeton
Wanddicke / Deckenstärke bis 25,0 cm, Lochdurchmesser
100,0 mm.
Bohrkern entsorgen

Komplett herstellen.
Menge: 2,000 St

**01.44.48.4 Brandschutz-Schaum mit R 90-/S90-/F 90-Zulassung**
Brandschutz-Schaum mit R 90-/S90-/ F 90-Zulassung.
2 Komponenten, treibgasfrei schnelle Aushärtung:
schneidbar
nach 6 Minuten.
Alterungsbeständig

Kartusche liefern und zum Verschließen für
Kabeldurchführung
max. Durchm. 21 mm pro Kabel oder
Mehrfachdurchführungen
max. 200 x 200 mm mit einer max. Belegung 60 % nach
Angaben des Herstellers verschließen.

Liefern und fachgerecht einbauen.
Menge: 2,000 St

##### Abschnitt 01.44.49 Niederspannungsinstallationsanlagen, Sonstiges

**01.44.49.1 Abzweigdose, mit Schutzart IP55**
Abzweigdose halogenfrei, mit Schutzart IP55,
Nennquerschnitt
2,5 mm², Ui=400 V AC, zertifiziert durch VDE (DIN EN
60670-1/-22 (VDE 0606-1/-22)), selbstdichtende, weiche
Einführungsmembranen, Dichtbereich 2 - 14 mm, (2
rückseitig,
12 seitlich), innenliegende Befestigungsstellen, für
Standardinstallationen im Innenbereich
grau, inkl. Klemmen

Technische Daten:
Schutzart IP55, max. Leiterquerschnitt 2,5²,
Schlagfestigkeit
IK07, Schutzklasse II, Bemessungsisolationsspannung
400V
AC, VDE (DIN EN 60670-1/-22 (VDE 0606-1/-22))

85 x 85 x 37 mm

liefern, montieren und betriebsfertig anschließen
Menge: 4,000 St

**01.44.49.2 Verteilerkasten VKK aus Kunststoff ,aP, IP 31**
Verteilerkasten VKK aus Kunststoff zum Einbau von
Anschlußleisten 20 DA/Form B für AP-Montage in
trockenen
Räumen.

Gehäuse: Thermoplastischer Kunststoff, schlagfest.
Schutzart: IP 31
Kabeleinführung vorgeprägte Ausbruchmarkierungen an
allen
Seiten der Abdeckkappe und im Sockelboden.
Bestückt mit 2 St. LSA-Plus, Anschlußleiste 20 DA,
inkl.

Liefern und betriebsfertig einschl.
Befestigungsmaterial und
Klemmarbeiten montieren.
Menge: 1,000 St

*Hinweis*
Vor Inbetriebnahme und abschließender Parametrierung
der
Präsenz- und Bewegungsmelder sind die vorgesehenen
Steuerungsfunktionen und Betriebsparameter mit dem
Nutzer
und der Bauüberwachung abzustimmen.

Insbesondere sind die Nachlaufzeiten,
Helligkeitsschwellwerte
bzw. Helligkeitssollwerte, Dimmfunktionen,
Konstantlichtregelung sowie das
Ein-/Ausschaltverhalten der
jeweiligen Beleuchtungsbereiche abzustimmen.

Die abgestimmten Parameter sind im Rahmen der
Inbetriebnahme einzustellen und die ordnungsgemäße
Funktion
der Beleuchtungssteuerung zu prüfen.

Die hierfür erforderlichen Abstimmungen, Einstellungen,
Parametrierungen und Funktionsprüfungen sind
Bestandteil der
jeweiligen Einheitspreise der Präsenz- und
Bewegungsmelder
und werden nicht gesondert vergütet.

**01.44.49.3 Wandanbau-Präsenzmelder, Master, für Außenbereich**
Wandanbau-Präsenzmelder, Master, für Außenbereich

Präsenzmelder in Master-Ausführung zur bewegungs- und
helligkeitsabhängigen Ein-/Aus-Schaltung von vier
LED-Außenstrahlern mit einer Gesamtanschlussleistung
von ca.
80 W, zur Aufputzmontage an der Fassade.

Ausführung:

Betriebsspannung 230 V AC, 50 Hz
Relais-Schaltausgang für LED-Lasten
Schaltleistung und Einschaltstromfestigkeit für vier
elektronische LED-Betriebsgeräte geeignet
Anschlussmöglichkeit für mindestens einen Slave-Melder
Erfassungswinkel mindestens 180°
Erfassungsreichweite, Nachlaufzeit und
Helligkeitsschwellwert einstellbar
Unterkriech- bzw. Nahbereichserfassung
Schutzart mindestens IP55
UV- und witterungsbeständiges Gehäuse
Gehäusefarbe nach Wahl des Auftraggebers

Einschließlich Anschluss-, Befestigungs- und
Kleinmaterialien.
Montage an der Fassade, Anschluss des Slave-Melders
und der
vier Außenstrahler sowie Ausrichtung und Einstellung
entsprechend den örtlichen Gegebenheiten.

Hersteller: '.........'
Typ: '.........'

Liefern, montieren, anschließen, einstellen und
betriebsfertig in
Betrieb nehmen.
Menge: 2,000 St

**01.44.49.4 Wandanbau-Präsenzmelder, Slave, für Außenbereich**
Wandanbau-Präsenzmelder, Slave, für Außenbereich

Präsenzmelder in Slave-Ausführung zur Erweiterung des
Erfassungsbereiches des zugehörigen
Master-Präsenzmelders,
zur Aufputzmontage an der Fassade.

Ausführung:

Betriebsspannung 230 V AC, 50 Hz
kompatibel mit dem ausgeschriebenen
Master-Präsenzmelder
Weiterleitung der Bewegungserfassung an den
Master-Melder
ohne eigenständige Lastschaltung
Erfassungswinkel mindestens 180°
Erfassungsreichweite einstellbar
Unterkriech- bzw. Nahbereichserfassung
Schutzart mindestens IP55
UV- und witterungsbeständiges Gehäuse
Gehäusefarbe nach Wahl des Auftraggebers

Einschließlich Anschluss-, Befestigungs- und
Kleinmaterialien.
Montage an der Fassade sowie Anschluss, Ausrichtung und
Funktionsprüfung gemeinsam mit dem
Master-Präsenzmelder.

Hersteller: '.........'
Typ: '.........'

Liefern, montieren, anschließen, einstellen und
betriebsfertig in
Betrieb nehmen.
Menge: 2,000 St

##### Abschnitt 01.44.51 Ortsfeste Leuchten für Allgemeinbeleucht

**01.44.51.1 LED-Außenstrahler, asymmetrisch breitstrahlend, 2.200 lm, 3.000 K, IP66**
Liefern und betriebsfertig montieren eines kompakten
LED-Außenstrahlers zur flächigen Beleuchtung eines
Innenhofes.

Die Montage erfolgt am vorhandenen Bestandsgebäude. Die
örtlichen Montageverhältnisse und der vorhandene
Befestigungsuntergrund sind durch den Auftragnehmer vor
Ausführung zu prüfen und bei der Wahl der
erforderlichen
Befestigungsmittel zu berücksichtigen.

Ausführung als robuste, witterungsbeständige
Außenleuchte mit
integriertem LED-Modul, optischem System und
elektronischem
Betriebsgerät. Leuchtenoptik mit asymmetrisch
breitstrahlender
Lichtstärkeverteilung zur möglichst gleichmäßigen und
effizienten Ausleuchtung der vorgesehenen Fläche bei
Begrenzung unerwünschter Lichtemissionen.

Technische Anforderungen:

LED-Außenstrahler für Fassadenmontage im Außenbereich
asymmetrisch breitstrahlende Lichtstärkeverteilung
geeignet zur großflächigen Ausleuchtung von Innenhöfen,
Wege- und Aufenthaltsflächen
Leuchtenlichtstrom: mindestens ca. 2.200 lm
Anschlussleistung: max. ca. 19 W
LED-Lichtfarbe: 3.000 K, warmweiß
Farbwiedergabeindex: Ra = 70
langlebiges LED-System
elektronisches Betriebsgerät
Betriebsart: schaltbar
Lichtstromkonstanthaltung über die Nutzungsdauer
mittels
CLO-Funktion (Constant Light Output) oder
gleichwertiger
Technologie
Schutzart: mindestens IP66
Stoßfestigkeitsgrad: mindestens IK09
robustes Leuchtengehäuse aus Aluminium
witterungs-, UV- und korrosionsbeständige
Oberflächenbeschichtung
optisches System zur gezielten asymmetrischen und
breitstrahlenden Lichtlenkung
möglichst geringe unerwünschte Lichtabstrahlung
außerhalb
der zu beleuchtenden Fläche
LED-Lichtquelle und Betriebsgerät entsprechend den
geltenden Ökodesign-Anforderungen austauschbar
CE-Kennzeichnung

Lichttechnische Anforderungen:

Die angebotene Leuchte muss über eine asymmetrisch
breitstrahlende Lichtstärkeverteilung verfügen. Die
Lichtverteilung muss zur gleichmäßigen flächigen
Ausleuchtung
des vorgesehenen Innenhofes bei Fassaden-/Wandmontage
geeignet sein.

Montage am Bestandsgebäude:

Montage des LED-Strahlers an der vorhandenen Fassade
des
Bestandsgebäudes mittels systemzugehörigem,
korrosionsbeständigem Leuchtenbügel bzw.
Befestigungssystem.

Der vorhandene Befestigungsuntergrund ist vor Montage
durch
den Auftragnehmer auf seine Eignung zu prüfen. Die
erforderlichen Befestigungsmittel, Dübel, Schrauben,
Abstandshalter und sonstigen Montagehilfsmittel sind
passend
zum vorhandenen Untergrund auszuwählen und in den
Einheitspreis einzukalkulieren.

Strahler schwenk- bzw. ausrichtbar zur Anpassung der
Lichtverteilung an die örtlichen Gegebenheiten.

Leuchte entsprechend der Lichtplanung auf die zu
beleuchtende
Innenhoffläche ausrichten und dauerhaft in der
vorgesehenen
Position fixieren. Eine direkte Blendung angrenzender
Nutzungsbereiche sowie eine unnötige Aufhellung von
Fassaden, Fenstern und angrenzenden Grundstücken ist
durch
fachgerechte Ausrichtung möglichst zu vermeiden.

Elektrische Zuleitung fachgerecht in die Leuchte
einführen und
anschließen. Sämtliche Leitungs- und Kabeleinführungen
sind
entsprechend der geforderten Schutzart auszuführen.

Komplett liefern, am Bestandsgebäude montieren,
ausrichten,
elektrisch anschließen und betriebsfertig übergeben
einschließlich LED-Modul, elektronischem Betriebsgerät,
optischem System, Montagebügel sowie sämtlichen
erforderlichen Klein-, Anschluss- und
Befestigungsmaterialien.

Hersteller: '.........'
Typ: '.........'
Menge: 4,000 St

##### Abschnitt 01.44.63 Potentialausgleich

**01.44.63.1 Blitzstromtragfähiges Steckmagazin für 10 DA LSA+ Leiste**
Blitzstromtragfähiges Steckmagazin für 10 DA LSA+
Leiste

Blitzstrom-Ableiter-Steckmagazin der Ableiterklasse
Type 1 LSA
für 10 DA LSA-Trennleisten, komplett bestückt, geprüft
nach EN
61643-21, erweiterbar mit Schutzstecker zum
Kombi-Ableiter,
integrierte Trennleistenkontakte für Prüfen, Messen und
Patchen bei gleichzeitigem Schutz. Ableiter mit
Fail-safe-Funktion und optischer Defektanzeige. Höchste
Dauerspannung DC: 180 V, Nennstrom: 0,4 A

Liefern und betriebsfertig montieren.
Menge: 1,000 St

**01.44.63.2 Potential-Ausgleichschiene, Stahl**
Potential-Ausgleichschiene geprüft nach VDE 0609
Material:
Stahl, galv. verzinkt Abdeckkappe: schlagfester
Kunststoff
Kontaktleisten: Messing, vernickelt
Anschlußmöglichkeiten:
1 x Rundleiter 8 - 10 mm Durchmesser
1 x Flachband bis 30 mm Breite oder
Rundleiter 8 - 10 mm Durchmesser
7 x ein- oder mehrdrähtige Leiter bis 35 mm² oder
feindrähtige
Leiter bis 16 mm²

Liefern und betriebsfertig montieren.
Menge: 1,000 St

**01.44.63.3 Banderdungsschelle nach VDE 0190, Rohre bis 6"**
Banderdungsschelle nach VDE 0190, Material Stahl,
rostfrei, für
Rohre bis 6".

Liefern und betriebsfertig montieren.
Menge: 2,000 St

#### Bereich 01.45 Fernmelde-, Informationstechnische Anlagen

##### Abschnitt 01.45.71 Übertragungsnetze

**01.45.71.1 19"-LWL-Patchpanel 12 Faserpaare, vollbestückt**
LWL Patchfeld 19", 1 HE, ausziehbar, vorkonfektioniert
für 12
Faserpaare, einschl. Spleißkassette und Spleißhalter.

Bestehend aus:
staubdichtes Grundgehäuse 1HE, ausziehbar
Gehäuse mit Teleskopauszug
Blindabdeckungen für nicht benutzte Kabeleinführungen
und
Frontplattenbohrungen
Zugentlastung und Kabelabfangung mittels PG-
Verschraubung
1 bzw. 2 Spleißkassetten inkl. Abdeckung und
Spleißschutzhalter
Einsatz von Krimpspleißschutz
Aderpigtails mit Länge 2,5 m; Primärcoating nach
DIN-Farbcode eingefärbt; Fasern abgesetzt und
farbcodiert
in der Spleißkassette angelegt
Einbaukupplungen vormontiert inkl. Staubschutzkappe
Aderklipse zur sauberen Führung der Fasern vorgesehen

Kupplungs-/Steckertyp: LC
Faser: 9/125µm OS2 Singlemode

Hersteller: '.........'
Typ: '.........'

Liefern und betriebsfertig mit Befestigungsmaterial in
19"
Schrank einbauen.
Menge: 1,000 St

**01.45.71.2 Singlemode Fusionsspleiß**
Singlemode Fusionsspleiß

Thermischer Spleiß einer Singlemodefaser inkl. Montage
des
Spleißschutzes und einlegen in die Kassette.

Spleißdämpfung max. 0,1 dB
Menge: 12,000 St

**01.45.71.3 Messung einer LWL-Faser Singlemode 9/125**
Messung einer LWL-Faser Singlemode 9/125

Es ist eine beidseitige Messung für jede Faser zur
Ermittlung
der Gesamtdämpfung der Strecke durchzuführen. Sofern
das
Messgerät die Streckendämpfung nicht automatisch
ermitteln
kann, ist Cursor 1 vor die aufsteigende Flanke des
ersten
Ereignisses nach der Vorlauffaser (i.d.R. Patchfeld 1)
und
Cursor 2 hinter das letzte Ereignis (i.d.R. Patchfeld
2, in die
abfallende Flanke zur Nachlauffaser) zu setzen. Der so
ermittelte Dämpfungswert muss im Messprotokoll
ersichtlich
sein. Die Messung ist mit 2 Wellenlängen (Singlemode:
1310
nm u. 1550 nm, Multimode: 850 nm und 1300 nm)
durchzuführen.

Falls die Streckenlänge nicht bereits aus der oben
beschriebenen Messung ersichtlich ist, ist zusätzlich
eine
einseitige Messung an einer Faser pro Kabel zur
Ermittlung der
Länge der Strecke durchzuführen. Sofern das Messgerät
die
Streckenlänge nicht automatisch ermitteln kann, sind
die beiden
Cursor an der ansteigenden Flanke der beiden
Kabelenden zu
setzen. Für Aufmasszwecke ist von der Kabellänge die
doppelte
Pigtail-Länge abzuziehen. Die Messung ist bei 1310 nm
für
Singlemodefasern und bei 1300 nm für Multimodefasern
durchzuführen.

Es ist eine Vor- und Nachlauffaser, Länge mindestens
150m für
Singlemodefasern bzw. 100m für Multimodefasern, zu
verwenden.

Pulsbreite und Messdauer müssen in einem angemessenen
Verhältnis zur Länge der Messstrecke stehen,
Abweichungen
von den automatisch ermittelten Werten des Messgeräts
sind
zu begründen.

Das Messprotokoll muss mindestens folgende Angaben
enthalten:

Gerätetyp u. Software-Version des verwendeten OTDR,
Seriennummer, Kalibrierungsdatum
Standortbezeichnung (Anfang u. Ende), Kabel- (falls
mehr
als eines in der Verteilkassette) u. Fasernummer
Messrichtung
Pulsbreite
Wellenlänge
Eingestellter Brechungsindex für jede Wellenlänge (aus
Datenblatt des Herstellers)
Messdauer / Impulszahl bzw. Anzahl der Mittelungen
Streckendämpfung
Länge (1 Faser pro Kabel, s.o.)
Ereignisdämpfung (z.B. Steckverbinder, Spleiß)
Rückflussdämpfung
Gerätespezifische Totzonen (Reflektion u. Dämpfung)
Reflektion und Dämpfung der Verbindung Messgerät
Vorlauffaser (Frontstecker des Messgeräts)
Rückstreuungskoeffizient (eingestellte
Rückstreudämpfung)
für jede Wellenlänge. Typische Werte: Multimode 850nm:
66dB, 1300nm: 72dB; Singlemode 1310nm: 79dB, 1550nm:
81dB
Länge der Vor- und Nachlauffaser in Meter
Prüfer, Datum, Uhrzeit

Das Messprotokoll ist dem Auftraggeber in digitaler
Form
wie folgt zu übergeben:

im Format PDF mit Kurve, gesetzten Cursor, Ereignissen
und Mikroskop-Bild und
im Format Fluke Linkware oder Bellcore (SOR)

Werden auf einer Faser Ereignisse festgestellt, die
nicht durch
Steckerübergänge oder ähnlichem hervorgerufen sein
können,
ist die Fachabteilung zu unterrichten.
Menge: 6,000 St

**01.45.71.4 Vorbereitung eines LWL Kabels, LWL-Universalleitung**
Vorbereitung eines LWL-Kabels, LWL-Universalleitung
in Datenschrank verlegen und in Spleißbox einführen,
abmanteln und reinigen.

Fasern zum Spleißen vorbereiten.
Menge: 1,000 St

### Titel 02 Barrierefreiheit

#### Bereich 02.44 Elektrische Anlagen

##### Abschnitt 02.44.41 Kabel und Leitungen

**02.44.41.1 Installationsleitung halogenfrei NHXMH-J 3x1,5RE vorh.Rohr/Unterflurkanal**
Halogenfreie Installationsleitung DIN VDE 0250-214 (VDE
0250-214) NHXMH-J 3 x 1,5 RE, Cu-Zahl 43, Brandklasse
Cca
DIN EN 50575 (VDE 0482-575), in vorh.
Rohre/Unterflurkanäle.
Menge: 50,000 m

**02.44.41.2 Installationsleitung halogenfrei NHXMH-J 3x2,5RE vorh.Rohr/Unterflurkanal**
Halogenfreie Installationsleitung DIN VDE 0250-214 (VDE
0250-214) NHXMH-J 3 x 2,5 RE, Cu-Zahl 72, Brandklasse
Cca
DIN EN 50575 (VDE 0482-575), in vorh.
Rohre/Unterflurkanäle.
Menge: 50,000 m

**02.44.41.3 Installationsleitung halogenfrei NHXMH-J 5x1,5RE vorh.Rohr/Unterflurkanal**
Halogenfreie Installationsleitung DIN VDE 0250-214 (VDE
0250-214) NHXMH-J 5 x 1,5 RE, Cu-Zahl 72, Brandklasse
Cca
DIN EN 50575 (VDE 0482-575), in vorh.
Rohre/Unterflurkanäle.
Menge: 50,000 m

**02.44.41.4 Simplex-Datenkabel Cat. 7A, 1.000 MHz**
Simplex-Datenkabel Cat. 7A, 1.000 MHz

Simplex-Datenkabel für die strukturierte
Gebäudeverkabelung
zur Übertragung analoger und digitaler Signale,
geeignet für
Übertragungsstrecken bis 10 Gigabit Ethernet und für
PoE-Anwendungen.

Technische Anforderungen:

Kategorie: Cat. 7A
Übertragungsfrequenz: mind. 1.000 MHz
Kabeltyp: Simplex, 4 x 2 x AWG 22/1
Schirmung: S/FTP, paarweise Folienabschirmung (PiMF)
und Gesamtgeflechtschirm
Leiter: Kupfer-Massivleiter
Aderzahl: 8
Außen-Ø: ca. 7,5 mm
Mantel: halogenfrei, flammwidrig und raucharm
Brandverhalten: mindestens Dca-s1a,d1,a1 nach EN 50575
geeignet für trockene und feuchte Innenräume

Liefern und unter Einhaltung der zulässigen Zugkräfte
und
Biegeradien in vorhandenen Kabeltrassen, Kabelrinnen
oder
Leerrohren fachgerecht verlegen.

Abrechnung nach tatsächlich verlegter Leitungslänge
gem.
Messprotokoll.
Menge: 140,000 m

##### Abschnitt 02.44.43 Verlegesysteme

*Hinweis*
Brennbare Verlegesysteme wie Sammelhalter,
Kabelklammern,
Isolierrohr, Brüstungs- Geräteeinbau- und
Leitungsführungskanäle sind auf Wunsch des Bauherren
generell halogenfrei auszufüren.

Kabeltragsysteme sind mit entsprechendem Querschnitt
in den
örtlichen Potentialausgleich einzubinden, die
Leitungsenden
sind beidseitg zu beschriften und in den Plänen/Schemta
einzutragen.

Schutzfolien auf Brüstungskanälen sind erst
unmittelbar vor der
Inbetriebnahme/Endreinigung durch den Auftragnehmer zu
entfernen.

**02.44.43.1 Flexibles, gewelltes Isolierrohr auf Rohfußboden, EN 25**
Flexibles, gewelltes Isolierrohr aus Kunststoff, für
schwere
Druckbeanspruchung, EN 25, auf Rohfußboden verlegen und
fixieren.

Liefern und betriebsfertig montieren.
Menge: 150,000 m

**02.44.43.2 Flexibles, gewelltes Isolierrohr auf Rohfußboden, EN 32**
Flexibles, gewelltes Isolierrohr aus Kunststoff, für
schwere
Druckbeanspruchung, EN 32, auf Rohfußboden verlegen und
fixieren.

Liefern und betriebsfertig montieren.
Menge: 75,000 m

##### Abschnitt 02.44.48 Demontage, Bohrungen

**02.44.48.1 Durchgangsbohrung in Brettsperrholzdecke, Ø 15 mm**
Durchgangsbohrung zur Durchführung von Kabeln und
Leitungen in einer tragenden beziehungsweise nicht
tragenden
Decke aus Brettsperrholz herstellen.

Bohrung mit geeignetem Holzbohrer und geeignetem
Bohrgerät
rechtwinklig zur Deckenfläche ausführen. Die Bohrung
ist
maßhaltig sowie ober- und unterseitig sauber und
ausrissarm
herzustellen.

Vor Ausführung ist die Bohrstelle auf vorhandene
Einbauteile,
Verbindungsmittel und Installationen zu prüfen. Die
statischen
und konstruktiven Vorgaben des Holzbaus sind zu
beachten.

Einschließlich Anzeichnen, Ansetzen und Einrichten des
Bohrgerätes, erforderlicher Schutzmaßnahmen, Auffangen
beziehungsweise Absaugen der Bohrspäne, Nacharbeiten
der
Bohrungsränder sowie Beseitigen und Entsorgen des
anfallenden Bohrmaterials.

Bohrdurchmesser: 15 mm
Deckenbaustoff: Brettsperrholz
Deckenstärke: 220 mm
Bohrungsrichtung: vertikal

Leitungsdurchführung, Schutzrohr beziehungsweise
Durchführungshülse sowie Brand-, Rauch-, Schall- oder
Luftdichtheitsverschluss sind nicht Bestandteil dieser
Position.

Komplett herstellen.
Menge: 10,000 St

**02.44.48.2 Durchgangsbohrung in Brettsperrholzdecke, Ø 25 mm**
Durchgangsbohrung zur Durchführung von Kabeln und
Leitungen in einer tragenden beziehungsweise nicht
tragenden
Decke aus Brettsperrholz herstellen.

Bohrung mit geeignetem Holzbohrer und geeignetem
Bohrgerät
rechtwinklig zur Deckenfläche ausführen. Die Bohrung
ist
maßhaltig sowie ober- und unterseitig sauber und
ausrissarm
herzustellen.

Vor Ausführung ist die Bohrstelle auf vorhandene
Einbauteile,
Verbindungsmittel und Installationen zu prüfen. Die
statischen
und konstruktiven Vorgaben des Holzbaus sind zu
beachten.

Einschließlich Anzeichnen, Ansetzen und Einrichten des
Bohrgerätes, erforderlicher Schutzmaßnahmen, Auffangen
beziehungsweise Absaugen der Bohrspäne, Nacharbeiten
der
Bohrungsränder sowie Beseitigen und Entsorgen des
anfallenden Bohrmaterials.

Bohrdurchmesser: 25 mm
Deckenbaustoff: Brettsperrholz
Deckenstärke: 220 mm
Bohrungsrichtung: vertikal

Leitungsdurchführung, Schutzrohr beziehungsweise
Durchführungshülse sowie Brand-, Rauch-, Schall- oder
Luftdichtheitsverschluss sind nicht Bestandteil dieser
Position.

Komplett herstellen.
Menge: 5,000 St

**02.44.48.3 Bohrung Stahlbeton, 250/12mm**
Bohrung durch Stahlbeton
Wanddicke von 25,0 cm, Lochdurchmesser 12,0 mm.

Komplett herstellen.
Menge: 10,000 St

**02.44.48.4 Bohrung Stahlbeton, 250/15mm**
Bohrung durch Stahlbeton
Wanddicke bis 25 cm
Lochdurchmesser 15 mm

Komplett herstellen.
Menge: 5,000 St

**02.44.48.5 Bohrung Stahlbeton, 250/30mm**
Bohrung durch Stahlbeton
Wanddicke von 25,0 cm, Lochdurchmesser 30,00 mm.

Komplett herstellen.
Menge: 5,000 St

##### Abschnitt 02.44.49 Niederspannungsinstallationsanlagen, Sonstiges

*Hinweis*
Das im Leistungsverzeichnis aufgeführte
Schalterprogramm ist
betriebsfertig zu montieren.

Dies beinhaltet beim Unterputzprogramm das Erstellen
einer
Lochfräsung im Mauerwerk, das Liefern einer
Schalterdose
sowie das Eingipsen im Innenbereich mit Gips und im
Außenbereich mit Racofix sowie das Einführen der
Leitung in
die Schalterdose mit entsprechenden Klemmarbeiten.

Für Installationen in Leichtbauwänden sind
ausschließlich
luftdichte Hohlwand-Gerätedosen anzubieten.

Vor den Verputzarbeiten ist die Schalterdose mit einem
Signaldeckel zu schützen.

Des Weiteren ist das Programm komplett anzubieten.
Moduleinsatz mit Rahmen und Wippe bzw.Zentraleinsätze.

Die Abdeckungen dieser Geräte müssen aus bruchsicherem,
schlagzähem Kunststoffmaterial bestehen. In für Schüler
zugänglichen Bereichen sind Steckdosen mit fest
eingebautem
Kinderschutz vorzusehen. Alle Rahmen sind mit
Beschriftungsfeld auszuführen. Die Beschriftung ist
mit dem
Betreiber (Gebäudemanagement) abzustimmen und
auszuführen.

**02.44.49.1 Schutzkontakt-Steckdose UP GK-/Leichtbauwand**
Schutzkontakt-Steckdose in UP-Ausführung mit
Beschriftungsfeld und dauerhafter Beschriftung mit
vollständiger
Angabe der Stromkreisbezeichnung, mit hoher
Bruchfestigkeit
und erhöhtem Berührungsschutz nach DIN VDE 0620-1.

Montage in GK-/Leichtbau-Installationswand,
einschließlich
Herstellung der erforderlichen Aussparung für die
Gerätedose,
Durchmesser ca. 68 mm, einschließlich Entsorgung der
anfallenden Bohr- und Ausschnittreste.

Einschließlich geeigneter luftdichter
Hohlwand-Gerätedose bzw.
Geräte-Verbindungsdose, Rahmen m. Beschriftungsfeld,
Zentralplatte sowie sämtlichem erforderlichen Klein-,
Befestigungs- und Klemmmaterial.

Die Befestigung des Steckdoseneinsatzes ist zwingend
mittels
Geräteschrauben auszuführen.

Eigenschaften:

Nennspannung: 250 V AC
Nennstrom: 16 A
Anschluss: Steckklemme
Schutzart: IP20
Sicherheit: erhöhter Berührungsschutz
Farbe: reinweiß, RAL 9010, glänzend
Material: Duroplast/Thermoplast
Ausführung: UP

Hersteller: '.........'
Typ: '.........'

Liefern, montieren, anschließen, beschriften und
betriebsfertig
herstellen.
Menge: 2,000 St

**02.44.49.2 Abzweigdose, mit Schutzart IP55**
Abzweigdose halogenfrei, mit Schutzart IP55,
Nennquerschnitt
2,5 mm², Ui=400 V AC, zertifiziert durch VDE (DIN EN
60670-1/-22 (VDE 0606-1/-22)), selbstdichtende, weiche
Einführungsmembranen, Dichtbereich 2 - 14 mm, (2
rückseitig,
12 seitlich), innenliegende Befestigungsstellen, für
Standardinstallationen im Innenbereich
grau, inkl. Klemmen

Technische Daten:
Schutzart IP55, max. Leiterquerschnitt 2,5²,
Schlagfestigkeit
IK07, Schutzklasse II, Bemessungsisolationsspannung
400V
AC, VDE (DIN EN 60670-1/-22 (VDE 0606-1/-22))

85 x 85 x 37 mm

liefern, montieren und betriebsfertig anschließen
Menge: 10,000 St

**02.44.49.3 Motorsteuergerät, 4-fach, 230 V AC, Aufputz**
Motorsteuergerät, 4-fach, 230 V AC, Aufputz

Dezentrales, mikroprozessorgesteuertes
Motorsteuergerät zur
unabhängigen Ansteuerung von bis zu 4 motorisierten
Rollladen-, Sonnenschutz-, Jalousie- oder
Fensterantrieben mit
230 V AC.

Zur Einbindung in das Bussystem der separat
ausgeschriebenen Gebäude- und Wetterzentrale. Das
Motorsteuergerät muss über eine eindeutige
Gerätekennung
verfügen und den Steuerungszonen der Zentrale frei
zugeordnet
werden können.

Technische und funktionale Mindestanforderungen:

4 unabhängig steuerbare Motorausgänge, 230 V AC,
jeder Motorausgang einzeln abgesichert,
Anschlussmöglichkeiten für konventionelle örtliche
Auf-/Ab-/Stopp- beziehungsweise Jalousietaster,
individuelle örtliche Bedienung jedes Antriebs,
Deaktivierung der Sonnenautomatik über die örtliche
Bedienung,
Speicherung und Abruf einer Zwischenposition je
Antrieb,
parametrierbare Lauf- und Lamellenwendezeiten je
Motorausgang,
parametrierbare Begrenzung des Lamellenwendewinkels,
softwareseitige Zusammenfassung mehrerer Antriebe zu
Gruppen,
sofortiges Stoppen beziehungsweise Gegensteuern örtlich
möglich, ausgenommen bei aktiven Sicherheitsbefehlen,
automatische Abschaltung der Betriebsspannung nach
Beendigung des Fahrbefehls, spätestens nach ca. 5
Minuten,
Unterstützung der Komfort-, Automatik-, Energiespar-
und
Sicherheitsfunktionen der übergeordneten Zentrale,
Steckplatz oder Schnittstelle zur optionalen
Einbindung eines
Funkempfängers,
Federzugklemmen oder gleichwertige Anschlusstechnik,
Doppelklemmen zum Durchschleifen der Netz- und
Busleitung,
integrierte Zugentlastung.

Technische Mindestdaten:

Betriebsspannung: 220240 V AC, 50 Hz
Anzahl Motorausgänge: 4
Montageart: Aufputz
Schutzart: mindestens IP20
Ausführung entsprechend den einschlägigen
VDE-Bestimmungen
Abmessungen H × B × T: ca. 180 × 255 × 61 mm

Hersteller: '.........'
Typ: '.........'

Liefern, montieren und vollständig anschließen. Die
übergeordnete Parametrierung und Inbetriebnahme wird
gesondert vergütet.
Menge: 1,000 St

**02.44.49.4 Jalousienkupplung**
Anschlussarbeiten einer Gummischlauchleitung H07RN-F 4
x
1,5 mm², an einer Jalousienkupplung (steuerungsseitig)
inkl.
einführen und abmanteln und mit alterungsbeständigen
Kabelbezeichnung versehen.

Inkl. passender Jalousiekupplung.

Liefern und betriebsfertig montieren
Menge: 4,000 St

*Hinweis*
Vor Inbetriebnahme und abschließender Parametrierung
der
Präsenz- und Bewegungsmelder sind die vorgesehenen
Steuerungsfunktionen und Betriebsparameter mit dem
Nutzer
und der Bauüberwachung abzustimmen.

Insbesondere sind die Nachlaufzeiten,
Helligkeitsschwellwerte
bzw. Helligkeitssollwerte, Dimmfunktionen,
Konstantlichtregelung sowie das
Ein-/Ausschaltverhalten der
jeweiligen Beleuchtungsbereiche abzustimmen.

Die abgestimmten Parameter sind im Rahmen der
Inbetriebnahme einzustellen und die ordnungsgemäße
Funktion
der Beleuchtungssteuerung zu prüfen.

Die hierfür erforderlichen Abstimmungen, Einstellungen,
Parametrierungen und Funktionsprüfungen sind
Bestandteil der
jeweiligen Einheitspreise der Präsenz- und
Bewegungsmelder
und werden nicht gesondert vergütet.

**02.44.49.5 DALI-2 Präsenzmelder Master, Deckenmontage**
DALI-2-zertifizierter Präsenzmelder als Master zur
automatischen präsenz- und helligkeitsabhängigen
Steuerung
und Regelung von DALI-Beleuchtungsanlagen.

Ausführung mit integriertem DALI-2 Application
Controller und
integrierter DALI-Busspannungsversorgung zur
eigenständigen
Steuerung der angeschlossenen
DALI-2-Beleuchtungsanlage.

Der Präsenzmelder übernimmt die Auswertung der
angeschlossenen bzw. zugeordneten
Präsenzmelder/Sensoren
sowie die Steuerung und Regelung der
DALI-Betriebsgeräte
innerhalb des zugehörigen Steuerbereiches.

Geeignet zur Erweiterung des Erfassungsbereiches durch
separat ausgeschriebene DALI-2-Slave-Präsenzmelder.

Montage an der Decke auf einer separat
ausgeschriebenen,
systemzugehörigen Aufputzdose. Die Aufputzdose ist
nicht
Bestandteil dieser Position.

Einschließlich aller zur Montage des Präsenzmelders
auf der
Aufputzdose und zum elektrischen Anschluss
erforderlichen
systemzugehörigen Befestigungs-, Anschluss- und
Kleinteile.

Parametrierung und Inbetriebnahme über Bluetooth
und/oder
DALI-Schnittstelle.

Funktionen:

präsenzabhängige Beleuchtungssteuerung
helligkeitsabhängige Beleuchtungssteuerung
Konstantlichtregelung
automatisches Ein-/Ausschalten der Beleuchtung
automatisches Auf-/Abdimmen entsprechend dem
eingestellten Sollwert
einstellbarer Helligkeitssollwert
einstellbare Nachlaufzeit
Zuordnung und Auswertung zusätzlicher
DALI-2-Slave-Präsenzmelder
Bildung und Steuerung von DALI-Beleuchtungsgruppen
Parametrierung der angeschlossenen DALI-Komponenten
Speicherung der eingestellten Betriebsparameter

Technische Eigenschaften:

Steuerungssystem: DALI-2
DALI-2-Zertifizierung: ja
Ausführung: Master / Application Controller
DALI-Busspannungsversorgung: integriert
DALI-Versorgungsstrom: mind. 250 mA
Nennspannung: 230 V AC, 5060 Hz
Erfassungswinkel: 360°
Erfassungsreichweite quer: mind. Ø 8 m
Erfassungsreichweite frontal: mind. Ø 6 m
Präsenzbereich: mind. Ø 4 m
Erfassungsbereich: bis ca. 50 m²
Empfohlene Montagehöhe: ca. 3 m
Max. Montagehöhe: mind. 5 m
Helligkeitsbereich: ca. 52.000 lx
Konstantlichtregelung: ja
Kommunikation/Parametrierung: Bluetooth und/oder DALI
Schutzart: mind. IP20 in Verbindung mit separat
ausgeschriebener Aufputzdose
Umgebungstemperatur: mind. 0 °C bis +50 °C
Farbe: weiß, ähnlich RAL 9010

Einschließlich erforderlicher DALI-Adressierung,
Gruppenbildung, Parametrierung, Einstellung der
Präsenzbereiche, Helligkeitssollwerte und
Nachlaufzeiten
sowie vollständiger Funktionsprüfung der zugehörigen
DALI-Beleuchtungssteuerung.

Hersteller: '.........'
Typ: '.........'

Liefern, montieren, anschließen, adressieren,
parametrieren
und betriebsfertig herstellen.
Menge: 2,000 St

**02.44.49.6 DALI-2 Präsenzmelder Slave, Deckenmontage**
DALI-2-zertifizierter Präsenzmelder als Slave bzw.
DALI-2-Eingabegerät zur Erweiterung des
Erfassungsbereiches
einer DALI-2-Präsenzmeldersteuerung.

Der Präsenzmelder dient zur Erfassung von Anwesenheit
und
Bewegung und zur Übermittlung der erfassten
Informationen
über den DALI-2-Bus an den übergeordneten, separat
ausgeschriebenen DALI-2-Master-Präsenzmelder bzw.
Application Controller.

Der Slave-Präsenzmelder ist zur gemeinsamen Verwendung
mit
dem ausgeschriebenen Master-Präsenzmelder geeignet und
vollständig in dessen Präsenz- und
Beleuchtungssteuerung
integrierbar.

Die Versorgung und Kommunikation des
Slave-Präsenzmelders
erfolgt über den DALI-Bus. Eine eigene
DALI-Busspannungsversorgung oder eigenständige
DALI-Regelungsfunktion ist nicht erforderlich.

Montage an der Decke auf einer separat
ausgeschriebenen,
systemzugehörigen Aufputzdose. Die Aufputzdose ist
nicht
Bestandteil dieser Position.

Einschließlich aller zur Montage des Präsenzmelders
auf der
Aufputzdose und zum elektrischen Anschluss
erforderlichen
systemzugehörigen Befestigungs-, Anschluss- und
Kleinteile.

Funktionen:

Erweiterung des Präsenzerfassungsbereiches
Erfassung von Anwesenheit und Bewegung
Übermittlung der Präsenzinformationen über DALI-2
gemeinsame Auswertung mehrerer Präsenzmelder durch
den übergeordneten Application Controller
Zuordnung zum jeweiligen Steuer- bzw.
Beleuchtungsbereich
vollständig kompatibel mit dem angebotenen
DALI-2-Master-Präsenzmelder

Technische Eigenschaften:

Steuerungssystem: DALI-2
DALI-2-Zertifizierung: ja
Ausführung: Slave / DALI-2-Eingabegerät
Versorgung: über DALI-Bus
DALI-Busspannungsversorgung: nicht erforderlich
Erfassungswinkel: 360°
Erfassungsreichweite quer: mind. Ø 8 m
Erfassungsreichweite frontal: mind. Ø 6 m
Präsenzbereich: mind. Ø 4 m
Erfassungsbereich: bis ca. 50 m²
Empfohlene Montagehöhe: ca. 3 m
Max. Montagehöhe: mind. 5 m
Schutzart: mind. IP20 in Verbindung mit separat
ausgeschriebener Aufputzdose
Umgebungstemperatur: mind. 0 °C bis +50 °C
Farbe: weiß, ähnlich RAL 9010

Einschließlich erforderlicher DALI-Adressierung,
Zuordnung
zum zugehörigen Master/Application Controller,
Parametrierung
und vollständiger Funktionsprüfung im Zusammenwirken
mit
der DALI-Beleuchtungssteuerung.

Hersteller: '.........'
Typ: '.........'

Liefern, montieren, anschließen, adressieren,
parametrieren
und betriebsfertig herstellen.
Menge: 2,000 St

**02.44.49.7 Aufputzdose für Präsenz- und Bewegungsmelder, IP20**
Systemzugehörige Aufputzdose zur Deckenmontage der in
den
vorstehenden Positionen ausgeschriebenen Präsenz- bzw.
Bewegungsmelder.

Aufputzdose passend zum jeweils angebotenen Melder, zur
Aufnahme und fachgerechten Einführung der
erforderlichen
Anschluss- und Steuerleitungen.

Einschließlich erforderlicher Leitungseinführungen
sowie
sämtlichem zur Befestigung der Aufputzdose und zur
Montage
des Melders erforderlichen Klein- und
Befestigungsmaterial.

Eigenschaften:

Montageart: Aufputz
Montageort: Decke
Schutzart: mind. IP20
Farbe: weiß, ähnlich RAL 9010
Material: Kunststoff
Abmessungen: passend zum angebotenen
Präsenz-/Bewegungsmelder

Liefern und betriebsfertig montieren.
Menge: 4,000 St

##### Abschnitt 02.44.51 Ortsfeste Leuchten für Allgemeinbeleucht

**02.44.51.1 LED-Anbau-Lichtkanal, indirekt, Opaldiffusor, 10,275m**
Liefern und betriebsfertig montieren einer
durchgehenden
LED-Anbau-Lichtlinie als profilintegriertes
Lichtkanalsystem zur
direkten Allgemeinbeleuchtung, einschließlich
sämtlicher
systemzugehöriger Komponenten, Verbinder, Endstücke,
Betriebsgeräte und Befestigungsmittel.

Ausführung als geradliniges Aluminiumprofil zur
direkten
Deckenmontage mit hochwertiger, gleichmäßiger
Oberflächenbeschichtung. Farbe/Oberfläche nach Wahl des
Auftraggebers: Schwarz, Weiß oder Aluminium. Die
Farbwahl
erfolgt vor Bestellung bzw. Fertigungsfreigabe ohne
Mehrpreis.

Profilstöße sind fluchtend und mit möglichst geringer
sichtbarer
Fugenbildung auszuführen.

Technische Anforderungen:

LED-Anbau-Lichtlinie, direktstrahlend
LED-Lichtfarbe: 4.000 K
Farbwiedergabeindex: Ra = 80
Systemlichtstrom: ca. 1.870 lm/m
Systemleistung: max. ca. 14 W/m
Lichtausbeute: ca. 134 lm/W
gleichmäßige Lichtabgabe über opalen Diffusor
homogene, möglichst unterbrechungsfreie Leuchtfläche
Betriebsart: einfach schaltbar
Profilbreite: ca. 40 mm
Profilhöhe: ca. 65 mm
Gesamtlänge der Lichtlinie: ca. 10.275 mm
Schutzart: mindestens IP20
Farbe/Oberfläche nach Wahl des Auftraggebers: Schwarz,
Weiß oder Aluminium
Betriebsgeräte vollständig in das Leuchtensystem
integriert
bzw. systemzugehörig angeordnet

Die Lichtlinie darf aus mehreren systembedingten
Teillängen
bestehen. Die einzelnen Leuchtensegmente sind mittels
systemzugehöriger mechanischer und elektrischer
Verbinder zu
einer optisch durchgehenden Lichtlinie zusammenzufügen.
Profil- und Diffusorstöße sind auf ein technisch
erforderliches
Minimum zu reduzieren und gleichmäßig anzuordnen.

Die Fertigung der objektspezifischen Sonderlänge
erfolgt nach
bauseitigem Aufmaß durch den Auftragnehmer. Vor
Fertigung
ist eine Werks-/Montagezeichnung mit Darstellung der
Gesamtabmessungen, Teillängen, Profilstöße,
Einspeisepunkte
und Befestigungspunkte zu erstellen und der
Bauleitung/Fachplanung zur Freigabe vorzulegen.

Maße am Bau sind durch den Auftragnehmer
eigenverantwortlich zu prüfen. Mit der Fertigung darf
erst nach
erfolgtem Aufmaß und Freigabe der Werkszeichnung
begonnen
werden.

Abmessungen:
L: 10.275 mm
B: 40 mm
H: 65 mm

Farbe/Oberfläche:
Nach Wahl des Auftraggebers Schwarz, Weiß oder
Aluminium.

Komplett liefern und betriebsfertig montieren
einschließlich
LED-Module, Betriebsgeräte, opalem Diffusor, Profil-
und
Leuchtenverbindern, Endstücken sowie sämtlichen
erforderlichen Klein-, Befestigungs-, Verbindungs- und
Anschlussmaterialien.

Hersteller: '.........'
Typ: '.........'
Menge: 2,000 St

**02.44.51.2 LED-Anbau-Lichtkanal, indirekt, Opaldiffusor, 7,93m**
Liefern und betriebsfertig montieren einer
durchgehenden
LED-Anbau-Lichtlinie als profilintegriertes
Lichtkanalsystem zur
direkten Allgemeinbeleuchtung, einschließlich
sämtlicher
systemzugehöriger Komponenten, Verbinder, Endstücke,
Betriebsgeräte und Befestigungsmittel.

Ausführung als geradliniges Aluminiumprofil zur
direkten
Deckenmontage mit hochwertiger, gleichmäßiger
Oberflächenbeschichtung. Farbe/Oberfläche nach Wahl des
Auftraggebers: Schwarz, Weiß oder Aluminium. Die
Farbwahl
erfolgt vor Bestellung bzw. Fertigungsfreigabe ohne
Mehrpreis.

Profilstöße sind fluchtend und mit möglichst geringer
sichtbarer
Fugenbildung auszuführen.

Technische Anforderungen:

LED-Anbau-Lichtlinie, direktstrahlend
LED-Lichtfarbe: 4.000 K
Farbwiedergabeindex: Ra = 80
Systemlichtstrom: ca. 1.870 lm/m
Systemleistung: max. ca. 14 W/m
Lichtausbeute: ca. 134 lm/W
gleichmäßige Lichtabgabe über opalen Diffusor
homogene, möglichst unterbrechungsfreie Leuchtfläche
Betriebsart: einfach schaltbar
Profilbreite: ca. 40 mm
Profilhöhe: ca. 65 mm
Gesamtlänge der Lichtlinie: ca. 7.930 mm
Schutzart: mindestens IP20
Farbe/Oberfläche nach Wahl des Auftraggebers: Schwarz,
Weiß oder Aluminium
Betriebsgeräte vollständig in das Leuchtensystem
integriert
bzw. systemzugehörig angeordnet

Die Lichtlinie darf aus mehreren systembedingten
Teillängen
bestehen. Die einzelnen Leuchtensegmente sind mittels
systemzugehöriger mechanischer und elektrischer
Verbinder zu
einer optisch durchgehenden Lichtlinie zusammenzufügen.
Profil- und Diffusorstöße sind auf ein technisch
erforderliches
Minimum zu reduzieren und gleichmäßig anzuordnen.

Die Fertigung der objektspezifischen Sonderlänge
erfolgt nach
bauseitigem Aufmaß durch den Auftragnehmer. Vor
Fertigung
ist eine Werks-/Montagezeichnung mit Darstellung der
Gesamtabmessungen, Teillängen, Profilstöße,
Einspeisepunkte
und Befestigungspunkte zu erstellen und der
Bauleitung/Fachplanung zur Freigabe vorzulegen.

Maße am Bau sind durch den Auftragnehmer
eigenverantwortlich zu prüfen. Mit der Fertigung darf
erst nach
erfolgtem Aufmaß und Freigabe der Werkszeichnung
begonnen
werden.

Abmessungen:
L: 7.930 mm
B: 40 mm
H: 65 mm

Farbe/Oberfläche:
Nach Wahl des Auftraggebers Schwarz, Weiß oder
Aluminium.

Komplett liefern und betriebsfertig montieren
einschließlich
LED-Module, Betriebsgeräte, opalem Diffusor, Profil-
und
Leuchtenverbindern, Endstücken sowie sämtlichen
erforderlichen Klein-, Befestigungs-, Verbindungs- und
Anschlussmaterialien.

Hersteller: '.........'
Typ: '.........'
Menge: 1,000 St

##### Abschnitt 02.44.52 Ortsfeste Leuchten für Sicherheitsbeleuchtung

**02.44.52.1 Einzelbatterie-Rettungszeichenleuchte Designausführung, Anbau**
Einzelbatterie-Rettungszeichenleuchte,
Designausführung,
Deckenanbau

Liefern, montieren und betriebsfertig anschließen einer
hochwertigen LED-Rettungszeichenleuchte in
Einzelbatterieausführung zur Kennzeichnung von Flucht-
und
Rettungswegen gemäß DIN EN 1838 und DIN EN 60598-2-22.

Ausführung als optisch zurückhaltende
Design-Rettungszeichenleuchte mit schlankem
Leuchtengehäuse und transparenter bzw. hinterleuchteter
Piktogrammscheibe zur Deckenanbaumontage.

Technische Anforderungen:

LED-Rettungszeichenleuchte
Einzelbatterieausführung
Betriebsart: Dauerschaltung
Erkennungsweite: mindestens 20 m
Rettungszeichen gemäß DIN EN ISO 7010
gleichmäßige Ausleuchtung der Piktogrammfläche
schlankes, hochwertiges Leuchtengehäuse
Piktogrammscheibe für ein- bzw. zweiseitige
Kennzeichnung
entsprechend Einbausituation
LED-Leuchtmittel mit hoher Lebensdauer
integrierte Einzelbatterie
Bemessungsbetriebsdauer: mindestens 3 h
automatische Funktions- und Betriebsdauerprüfung
optische Statusanzeige
Anschluss an 230 V AC / 50 Hz
einschließlich erforderlicher Piktogramme entsprechend
Rettungswegplanung
einschließlich sämtlicher Befestigungs- und
Anschlussmittel

Montage unmittelbar unter der Decke.

Hersteller: '.........'
Typ: '.........'

Leuchte komplett liefern, montieren, anschließen,
beschriften,
prüfen und betriebsfertig übergeben.
Menge: 1,000 St

#### Bereich 02.45 Fernmelde-, Informationstechnische Anlagen

##### Abschnitt 02.45.71 Übertragungsnetze

**02.45.71.1 UAE Cat.6a E-8/8 mit Abdeckung und Beschriftung**
UAE Netzwerkanschlussdose Cat. 6a mit Keystone Jack
Modulen mit Staubschutzkappen,UP-Ausführung, einschl.
Schalterdose in vorhandene Beton-Einlegedose montieren.

UAE Cat. 6a E-8/8 mit Abdeckung und Beschriftung.

Hersteller: '.........'
Typ: '.........'

Liefern und betriebsfertig, einschl. Klemmarbeiten
montieren.
Menge: 2,000 St

**02.45.71.2 Prüfung der Übertragungsstrecke zwischen den Netzwerkanschlussdosen**
Messung Kupferkabel CL (Channel Link) -
Übertragungsstrecke, DIN EN 50173, Link Klasse E,
Darstellung der Messung als Tabelle und als Grafik,
Dokumentation vorab digital zur Prüfung und nach
Freigabe auf
Datenträger, im PDF-Format, als Standard-Report, in
einfacher
Ausfertigung.
Menge: 4,000 St

### Titel 03 Neubau

#### Bereich 03.44 Elektrische Anlagen

##### Abschnitt 03.44.09 Baustelleneinrichtung

**03.44.09.1 Stellen Materialcontainer**
Menge: 1,000 psch

**03.44.09.2 Stellen Mannschaftscontainer**
Menge: 1,000 psch

##### Abschnitt 03.44.31 Niederspannungshauptverteiler

*Hinweis*
Niederspannungshauptverteilung (NSHV)

Allgemeine Anforderungen
Die Lieferung, Montage und betriebsfertige Übergabe
einer
Niederspannungshauptverteilung (NSHV) ist entsprechend
den
nachfolgenden Anforderungen und technischen
Spezifikationen
auszuführen.

Technische Daten
Schutzklasse: I
Schutzart: IP41
Bemessungsspannung: 230V/400V
Netzform: TNS ab HAK
Bemessungsisolationsspannung: 1000V
Bemessungsstoßspannungsfestigkeit: 6 kV
Bemessungsstrom: 250 A
Betriebsstrom: ca. 150 A
Bemessungsfrequenz: 50 Hz
Verschmutzungsgrad: 2
EMV-Einteilung: Umgebung B
Verteileraufstellung: Innenaufstellung
Umgebungstemperatur: 25°C, Raum klimatisiert
Aufstellung: separat, an der Wand, Front und Seiten
nicht
abgedeckt
Bemessungsstrom der Schaltgerätekombination InA: 250 A
zu erwartender Betriebsstrom: ca. 146 A
voraussichtliche Vorsicherung Netzanschluss: 200 A,
endgültig gemäß Vorgabe Netzbetreiber
Sammelschienensystem: 250 A

Normen und Vorschriften
Ausführung gemäß DIN EN 61439-1/10.10.4.3.1.
Sicherstellung, dass die maximale Dauerbelastung der
Einbaugeräte höchstens 80% ihres jeweiligen Ith oder In
beträgt.
Einbauseitig mit Nennstrom belastete Geräte sind vom
Anlagenbetreiber zu überwachen.
BMK entsprechend DIN EN 81346 oder gemäß
Kundenvorgabe.
Beschriftung auf systemspezifischen Kunststoff- und
Gewebeschildern, schwarz auf weiß, sofern nicht anders
spezifiziert.
Herstellung mittels Thermotransferdruck oder
Tintenstrahldruck mit thermischer Fixierung.

Aderfarben

Arbeitsstromkreise
Schwarz: Außenleiter (L1, L2, L3)
Blau: Neutralleiter (N)
Gelb/Grün: Schutzleiter (PE)

Steuerstromkreise
Rot: Steuerspannung 230 VAC
Braun: Steuerspannung < 48 VAC
Orange: Meldung potentialfrei
Violett: externe Sensoren, Zentral-Ein bei
Ansteuerungen mit
Zentralfunktion
Weiß: Gleichspannung plus (DC+)
Grün: Gleichspannung minus (DC-), Zentral-Aus bei
Ansteuerungen mit Zentralfunktion
Gelb: externe und spezifische Kleinspannungen

Kabel- und Leitungsführung
Einführung der Zu- und Abgangsleitungen von oben.
Anschluss der Zuleitung mittels Kabelschuhen, Schrauben
an Schrauben M12.
Anschluss der oberen NH00-Leisten:
L1  L3 an Schraube M8
N/PE an SAS-Klemmen
Anschluss aller übrigen Leitungen an Reihendurchgangs-
und Dreistockklemmen.
Sämtliche Leitungen sind extern, außerhalb des
Schranks,
abzufangen. Im Verteiler ist keine Kabelabfangschiene
vorhanden.

Besondere Merkmale
Ungemessener Bereich ist geschottet und plombierbar.
Dimensionierung der Kupferschienen auf einen Nennstrom
von 250 A.
Türverschluss mit Schwenkhebel, vorbereitet zum Einbau
eines bauseits gelieferten 40-mm-Profilhalbzylinders.

EVU-Zählung
Die Energieversorgungsunternehmen (EVU)-Zählung
erfolgt in
einem separaten Anbauschrank mit einer Breite von 550
mm
gemäß den Vorgaben des Netzbetreibers.

Anforderungen an die Montage
Die Montage erfolgt als Schrankbauform, ortsfest.
Sicherstellung der Einhaltung der Schutzart IP41 und
Schutzklasse I.
Gewährleistung einer vollständigen und dauerhaften
Beschriftung der Bauteile.
Abnahme und Prüfung gemäß den einschlägigen Normen
und technischen Vorschriften.

Lieferumfang
Komplette Niederspannungshauptverteilung inkl. aller
erforderlichen Bauteile.
Dokumentation der technischen Unterlagen und
Prüfprotokolle.
Beschriftung und Markierung gemäß Vorgabe.

Hinweise
Einhaltung der Vorgaben des Netzbetreibers sowie der
relevanten VDE-Normen ist sicherzustellen.

**03.44.31.1 Werk- und Montageplanung NSHV einschließlich Abstimmung Netzbetreiber**
Werk- und Montageplanung NSHV einschließlich Abstimmung
Netzbetreiber

Erstellung der Aufbau-, Ansichts- und Stromlaufpläne
der NSHV
einschließlich Dimensionierungsnachweisen, Abstimmung
des
Messkonzeptes mit dem Netzbetreiber sowie Vorlage zur
Freigabe durch Bauherrn/Fachplanung vor
Fertigungsbeginn.

- Pauschal -.
Menge: 1,000 psch

**03.44.31.2 Anschlussschrank mit Wandlerzählung / Kaskadenmessung**
Anschlussschrank mit Wandlerzählung / Kaskadenmessung

Anschluss- und Messwandlerschrank,
Überschusseinspeisung
mit Kaskadenmessung, Messkonzept MK C3

Anschluss- und Messwandlerschrank als Standschrank zur
Aufnahme der Mess-, Wandler-, Steuer- und
Kommunikationseinrichtungen des Netz- bzw.
Messstellenbetreibers, einschließlich aller für den
vollständigen
und betriebsfertigen Aufbau erforderlichen Einbauten
und
Verdrahtungen.

Ausführung für Überschusseinspeisung mit
Kaskadenmessung
gemäß EWR-Messkonzept MK C3, zur getrennten Erfassung
bzw. bilanziellen Abgrenzung der elektrischen Energie
für die
allgemeine Verbrauchsanlage und die Wärmepumpenanlage
sowie zur Versorgung beider Verbrauchsbereiche mit
Energie
aus der Photovoltaikanlage.

Messkonzept mit:

Zähler Z1 als Zweirichtungszähler für Bezug und
Lieferung,
als Wandlermessung/halbindirekte Messung nach Vorgabe
des Netz- bzw. Messstellenbetreibers,
Zähler Z2 zur Erfassung des Bezuges der übrigen
Verbrauchsanlage gemäß Messkonzept MK C3,
Wandlermessfeld für Z1,
erforderlichen Zählerfeldern für Z1 und Z2,
erforderlichen Steuer-, Kommunikations- und
Zusatzräumen,
Einrichtungen zur Umsetzung der Steuerbarkeit der
Wärmepumpenanlage als steuerbare Verbrauchseinrichtung
gemäß § 14a EnWG,
erforderlichen Trenn-, Prüf- und Plombiereinrichtungen,
Vorbereitung zur Aufnahme der vom Messstellenbetreiber
vorgesehenen Mess-, Kommunikations- und
Steuerungseinrichtungen,
kompletter interner Hauptstrom-, Mess-, Steuer- und
Hilfsverdrahtung gemäß Mess- und Verdrahtungsschema.

Ausführung des Messplatzes nach den zum Zeitpunkt der
Ausführung gültigen TAB, technischen
Anschlussbedingungen,
Messkonzepten und Vorgaben der EWR Netz GmbH sowie des
zuständigen Messstellenbetreibers.

Schrank als Stahlblech-Standschrank, Schutzklasse I,
Schutzart
mindestens IP54, mit abschließbarer Fronttür,
umlaufender
Türdichtung und erforderlichen Montage-, Befestigungs-
und
Einführungsmöglichkeiten.

Sammelschienen- bzw. Hauptleitungsdurchführung zur
unmittelbar angrenzenden Niederspannungshauptverteilung
einschließlich aller erforderlichen Verbindungs-,
Anschluss- und
Befestigungsteile.

Bemessungsstrom der Anlage: 250 A, Auslegung der
Wandlermessung entsprechend der vorgesehenen
Anschlussleistung und den Vorgaben des Netz- bzw.
Messstellenbetreibers.

Abmessungen:

Höhe ca. 1.950 bis 2.000 mm,
Tiefe ca. 400 mm,
Breite entsprechend dem erforderlichen Aufbau für das
Messkonzept MK C3 und dem zugelassenen
Schrank-/Messplatzsystem des Netzbetreibers.

Die erforderliche Schrankbreite und Feldaufteilung
sind durch
den Auftragnehmer im Rahmen der Werk- und
Montageplanung
zu ermitteln und im angebotenen Einheitspreis zu
berücksichtigen. Sämtliche für die Wandlermessung,
Kaskadenmessung, Zählerplätze, Kommunikation und
Steuerung erforderlichen Funktionsräume sind
Bestandteil
dieser Position.

Das Messkonzept sowie der konkrete Aufbau des
Messplatzes
sind vor Fertigung durch den Auftragnehmer mit der EWR
Netz
GmbH bzw. dem zuständigen Messstellenbetreiber
abzustimmen. Aufbauzeichnung, Feldaufteilung sowie
Stromlauf- und Verdrahtungsschema sind vor
Fertigungsbeginn
der Fachplanung zur Prüfung vorzulegen.

Zähler, Stromwandler und sonstige Messeinrichtungen,
soweit
diese durch den Netz- bzw. Messstellenbetreiber
beigestellt
werden, sind entsprechend dessen Vorgaben aufzunehmen
und
anzuschließen.

Einschließlich sämtlicher erforderlicher
Sammelschienen,
Anschlussklemmen, Verdrahtungen, Verdrahtungskanäle,
Abdeckungen, Berührungsschutzabdeckungen,
Beschriftungen,
Befestigungs- und Kleinmaterialien sowie aller
Nebenarbeiten
zur Herstellung einer vollständigen, betriebsfertigen
und
abnahmefähigen Anlage.

Hersteller:'..........'
Typ: '.........'

Liefern, montieren, verdrahten und betriebsfertig
anschließen.
Menge: 1,000 St

**03.44.31.3 Standschrank, IP54, 1950x1300x400mm,**
Einzelstandverteiler mit VDE-Gutachten nach IEC 439-1,
entspricht VDE 0660/500 und DIN EN 61 439-1, Maßnorm
DIN
43 870. Zum Aufbau einer Niederspannungsverteilung von
250
A, 3AC 690 V /50 Hz. Schutzart IP41 hinter der Tür,
Luft- und
Kriechstrecken nach DIN VDE 0110/1-2. Bestehend aus
freistehendem Schrank mit Tür aus elektrolytisch
verzinktem,
pulverbeschichtetem, eingebranntem, stabil
profiliertem 1,5 mm
dicken Stahlblech. Innenauskleidung aus Kunststoff.
Universalleitungseinführungen oben je Feld eingebaut,
unten
offen. Sammelschienendurchführungen unten als seitliche
Vorprägung. Tür aufliegend mit innenliegenden
Scharnieren,
wahlweise rechts oder links anschlagbar, umlaufend
gelochte
Schiene zur Montage von Geräten, Tür mit 162 Grad
Öffnungswinkel. Türdichtung umlaufend geschäumt,
temperaturbeständig und ölbeständig. Türverschluss als
Dreipunktstangenverschluss mit Drehknebel-Antrieb.
Serienmäßig Schließungen für DIN-Profil-Halbzylinder
einbaubar. Waagerechte Abfangschiene zur
Stabilisierung im
Schrank enthalten. Die Gehäuse sind nebeneinander
anflaschbar.
Es sind Verteilerfelder mit Hutschienen einzubauen.

Bestückt mit Hutschienen
Höhe mit Sockel: 1950 mm
Breite: 1300 mm
Tiefe : 400 mm
Einschl. Sockel : 100mm
Schutzart: IP54
Schutzklasse: Schutzklasse I

Hersteller:'..........'
Typ: '.........'

liefern, montieren und betriebsfertig anschließen.
Menge: 1,000 St

*Hinweis*
Folgende Positionen sind in die Elektroverteilungen
betriebsfertig einzubauen.
In die Einheitspreise sind Verdrahtungsleitungen und
Drehstromschienen mit einzukalkulieren.

Die aufgeführten Klemmen sind beidseitig mit
Anschlußarbeiten
auszuführen.

Dies beinhaltet das Einführen und Abmanteln der
Elektrokabel
sowie das Auflegen der Einzeladern auf die Klemmen in
der
Verteilung.

Alle Elektroverteilungen sind mit gleichschließenden
Schließzylindern zu versehen. Die Kosten sind in die
Einheitspreise einzukalkulieren.

**03.44.31.4 3pol. Lasttrennschalter 250A**
3pol. Lasttrennschalter handbetätigt als Drehantrieb
direkt am
Gerät.

Bemessungsstrom 250 A.

Liefern und betriebsfertig montieren, einschl.
Klemmarbeiten, Zubehör zur Befestigung und
Abdeckung des Lasttrennschalters.
Menge: 1,000 St

**03.44.31.5 3pol. Sicherungsunterteil D 0 (Neozed), 16A**
3pol. Sicherungsunterteil D 0 (Neozed) mit
Isolierdeckel für 16
A, Nennstrom einschl. Schmelzeinsatz und Schraubkappe
bis zum Nennstrom.

Liefern und betriebsfertig montieren.
Menge: 1,000 St

**03.44.31.6 Einbau eines 3pol. Sicherungslastschalters, 63A**
Einbau eines 3pol. Sicherungslastschalters mit
Schaltsperre,
Paßhülsen und Schraubkappen für 63 A Nennstrom, in eine
vorhandene Niederspannungshauptverteilung.

Liefern und betriebsfertig montieren.
Menge: 1,000 St

**03.44.31.7 Kombi-Überspannungsableiter Typ 1+2, 4-polig**
Kombi-Überspannungsableiter Typ 1+2, 4-polig

Kombi-Überspannungsableiter Typ 1+2 zum Blitzstrom- und
Überspannungsschutz der
Niederspannungshauptverteilung, für
Gebäude mit äußerer Blitzschutzanlage,
Blitzschutzklasse III.

Ausführung als 4-poliges Reiheneinbaugerät zur Montage
auf
35-mm-Hutschiene innerhalb der
Niederspannungshauptverteilung.

Geeignet für TN-S-System 230/400 V AC nach erfolgter
Aufteilung des ankommenden PEN-Leiters in PE und N.

Technische Mindestanforderungen:

Kombiableiter SPD Typ 1 + Typ 2 nach DIN EN 61643-11
(VDE 0675-6-11)
Netzsystem: TN-S, 230/400 V AC
4-polige Ausführung
funkenstreckenbasierte Schutztechnologie
höchste Dauerspannung Uc: mindestens 255 V AC
Blitzstoßstrom Iimp, Wellenform 10/350 µs: mindestens
25
kA je Außenleiter
Gesamt-Blitzstoßstrom Itotal, Wellenform 10/350 µs:
mindestens 100 kA
Schutzpegel Up: = 1,5 kV
ausreichende Netzfolgestromlöschfähigkeit für den
Einsatz
in der Niederspannungshauptverteilung
optische Betriebs- und Defektanzeige
potentialfreier Fernmeldekontakt zur externen
Zustandsüberwachung
modularer Aufbau mit austauschbaren Schutzmodulen
Montage auf 35-mm-Hutschiene nach EN 60715

Ableiter parallel zum Hauptstrompfad an das
Hauptsammelschienensystem der
Niederspannungshauptverteilung anschließen.

Anschlussleitungen zwischen Sammelschienensystem,
Überspannungsschutzeinrichtung und
PE-/Potentialausgleichsanschluss möglichst kurz und
induktionsarm entsprechend DIN VDE 0100-534 und den
Herstellervorgaben ausführen.

Koordination des Überspannungsschutzgerätes mit der
vorgeschalteten Überstromschutzeinrichtung sowie
erforderliche
Vorsicherung entsprechend den Herstellervorgaben.

Ausführung geeignet für die vorhandene
Schaltgerätekombination mit Sammelschienensystem bis
250 A
und vorgeschalteter Hausanschlusssicherung bis 200 A
gG.

Einschließlich aller erforderlichen Anschlussleiter
innerhalb der
Niederspannungshauptverteilung, Anschluss-,
Befestigungs-
und Beschriftungsmaterialien sowie sämtlicher
erforderlicher
Nebenarbeiten.

Hersteller:'..........'
Typ: '.........'

Komplett liefern, auf Hutschiene innerhalb der
Niederspannungshauptverteilung montieren, an das
Sammelschienensystem und den Schutzpotentialausgleich
anschließen, beschriften, prüfen und betriebsfertig
übergeben.
Menge: 1,000 St

**03.44.31.8 Sammelschienen als 5-Leiter-System 250A**
Sammelschienen als 5-Leiter-System
für einen Nennstrom von 250 A über 2 Felder.

Liefern und betriebsfertig montieren.
Menge: 1,000 St

**03.44.31.9 Sammelschiene mit EVU Wandler**
Sammelschiene wie zuvor beschrieben als Abgang  zur
Aufnahme der nach Vorgabe des Netzbetreibers
erforderlichen
Stromwandler.

Sammelschiene mit Einbau 1 St EVU Wandler

Liefern und betriebsfertig, einschl. Stromwandler
montieren.
Menge: 1,000 St

**03.44.31.10 NH00 Sicherungslasttrennschalter**
NH00 Sicherungslasttrennschalter in Leistenbauform für
Cu-Sammelschienen.
- Abgang oben oder unten wählbar - Allpolig schaltend
  mit Schmelzsicherung

Liefern und betriebsfertig montieren.
Menge: 8,000 St

**03.44.31.11 NH00 Sicherungslasttrennschalter inkl. Schmelzsicherung**
NH00 Sicherungslasttrennschalter für Montageplatte bzw.
Hutschienenmontage inkl. Schmelzsicherung

Bestehend aus 3-poligem Schalterunterteil und
plombierbarem
Griffeinsatz, Berührungsschutz am Griff, mit
verschiebbarem
Klarsichtfenster zur Spannungsprüfung, allpolig
schaltend, zur
Montage auf Hutprofilschiene oder Montageplatte ohne
zusätzliche Blende.

Liefern und betriebsfertig montieren.
Menge: 2,000 St

**03.44.31.12 Türeinbau-Kontrollleuchte**
LED-Meldeleuchte für Außenleiter L1, L2, L3, 230 V AC,
Einbau
in Schaltschranktür, einschließlich Vorsicherung und
Verdrahtung.

Liefern und betriebsfertig montieren.
Menge: 3,000 St

##### Abschnitt 03.44.41 Kabel und Leitungen

**03.44.41.1 Kabel halogenfrei N2XCH 4x25RM/16 vorh.Kabelrinne/Kanal**
Halogenfreies Kabel DIN VDE 0276-604 (VDE 0276-604)
N2XCH 4 x 25 RM/16, Cu-Zahl 1142, Brandklasse Cca DIN
EN
50575 (VDE 0482-575), auf vorh. Kabelrinnen oder in
offene
Kanäle.
Menge: 50,000 m

**03.44.41.2 Kabel halogenfrei N2XCH 4x35RM/16 vorh.Kabelrinne/Kanal**
Halogenfreies Kabel DIN VDE 0276-604 (VDE 0276-604)
N2XCH 4 x 35 RM/16, Cu-Zahl 1142, Brandklasse Cca DIN
EN
50575 (VDE 0482-575), auf vorh. Kabelrinnen oder in
offene
Kanäle.
Menge: 20,000 m

**03.44.41.3 Kabel halogenfrei N2XCH 4x70RM/35 vorh.Kabelrinne/Kanal**
Halogenfreies Kabel DIN VDE 0276-604 (VDE 0276-604)
N2XCH 4 x 70 RM/35, Cu-Zahl 3082, Brandklasse Cca DIN
EN
50575 (VDE 0482-575), auf vorh. Kabelrinnen oder in
offene
Kanäle.
Menge: 15,000 m

**03.44.41.4 Kabel halogenfrei N2XCH 4x150/70 vorh.Kabelrinne/Kanal**
Kabel halogenfrei N2XCH 4x150SM/70 in vorh. Rohre
einziehen, auf Kabelpritschen verlegen u.
betriebsfertig
verklemmen.
Menge: 20,000 m

**03.44.41.5 Installationsleitung halogenfrei NHXMH-J 3x1,5RE vorh.Kabelrinne/Kanal**
Halogenfreie Installationsleitung DIN VDE 0250-214 (VDE
0250-214) NHXMH-J 3 x 1,5 RE, Cu-Zahl 43, Brandklasse
Cca
DIN EN 50575 (VDE 0482-575), auf vorh. Kabelrinnen
oder in
offene Kanäle.
Menge: 300,000 m

**03.44.41.6 Installationsleitung halogenfrei NHXMH-J 3x2,5RE vorh.Kabelrinne/Kanal**
Halogenfreie Installationsleitung DIN VDE 0250-214 (VDE
0250-214) NHXMH-J 3 x 2,5 RE, Cu-Zahl 72, Brandklasse
Cca
DIN EN 50575 (VDE 0482-575), auf vorh. Kabelrinnen
oder in
offene Kanäle.
Menge: 300,000 m

**03.44.41.7 Installationsleitung halogenfrei NHXMH-J 5x1,5RE vorh.Kabelrinne/Kanal**
Halogenfreie Installationsleitung DIN VDE 0250-214 (VDE
0250-214) NHXMH-J 5 x 1,5 RE, Cu-Zahl 72, Brandklasse
Cca
DIN EN 50575 (VDE 0482-575), auf vorh. Kabelrinnen
oder in
offene Kanäle.
Menge: 250,000 m

**03.44.41.8 Installationsleitung halogenfrei NHXMH-J 5x2,5RE vorh.Kabelrinne/Kanal**
Halogenfreie Installationsleitung DIN VDE 0250-214 (VDE
0250-214) NHXMH-J 5 x 2,5 RE, Cu-Zahl 120, Brandklasse
Cca
DIN EN 50575 (VDE 0482-575), auf vorh. Kabelrinnen
oder in
offene Kanäle.
Menge: 175,000 m

**03.44.41.9 Installationsleitung halogenfrei NHXMH-J 5x4RE vorh.Kabelrinne/Kanal**
Halogenfreie Installationsleitung DIN VDE 0250-214 (VDE
0250-214) NHXMH-J 5 x 4 RE, Cu-Zahl 192, Brandklasse
Cca
DIN EN 50575 (VDE 0482-575), auf vorh. Kabelrinnen
oder in
offene Kanäle.
Menge: 125,000 m

**03.44.41.10 Installationsleitung halogenfrei NHXMH-J 5x6RE vorh.Kabelrinne/Kanal**
Halogenfreie Installationsleitung DIN VDE 0250-214 (VDE
0250-214) NHXMH-J 5 x 6 RE, Cu-Zahl 288, Brandklasse
Cca
DIN EN 50575 (VDE 0482-575), auf vorh. Kabelrinnen
oder in
offene Kanäle.
Menge: 80,000 m

**03.44.41.11 Installationsleitung halogenfrei NHXMH-J 5x10RE vorh.Kabelrinne/Kanal**
Halogenfreie Installationsleitung DIN VDE 0250-214 (VDE
0250-214) NHXMH-J 5 x 10 RE, Cu-Zahl 480, Brandklasse
Cca
DIN EN 50575 (VDE 0482-575), auf vorh. Kabelrinnen
oder in
offene Kanäle.
Menge: 10,000 m

**03.44.41.12 Installationsleitung halogenfrei NHXMH-J 5x16RE vorh.Kabelrinne/Kanal**
Halogenfreie Installationsleitung DIN VDE 0250-214 (VDE
0250-214) NHXMH-J 5 x 16 RM, Cu-Zahl 768, Brandklasse
Cca
DIN EN 50575 (VDE 0482-575), auf vorh. Kabelrinnen
oder in
offene Kanäle.
Menge: 65,000 m

**03.44.41.13 Installationsleitung halogenfrei NHXMH-J 1x10RE vorh.Kabelrinne/Kanal**
Halogenfreie Installationsleitung DIN VDE 0250-214 (VDE
0250-214) NHXMH-J 1 x 10 RE, Cu-Zahl 96, Brandklasse
Cca
DIN EN 50575 (VDE 0482-575), auf vorh. Kabelrinnen
oder in
offene Kanäle.
Menge: 80,000 m

**03.44.41.14 Installationsleitung halogenfrei NHXMH-J 1x6RE vorh.Kabelrinne/Kanal**
Halogenfreie Installationsleitung DIN VDE 0250-214 (VDE
0250-214) NHXMH-J 1 x 6 RE, Cu-Zahl 58, Brandklasse Cca
DIN EN 50575 (VDE 0482-575), auf vorh. Kabelrinnen
oder in
offene Kanäle.
Menge: 60,000 m

**03.44.41.15 Installationsleitung halogenfrei NHXMH-J 1x4RE vorh.Kabelrinne/Kanal**
Halogenfreie Installationsleitung DIN VDE 0250-214 (VDE
0250-214) NHXMH-J 1 x 4 RE, Cu-Zahl 38, Brandklasse Cca
DIN EN 50575 (VDE 0482-575), auf vorh. Kabelrinnen
oder in
offene Kanäle.
Menge: 20,000 m

**03.44.41.16 Installationsleitung halogenfrei NHXMH-J 3x1,5RE vorh.Rohr/Unterflurkanal**
Halogenfreie Installationsleitung DIN VDE 0250-214 (VDE
0250-214) NHXMH-J 3 x 1,5 RE, Cu-Zahl 43, Brandklasse
Cca
DIN EN 50575 (VDE 0482-575), in vorh.
Rohre/Unterflurkanäle.
Menge: 200,000 m

**03.44.41.17 Installationsleitung halogenfrei NHXMH-J 3x2,5RE vorh.Rohr/Unterflurkanal**
Halogenfreie Installationsleitung DIN VDE 0250-214 (VDE
0250-214) NHXMH-J 3 x 2,5 RE, Cu-Zahl 72, Brandklasse
Cca
DIN EN 50575 (VDE 0482-575), in vorh.
Rohre/Unterflurkanäle.
Menge: 175,000 m

**03.44.41.18 Installationsleitung halogenfrei NHXMH-J 5x1,5RE vorh.Rohr/Unterflurkanal**
Halogenfreie Installationsleitung DIN VDE 0250-214 (VDE
0250-214) NHXMH-J 5 x 1,5 RE, Cu-Zahl 72, Brandklasse
Cca
DIN EN 50575 (VDE 0482-575), in vorh.
Rohre/Unterflurkanäle.
Menge: 175,000 m

**03.44.41.19 Installationsleitung halogenfrei NHXMH-J 5x2,5RE vorh.Rohr/Unterflurkanal**
Halogenfreie Installationsleitung DIN VDE 0250-214 (VDE
0250-214) NHXMH-J 5 x 2,5 RE, Cu-Zahl 120, Brandklasse
Cca
DIN EN 50575 (VDE 0482-575), in vorh.
Rohre/Unterflurkanäle.
Menge: 100,000 m

**03.44.41.20 Installationsleitung halogenfrei NHXMH-J 5x4RE vorh.Rohr/Unterflurkanal**
Halogenfreie Installationsleitung DIN VDE 0250-214 (VDE
0250-214) NHXMH-J 5 x 4 RE, Cu-Zahl 192, Brandklasse
Cca
DIN EN 50575 (VDE 0482-575), in vorh.
Rohre/Unterflurkanäle.
Menge: 40,000 m

**03.44.41.21 Installationsleitung halogenfrei NHXMH-J 5x6RE vorh.Rohr/Unterflurkanal**
Halogenfreie Installationsleitung DIN VDE 0250-214 (VDE
0250-214) NHXMH-J 5 x 6 RE, Cu-Zahl 288, Brandklasse
Cca
DIN EN 50575 (VDE 0482-575), in vorh.
Rohre/Unterflurkanäle.
Menge: 30,000 m

**03.44.41.22 Installationsleitung halogenfrei NHXMH-J 5x10RE vorh.Rohr/Unterflurkanal**
Halogenfreie Installationsleitung DIN VDE 0250-214 (VDE
0250-214) NHXMH-J 5 x 10 RE, Cu-Zahl 480, Brandklasse
Cca
DIN EN 50575 (VDE 0482-575), in vorh.
Rohre/Unterflurkanäle.
Menge: 10,000 m

**03.44.41.23 Installationsleitung halogenfrei NHXMH-J 5x16RE vorh.Rohr/Unterflurkanal**
Halogenfreie Installationsleitung DIN VDE 0250-214 (VDE
0250-214) NHXMH-J 5 x 16 RM, Cu-Zahl 768, Brandklasse
Cca
DIN EN 50575 (VDE 0482-575), in vorh.
Rohre/Unterflurkanäle.
Menge: 10,000 m

**03.44.41.24 Installationsleitung halogenfrei NHXMH-J 3x1,5RE m. Bügelschellen**
Halogenfreie Installationsleitung gemäß DIN VDE
0250-214,
Brandverhalten mindestens Cca-s1,d1,a1 gemäß DIN EN
50575 (VDE 0482-575), in Teillängen liefern und auf
vorhandener Kabelleiter beziehungsweise Steigtrasse
einzeln
oder gebündelt verlegen.

Befestigung mit geeigneten Bügelschellen einschließlich
Gegenwannen. Schellengröße entsprechend dem Leitungsbeziehungsweise Bündeldurchmesser, Schellenabstände
nach
Erfordernis und gemäß den Herstellervorgaben.

NHXMH-J 3 × 1,5 mm² RE
Cu-Zahl: ca. 43 kg/km

Einschließlich sämtlicher Befestigungs- und
Kleinmaterialien.

Liefern und fachgerecht verlegen.
Menge: 50,000 m

**03.44.41.25 Installationsleitung halogenfrei NHXMH-J 3x2,5RE m. Bügelschellen**
Halogenfreie Installationsleitung gemäß DIN VDE
0250-214,
Brandverhalten mindestens Cca-s1,d1,a1 gemäß DIN EN
50575 (VDE 0482-575), in Teillängen liefern und auf
vorhandener Kabelleiter beziehungsweise Steigtrasse
einzeln
oder gebündelt verlegen.

Befestigung mit geeigneten Bügelschellen einschließlich
Gegenwannen. Schellengröße entsprechend dem Leitungsbeziehungsweise Bündeldurchmesser, Schellenabstände
nach
Erfordernis und gemäß den Herstellervorgaben.

NHXMH-J 3 × 2,5 mm² RE
Cu-Zahl: ca. 72 kg/km

Einschließlich sämtlicher Befestigungs- und
Kleinmaterialien.

Liefern und fachgerecht verlegen.
Menge: 50,000 m

**03.44.41.26 Installationsleitung halogenfrei NHXMH-J 5x1,5RE m. Bügelschellen**
Halogenfreie Installationsleitung gemäß DIN VDE
0250-214,
Brandverhalten mindestens Cca-s1,d1,a1 gemäß DIN EN
50575 (VDE 0482-575), in Teillängen liefern und auf
vorhandener Kabelleiter beziehungsweise Steigtrasse
einzeln
oder gebündelt verlegen.

Befestigung mit geeigneten Bügelschellen einschließlich
Gegenwannen. Schellengröße entsprechend dem Leitungsbeziehungsweise Bündeldurchmesser, Schellenabstände
nach
Erfordernis und gemäß den Herstellervorgaben.

NHXMH-J 5 × 1,5 mm² RE
Cu-Zahl: ca. 72 kg/km

Einschließlich sämtlicher Befestigungs- und
Kleinmaterialien.

Liefern und fachgerecht verlegen.
Menge: 40,000 m

**03.44.41.27 Installationsleitung halogenfrei NHXMH-J 5x2,5RE m. Bügelschellen**
Halogenfreie Installationsleitung gemäß DIN VDE
0250-214,
Brandverhalten mindestens Cca-s1,d1,a1 gemäß DIN EN
50575 (VDE 0482-575), in Teillängen liefern und auf
vorhandener Kabelleiter beziehungsweise Steigtrasse
einzeln
oder gebündelt verlegen.

Befestigung mit geeigneten Bügelschellen einschließlich
Gegenwannen. Schellengröße entsprechend dem Leitungsbeziehungsweise Bündeldurchmesser, Schellenabstände
nach
Erfordernis und gemäß den Herstellervorgaben.

NHXMH-J 5 × 2,5 mm² RE
Cu-Zahl: ca. 120 kg/km

Einschließlich sämtlicher Befestigungs- und
Kleinmaterialien.

Liefern und fachgerecht verlegen.
Menge: 40,000 m

**03.44.41.28 Installationsleitung halogenfrei NHXMH-J 5x4RE m. Bügelschellen**
Halogenfreie Installationsleitung gemäß DIN VDE
0250-214,
Brandverhalten mindestens Cca-s1,d1,a1 gemäß DIN EN
50575 (VDE 0482-575), in Teillängen liefern und auf
vorhandener Kabelleiter beziehungsweise Steigtrasse
einzeln
oder gebündelt verlegen.

Befestigung mit geeigneten Bügelschellen einschließlich
Gegenwannen. Schellengröße entsprechend dem Leitungsbeziehungsweise Bündeldurchmesser, Schellenabstände
nach
Erfordernis und gemäß den Herstellervorgaben.

NHXMH-J 5 × 4 mm² RE
Cu-Zahl: ca. 192 kg/km

Einschließlich sämtlicher Befestigungs- und
Kleinmaterialien.

Liefern und fachgerecht verlegen.
Menge: 3,000 m

**03.44.41.29 Installationsleitung halogenfrei NHXMH-J 5x6RE m. Bügelschellen**
Halogenfreie Installationsleitung gemäß DIN VDE
0250-214,
Brandverhalten mindestens Cca-s1,d1,a1 gemäß DIN EN
50575 (VDE 0482-575), in Teillängen liefern und auf
vorhandener Kabelleiter beziehungsweise Steigtrasse
einzeln
oder gebündelt verlegen.

Befestigung mit geeigneten Bügelschellen einschließlich
Gegenwannen. Schellengröße entsprechend dem Leitungsbeziehungsweise Bündeldurchmesser, Schellenabstände
nach
Erfordernis und gemäß den Herstellervorgaben.

NHXMH-J 5 × 6 mm² RE
Cu-Zahl: ca. 288 kg/km

Einschließlich sämtlicher Befestigungs- und
Kleinmaterialien.

Liefern und fachgerecht verlegen.
Menge: 10,000 m

**03.44.41.30 Installationsleitung halogenfrei NHXMH-J 5x16RE m. Bügelschellen**
Halogenfreie Installationsleitung gemäß DIN VDE
0250-214,
Brandverhalten mindestens Cca-s1,d1,a1 gemäß DIN EN
50575 (VDE 0482-575), in Teillängen liefern und auf
vorhandener Kabelleiter beziehungsweise Steigtrasse
einzeln
oder gebündelt verlegen.

Befestigung mit geeigneten Bügelschellen einschließlich
Gegenwannen. Schellengröße entsprechend dem Leitungsbeziehungsweise Bündeldurchmesser, Schellenabstände
nach
Erfordernis und gemäß den Herstellervorgaben.

NHXMH-J 5 × 16 mm² RE
Cu-Zahl: ca. 768 kg/km

Einschließlich sämtlicher Befestigungs- und
Kleinmaterialien.

Liefern und fachgerecht verlegen.
Menge: 6,000 m

**03.44.41.31 Kabel halogenfrei N2XH-J 1x25RM Bügelschellen**
Halogenfreies Kabel DIN VDE 0276-604 (VDE 0276-604)
N2XH-J 1 x 25 RM, Cu-Zahl 240, Brandklasse Cca DIN EN
50575 (VDE 0482-575), mit Bügelschellen auf vorh.
Ankerschienen oder Kabelleiter.
Menge: 15,000 m

**03.44.41.32 Installationsleitung halogenfrei NHXMH-J 1x16RE vorh.Rohr/Unterflurkanal**
Halogenfreie Installationsleitung DIN VDE 0250-214 (VDE
0250-214) NHXMH-J 1 x 10 RE, Cu-Zahl 154, Brandklasse
Cca
DIN EN 50575 (VDE 0482-575), in vorh.
Rohre/Unterflurkanäle.
Menge: 100,000 m

**03.44.41.33 Installationsleitung halogenfrei NHXMH-J 1x6RE vorh.Rohr/Unterflurkanal**
Halogenfreie Installationsleitung DIN VDE 0250-214 (VDE
0250-214) NHXMH-J 1 x 6 RE, Cu-Zahl 58, Brandklasse Cca
DIN EN 50575 (VDE 0482-575), in vorh.
Rohre/Unterflurkanäle.
Menge: 120,000 m

**03.44.41.34 Installationsleitung halogenfrei NHXMH-J 1x4RE vorh.Rohr/Unterflurkanal**
Halogenfreie Installationsleitung DIN VDE 0250-214 (VDE
0250-214) NHXMH-J 1 x 4 RE, Cu-Zahl 38, Brandklasse Cca
DIN EN 50575 (VDE 0482-575), in vorh.
Rohre/Unterflurkanäle.
Menge: 60,000 m

**03.44.41.35 Kunststoffkabel NYY-J 5 x 2,5 mm2 in Kanal**
Kunststoffkabel NYY-J 5 x 2,5 mm2

in Kabelkanälen u. auf Kabelpritschen
verlegen u. betriebsfertig verklemmen.
Menge: 75,000 m

**03.44.41.36 Kunststoffkabel NYY-J 5 x 2,5 mm2 in Rohr**
Kunststoffkabel NYY-J 5 x 2,5 mm2

in bauseits verlegte Leerrohre einziehen u.
betriebsfertig
verklemmen.
Menge: 125,000 m

**03.44.41.37 NYY-J 5 x 2,5 mm2 in vorhandenen Kabelgraben**
Kunststoffkabel NYY-J 5 x 2,5 mm2 in vorhandenen
Kabelgraben einschl. Einsanden mit steinfreiem
Material und
Abdecken mit Kabelschutzhauben (Plastik).

Liefern und betriebsfertig verlegen.
Menge: 40,000 m

**03.44.41.38 Steuerleitung halogenfrei JZ-500 4G x 1,0mm2**
Steuerleitung als feindrähtige Litze, halogenfrei.

Der graue Außenmantel ist öl-, benzin- und
chemikalienbeständig.
Leitung: JZ-500 4G x 1,0mm2.

Liefern und in vorhandene Rohrleitung einziehen.
Menge: 150,000 m

**03.44.41.39 Datenleitung halogenfrei LiHCH 4x0,5 mm2 in Rohr**
Datenleitung mit Kupferabschirmgeflecht und
DIN-Farbcode
47100.
Leitung: LiHCH 4x0,5 mm2.Liefern und in vorhandene
Rohrleitungen einziehen.
Menge: 120,000 m

**03.44.41.40 Datenleitung halogenfrei LiHCH 4x0,5 mm2 in Kanal**
Datenleitung mit Kupferabschirmgeflecht und
DIN-Farbcode
47100.
Leitung: LiHCH 4x0,5 mm2.
Liefern und in Kabelkanäle und auf Kabelpritschen
verlegen.
Menge: 80,000 m

**03.44.41.41 Datenleitung halohenfrei LiHCH 8x0,5 mm2 in Rohr**
Datenleitung mit Kupferabschirmgeflecht und
DIN-Farbcode
47100.
Leitung: LiHCH 8x0,5 mm2.Liefern und in vorhandene
Rohrleitungen einziehen.
Menge: 120,000 m

**03.44.41.42 Datenleitung halogenfrei LiHCH 8x0,5 mm2 in Kanal**
Datenleitung mit Kupferabschirmgeflecht und
DIN-Farbcode
47100.
Leitung: LiHCH 8x0,5 mm2.
Liefern und in Kabelkanäle und auf Kabelpritschen
verlegen.
Menge: 80,000 m

**03.44.41.43 Schwachstromkabel J-H(ST)H 2 x 2 x 0,8mm in Kanal**
Schwachstromkabel J-H(ST)H 2 x 2 x 0,8mm in
Kabelkanälen
und auf Kabelpritschen verlegen und betriebsfertig
verklemmen.
Menge: 300,000 m

**03.44.41.44 Schwachstromkabel J-H(ST)H 4 x 2 x 0,8mm in Kanal**
Schwachstromkabel J-H(ST)H 4 x 2 x 0,8mm in
Kabelkanälen
und auf Kabelpritschen verlegen und betriebsfertig
verklemmen.
Menge: 300,000 m

**03.44.41.45 Schwachstromkabel J-H(ST)H 10 x 2 x 0,8mm in Kanal**
Schwachstromkabel J-H(ST)H 10 x 2 x 0,8mm in
Kabelkanälen
und auf Kabelpritschen verlegen und betriebsfertig
verklemmen.
Menge: 30,000 m

**03.44.41.46 Schwachstromkabel J-H(ST)H 20 x 2 x 0,8mm in Kanal**
Schwachstromkabel J-H(ST)H 20 x 2 x 0,8mm in
Kabelkanälen
und auf Kabelpritschen verlegen und betriebsfertig
verklemmen.
Menge: 30,000 m

**03.44.41.47 Schwachstromkabel J-H(ST)H 2 x 2 x 0,8mm in Rohr**
Schwachstromkabel J-H(ST)H 2 x 2 x 0,8mm in vorhandene
Rohrleitungen einziehen und betriebsfertig verklemmen.
Menge: 150,000 m

**03.44.41.48 Schwachstromkabel J-H(ST)H 4 x 2 x 0,8mm in Rohr**
Schwachstromkabel J-H(ST)H 4 x 2 x 0,8mm in vorhandene
Rohrleitungen einziehen und betriebsfertig verklemmen.
Menge: 100,000 m

**03.44.41.49 Schwachstromkabel J-H(ST)H 2 x 2 x 0,8 rot, in Kanal**
Schwachstromkabel J-H(ST)H 2 x 2 x 0,8 Bd BMK rot, in
Kabelkanälen und auf Kabelpritschen verlegen und
betriebsfertig verklemmen.
Menge: 500,000 m

**03.44.41.50 Außenkabel symmetrisch A-2Y(L)2Y 2x2x0,8 in Kanal**
Außenkabel, symmetrisch, DIN VDE 0816-1 (VDE 0816-1),
A-2Y(L)2Y, 2 x 2 x 0,8 STIII BD in Kabelkanälen und auf
Kabelpritschen verlegen und betriebsfertig verklemmen.
Menge: 80,000 m

**03.44.41.51 Außenkabel symmetrisch A-2Y(L)2Y 4x2x0,8 in Kanal**
Außenkabel, symmetrisch, DIN VDE 0816-1 (VDE 0816-1),
A-2Y(L)2Y, 4 x 2 x 0,8 STIII BD in Kabelkanälen und auf
Kabelpritschen verlegen und betriebsfertig verklemmen.
Menge: 80,000 m

**03.44.41.52 Außenkabel symmetrisch A-2Y(L)2Y 10x2x0,8 in Kanal**
Außenkabel, symmetrisch, DIN VDE 0816-1 (VDE 0816-1),
A-2Y(L)2Y, 10 x 2 x 0,8 STIII BD in Kabelkanälen und
auf
Kabelpritschen verlegen und betriebsfertig verklemmen.
Menge: 100,000 m

**03.44.41.53 Außenkabel symmetrisch A-2Y(L)2Y 20x2x0,8 in Kanal**
Außenkabel, symmetrisch, DIN VDE 0816-1 (VDE 0816-1),
A-2Y(L)2Y, 20 x 2 x 0,8 STIII BD in Kabelkanälen und
auf
Kabelpritschen verlegen und betriebsfertig verklemmen.
Menge: 100,000 m

**03.44.41.54 Busleitung, 4-adrig, paarweise geschirmt, für Raumtemperatur-Regelungssystem**
Spezielle Busleitung zur Spannungsversorgung sowie zur
Daten- und Signalübertragung innerhalb eines
leitungsgebundenen Raumtemperatur-Regelungssystems
liefern und betriebsfertig verlegen.

Die Busleitung muss für den Einsatz in Bereichen mit
elektromagnetischen Störfeldern geeignet und mit dem
eingesetzten Regelungssystem vollständig kompatibel
sein.

Technische Anforderungen:
Aderzahl: 4
Funktion: 2 Adern zur Spannungsversorgung und 2 Adern
zur Datenübertragung
Leiterquerschnitt: mindestens AWG 22, entsprechend ca.
0,34 mm²
Adern paarweise einzeln abgeschirmt
Abschirmung aus Aluminium-/Polyesterfolie mit
Beilauflitze
farbliche Kennzeichnung der Adern
Außenmantel aus PVC
zulässiger Temperatureinsatzbereich: mindestens -20 °C
bis
+80 °C
Bemessungs- bzw. Spannungsfestigkeit: mindestens 400 V
AC/DC
CE-konform
für das vorhandene bzw. vorgesehene
Bus-Regelungssystem nachweislich geeignet und vom
Systemhersteller freigegeben

Einschließlich aller erforderlichen Befestigungs-,
Anschluss- und
Kleinmaterialien sowie fachgerechter Auflegung der
Adern und
Schirme.

Leitung in vorhandenen bzw. gesondert ausgeschriebenen
Kabelkanälen, Installationsrohren und auf
Kabeltragsystemen
verlegen, an den zugehörigen Systemkomponenten
anschließen, kennzeichnen, prüfen und betriebsfertig
übergeben.

Abrechnung nach tatsächlich verlegter Leitungslänge.
Menge: 300,000 m

**03.44.41.55 Brandmeldekabel IE-H(St)HRH 2x2x0,8FE30 aP**
Brandmeldekabel mit rotem Aufdruck Brandmeldekabel,
einschl.Befestigungsmaterial (mit Prüfzeugnis für
Funktionserhalt E 30).

IE-H(St)HRH 2x2x0,8FE30
Liefern und betriebsfertig montieren.
Menge: 80,000 m

**03.44.41.56 Brandmeldekabel IE-H(St)HRH 6x2x0,8FE30 aP**
Brandmeldekabel mit rotem Aufdruck Brandmeldekabel,
einschl.Befestigungsmaterial (mit Prüfzeugnis für
Funktionserhalt E 30).

IE-H(St)HRH 6x2x0,8FE30
Liefern und betriebsfertig montieren.
Menge: 80,000 m

**03.44.41.57 Gummischlauchleitung H07RN-F 3G2,5 mm2**
Schwere Gummischlauchleitung H07RN-F 3G2,5 mm2 für
Baubeleuchtungszwecke oder provisorische
Stromversorgungen liefern und inkl. Steckschlaufen
verlegen.
Menge: 50,000 m

**03.44.41.58 Lichtwellenleiter Singlemodefaser E9/125/250 OS2**
Lichtwellenleiter-Universalkabel zur Außen- und
Innenverlegung
auf vorhandenen Kabeltrassen und Steigleitern.

Ausführung mit insgesamt 24 Singlemodefasern OS2,
entsprechend 12 Faserpaaren für Duplexübertragung.

Einsatz als Campus- beziehungsweise Backboneverkabelung
für große Übertragungsdistanzen und hohe
Übertragungsraten
bei den Wellenlängen 1.310 nm und 1.550 nm.

Technische Anforderungen:

Singlemodefasern E9/125/250 µm, OS2
gemäß ITU-T G.652.D und ITU-T G.657.A1
LWL-Universalkabel, verseilte Ausführung
Kabeltyp: KL-U-DQ(ZN)BH 12 E9/125 OS2 oder gleichwertig
verseilte Bündelader
insgesamt 24 Fasern, entsprechend 12 Faserpaaren
längswasserdicht
metallfreie Bewehrung
für Spleißtechnik geeignet
zur Verlegung im Innenbereich bei erhöhten mechanischen
Beanspruchungen geeignet
zur Verlegung im Außenbereich in trockenen Schutz- und
Leerrohren geeignet
Längswasserdichtigkeit gemäß IEC 60794-1-2,
Prüfverfahren F5
Halogenfreiheit gemäß IEC 60754-2
Flammwidrigkeit gemäß IEC 60332-1-2 und IEC 60332-3-22
zulässige Zugkraft mindestens 6.000 N
Faser- beziehungsweise Aderkennzeichnung nach geltenden
Normen

LWL-Universalkabel liefern und auf den vorhandenen
Verlegesystemen fachgerecht verlegen, einschließlich
aller
erforderlichen Befestigungs- und Verlegehilfsmittel.

Das Auflegen, Spleißen, Prüfen und Messen der Fasern
ist
nicht Bestandteil dieser Position und wird gesondert
vergütet.
Menge: 125,000 m

**03.44.41.59 Simplex-Datenkabel Cat. 7A, 1.000 MHz**
Simplex-Datenkabel Cat. 7A, 1.000 MHz

Simplex-Datenkabel für die strukturierte
Gebäudeverkabelung
zur Übertragung analoger und digitaler Signale,
geeignet für
Übertragungsstrecken bis 10 Gigabit Ethernet und für
PoE-Anwendungen.

Technische Anforderungen:

Kategorie: Cat. 7A
Übertragungsfrequenz: mind. 1.000 MHz
Kabeltyp: Simplex, 4 x 2 x AWG 22/1
Schirmung: S/FTP, paarweise Folienabschirmung (PiMF)
und Gesamtgeflechtschirm
Leiter: Kupfer-Massivleiter
Aderzahl: 8
Außen-Ø: ca. 7,5 mm
Mantel: halogenfrei, flammwidrig und raucharm
Brandverhalten: mindestens Dca-s1a,d1,a1 nach EN 50575
geeignet für trockene und feuchte Innenräume

Liefern und unter Einhaltung der zulässigen Zugkräfte
und
Biegeradien in vorhandenen Kabeltrassen, Kabelrinnen
oder
Leerrohren fachgerecht verlegen.

Abrechnung nach tatsächlich verlegter Leitungslänge
gem.
Messprotokoll.
Menge: 600,000 m

##### Abschnitt 03.44.42 Unterverteiler

*Hinweis*
Sämtliche nachfolgend ausgeschriebenen Einbaugeräte
bzw.
Abgänge sind einschließlich der jeweils erforderlichen
Abgangsklemmen auszuführen. Die Klemmen sind
entsprechend der Anzahl der erforderlichen Leiter und
Leiterquerschnitte zu bemessen und vollständig
einschließlich
Beschriftung, Klemmenzubehör, Endhaltern, Brücken und
sonstigem erforderlichen Kleinmaterial zu liefern und
zu
montieren.

Bei einphasigen Endstromkreisen sind grundsätzlich
geeignete
Mehrleiter-/Installationsklemmen für Außenleiter,
Neutralleiter
und Schutzleiter vorzusehen. Die Kosten hierfür sind
in die
Einheitspreise der jeweiligen Einbaugeräte bzw. Abgänge
einzukalkulieren.

Alle Elektrounterverteilungen sind mit
gleichschließenden
Schließzylindern zu versehen. Die Kosten sind in die
Einheitspreise einzukalkulieren.

**03.44.42.1 Feldverteiler AP 120PLE IP44 SKII**
Feldvert.AP, univ, IP44, SKII, 120PLE, 2x7Reihen, HS
Abst.
150mm, 1100x550x161mm

Feldverteiler nach DIN EN 61 439-1/-3 zum Einbau für
Geräte
bis 125 A, Luft- und Kriechstrecken nach DIN EN
60664-1.
Bestehend aus Schrank mit Tür aus pulverbeschichtetem
und
eingebranntem Stahlblech. Ab Schrankbreite 800 mm
(3-feldig)
zwei türiger Aufbau. Rechte Türen maximal 2-feldig
breit.
Komplettschrank mit Einbausatz bestückt mit
profilierten
Tragschienen, oberste zwei Reihen mit 15 mm hohen
Hutschienen für Reihenklemmen in 150 mm Abstand und
geschlossener Abdeckung, untere Reihen für 7,5 mm hohen
Hutschienen in 150 mm Mittenabstand und passenden
Berührungsschutzabdeckungen. Leitungseinführungen
oben/unten durch herausnehmbare flexiblen
Kunststoffflanschplatten, zusätzlich austauschbar. Tür
mit
innenliegenden justierbaren Scharnieren und einem
Öffnungswinkel von 110°. Türen rechts und links
anschlagbar,
werkzeugloser wechselbar Türanschlag. Türverschluss
serienmäßig mit Dreipunkt-Stangenverschluss und
plombierbaren Klappgriff. Hinweis: Sperrbare
Schließsysteme
und Türen sind austauschbar.

Montage auf: Aufputz
Anzahl der Schienen: 12
Anzahl Reihen: 12
Anzahl Felder: 2
Anzahl Module: 120
Höhe: 1100 mm
Breite: 550 mm
Tiefe: 165 mm
Anzahl Schranktüren: 1
Anzahl der Schlösser: 1
Ausführung des Handgriffes: Klappgriff mit Vorreiber
Werkstoff: Stahl
Schutzklasse: Schutzklasse II
Stoßfestigkeit IK: IK09
IP-Klasse (Ingress Protection): IP44
Halogenfrei: Nein
Schließungstyp: Ohne Schloss

Hersteller:'..........'
Typ: '.........'

liefern, montieren und betriebsfertig anschließen.
Menge: 1,000 St

**03.44.42.2 Einzelstandverteiler IP44 1950x800x350**
Einzelstandverteiler mit VDE-Gutachten nach IEC 439-1,
entspricht VDE 0660/500 und DIN EN 61 439-1, Maßnorm
DIN
43 870.

Zum Aufbau einer Niederspannungsverteilung bis 630 A,
3AC
690 V /50 Hz. Schutzart IP3X hinter der Tür, Luft- und
Kriechstrecken nach DIN VDE 0110/1-2.

Bestehend aus freistehendem Schrank mit Tür aus
elektrolytisch verzinktem, pulverbeschichtetem,
eingebranntem,
stabil profiliertem 1,5 mm dicken Stahlblech.
Innenauskleidung
aus Kunststoff. Universalleitungseinführungen oben je
Feld
eingebaut, unten offen. Sammelschienendurchführungen
unten
als seitliche Vorprägung.

Tür aufliegend mit innenliegenden Scharnieren,
wahlweise
rechts oder links anschlagbar, umlaufend gelochte
Schiene zur
Montage von Geräten, Tür mit 162 Grad Öffnungswinkel.
Türdichtung umlaufend geschäumt, temperaturbeständig
und
ölbeständig. Türverschluss als
Dreipunktstangenverschluss mit
Drehknebel-Antrieb. Serienmäßig Schließungen für
DIN-Profil-Halbzylinder einbaubar. Waagerechte
Abfangschiene
zur Stabilisierung im Schrank enthalten. Die Gehäuse
sind
nebeneinander anflaschbar.
Es sind Verteilerfelder mit Hutschienen einzubauen.

Bestückt mit Hutschienen
Höhe mit Sockel: 1950 mm
Breite: 800 mm
Tiefe : 350 mm
Einschl. Sockel : 100mm
Schutzart: IP44
Schutzklasse: Schutzklasse II

Hersteller: '.........'
Typ: '.........'
liefern, montieren und betriebsfertig anschließen.
Menge: 2,000 St

**03.44.42.3 Verteiler IP65 48 Platzeinheiten mit QucikConnect PE und N Klemme**
Kleinverteiler-Aufputz; Installationskleinverteiler
aus Kunststoff,
nach DIN VDE 0603 Teil 1, nach DIN 43871. Zum Einbau
von
Geräten bis 63 A nach Maßnorm DIN 43 880 mit 70 mm oder
85 mm Einbautiefe, Bemessungsspannung AC 400 V/50 Hz.
Bestehend aus Kunststoffunterteil mit Hutprofilschiene
aus
verzinktem Stahlblech, Vorprägung für metrische
Leitungseinführungstüllen (oben, unten); seitliche
Vorprägungen
für Verbindungstüllen zur Verbindung von zwei oder
mehreren
Verteilern nebeneinander. Eingebaute PE/N-Klemmen
Schnellsteckklemme; Oberteil mit 46 mm Geräteschlitz.
Klarsichttür frontbündig, rechts oder links
anschlagbar,
plombierbar, abschließbar, Verteiler anflanschbar.

RAL Farbnummer: 7035
Höhe installiertes Produkt: 677 mm
Breite installiertes Produkt: 310 mm
Tiefe installiertes Produkt: 151 mm
Schutzart: IP65
Schutzklasse: Schutzklasse II
Anzahl Türen: 1

Hersteller: '..........'
Typ:'..........'

Die Anlage ist betriebsfertig mit den Einbauten zu
montieren.
Menge: 1,000 St

**03.44.42.4 Lasttrennschalter 4polig 63A**
Lasttrennschalter 4polig 63A für Hutschiene oder
Montageplatte

Lasttrennschalter für die Montage auf Hutschiene oder
Montageplatte, Drehantrieb direkt am Gerät im
AUS-Zustand
mit einem Vorhängeschloss verriegelbar. Gewährleistet
das Ein-
und Ausschalten unter Last und eine
Sicherheitstrennfunktion in
allen Niederspannungsstromkreisen.

Bemessungsstrom IN: 63 A
Polart: 4P
Verlustleistung pro Pol: 2,40 W
Leistungsabgabe bei IN: 9,60 W
Bemessungsbetriebsleistung bei 400 V AC AC1: 41000 W
Motorantrieb optional: Nein
Betriebstemperatur: -20 - 70 °C
Verriegelbar: Ja
IP-Klasse (Ingress Protection): IP20

liefern, montieren und betriebsfertig anschließen.
Menge: 1,000 St

**03.44.42.5 Lasttrennschalter 4polig 125A**
Lasttrennschalter 4polig 125A für Hutschiene oder
Montageplatte

Lasttrennschalter für die Montage auf Hutschiene oder
Montageplatte, Drehantrieb direkt am Gerät im
AUS-Zustand
mit einem Vorhängeschloss verriegelbar. Gewährleistet
das Ein-
und Ausschalten unter Last und eine
Sicherheitstrennfunktion in
allen Niederspannungsstromkreisen.

Nennstrom: 125 A
Verlustleistung pro Pol: 7,10 W
Gesamtverlustleistung unter Nennstrom: 28,40 W
Bemessungsbetriebsleistung bei 400 V AC AC1: 82000 W
Motorantrieb optional: Nein
Betriebstemperatur: -20 - 70 °C
Verriegelbar: Ja
IP-Klasse (Ingress Protection): IP20

liefern, montieren und betriebsfertig anschließen.
Menge: 2,000 St

**03.44.42.6 4pol. Überspannungs-Ableiter TYP2**
4-poliger Überspannungs-Ableiter für TN-S-Systeme
Ableiter
Typ 2 nach EN 61643-11 Hochleistungsfähige
Varistor-Technologie Basisteil mit gesteckten
Schutzmodulen
Einfacher, werkzeugloser Schutzmodul-Wechsel durch
Modulverriegelungssystem mit Modulentriegelungstaste
Höchste Dauerspannung: 385 V ac Schutzpegel: <= 1,75 kV
Nennableitstoßstrom: 20 kA
Kurzschlußfestigkeit:  25 kAeff
Vibrations- und Schock-geprüft nach EN 60068-2
Sinus-Vibration:  5 g (11 Hz - 200 Hz) 4 g (200 Hz
- 500 Hz)
Random-Vibration: 1,9 g (5 Hz - 500 Hz)
Schock:  30 g
Energetische Koordination nach DIN EN 62305-4 (VDE
0185-305-4) mit Typ 1 und Typ 3-Ableiter der
Red/Line-Familie
Überwachung: Thermo-Dynamik-Control Funktions- und
Defektanzeige
Schutzmodul-Kodierung
Multifunktionsanschlussklemmen für Leiter und
Kammschienenanschluss Reiheneinbaugerät nach DIN 43880,
4TE

Hersteller: '..........'
Typ:  '..........'

Liefern und betriebsfertig in Elektroverteilung
montieren.
Menge: 3,000 St

**03.44.42.7 Einbau eines 3pol. Sicherungslastschalters, 63A**
Einbau eines 3pol. Sicherungslastschalters mit
Schaltsperre,
Paßhülsen und Schraubkappen für 63 A Nennstrom, in eine
vorhandene Niederspannungshauptverteilung.

Liefern und betriebsfertig montieren.
Menge: 19,000 St

**03.44.42.8 4pol. Fi 0,03A / 40A Typ A**
4pol. Fehlerstromschutzschalter Typ: A, mit einem
Nenn-Fehlerstrom von 0,03 A, für einen Nennstrom von
40 A.

Liefern und betriebsfertig montieren.
Menge: 16,000 St

**03.44.42.9 4pol. Fi 0,03A / 40A Typ B**
Allstromsensitiver 4pol. Fehlerstromschutzschalter
Typ: B, mit
einem Nenn-Fehlerstrom von 0,03 A, für einen Nennstrom
von
40 A.

Liefern und betriebsfertig montieren.
Menge: 3,000 St

**03.44.42.10 4pol. Fi 0,3A / 40A Typ B**
Allstromsensitiver 4pol. Fehlerstromschutzschalter
Typ: B, mit
einem Nenn-Fehlerstrom von 0,3 A, für einen Nennstrom
von
40 A.

Liefern und betriebsfertig montieren.
Menge: 1,000 St

**03.44.42.11 4pol. Fi 0,3A / 63A Typ B**
Allstromsensitiver 4pol. Fehlerstromschutzschalter
Typ: B, mit
einem Nenn-Fehlerstrom von 0,3 A, für einen Nennstrom
von
63 A.

Liefern und betriebsfertig montieren.
Menge: 1,000 St

**03.44.42.12 Hilfsschalter für LSS**
Signalisierung im Fehlerfall durch Überlast oder
Kurzschluss, bei Abschaltung des LS-Schalters von
Hand, sowie bei Fernauslösung mit Arbeits-,
Unterspannungsauslöser
Hilfskontakt 1S+1Ö 6A 240V

Liefern und betriebsfertig montieren.
Menge: 10,000 St

**03.44.42.13 FI/LS 1P+N 6KA B-16A 30mA, Typ A.**
FI/LS 1P+N 6KA B-16A 30mA, Typ A.

Liefern und betriebsfertig montieren.
Menge: 8,000 St

**03.44.42.14 1pol. LSS 10A / B**
1pol. Leitungsschutzschalter mit
B-Auslöscharakteristik,
Nennstrom 10 A, Schaltvermögen 6 kA bei
Selektivitätsklasse
3.

Liefern und betriebsfertig montieren.
Menge: 32,000 St

**03.44.42.15 3pol. LSS 10A / B**
3pol. Leitungsschutzschalter mit
B-Auslöscharakteristik,
Nennstrom 10 A, Schaltvermögen 6 kA bei
Selektivitätsklasse
3.

Liefern und betriebsfertig montieren.
Menge: 2,000 St

**03.44.42.16 1pol. LSS 16A / B**
1pol. Leitungsschutzschalter mit
B-Auslöscharakteristik,
Nennstrom 16 A, Schaltvermögen 6 kA bei
Selektivitätsklasse
3.

Liefern und betriebsfertig montieren.
Menge: 56,000 St

**03.44.42.17 3pol. LSS 16A / B**
3pol. Leitungsschutzschalter mit
B-Auslöscharakteristik,
Nennstrom 16 A, Schaltvermögen 6 kA bei
Selektivitätsklasse
3.

Liefern und betriebsfertig montieren.
Menge: 5,000 St

**03.44.42.18 3pol. LSS 16A / C**
3pol. Leitungsschutzschalter mit
C-Auslöscharakteristik,
Nennstrom 16 A, Schaltvermögen 6 kA bei
Selektivitätsklasse
3.

Liefern und betriebsfertig montieren.
Menge: 3,000 St

**03.44.42.19 1pol. LSS 20A / B**
1pol. Leitungsschutzschalter mit
B-Auslöscharakteristik,
Nennstrom 20 A, Schaltvermögen 6 kA bei
Selektivitätsklasse
3.

Liefern und betriebsfertig montieren.
Menge: 1,000 St

**03.44.42.20 3pol. LSS 32A / C**
3pol. Leitungsschutzschalter mit
C-Auslöscharakteristik,
Nennstrom 32 A,Schaltvermögen 6 kA bei
Selektivitätsklasse 3.

Liefern und betriebsfertig montieren
Menge: 1,000 St

**03.44.42.21 Schaltschütz 230V 4S / 20A**
Schaltschütz mit Schnappbefestigung für
Verteilereinbau,
Spulenspannung 230 V, Strombelastung 20 A, Kontakte 4
S.

Liefern und betriebsfertig montieren.
Menge: 2,000 St

**03.44.42.22 Schaltschütz 230V 3S / 25A**
Schaltschütz mit Schnappbefestigung für
Verteilereinbau,
Spulenspannung 230 V, Strombelastung 25 A, Kontakte 3
S.

Liefern und betriebsfertig montieren.
Menge: 2,000 St

**03.44.42.23 Schaltschütz 230V 3S / 63A**
Schaltschütz mit Schnappbefestigung für
Verteilereinbau,
Spulenspannung 230 V, Strombelastung 63 A, Kontakte 3
S.

Liefern und betriebsfertig montieren.
Menge: 1,000 St

**03.44.42.24 Schaltschütz 24V 4S / 20A**
Schaltschütz mit Schnappbefestigung für
Verteilereinbau,
Spulenspannung 24 V, Strombelastung 20 A, Kontakte 4 S.

Liefern und betriebsfertig montieren.
Menge: 1,000 St

**03.44.42.25 1pol.Fernschalter 230V/16A**
Fernschalter mit Schnappbefestigung für
Verteilereinbau,
Spulenspannung 230 V, Strombelastung 16 A, Kontakte 1
S.

Liefern und betriebsfertig montieren.
Menge: 4,000 St

**03.44.42.26 Sicherheitstrafo 230V / 12V und 24V 63VA**
Sicherheitstrafo 230V / 12V und 24V 63VA 6PLE
Sicherheitstransformator mit getrennter Primär- und
Sekundärwicklung. Schutz gegen Kurzschluss oder
Überlast
erfolgt durch einen integrierten thermischen Schalter
auf der
Primärseite. Bemessungsbetriebsspannung Ue: 230 V
Isolationsspannung: 4000 V Betriebstemperatur: -20 bis
35 °C
Anschlussquerschnitt bei flexiblem Leiter: 4mm²
Anschlussquerschnitt bei starrem Leiter: 6mm²
Ausgangsspannung: 12/24 V
Leistung: 63 VA

Liefern und betriebsfertig montieren.
Menge: 2,000 St

**03.44.42.27 Digitale 4-Kanal-Multifunktions-Zeitschaltuhr**
Digitale 4-Kanal-Multifunktions-Zeitschaltuhr

Digitale Multifunktions-Zeitschaltuhr 4-Kanal mit
beleuchtbarem
Display, integrierter Bluetooth Funktion und App
Programmierung. Zur zeit-, helligkeits- und
ortsabhängigen
Steuerung mit Wechselkontakten für die Last Ein/Aus
oder
Dämmerungsschalterfunktion und Taster/Schalter für
Ausnahmeaufruf.

Nutzbar als Tages-, Wochen,- Jahres- und Astro-Uhr
zusätzlich
mit integrierter Dämmerungsschalterfunktion.
Ausnahmensteuerung durch verdrahteten externen
Schalter/Taster oder KNX Funkschalter/-taster
quicklink.
Programmierung am Gerät oder über App: Uhrzeit und
Datum
(werkseitig eingestellt), automatische
Sommer-/Winterzeitumstellung, Feiertags- und
Schulferienzeiten ortsabhängig auswählbar, Sperrung des
Zugriffes über App oder Tastenkombination, temporäre
und
permanente Ausnahmesteuerung Ein/Aus/Impuls. Programme
sind in der App erstellbar, von bereits benutzten
Vorlagen
übernehmbar oder Ausnahmen aktivierbar. Zur Weitergabe
und
externen Speicherung des Programms kann optional ein
Portal
benutzt werden. Balkenanzeige zur schnellen Erkennung
des
Programms.

Reduzierung der Kontaktbelastung durch
Nulldurchgangsschaltung. Programmierung ohne
Netzspannung
über integrierte Gangreserve (ca. 10 Jahre) möglich.

Frequenz :50/60 Hz
Kontaktbelastbarkeit :16A 230V AC1
Leistungsaufnahme (Betrieb) :500 mW
230 V Glüh- und Halogenlampen :max. 2300 W
Leuchtstofflampen parallelkompensiert :400 W
Leuchtstofflampen :max. 1000 VA
Max. Leuchtstofflampenlast (Serienschalt.) :1000 W
Kompaktleuchtstofflampen :400 W
Anzahl LED-Lampen :10
kürzeste Schaltzeit :1 min
Anzahl der Programmschritte :400
Gangreserve :10 Jahre
Ganggenauigkeit pro Tag :0,25 s
Bluetooth maximale Reichweite im Freien :10 m
Kontaktart :1W
Betriebstemperatur :-5 bis 45 °C
Leiterquerschnitt (flexibel) :0,2 bis 2,5 mm²
Leiterquerschnitt (starr) :0,2 bis 4 mm²

Inkl. passendem Aufbaufühler für Uhren und
Dämmerungsschalter.

Betriebstemperatur :-25 bis 70 °C
Schutzart :IP55
Montageart :Aufputz
Lager-/Transporttemperatur :-25 bis 70 °C

Hersteller: '.........'
Typ: '.........'

liefern, montieren und betriebsfertig anschließen.
Menge: 1,000 St

**03.44.42.28 Aufbaufühler für Uhren und Dämmerungsschalter**
Aufbaufühler mit Anschlusskabel für Dämmerungsschalter
zum
Anschluss an zuvor genannte digitale 4-Kanal
Multifunktions-Zeitschaltuhr.

Betriebstemperatur :-25 bis 70 °C
Schutzart :IP55
Montageart :Aufputz

Hersteller: '.........'
Typ: '.........'

liefern, montieren und betriebsfertig anschließen.
Menge: 1,000 St

**03.44.42.29 Einbaufühler für Uhren und Dämmerungsschalter**
Einbaufühler mit Anschlusskabel für Dämmerungsschalter
zum
Anschluss an zuvor genannte digitale 4-Kanal
Multifunktions-Zeitschaltuhr.

Betriebstemperatur :-30 bis 60 °C
Fühler-Leitungslänge :1 m
Montageart :Unterputz

Hersteller: '.........'
Typ: '.........'

liefern, montieren und betriebsfertig anschließen.
Menge: 1,000 St

##### Abschnitt 03.44.43 Verlegesysteme

*Hinweis*
Brennbare Verlegesysteme wie Sammelhalter,
Kabelklammern,
Isolierrohr, Brüstungs- Geräteeinbau- und
Leitungsführungskanäle sind auf Wunsch des Bauherren
generell halogenfrei auszufüren.

Kabeltragsysteme sind mit entsprechendem Querschnitt
in den
örtlichen Potentialausgleich einzubinden, die
Leitungsenden
sind beidseitg zu beschriften und in den Plänen/Schemta
einzutragen.

Schutzfolien auf Brüstungskanälen sind erst
unmittelbar vor der
Inbetriebnahme/Endreinigung durch den Auftragnehmer zu
entfernen.

**03.44.43.1 Starres Isolierrohr aus Kunststoff, EN 20 aP**
Starres Isolierrohr aus Kunststoff, für mittlere
Druckbeanspruchung, EN 20, auf Putz, mit anreichbaren
Klemmschellen, Schellenabstand 20 x Außendurchmesser,
verlegen.
Menge: 20,000 m

**03.44.43.2 Starres Isolierrohr aus Kunststoff, EN 25, aP**
Starres Isolierrohr aus Kunststoff,für mittlere
Druckbeanspruchung, EN 25, auf Putz, mit anreichbaren
Klemmschellen, Schellenabstand 20 x Außendurchmesser,
verlegen.
Menge: 40,000 m

**03.44.43.3 Starres Isolierrohr aus Kunststoff, EN 32, aP**
Starres Isolierrohr aus Kunststoff,für mittlere
Druckbeanspruchung, EN 32, auf Putz, mit anreichbaren
Klemmschellen, Schellenabstand 20 x Außendurchmesser,
verlegen.
Menge: 35,000 m

**03.44.43.4 Starres Isolierrohr aus Kunststoff, EN 40, aP**
Starres Isolierrohr aus Kunststoff,für mittlere
Druckbeanspruchung, EN 40, auf Putz, mit anreichbaren
Klemmschellen, Schellenabstand 20 x Außendurchmesser,
verlegen.
Menge: 30,000 m

**03.44.43.5 Flexibles, gewelltes Isolierrohr auf Rohfußboden, EN 25**
Flexibles, gewelltes Isolierrohr aus Kunststoff, für
schwere
Druckbeanspruchung, EN 25, auf Rohfußboden verlegen und
fixieren.

Liefern und betriebsfertig montieren.
Menge: 680,000 m

**03.44.43.6 Flexibles, gewelltes Isolierrohr auf Rohfußboden, EN 32**
Flexibles, gewelltes Isolierrohr aus Kunststoff, für
schwere
Druckbeanspruchung, EN 32, auf Rohfußboden verlegen und
fixieren.

Liefern und betriebsfertig montieren.
Menge: 150,000 m

**03.44.43.7 100mm Kabelrinne**
Kabelrinne aus verzinktem Stahlblech mit gelochtem und
gesinktem Boden, mit Lochprägung zur Bodenverstärkung
und
gratfreien Kabelauflagen, einschl. Rinnenverbinder und
Abhängungen oder Wandausleger bis 600 mm.

Rinnenmaße:
Höhe: 60 mm, Breite: 100 mm

Liefern und betriebsfertig montieren.
Menge: 15,000 m

**03.44.43.8 200mm Kabelrinne**
Kabelrinne aus verzinktem Stahlblech mit gelochtem und
gesinktem Boden, mit Lochprägung zur Bodenverstärkung
und
gratfreien Kabelauflagen, einschl. Rinnenverbinder und
Abhängungen oder Wandausleger bis 600 mm.

Rinnenmaße:
Höhe: 60 mm, Breite: 200 mm

Liefern und betriebsfertig montieren.
Menge: 15,000 m

**03.44.43.9 200mm Kabelrinnenformteil Bogen 90°**
Kabelrinnenformteil aus verzinktem Stahlblech als
Bogen 90°
einschl. Verbinder und Stoßstellenleisten.

Liefern und betriebsfertig montieren.
Menge: 1,000 St

**03.44.43.10 200mm Kabelrinnenformteil T-Stück**
Kabelrinnenformteil aus verzinktem Stahlblech als
T-Stück
einschl. Verbinder und Stoßstellenleisten.

Liefern und betriebsfertig montieren.
Menge: 1,000 St

**03.44.43.11 300mm Kabelrinne**
Kabelrinne aus verzinktem Stahlblech mit gelochtem und
gesinktem Boden, mit Spezial-Lochprägung zur
Bodenverstärkung und gratfreien Kabelauflagen, einschl.
Rinnenverbinder und Abhängungen oder Wandausleger bis
600
mm.

Rinnenmaße:
Höhe: 60 mm, Breite: 300 mm

Liefern und betriebsfertig montieren.
Menge: 20,000 m

**03.44.43.12 300mm Kabelrinnenformteil Bogen 90°**
Kabelrinnenformteil aus verzinktem Stahlblech als
Bogen 90°
einschl. Verbinder und Stoßstellenleisten.

Liefern und betriebsfertig montieren.
Menge: 1,000 St

**03.44.43.13 300mm Kabelrinnenformteil T-Stück**
Kabelrinnenformteil aus verzinktem Stahlblech als
T-Stück
einschl. Verbinder und Stoßstellenleisten.

Liefern und betriebsfertig montieren.
Menge: 1,000 St

**03.44.43.14 400mm Kabelrinne**
Kabelrinne aus verzinktem Stahlblech mit gelochtem und
gesinktem Boden, mit Spezial-Lochprägung zur
Bodenverstärkung und gratfreien Kabelauflagen, einschl.
Rinnenverbinder und Abhängungen oder Wandausleger bis
600
mm.

Rinnenmaße:
Höhe: 60 mm, Breite: 400 mm

Liefern und betriebsfertig montieren.
Menge: 22,000 m

**03.44.43.15 400mm Kabelrinnenformteil Bogen 90°**
Kabelrinnenformteil aus verzinktem Stahlblech als
Bogen 90°
einschl. Verbinder und Stoßstellenleisten.

Liefern und betriebsfertig montieren.
Menge: 4,000 St

**03.44.43.16 Trennsteg für Kabelrinnen mit Seitenhöhe 60mm**
Trennsteg für Kabelrinnen mit einer Seitenhöhe von 60
mm
einschl. Verbindungsschrauben.

Liefern und betriebsfertig montieren.

Liefern und betriebsfertig montieren.
Menge: 42,000 m

**03.44.43.17 C-Profilschiene 40cm**
C-Profilschiene zur Befestigung von Bügelschellen nach
EN
50024, galvanisch verzinkt.

C-Profilschiene liefern und betriebsfertig, einschl.
Befestigungsmaterial E30 (Metalldübel mit M 8-Gewinde)
montieren.

Liefern und betriebsfertig montieren.
Menge: 14,000 St

**03.44.43.18 C-Profilschiene 100cm**
C-Profilschiene zur Befestigung von Bügelschellen nach
EN
50024, galvanisch verzinkt.

C-Profilschiene 100 cm lang,
C-Profilschiene liefern und betriebsfertig, einschl.
Befestigungsmaterial E30 (Metalldübel mit M 8-Gewinde)
montieren.

Liefern und betriebsfertig montieren.
Menge: 6,000 St

**03.44.43.19 Kabelleiter 60 mm x 600 mm, mit durchgängig gelochtem**
Kabelleiter 60 mm x 600 mm, mit durchgängig gelochtem
Seitenholm, mit eingenieteten, nach oben offenen
C-Profil-Sprossen, zur Befestigung von Kabeln und
Leitungen
mit Bügelschelle Typ 2056/w, eingerollter Seitenholm
zur
Verstärkung und als Kantenschutz

Korrosionsschutz: bandverzinkt nach DIN EN 10346
Seitenhöhe: 60 mm
Breite: 600 mm
Holmstärke: 1,5 mm
Sprossenabstand: 300 mm
Tragfähigkeit: 3,1 kN/m bei Stützabstand 1,5m

Die Länge der Kabelleiter ist auf die Gegebenheiten
vor Ort
entsprechend einzukürzen, das Schneiden ist im EP zu
berücksichtigen.

Liefern und betriebsfertig,
einschl.Befestigungsmaterial
montieren.

Liefern und betriebsfertig montieren.
Menge: 3,000 m

**03.44.43.20 Profilstahlkonstruktion für Sonderbefestigungen, verzinkt**
Profilstahlkonstruktion aus Winkel-, U-, C-, Rohr- oder
Flachstahl für Stütz-, Trag-, Hänge- und
Sonderbefestigungen
elektrotechnischer Anlagen, nach örtlicher und
statischer
Erfordernis.

Einschließlich Aufmaß, Zuschnitt, Bohren, Schweißen,
Entgraten, verzinkter Ausführung sowie sämtlicher
erforderlicher
Verbindungs-, Befestigungs- und Kleinmaterialien.
Befestigung
an Beton, Mauerwerk oder vorhandenen
Stahlkonstruktionen
einschließlich geeigneter bauaufsichtlich zugelassener
Befestigungsmittel.

Beschädigungen der Verzinkung durch Bearbeitung oder
Montage sind fachgerecht mit geeignetem
Korrosionsschutz
auszubessern.

Die Abrechnung erfolgt nach dem theoretischen Gewicht
der
verwendeten Stahlprofile auf Grundlage der
Einheitsgewichte
der zutreffenden DIN-Normen beziehungsweise
Herstellerangaben. Befestigungs-, Verbindungs- und
Kleinmaterialien werden nicht gesondert aufgemessen
und sind
in den Einheitspreis einzukalkulieren.

Liefern und betriebsfertig montieren.
Menge: 20,000 kg

##### Abschnitt 03.44.47 Taglohn

**03.44.47.1 Taglohn Obermonteur**
Stundenlohnarbeiten im Stundennachweis ausschließlich
für
unvorhergesehene Arbeiten, jedoch ausschließlich im
Rahmen
der Ausführung der ausgeschriebenen
Hauptauftragsleistungen.
Nur für zwingend erforderliche Leistungen in geringem
Umfang
und nur auf Anordnung/Zustimmung durch den AG.
Regelungen
gemäß VOB/B §15 bleiben unberührt.
Menge: 6,000 Std

**03.44.47.2 Taglohn Monteur**
Stundenlohnarbeiten im Stundennachweis ausschließlich
für
unvorhergesehene Arbeiten, jedoch ausschließlich im
Rahmen
der Ausführung der ausgeschriebenen
Hauptauftragsleistungen.
Nur für zwingend erforderliche Leistungen in geringem
Umfang
und nur auf Anordnung/Zustimmung durch den AG.
Regelungen
gemäß VOB/B §15 bleiben unberührt.
Menge: 12,000 Std

**03.44.47.3 Taglohn Helfer**
Stundenlohnarbeiten im Stundennachweis ausschließlich
für
unvorhergesehene Arbeiten, jedoch ausschließlich im
Rahmen
der Ausführung der ausgeschriebenen
Hauptauftragsleistungen.
Nur für zwingend erforderliche Leistungen in geringem
Umfang
und nur auf Anordnung/Zustimmung durch den AG.
Regelungen
gemäß VOB/B §15 bleiben unberührt.
Menge: 12,000 Std

##### Abschnitt 03.44.48 Demontage, Bohrungen

**03.44.48.1 Durchgangsbohrung in Brettsperrholzwand, Ø 10 mm**
Durchgangsbohrung in Brettsperrholzwand, Ø 10 mm

Durchgangsbohrung zur Durchführung von Kabeln und
Leitungen in einer tragenden beziehungsweise nicht
tragenden
Wand aus Brettsperrholz herstellen.

Bohrung mit geeignetem Holzbohrer und geeignetem
Bohrgerät
rechtwinklig zur Wandfläche ausführen. Die Bohrung ist
maßhaltig sowie beidseitig sauber und ausrissarm
herzustellen.

Vor Ausführung ist die Bohrstelle auf vorhandene
Einbauteile,
Verbindungsmittel und Installationen zu prüfen. Die
statischen
und konstruktiven Vorgaben des Holzbaus sind zu
beachten.

Einschließlich Anzeichnen, Ansetzen und Einrichten des
Bohrgerätes, erforderlicher Schutzmaßnahmen, Auffangen
beziehungsweise Absaugen der Bohrspäne, Nacharbeiten
der
Bohrungsränder sowie Beseitigen und Entsorgen des
anfallenden Bohrmaterials.

Bohrdurchmesser: 10 mm
Wandbaustoff: Brettsperrholz
Wanddicke: bis 130 mm
Bohrungsrichtung: horizontal

Leitungsdurchführung, Schutzrohr beziehungsweise
Durchführungshülse sowie Brand-, Rauch-, Schall- oder
Luftdichtheitsverschluss sind nicht Bestandteil dieser
Position.

Komplett herstellen.
Menge: 20,000 St

**03.44.48.2 Durchgangsbohrung in Brettsperrholzwand, Ø 15 mm**
Durchgangsbohrung in Brettsperrholzwand, Ø 15 mm

Durchgangsbohrung zur Durchführung von Kabeln und
Leitungen in einer tragenden beziehungsweise nicht
tragenden
Wand aus Brettsperrholz herstellen.

Bohrung mit geeignetem Holzbohrer und geeignetem
Bohrgerät
rechtwinklig zur Wandfläche ausführen. Die Bohrung ist
maßhaltig sowie beidseitig sauber und ausrissarm
herzustellen.

Vor Ausführung ist die Bohrstelle auf vorhandene
Einbauteile,
Verbindungsmittel und Installationen zu prüfen. Die
statischen
und konstruktiven Vorgaben des Holzbaus sind zu
beachten.

Einschließlich Anzeichnen, Ansetzen und Einrichten des
Bohrgerätes, erforderlicher Schutzmaßnahmen, Auffangen
beziehungsweise Absaugen der Bohrspäne, Nacharbeiten
der
Bohrungsränder sowie Beseitigen und Entsorgen des
anfallenden Bohrmaterials.

Bohrdurchmesser: 15 mm
Wandbaustoff: Brettsperrholz
Wanddicke: bis 130 mm
Bohrungsrichtung: horizontal

Leitungsdurchführung, Schutzrohr beziehungsweise
Durchführungshülse sowie Brand-, Rauch-, Schall- oder
Luftdichtheitsverschluss sind nicht Bestandteil dieser
Position.

Komplett herstellen.
Menge: 10,000 St

**03.44.48.3 Durchgangsbohrung in Brettsperrholzwand, Ø 20 mm**
Durchgangsbohrung in Brettsperrholzwand, Ø 20 mm

Durchgangsbohrung zur Durchführung von Kabeln und
Leitungen in einer tragenden beziehungsweise nicht
tragenden
Wand aus Brettsperrholz herstellen.

Bohrung mit geeignetem Holzbohrer und geeignetem
Bohrgerät
rechtwinklig zur Wandfläche ausführen. Die Bohrung ist
maßhaltig sowie beidseitig sauber und ausrissarm
herzustellen.

Vor Ausführung ist die Bohrstelle auf vorhandene
Einbauteile,
Verbindungsmittel und Installationen zu prüfen. Die
statischen
und konstruktiven Vorgaben des Holzbaus sind zu
beachten.

Einschließlich Anzeichnen, Ansetzen und Einrichten des
Bohrgerätes, erforderlicher Schutzmaßnahmen, Auffangen
beziehungsweise Absaugen der Bohrspäne, Nacharbeiten
der
Bohrungsränder sowie Beseitigen und Entsorgen des
anfallenden Bohrmaterials.

Bohrdurchmesser: 20 mm
Wandbaustoff: Brettsperrholz
Wanddicke: bis 130 mm
Bohrungsrichtung: horizontal

Leitungsdurchführung, Schutzrohr beziehungsweise
Durchführungshülse sowie Brand-, Rauch-, Schall- oder
Luftdichtheitsverschluss sind nicht Bestandteil dieser
Position.

Komplett herstellen.
Menge: 5,000 St

**03.44.48.4 Durchgangsbohrung in Brettsperrholzdecke, Ø 10 mm**
Durchgangsbohrung zur Durchführung von Kabeln und
Leitungen in einer tragenden beziehungsweise nicht
tragenden
Decke aus Brettsperrholz herstellen.

Bohrung mit geeignetem Holzbohrer und geeignetem
Bohrgerät
rechtwinklig zur Deckenfläche ausführen. Die Bohrung
ist
maßhaltig sowie ober- und unterseitig sauber und
ausrissarm
herzustellen.

Vor Ausführung ist die Bohrstelle auf vorhandene
Einbauteile,
Verbindungsmittel und Installationen zu prüfen. Die
statischen
und konstruktiven Vorgaben des Holzbaus sind zu
beachten.

Einschließlich Anzeichnen, Ansetzen und Einrichten des
Bohrgerätes, erforderlicher Schutzmaßnahmen, Auffangen
beziehungsweise Absaugen der Bohrspäne, Nacharbeiten
der
Bohrungsränder sowie Beseitigen und Entsorgen des
anfallenden Bohrmaterials.

Bohrdurchmesser: 10 mm
Deckenbaustoff: Brettsperrholz
Deckenstärke: 220 mm
Bohrungsrichtung: vertikal

Leitungsdurchführung, Schutzrohr beziehungsweise
Durchführungshülse sowie Brand-, Rauch-, Schall- oder
Luftdichtheitsverschluss sind nicht Bestandteil dieser
Position.

Komplett herstellen.
Menge: 30,000 St

**03.44.48.5 Durchgangsbohrung in Brettsperrholzdecke, Ø 15 mm**
Durchgangsbohrung zur Durchführung von Kabeln und
Leitungen in einer tragenden beziehungsweise nicht
tragenden
Decke aus Brettsperrholz herstellen.

Bohrung mit geeignetem Holzbohrer und geeignetem
Bohrgerät
rechtwinklig zur Deckenfläche ausführen. Die Bohrung
ist
maßhaltig sowie ober- und unterseitig sauber und
ausrissarm
herzustellen.

Vor Ausführung ist die Bohrstelle auf vorhandene
Einbauteile,
Verbindungsmittel und Installationen zu prüfen. Die
statischen
und konstruktiven Vorgaben des Holzbaus sind zu
beachten.

Einschließlich Anzeichnen, Ansetzen und Einrichten des
Bohrgerätes, erforderlicher Schutzmaßnahmen, Auffangen
beziehungsweise Absaugen der Bohrspäne, Nacharbeiten
der
Bohrungsränder sowie Beseitigen und Entsorgen des
anfallenden Bohrmaterials.

Bohrdurchmesser: 15 mm
Deckenbaustoff: Brettsperrholz
Deckenstärke: 220 mm
Bohrungsrichtung: vertikal

Leitungsdurchführung, Schutzrohr beziehungsweise
Durchführungshülse sowie Brand-, Rauch-, Schall- oder
Luftdichtheitsverschluss sind nicht Bestandteil dieser
Position.

Komplett herstellen.
Menge: 35,000 St

**03.44.48.6 Durchgangsbohrung in Brettsperrholzdecke, Ø 25 mm**
Durchgangsbohrung zur Durchführung von Kabeln und
Leitungen in einer tragenden beziehungsweise nicht
tragenden
Decke aus Brettsperrholz herstellen.

Bohrung mit geeignetem Holzbohrer und geeignetem
Bohrgerät
rechtwinklig zur Deckenfläche ausführen. Die Bohrung
ist
maßhaltig sowie ober- und unterseitig sauber und
ausrissarm
herzustellen.

Vor Ausführung ist die Bohrstelle auf vorhandene
Einbauteile,
Verbindungsmittel und Installationen zu prüfen. Die
statischen
und konstruktiven Vorgaben des Holzbaus sind zu
beachten.

Einschließlich Anzeichnen, Ansetzen und Einrichten des
Bohrgerätes, erforderlicher Schutzmaßnahmen, Auffangen
beziehungsweise Absaugen der Bohrspäne, Nacharbeiten
der
Bohrungsränder sowie Beseitigen und Entsorgen des
anfallenden Bohrmaterials.

Bohrdurchmesser: 25 mm
Deckenbaustoff: Brettsperrholz
Deckenstärke: 220 mm
Bohrungsrichtung: vertikal

Leitungsdurchführung, Schutzrohr beziehungsweise
Durchführungshülse sowie Brand-, Rauch-, Schall- oder
Luftdichtheitsverschluss sind nicht Bestandteil dieser
Position.

Komplett herstellen.
Menge: 10,000 St

**03.44.48.7 Bohrung Stahlbeton, 250/12mm**
Bohrung durch Stahlbeton
Wanddicke bis 25,0 cm
Lochdurchmesser 12,0 mm.

Komplett herstellen.
Menge: 10,000 St

**03.44.48.8 Bohrung Stahlbeton, 250/15mm**
Bohrung durch Stahlbeton
Wanddicke bis 25,0 cm
Lochdurchmesser 15,0 mm

Komplett herstellen.
Menge: 15,000 St

**03.44.48.9 Bohrung Stahlbeton, 250/30mm**
Bohrung durch Stahlbeton
Wanddicke von 25,0 cm
Lochdurchmesser 30,0 mm.

Komplett herstellen.
Menge: 2,000 St

**03.44.48.10 Bohrung Stahlbeton, 250/50mm**
Bohrung durch Stahlbeton
Wanddicke von 25,0 cm
Lochdurchmesser 50,00 mm.

Komplett herstellen.
Menge: 1,000 St

**03.44.48.11 Kernbohrung Stahlbeton, 250/80mm**
Kernbohrung durch Stahlbeton
Wanddicke / Deckenstärke bis 25,0 cm
Lochdurchmesser 80,0 mm.

Bohrkern entsorgen.

Komplett herstellen.
Menge: 1,000 St

**03.44.48.12 Kernbohrung Stahlbeton, 250/100mm**
Kernbohrung durch Stahlbeton
Wanddicke / Deckenstärke bis 25,0 cm
Lochdurchmesser 100,0 mm.

Bohrkern entsorgen

Komplett herstellen.
Menge: 1,000 St

**03.44.48.13 Kernbohrung Stahlbeton, 250/125mm**
Kernbohrung durch Stahlbeton
Wanddicke / Deckenstärke bis 25 cm
Lochdurchmesser 125 mm

Bohrkern entsorgen

Komplett herstellen.
Menge: 1,000 St

**03.44.48.14 Brandschutz-Schaum mit R 90-/S90-/F 90-Zulassung**
Brandschutz-Schaum mit R 90-/S90-/ F 90-Zulassung.
2 Komponenten, treibgasfrei schnelle Aushärtung:
schneidbar
nach 6 Minuten.
Alterungsbeständig

Kartusche liefern und zum Verschließen für
Kabeldurchführung
max. Durchm. 21 mm pro Kabel oder
Mehrfachdurchführungen
max. 200 x 200 mm mit einer max. Belegung 60 % nach
Angaben des Herstellers verschließen.

Liefern und fachgerecht einbauen.
Menge: 4,000 St

**03.44.48.15 Mörtelschott 90, 100x100mm**
Promastop Mörtelschott 90, Typ S, für Wand und
Deckendurchführungen.

Querschnitt: bis 100 mm x 100 mm
Tiefe:  bis 250 mm

Liefern und fachgerecht einbauen.
Menge: 20,000 St

**03.44.48.16 Brandschutzbandage als Kabelbündelschott**
Brandschutzbandagen werden innerhalb von Gebäuden als
Kabelabschottung für Einzelkabel, Kabel- und
Elektroinstallationsrohrbündel (EIR) verwendet.

Das im Brandfall aufschäumende Material wird zum
Abschotten
von Brandabschnitten für die Dauer von max. 90 Minuten
verwendet. Die Abschottung besteht aus einer flexiblen
Bandage, welche mittels Draht fixiert wird.

Die Kabelabschottung lässt sich schnell und einfach
montieren.
Bei der Umhüllung der Kabel ist darauf zu achten, wie
oft das
jeweilige Medium umwickelt werden muss (Kabelbündel und
starre EIR mindestens 2-lagig und flexible EIR
mindestens
3-lagig).

Details sind der Zulassung zu entnehmen. Die Bandage
kann
im Nullabstand zu Rohrabschottungen der anderer Firmen
eingesetzt werden. Der Nachweis für zulässige
Verwendung ist
vom Auftragnehmer zu erbringen.

Feuerwiderstandsklassen bis S90 nach DIN 4102-9
Länge: 1000 mm
Breite: 380 mm

Liefern und fachgerecht einbauen.
Menge: 8,000 St

**03.44.48.17 Weichschott 300x150mm**
Lieferung und fachgerechte Montage einer Abschottung S
90
von Elektroleitungen durch Wände und Decken als
Weichschott
nach DIN 4102.

B x H:  300mm x 150mm
Wandstärke: 250mm

Vor Ausführung ist eine bauaufsichtliche Zulassung
vorzulegen.

Liefern und fachgerecht einbauen.
Menge: 2,000 St

##### Abschnitt 03.44.49 Niederspannungsinstallationsanlagen, Sonstiges

*Hinweis*
Das im Leistungsverzeichnis aufgeführte
Schalterprogramm ist
betriebsfertig zu montieren.

Dies beinhaltet beim Unterputzprogramm das Erstellen
einer
Lochfräsung im Mauerwerk, das Liefern einer
Schalterdose
sowie das Eingipsen im Innenbereich mit Gips und im
Außenbereich mit Racofix sowie das Einführen der
Leitung in
die Schalterdose mit entsprechenden Klemmarbeiten.

Für Installationen in Leichtbauwänden sind
ausschließlich
luftdichte Hohlwand-Gerätedosen anzubieten.

Vor den Verputzarbeiten ist die Schalterdose mit einem
Signaldeckel zu schützen.

Des Weiteren ist das Programm komplett anzubieten.
Moduleinsatz mit Rahmen und Wippe bzw.Zentraleinsätze.

Die Abdeckungen dieser Geräte müssen aus bruchsicherem,
schlagzähem Kunststoffmaterial bestehen. In für Schüler
zugänglichen Bereichen sind Steckdosen mit fest
eingebautem
Kinderschutz vorzusehen. Alle Rahmen sind mit
Beschriftungsfeld auszuführen. Die Beschriftung ist
mit dem
Betreiber (Gebäudemanagement) abzustimmen und
auszuführen.

**03.44.49.1 Dokumentation**
Die Dokumentation ist in Form einer Bedienungsanweisung
zusammenzustellen und besteht aus:

1. Anlagenbeschreibung
2. Technische Unterlagen und Beschreibung der
eingebauten
Komponenten inkl. Firmenanschriften und Kontaktdaten
der
Sachbearbeiter
3. Wartungsanleitung
4. Prüfbescheide, Messprotokolle und
Einweisungsprotokolle
5. Revisionspläne und Grundrisse, einschl.
Stromlaufpläne und
Klemmanschlusspläne
6. Pläne sind als DWG-/DXF-Datei als auf digitalem
Datenträger
beizulegen

Alle Unterlagen sind in 2facher Form digital
(USB-Stick) und in
2facher Form ausgedruckt in DIN A4 Ordnern vorzulegen.

Erlaubte Formate: DWG, PLT, Word, Excel, PDF

Für Aufbau, Gliederung und Ordnerrückenlayout sind die
Vorgaben des Bauherrns zu berücksichtigen und vorab
abzustimmen.

Die Revisionsunterlagen sind 1-fach spätestens 15
Werktage
vor Abnahme zur Prüfung auf Übereinstimmung mit der
ausgeführten Leistung dem AG bzw. dessem beauftragten
Ingenieur vorzulegen. Die Änderungen und Ergänzungen
sind in
die zur Abnahme vorzulegenden Unterlagen einzuarbeiten.
Als Revisionsunterlagen sind alle Zeichnungen und
Unterlagen
in Ordner geordnet, mit Inhaltsverzeichnis versehen
und durch Register getrennt.

Für die Technikzentralen sind die Schaltschemata farbig
ausgedruckt und einlaminiert an geeigneten Wandflächen
oder
in/an Verteilungen anzubringen. Die Positionen sind
mit dem
AG, dem Nutzer und dem Sachverständigen abzustimmen.
Menge: 1,000 psch

**03.44.49.2 Montage- und Werkstattpläne**
Der Auftragnehmer hat auf Grundlage der vom
Auftraggeber
bzw. dessen Fachplaner zur Verfügung gestellten
Ausführungsplanung die für die Ausführung seiner
Leistungen
erforderliche Werk- und Montageplanung
eigenverantwortlich zu
erstellen, zu koordinieren und fortzuschreiben.

Die Ausführungsplanung des Fachplaners bildet hierbei
die
Planungsgrundlage. Darauf aufbauend sind sämtliche
fabrikats-, ausführungs- und montagespezifischen
Unterlagen
zu erstellen.

Die Werk- und Montageplanung umfasst, soweit für die
jeweiligen Leistungen erforderlich, insbesondere:

Montage- und Detailpläne einschließlich Grundrissen,
Schnitten und Ansichten,
Verteiler-, Stromlauf- und Klemmpläne,
Anlagen- und Funktionsschemata,
Kabel-, Leitungs- und Stromkreislisten,
erforderliche Detail- und Einbauzeichnungen,
erforderliche elektrotechnische Berechnungen und
Nachweise, insbesondere hinsichtlich
Kurzschlussfestigkeit,
Selektivität und Spannungsfall,
erforderliche Koordinationsunterlagen und Angaben für
angrenzende Gewerke.

Die vollständigen und prüffähigen Unterlagen sind
spätestens
drei Wochen nach Auftragserteilung digital zur Prüfung
und
Abstimmung vorzulegen. Die Vorlage hat so rechtzeitig
und
vollständig zu erfolgen, dass aus Prüfung, Abstimmung
und
gegebenenfalls erforderlicher Überarbeitung keine
Behinderung
oder Verzögerung des Bauablaufs entsteht.

Erforderliche Korrekturen und Ergänzungen sind durch
den
Auftragnehmer eigenverantwortlich und ohne gesonderte
Aufforderung einzuarbeiten.

Abweichungen von der Ausführungsplanung sind eindeutig
kenntlich zu machen und vor Ausführung mit dem
Auftraggeber
bzw. dessen Fachplaner abzustimmen. Eine Abweichung von
der Ausführungsplanung ohne vorherige Abstimmung und
Zustimmung ist nicht zulässig.

Die Werk- und Montageplanung ist während der
Bauausführung
entsprechend dem tatsächlichen Ausführungsstand sowie
aufgrund abgestimmter Änderungen laufend
fortzuschreiben
und anzupassen.

Nach Fertigstellung der Leistungen sind sämtliche
Änderungen
und Abweichungen in die Planunterlagen einzuarbeiten.
Die
Werk- und Montageplanung ist auf den tatsächlich
ausgeführten
Stand fortzuschreiben und in die Revisions- und
Bestandsplanung zu überführen. Weitergehende
Anforderungen
an die Revisions- und Bestandsdokumentation bleiben
hiervon
unberührt.

Die Übergabe der Planunterlagen erfolgt ausschließlich
in
digitaler Form. Pläne sind mindestens als PDF-Datei
sowie in
bearbeitbarer Form im DWG- und DXF-Format zu übergeben.

Die nach den einschlägigen ATV der VOB/C geschuldeten
Nebenleistungen bleiben hiervon unberührt.

Sämtliche Aufwendungen für die Erstellung,
Koordination,
Abstimmung, Korrektur und Fortschreibung der Werk- und
Montageplanung sowie deren Überführung in die
Revisions- und
Bestandsplanung sind, soweit nicht ausdrücklich in
gesonderten
Positionen beschrieben, in die Einheitspreise
einzukalkulieren
und werden nicht gesondert vergütet.
Menge: 1,000 psch

**03.44.49.3 Sachverständigenprüfung der elektrotechnischen Anlagen**
Beauftragung und Koordination eines qualifizierten
bzw., soweit
öffentlich-rechtlich erforderlich, anerkannten
Prüfsachverständigen für die Prüfung der
ausgeschriebenen
elektrotechnischen Anlagen gemäß den vorstehenden
Vorbemerkungen.

Die Leistung umfasst insbesondere die Kosten und
Nebenkosten des Sachverständigen für:

eine Vorbegehung während der Bauausführung,
die abschließende Sachverständigenprüfung,
eine Nachbegehung bzw. Nachprüfung,
die Erstellung und Übergabe der zugehörigen Prüf- und
Begehungsprotokolle.

Einschließlich sämtlicher erforderlicher
Terminabstimmungen
und Koordinationsleistungen des AN sowie der
rechtzeitigen
Bereitstellung und Übermittlung der erforderlichen
Unterlagen
an den Sachverständigen.

Die Termine sind durch den AN eigenständig unter
Berücksichtigung des jeweils maßgebenden Bauzeiten- und
Terminplans einschließlich der im Bauablauf
abgestimmten und
dem AN bekannt gegebenen Fortschreibungen zu
koordinieren.

Die Prüfungen sind so rechtzeitig durchzuführen, dass
die
vorgesehene Inbetriebnahme und Übergabe an den Bauherrn
bzw. Nutzer nicht beeinträchtigt wird.

Vom AN zu vertretende zusätzliche Prüfungen oder
weitere
Nachbegehungen werden nicht gesondert vergütet.
Menge: 1,000 psch

**03.44.49.4 Rollgerüst als freistehendes Gerüst**
Rollgerüst als freistehendes Gerüst, gemäß UVV, mit
Prüfsiegel
inkl. Auf- und Abbau sowie An- und Abtransport.
Inkl. Vorhaltung für die Bauzeit
Arbeitsfläche: ca. 1,2 x 2 m
Arbeitshöhe max: 5,5 m

Liefern und betriebsfertig aufbauen.
Menge: 1,000 St

**03.44.49.5 Auf-, Ab- und Umbau des Rollgerüstes**
Zuvor genanntes Gerüst nach Aufforderung der Bauleitung
demontieren und in anderem Gebäudeteil oder Stockwerk
wieder aufbauen.
Menge: 1,000 St

**03.44.49.6 Schutzkontakt-Steckdose UP GK-/Leichtbauwand**
Schutzkontakt-Steckdose in UP-Ausführung mit
Beschriftungsfeld und dauerhafter Beschriftung mit
vollständiger
Angabe der Stromkreisbezeichnung, mit hoher
Bruchfestigkeit
und erhöhtem Berührungsschutz nach DIN VDE 0620-1.

Montage in GK-/Leichtbau-Installationswand,
einschließlich
Herstellung der erforderlichen Aussparung für die
Gerätedose,
Durchmesser ca. 68 mm, einschließlich Entsorgung der
anfallenden Bohr- und Ausschnittreste.

Einschließlich geeigneter luftdichter
Hohlwand-Gerätedose bzw.
Geräte-Verbindungsdose, Rahmen m. Beschriftungsfeld,
Zentralplatte sowie sämtlichem erforderlichen Klein-,
Befestigungs- und Klemmmaterial.

Die Befestigung des Steckdoseneinsatzes ist zwingend
mittels
Geräteschrauben auszuführen.

Eigenschaften:

Nennspannung: 250 V AC
Nennstrom: 16 A
Anschluss: Steckklemme
Schutzart: IP20
Sicherheit: erhöhter Berührungsschutz
Farbe: reinweiß, RAL 9010, glänzend
Material: Duroplast/Thermoplast
Ausführung: UP

Hersteller: '.........'
Typ: '.........'

Liefern, montieren, anschließen, beschriften und
betriebsfertig
herstellen.
Menge: 13,000 St

**03.44.49.7 Schutzkontakt-Steckdose UP mit Klappdeckel, IP44 GK-/Leichtbauwand**
Schutzkontakt-Steckdose in UP-Ausführung mit
Klappdeckel
und Beschriftungsfeld sowie dauerhafter Beschriftung
mit
vollständiger Angabe der Stromkreisbezeichnung, mit
hoher
Bruchfestigkeit und erhöhtem Berührungsschutz nach DIN
VDE
0620-1.

Ausführung mit einer Schutzart von mindestens IP44 im
fertig
montierten Zustand, einschließlich sämtlicher hierfür
erforderlicher Dichtungen und Zubehörteile.

Montage in GK-/Leichtbau-Installationswand,
einschließlich
Herstellung der erforderlichen Aussparung für die
Gerätedose,
Durchmesser ca. 68 mm, einschließlich Entsorgung der
anfallenden Bohr- und Ausschnittreste.

Einschließlich geeigneter luftdichter
Hohlwand-Gerätedose bzw.
Geräte-Verbindungsdose, Rahmen m. Beschriftungsfeld,
Zentralplatte mit Klappdeckel sowie sämtlichem
erforderlichen
Klein-, Befestigungs-, Dichtungs- und Klemmmaterial.

Die Befestigung des Steckdoseneinsatzes ist zwingend
mittels
Geräteschrauben auszuführen.

Eigenschaften:

Nennspannung: 250 V AC
Nennstrom: 16 A
Anschluss: Steckklemme
Schutzart: mind. IP44, im montierten Zustand
Sicherheit: erhöhter Berührungsschutz
Abdeckung: mit Klappdeckel
Farbe: reinweiß, RAL 9010, glänzend
Material: Duroplast/Thermoplast
Ausführung: UP

Hersteller: '.........'
Typ: '.........'

Liefern, montieren, anschließen, beschriften und
betriebsfertig
herstellen.
Menge: 16,000 St

**03.44.49.8 Schutzkontakt-Steckdose UP Massiv-/Vollholzwand**
Schutzkontakt-Steckdose in UP-Ausführung mit
Beschriftungsfeld und dauerhafter Beschriftung mit
vollständiger
Angabe der Stromkreisbezeichnung, mit hoher
Bruchfestigkeit
und erhöhtem Berührungsschutz nach DIN VDE 0620-1.

Montage in Massiv-/Vollholzwand einschließlich
geeigneter
luftdichter Geräte-Verbindungsdose für den Einbau in
Massiv-/Vollholz, Nenndurchmesser ca. 74 mm, Rahmen m.
Beschriftungsfeld, Zentralplatte sowie sämtlichem
erforderlichen
Klein-, Befestigungs- und Klemmmaterial.

Die Aussparung für die Geräte-Verbindungsdose sowie der
Schlitz zur Leitungsführung wird werkseitig im
Holzbauteil
hergestellt und ist nicht Bestandteil dieser Position.

Die Befestigung des Steckdoseneinsatzes ist zwingend
mittels
Geräteschrauben auszuführen.

Eigenschaften:

Nennspannung: 250 V AC
Nennstrom: 16 A
Anschluss: Steckklemme
Schutzart: IP20
Sicherheit: erhöhter Berührungsschutz
Farbe: reinweiß, RAL 9010, glänzend
Material: Duroplast/Thermoplast
Ausführung: UP

Hersteller: '.........'
Typ: '.........'

Liefern, montieren, anschließen, beschriften und
betriebsfertig
herstellen.
Menge: 4,000 St

**03.44.49.9 Schutzkontakt-Steckdose UP mit Klappdeckel, IP44 Massiv-/Vollholzwand**
Schutzkontakt-Steckdose in UP-Ausführung mit
Klappdeckel
und Beschriftungsfeld sowie dauerhafter Beschriftung
mit
vollständiger Angabe der Stromkreisbezeichnung, mit
hoher
Bruchfestigkeit und erhöhtem Berührungsschutz nach DIN
VDE
0620-1.

Ausführung mit einer Schutzart von mindestens IP44 im
fertig
montierten Zustand, einschließlich sämtlicher hierfür
erforderlicher Dichtungen und Zubehörteile.

Montage in Massiv-/Vollholzwand einschließlich
geeigneter
luftdichter Geräte-Verbindungsdose für den Einbau in
Massiv-/Vollholz, Nenndurchmesser ca. 74 mm, Rahmen m.
Beschriftungsfeld, Zentralplatte mit Klappdeckel sowie
sämtlichem erforderlichen Klein-, Befestigungs-,
Dichtungs- und
Klemmmaterial.

Die Aussparung für die Geräte-Verbindungsdose sowie der
Schlitz zur Leitungsführung wird werkseitig im
Holzbauteil
hergestellt und ist nicht Bestandteil dieser Position.

Die Befestigung des Steckdoseneinsatzes ist zwingend
mittels
Geräteschrauben auszuführen.

Eigenschaften:

Nennspannung: 250 V AC
Nennstrom: 16 A
Anschluss: Steckklemme
Schutzart: mind. IP44, im montierten Zustand
Sicherheit: erhöhter Berührungsschutz
Abdeckung: mit Klappdeckel
Farbe: reinweiß, RAL 9010, glänzend
Material: Duroplast/Thermoplast
Ausführung: UP

Hersteller: '.........'
Typ: '.........'

Liefern, montieren, anschließen, beschriften und
betriebsfertig
herstellen.
Menge: 14,000 St

**03.44.49.10 Wechselschalter UP GK-/Leichtbauwand**
Wechselschalter in UP-Ausführung mit Beschriftungsfeld
und
dauerhafter Beschriftung mit vollständiger Angabe der
Stromkreisbezeichnung, mit hoher Bruchfestigkeit.

Montage in GK-/Leichtbau-Installationswand,
einschließlich
Herstellung der erforderlichen Aussparung für die
Gerätedose,
Durchmesser ca. 68 mm, einschließlich Entsorgung der
anfallenden Bohr- und Ausschnittreste.

Einschließlich geeigneter luftdichter
Hohlwand-Gerätedose bzw.
Geräte-Verbindungsdose, Rahmen m. Beschriftungsfeld,
Wippe
sowie sämtlichem erforderlichen Klein-, Befestigungs-
und
Klemmmaterial.

Die Befestigung des Schaltereinsatzes ist zwingend
mittels
Geräteschrauben auszuführen.

Eigenschaften:

Nennspannung: 250 V AC
Nennstrom: 10 A
Ausführung: Wechselschalter, UP
Farbe: reinweiß, RAL 9010, glänzend
Material: Duroplast/Thermoplast

Hersteller: '.........'
Typ: '.........'

Liefern, montieren, anschließen, beschriften und
betriebsfertig
herstellen.
Menge: 1,000 St

**03.44.49.11 Wechselschalter UP Massiv-/Vollholzwand**
Wechselschalter in UP-Ausführung mit Beschriftungsfeld
und
dauerhafter Beschriftung mit vollständiger Angabe der
Stromkreisbezeichnung, mit hoher Bruchfestigkeit.

Montage in Massiv-/Vollholzwand einschließlich
geeigneter
luftdichter Geräte-Verbindungsdose für den Einbau in
Massiv-/Vollholz, Nenndurchmesser ca. 74 mm, Rahmen m.
Beschriftungsfeld, Wippe sowie sämtlichem
erforderlichen
Klein-, Befestigungs- und Klemmmaterial.

Die Aussparung für die Geräte-Verbindungsdose sowie der
Schlitz zur Leitungsführung wird werkseitig im
Holzbauteil
hergestellt und ist nicht Bestandteil dieser Position.

Die Befestigung des Schaltereinsatzes ist zwingend
mittels
Geräteschrauben auszuführen.

Eigenschaften:

Nennspannung: 250 V AC
Nennstrom: 10 A
Ausführung: Wechselschalter, UP
Farbe: reinweiß, RAL 9010, glänzend
Material: Duroplast/Thermoplast

Hersteller: '.........'
Typ: '.........'

Liefern, montieren, anschließen, beschriften und
betriebsfertig
herstellen.
Menge: 4,000 St

**03.44.49.12 Taster UP GK-/Leichtbauwand**
Taster in UP-Ausführung mit Beschriftungsfeld und
dauerhafter
Beschriftung mit vollständiger Angabe der
Stromkreisbezeichnung, mit hoher Bruchfestigkeit.

Montage in GK-/Leichtbau-Installationswand,
einschließlich
Herstellung der erforderlichen Aussparung für die
Gerätedose,
Durchmesser ca. 68 mm, einschließlich Entsorgung der
anfallenden Bohr- und Ausschnittreste.

Einschließlich geeigneter luftdichter
Hohlwand-Gerätedose bzw.
Geräte-Verbindungsdose, Rahmen, Wippe sowie sämtlichem
erforderlichen Klein-, Befestigungs- und Klemmmaterial.

Die Befestigung des Tasters ist zwingend mittels
Geräteschrauben auszuführen.

Eigenschaften:

Nennspannung: 250 V AC
Nennstrom: 10 A
Kontaktart: 1 Schließer
Betätigung: Tastfunktion, selbsttätige Rückstellung
Ausführung: UP
Farbe: reinweiß, RAL 9010, glänzend
Material: Duroplast/Thermoplast

Hersteller: '.........'
Typ: '.........'

Liefern, montieren, anschließen, beschriften und
betriebsfertig
herstellen.
Menge: 1,000 St

**03.44.49.13 Taster UP Massiv-/Vollholzwand**
Taster in UP-Ausführung mit Beschriftungsfeld und
dauerhafter
Beschriftung mit vollständiger Angabe der
Stromkreisbezeichnung, mit hoher Bruchfestigkeit.

Montage in Massiv-/Vollholzwand einschließlich
geeigneter
luftdichter Geräte-Verbindungsdose für den Einbau in
Massiv-/Vollholz, Nenndurchmesser ca. 74 mm, Rahmen,
Wippe sowie sämtlichem erforderlichen Klein-,
Befestigungs-
und Klemmmaterial.

Die Aussparung für die Geräte-Verbindungsdose sowie der
Schlitz zur Leitungsführung wird werkseitig im
Holzbauteil
hergestellt und ist nicht Bestandteil dieser Position.

Die Befestigung des Tasters ist zwingend mittels
Geräteschrauben auszuführen.

Eigenschaften:

Nennspannung: 250 V AC
Nennstrom: 10 A
Kontaktart: 1 Schließer
Betätigung: Tastfunktion, selbsttätige Rückstellung
Ausführung: UP
Farbe: reinweiß, RAL 9010, glänzend
Material: Duroplast/Thermoplast

Hersteller: '.........'
Typ: '.........'

Liefern, montieren, anschließen, beschriften und
betriebsfertig
herstellen.
Menge: 2,000 St

**03.44.49.14 DALI-Tastdimmmodul für 2 Beleuchtungsgruppen**
DALI-Tastdimmmodul bzw. DALI-Tasterschnittstelle zur
manuellen Steuerung von zwei getrennten
DALI-Beleuchtungsgruppen über zwei konventionelle
Installationstaster.

Das DALI-Tastdimmmodul dient zur Umsetzung der
Tastbefehle
in entsprechende DALI-Steuerbefehle zum getrennten
Schalten
und Dimmen der beiden Beleuchtungsgruppen.

Die Beleuchtungsanlage besteht aus zwei Lichtlinien
mit jeweils
direktem und indirektem Lichtanteil. Die direkten bzw.
indirekten
Lichtanteile beider Lichtlinien sind jeweils gemeinsam
zu einer
Bediengruppe zusammenzufassen.

Folgende Bedienfunktionen sind zu realisieren:

Taster 1  direkte Beleuchtung:
Gemeinsames Schalten und Dimmen der direkten
Lichtanteile
beider Lichtlinien.

Taster 2  indirekte Beleuchtung:
Gemeinsames Schalten und Dimmen der indirekten
Lichtanteile
beider Lichtlinien.

Je Taster sind folgende Bedienfunktionen vorzusehen:

kurzer Tastendruck: Ein-/Ausschalten der zugeordneten
Beleuchtungsgruppe,
langer Tastendruck: stufenloses Auf-/Abdimmen der
zugeordneten Beleuchtungsgruppe,
Wechsel der Dimmrichtung entsprechend der
Systemfunktion.

Die technische Umsetzung kann über ein gemeinsames
DALI-Tastdimmmodul mit mindestens zwei unabhängig
voneinander nutzbaren bzw. parametrierbaren
Tastereingängen
oder über mehrere miteinander kompatible
DALI-Tastdimmmodule erfolgen.

Sämtliche zur Realisierung der beschriebenen
Bedienfunktionen
erforderlichen Geräte und Komponenten sind Bestandteil
der
Position.

Das Gerät bzw. die Gerätekombination muss für die
Anzahl der
angeschlossenen DALI-Betriebsgeräte geeignet und mit
den im
Bauvorhaben eingesetzten DALI-Betriebsgeräten
kompatibel
sein.

Eine erforderliche DALI-Busspannungsversorgung ist,
soweit
diese nicht bereits durch das eingesetzte DALI-System
bereitgestellt wird, Bestandteil der Position.

Montage des DALI-Tastdimmmoduls in der
Unterputz-Gerätedose hinter einem der zugehörigen
Installationstaster. Das Gerät ist vollständig
innerhalb der
Gerätedose hinter dem Schaltereinsatz anzuordnen. Der
erforderliche Einbauraum für Tastdimmmodul,
Leitungsanschlüsse und Schaltereinsatz ist bei der
Auswahl
bzw. Nutzung der Gerätedose zu berücksichtigen.

Sofern zur Realisierung der beiden getrennten
Bedienfunktionen
mehrere DALI-Tastdimmmodule erforderlich sind, sind
diese in
den Gerätedosen hinter den jeweils zugehörigen
Installationstastern anzuordnen.

Einschließlich Anschluss an die DALI-Steuerleitung, die
zugehörigen Installationstaster sowie, soweit für das
angebotene System erforderlich, an die
Netzspannungsversorgung.

Einschließlich sämtlichem erforderlichen Klein-,
Anschluss-,
Befestigungs- und Klemmmaterial.

Eigenschaften:

Schnittstelle: DALI
Bedienfunktionen: mind. 2, getrennt steuerbar
Bedienung: konventionelle Installationstaster
Funktion: Schalten und Dimmen
Tastfunktion: Kurz-/Langtastfunktion
Montageart: Einbau in UP-Gerätedose hinter Taster
Schutzart: mind. IP20
Nennspannung: entsprechend angebotenem System
Umgebungstemperatur: für Innenraumanwendung geeignet

Einschließlich erforderlicher Adressierung,
Gruppenzuordnung,
Parametrierung und Einstellung der DALI-Komponenten
sowie
vollständiger Funktionsprüfung im Zusammenwirken mit
den
Installationstastern und den angeschlossenen
DALI-Betriebsgeräten.

Hersteller: '.........'
Typ: '.........'

Liefern, montieren, anschließen, parametrieren und
betriebsfertig herstellen.
Menge: 2,000 St

**03.44.49.15 Kabelauslassdose UP mit Zugentlastung GK-/Leichtbauwand**
Kabelauslassdose in UP-Ausführung zur fachgerechten
Herausführung und Zugentlastung von
Anschlussleitungen, mit
hoher Bruchfestigkeit.

Montage in GK-/Leichtbau-Installationswand,
einschließlich
Herstellung der erforderlichen Aussparung für die
Gerätedose,
Durchmesser ca. 68 mm, einschließlich Entsorgung der
anfallenden Bohr- und Ausschnittreste.

Einschließlich geeigneter luftdichter
Hohlwand-Gerätedose bzw.
Geräte-Verbindungsdose, Rahmen,
Zentraleinsatz/Kabelauslassabdeckung und geeigneter
Zugentlastung sowie sämtlichem erforderlichen Klein-,
Befestigungs- und Klemmmaterial.

Die Zugentlastung ist entsprechend Art und Durchmesser
der
herauszuführenden Anschlussleitung auszuwählen und
fachgerecht zu befestigen.

Die Befestigung des Zentraleinsatzes ist zwingend
mittels
Geräteschrauben auszuführen.

Eigenschaften:

Ausführung: Kabelauslass, UP
Zugentlastung: integriert bzw. systemzugehörig
Farbe: reinweiß, RAL 9010, glänzend
Material: Duroplast/Thermoplast
Schutzart: mind. IP20

Hersteller: '.........'
Typ: '.........'

Liefern, montieren und betriebsfertig herstellen.
Menge: 2,000 St

**03.44.49.16 Kabelauslassdose UP mit Zugentlastung Massiv-/Vollholzwand**
Kabelauslassdose in UP-Ausführung zur fachgerechten
Herausführung und Zugentlastung von
Anschlussleitungen, mit
hoher Bruchfestigkeit.

Montage in Massiv-/Vollholzwand einschließlich
geeigneter
luftdichter Geräte-Verbindungsdose für den Einbau in
Massiv-/Vollholz, Nenndurchmesser ca. 74 mm, Rahmen,
Zentraleinsatz/Kabelauslassabdeckung und geeigneter
Zugentlastung sowie sämtlichem erforderlichen Klein-,
Befestigungs- und Klemmmaterial.

Die Aussparung für die Geräte-Verbindungsdose sowie der
Schlitz zur Leitungsführung wird werkseitig im
Holzbauteil
hergestellt und ist nicht Bestandteil dieser Position.

Die Zugentlastung ist entsprechend Art und Durchmesser
der
herauszuführenden Anschlussleitung auszuwählen und
fachgerecht zu befestigen.

Die Befestigung des Zentraleinsatzes ist zwingend
mittels
Geräteschrauben auszuführen.

Eigenschaften:

Ausführung: Kabelauslass, UP
Zugentlastung: integriert bzw. systemzugehörig
Farbe: reinweiß, RAL 9010, glänzend
Material: Duroplast/Thermoplast
Schutzart: mind. IP20

Hersteller: '.........'
Typ: '.........'

Liefern, montieren und betriebsfertig herstellen.
Menge: 2,000 St

**03.44.49.17 Jalousietaster UP Massiv-/Vollholzwand**
Jalousietaster in UP-Ausführung zur manuellen
Steuerung einer
elektrisch betriebenen Jalousie-/Sonnenschutzanlage.

Ausführung als unverriegelter Jalousietaster mit
Tastfunktion
AUF/AB, einschließlich Rahmen und
Wippe/Zentraleinsatz, mit
hoher Bruchfestigkeit.

Montage in Massiv-/Vollholzwand einschließlich
geeigneter
luftdichter Geräte-Verbindungsdose für den Einbau in
Massiv-/Vollholz, Nenndurchmesser ca. 74 mm, Rahmen,
Wippe/Zentraleinsatz sowie sämtlichem erforderlichen
Klein-,
Befestigungs- und Klemmmaterial.

Die Aussparung für die Geräte-Verbindungsdose sowie der
Schlitz zur Leitungsführung wird werkseitig im
Holzbauteil
hergestellt und ist nicht Bestandteil dieser Position.

Die Befestigung des Tasters ist zwingend mittels
Geräteschrauben auszuführen.

Eigenschaften:

Nennspannung: 250 V AC
Nennstrom: 10 A
Ausführung: Jalousietaster, UP
Funktion: AUF/AB, Tastfunktion
Schaltstellung: unverriegelt
Bedienung: Doppelwippe bzw. geeigneter
Jalousie-Zentraleinsatz
Farbe: reinweiß, RAL 9010, glänzend
Material: Duroplast/Thermoplast
Schutzart: mind. IP20

Hersteller: '.........'
Typ: '.........'

Liefern, montieren, anschließen und betriebsfertig
herstellen.
Menge: 3,000 St

**03.44.49.18 Jalousie-Schlüsseltaster UP Massiv-/Vollholzwand**
Jalousie-Schlüsseltaster in UP-Ausführung zur manuellen
Steuerung einer elektrisch betriebenen
Jalousie-/Sonnenschutzanlage, geeignet zur Aufnahme
eines
DIN-Profilhalbzylinders.

Ausführung als unverriegelter Jalousie-Schlüsseltaster
mit
Tastfunktion AUF/AB, einschließlich Rahmen m.
Beschriftungsfeld und Zentraleinsatz, mit hoher
Bruchfestigkeit.

Montage in Massiv-/Vollholzwand einschließlich
geeigneter
luftdichter Geräte-Verbindungsdose für den Einbau in
Massiv-/Vollholz, Nenndurchmesser ca. 74 mm, Rahmen,
Zentraleinsatz sowie sämtlichem erforderlichen Klein-,
Befestigungs- und Klemmmaterial.

Die Aussparung für die Geräte-Verbindungsdose sowie der
Schlitz zur Leitungsführung wird werkseitig im
Holzbauteil
hergestellt und ist nicht Bestandteil dieser Position.

Die Befestigung des Schaltereinsatzes ist zwingend
mittels
Geräteschrauben auszuführen.

Der DIN-Profilhalbzylinder wird bauseits beigestellt.
Einbau und
Befestigung des beigestellten Profilhalbzylinders im
Schlüsseltaster einschließlich Justierung und
Funktionsprüfung
sind Bestandteil dieser Position.

Eigenschaften:

Ausführung: Jalousie-Schlüsseltaster
Funktion: AUF/AB, Tastfunktion
Schaltstellung: unverriegelt
Zylinderaufnahme: DIN-Profilhalbzylinder
Montageart: UP
Farbe: reinweiß, RAL 9010, glänzend
Material: Duroplast/Thermoplast
Schutzart: mind. IP20

Hersteller: '.........'
Typ: '.........'

Liefern, montieren, anschließen, bauseits beigestellten
Profilhalbzylinder einbauen und betriebsfertig
herstellen.
Menge: 5,000 St

**03.44.49.19 Lautsprecher-Anschlussdose UP GK-/Leichtbauwand**
Lautsprecher-Anschlussdose in UP-Ausführung zum
Anschluss
fest installierter Lautsprecher einer
Beschallungsanlage.

Ausführung mit 2-poligem, berührungsgeschütztem
Klemmanschluss, geeignet zum Anschluss der fest
verlegten
Lautsprecherleitung sowie einer weiterführenden
flexiblen
Lautsprecher-Anschlussleitung.

Klemmstellen entsprechend dem vorgesehenen
Leitungsquerschnitt dimensioniert, mit eindeutiger
Kennzeichnung der Anschlusspole.

Montage in GK-/Leichtbau-Installationswand,
einschließlich
Herstellung der erforderlichen Aussparung für die
Gerätedose,
Durchmesser ca. 68 mm, einschließlich Entsorgung der
anfallenden Bohr- und Ausschnittreste.

Einschließlich geeigneter luftdichter
Hohlwand-Gerätedose bzw.
Geräte-Verbindungsdose, Rahmen m. Beschriftungsfeld,
Zentraleinsatz mit Lautsprecheranschluss sowie
sämtlichem
erforderlichen Klein-, Befestigungs- und Klemmmaterial.

Die Befestigung des Zentraleinsatzes ist zwingend
mittels
Geräteschrauben auszuführen.

Eigenschaften:

Ausführung: Lautsprecher-Anschlussdose, UP
Anschluss: 2-poliger Klemmanschluss
Polkennzeichnung: eindeutig gekennzeichnet
Anschlussquerschnitt: geeignet für die ausgeschriebene
Lautsprecherverkabelung
Verwendung: fest installierte Beschallungsanlage
Farbe: reinweiß, RAL 9010, glänzend
Material: Duroplast/Thermoplast

Hersteller: '.........'
Typ: '.........'

Liefern, montieren, Lautsprecherleitung auflegen und
betriebsfertig herstellen.
Menge: 2,000 St

**03.44.49.20 Lautsprecher-Anschlussdose UP Massiv-/Vollholzwand**
Lautsprecher-Anschlussdose in UP-Ausführung zum
Anschluss
fest installierter Lautsprecher einer
Beschallungsanlage.

Ausführung mit 2-poligem, berührungsgeschütztem
Klemmanschluss, geeignet zum Anschluss der fest
verlegten
Lautsprecherleitung sowie einer weiterführenden
flexiblen
Lautsprecher-Anschlussleitung.

Klemmstellen entsprechend dem vorgesehenen
Leitungsquerschnitt dimensioniert, mit eindeutiger
Kennzeichnung der Anschlusspole.

Montage in Massiv-/Vollholzwand einschließlich
geeigneter
luftdichter Geräte-Verbindungsdose für den Einbau in
Massiv-/Vollholz, Nenndurchmesser ca. 74 mm, Rahmen m.
Beschriftungsfeld und Zentraleinsatz mit
Lautsprecheranschluss
sowie sämtlichem erforderlichen Klein-, Befestigungs-
und
Klemmmaterial.

Die Aussparung für die Geräte-Verbindungsdose sowie der
Schlitz zur Leitungsführung wird werkseitig im
Holzbauteil
hergestellt und ist nicht Bestandteil dieser Position.

Die Befestigung des Zentraleinsatzes ist zwingend
mittels
Geräteschrauben auszuführen.

Eigenschaften:

Ausführung: Lautsprecher-Anschlussdose, UP
Anschluss: 2-poliger Klemmanschluss
Polkennzeichnung: eindeutig gekennzeichnet
Anschlussquerschnitt: geeignet für die ausgeschriebene
Lautsprecherverkabelung
Verwendung: fest installierte Beschallungsanlage
Farbe: reinweiß, RAL 9010, glänzend
Material: Duroplast/Thermoplast

Hersteller: '.........'
Typ: '.........'

Liefern, montieren, Lautsprecherleitung auflegen und
betriebsfertig herstellen.
Menge: 2,000 St

**03.44.49.21 Herdanschlussdose UP GK-/Leichtbauwand**
Herdanschlussdose in Unterputz-Ausführung zum Anschluss
eines Elektroherdes bzw. eines vergleichbaren fest
angeschlossenen elektrischen Verbrauchers.

Ausführung mit Anschlussklemmen für Drehstromanschluss,
einschließlich Zugentlastung für die abgehende
Geräteanschlussleitung und Abdeckung.

Montage in GK-/Leichtbau-Installationswand,
einschließlich
Herstellung der erforderlichen Aussparung für die
Gerätedose,
Durchmesser ca. 68 mm, einschließlich Entsorgung der
anfallenden Bohr- und Ausschnittreste.

Einschließlich geeigneter luftdichter
Hohlwand-Gerätedose bzw.
Geräte-Verbindungsdose, Abdeckung, Zugentlastung sowie
sämtlichem erforderlichen Klein-, Befestigungs- und
Klemmmaterial.

Die Befestigung der Herdanschlussdose ist mittels
Geräteschrauben auszuführen.

Eigenschaften:

Ausführung: UP
Nennspannung: 400 V AC
Nennstrom: mind. 16 A
Anschluss: 5-polig, L1/L2/L3/N/PE
Klemmen: für starre und flexible Leiter geeignet
Zugentlastung: für Geräteanschlussleitung
Schutzart: mind. IP20
Farbe: reinweiß, RAL 9010

Hersteller: '.........'
Typ: '.........'

Liefern, montieren, Zuleitung auflegen und
betriebsfertig
herstellen.
Menge: 1,000 St

**03.44.49.22 Herdanschlussdose UP Massiv-/Vollholzwand**
Herdanschlussdose in Unterputz-Ausführung zum Anschluss
eines Elektroherdes bzw. eines vergleichbaren fest
angeschlossenen elektrischen Verbrauchers.

Ausführung mit Anschlussklemmen für Drehstromanschluss,
einschließlich Zugentlastung für die abgehende
Geräteanschlussleitung und Abdeckung.

Montage in Massiv-/Vollholzwand einschließlich
geeigneter
luftdichter Geräte-Verbindungsdose für den Einbau in
Massiv-/Vollholz, Nenndurchmesser ca. 74 mm, Abdeckung,
Zugentlastung sowie sämtlichem erforderlichen Klein-,
Befestigungs- und Klemmmaterial.

Die Aussparung für die Geräte-Verbindungsdose sowie der
Schlitz zur Leitungsführung wird werkseitig im
Holzbauteil
hergestellt und ist nicht Bestandteil dieser Position.

Die Befestigung der Herdanschlussdose ist mittels
Geräteschrauben auszuführen.

Eigenschaften:

Ausführung: UP
Nennspannung: 400 V AC
Nennstrom: 16 A
Anschluss: 5-polig, L1/L2/L3/N/PE
Klemmen: für starre und flexible Leiter geeignet bis
2,5 mm²
Zugentlastung: für Geräteanschlussleitung
Schutzart: mind. IP20
Farbe: reinweiß, RAL 9010

Hersteller: '.........'
Typ: '.........'

Liefern, montieren, Zuleitung auflegen und
betriebsfertig
herstellen.
Menge: 1,000 St

**03.44.49.23 Haupt-/Reparaturschalter, 4-polig, 20 A**
Haupt-/Reparaturschalter, 4-polig, 20 A

Haupt- und Reparaturschalter als Lasttrennschalter im
robusten, isolierstoffgekapselten Aufputzgehäuse, für
die
sichere allpolige Trennung eines elektrischen
Verbrauchers zu
Wartungs- und Reparaturzwecken.

Ausführung gemäß DIN EN IEC 60947-3, mit folgenden
Eigenschaften:

Bemessungsbetriebsspannung: 400 V AC
Bemessungsbetriebsstrom: mindestens 20 A
Polzahl: 4-polig
Gebrauchskategorie: mindestens AC-23A
Schaltstellungen: 0I
eindeutige Schaltstellungsanzeige
Schutzart: mindestens IP65
schutzisoliertes Isolierstoffgehäuse
Betätigungsgriff schwarz auf grauem Untergrund
in 0-Stellung mit bis zu drei Vorhängeschlössern
abschließbar
Kabeleinführungen entsprechend der angeschlossenen
Leitungen
einschließlich erforderlicher Anschlussklemmen,
Verschraubungen, Befestigungs- und Kleinmaterialien

Montage in unmittelbarer Nähe des zugehörigen
Verbrauchers.
Einschließlich Beschriftung und eindeutiger Zuordnung
zum
angeschlossenen Betriebsmittel.

Hersteller: '.........'
Typ: '.........'

Liefern, montieren, anschließen, beschriften und
betriebsfertig
herstellen.
Menge: 1,000 St

**03.44.49.24 Haupt-/Reparaturschalter, 4-polig, 32 A**
Haupt-/Reparaturschalter, 4-polig, 32 A

Haupt- und Reparaturschalter als Lasttrennschalter im
robusten, isolierstoffgekapselten Aufputzgehäuse, für
die
sichere allpolige Trennung eines elektrischen
Verbrauchers zu
Wartungs- und Reparaturzwecken.

Ausführung gemäß DIN EN IEC 60947-3, mit folgenden
Eigenschaften:

Bemessungsbetriebsspannung: 400 V AC
Bemessungsbetriebsstrom: mindestens 32 A
Polzahl: 4-polig
Gebrauchskategorie: mindestens AC-23A
Schaltstellungen: 0I
eindeutige Schaltstellungsanzeige
Schutzart: mindestens IP65
schutzisoliertes Isolierstoffgehäuse
Betätigungsgriff schwarz auf grauem Untergrund
in 0-Stellung mit bis zu drei Vorhängeschlössern
abschließbar
Kabeleinführungen entsprechend der angeschlossenen
Leitungen
einschließlich erforderlicher Anschlussklemmen,
Verschraubungen, Befestigungs- und Kleinmaterialien

Montage in unmittelbarer Nähe des zugehörigen
Verbrauchers.
Einschließlich Beschriftung und eindeutiger Zuordnung
zum
angeschlossenen Betriebsmittel.

Hersteller: '.........'
Typ: '.........'

Liefern, montieren, anschließen, beschriften und
betriebsfertig
herstellen.
Menge: 1,000 St

**03.44.49.25 Haupt-/Reparaturschalter, 4-polig, 63 A**
Haupt-/Reparaturschalter, 4-polig, 63 A

Haupt- und Reparaturschalter als Lasttrennschalter im
robusten, isolierstoffgekapselten Aufputzgehäuse, für
die
sichere allpolige Trennung eines elektrischen
Verbrauchers zu
Wartungs- und Reparaturzwecken.

Ausführung gemäß DIN EN IEC 60947-3, mit folgenden
Eigenschaften:

Bemessungsbetriebsspannung: 400 V AC
Bemessungsbetriebsstrom: mindestens 63 A
Polzahl: 4-polig
Gebrauchskategorie: mindestens AC-23A
Schaltstellungen: 0I
eindeutige Schaltstellungsanzeige
Schutzart: mindestens IP65
schutzisoliertes Isolierstoffgehäuse
Betätigungsgriff schwarz auf grauem Untergrund
in 0-Stellung mit bis zu drei Vorhängeschlössern
abschließbar
Kabeleinführungen entsprechend der angeschlossenen
Leitungen
einschließlich erforderlicher Anschlussklemmen,
Verschraubungen, Befestigungs- und Kleinmaterialien

Montage in unmittelbarer Nähe des zugehörigen
Verbrauchers.
Einschließlich Beschriftung und eindeutiger Zuordnung
zum
angeschlossenen Betriebsmittel.

Hersteller: '.........'
Typ: '.........'

Liefern, montieren, anschließen, beschriften und
betriebsfertig
herstellen.
Menge: 1,000 St

**03.44.49.26 Unterputzklemmdose**
Unterputzklemmdose einschl. Deckel, Klemmarbeiten,
Stemmarbeiten liefern und betriebsfertig montieren.
Menge: 10,000 St

**03.44.49.27 Hohlwanddose als Klemmdose**
Hohlwanddose als Klemmdose einschl. Herstellen des
Dosenausschnittes und Dosendeckel liefern und
betriebsfertig
montieren.
Menge: 10,000 St

**03.44.49.28 Schuko-Steckdose, aP, IP 44**
Schuko-Steckdose in Aufputz-Ausführung, IP 44 mit
Beschriftungsfeld, einschl. Befestigungsmaterial.

Hersteller: '.........'
Typ: '.........'

Liefern, montieren, anschließen, beschriften und
betriebsfertig
herstellen.
Menge: 20,000 St

**03.44.49.29 Wechselschalter,IP 44, aP**
Wechselschalter in Aufputz-Ausführung, IP 44 mit
Beschriftungsfeld, einschl. Befestigungsmaterial.

Hersteller: '.........'
Typ: '.........'

Liefern, montieren, anschließen, beschriften und
betriebsfertig
herstellen.
Menge: 6,000 St

**03.44.49.30 CEE-Anbausteckdose 16 A, 5-polig, waagerechte Ausführung**
CEE-Anbausteckdose 16 A, 5-polig, waagerechte
Ausführung

Leistungsbeschreibung:

CEE-Anbausteckdose nach DIN EN 60309, für feste
Montage,
in flacher/waagerechter Anbauausführung, zur
flächenbündigen
Montage auf bzw. in vorbereiteter Installationsöffnung.

Ausführung:

Bemessungsstrom: 16 A
Bemessungsspannung: 400 V AC
Polzahl: 5-polig, 3P+N+PE
Uhrzeitstellung: 6 h
Schutzart: mindestens IP44
Gehäuse aus schlagfestem, halogenfreiem Kunststoff
mit Klappdeckel
Flanschmaß ca. 75 × 75 mm bzw. fabrikatsabhängig
vergleichbar
Anschlussklemmen für die erforderlichen
Leiterquerschnitte
Farbe gemäß Standardausführung des Herstellers

Montage in vorbereiteter Holzwand mit gefliester
Oberfläche.
Die erforderliche fachgerechte Abdichtung bzw.
Einbindung des
Steckdosenflansches in die Abdichtungsebene der
gefliesten
Wand erfolgt durch das hierfür zuständige Fremdgewerk
(Fliesen-/Abdichtungsarbeiten). Erforderliche
Abstimmungen
hinsichtlich Einbauöffnung, Einbautiefe und Abdichtung
sind vor
Montage durchzuführen.

Einschließlich sämtlicher Befestigungs- und
Anschlussmaterialien sowie Anschluss an die bauseits
verlegte
Zuleitung.

Hersteller: '.........'
Typ: '.........'

Liefern, montieren, anschließen, beschriften und
betriebsfertig
herstellen.
Menge: 1,000 St

**03.44.49.31 CEE-Anbausteckdose 32 A, 5-polig, waagerechte Ausführung**
CEE-Anbausteckdose 32 A, 5-polig, waagerechte
Ausführung

Leistungsbeschreibung:

CEE-Anbausteckdose nach DIN EN 60309, für feste
Montage,
in flacher/waagerechter Anbauausführung, zur
flächenbündigen
Montage auf bzw. in vorbereiteter Installationsöffnung.

Ausführung:

Bemessungsstrom: 32 A
Bemessungsspannung: 400 V AC
Polzahl: 5-polig, 3P+N+PE
Uhrzeitstellung: 6 h
Schutzart: mindestens IP44
Gehäuse aus schlagfestem, halogenfreiem Kunststoff
mit Klappdeckel
Flanschmaß ca. 75 × 75 mm bzw. fabrikatsabhängig
vergleichbar
Anschlussklemmen für die erforderlichen
Leiterquerschnitte
Farbe gemäß Standardausführung des Herstellers

Montage in vorbereiteter Holzwand mit gefliester
Oberfläche.
Die erforderliche fachgerechte Abdichtung bzw.
Einbindung des
Steckdosenflansches in die Abdichtungsebene der
gefliesten
Wand erfolgt durch das hierfür zuständige Fremdgewerk
(Fliesen-/Abdichtungsarbeiten). Erforderliche
Abstimmungen
hinsichtlich Einbauöffnung, Einbautiefe und Abdichtung
sind vor
Montage durchzuführen.

Einschließlich sämtlicher Befestigungs- und
Anschlussmaterialien sowie Anschluss an die bauseits
verlegte
Zuleitung.

Hersteller: '.........'
Typ: '.........'

Liefern, montieren, anschließen, beschriften und
betriebsfertig
herstellen.
Menge: 2,000 St

**03.44.49.32 CEE-Steckdose 16 A, aP, IP 44**
CEE-Steckdose 16 A, in Aufputz-Ausführung, IP 44 mit
Beschriftungsfeld, einschl. Befestigungsmaterial.

Hersteller: '.........'
Typ: '.........'

Liefern, montieren, anschließen, beschriften und
betriebsfertig
herstellen.
Menge: 1,000 St

**03.44.49.33 CEE-Steckdose 32 A, aP, IP 44**
CEE-Steckdose 32 A, in Aufputz-Ausführung, IP 44 mit
Beschriftungsfeld, einschl. Befestigungsmaterial.

Hersteller: '.........'
Typ: '.........'

Liefern, montieren, anschließen, beschriften und
betriebsfertig
herstellen.
Menge: 1,000 St

**03.44.49.34 Unterflurversorgungseinheit, quadratisch**
Fußbodentank mit Energie-, Daten- und
Medienschnittstellen

Fußbodentank als komplette, begehbare Einbaueinheit für
Energie-, Daten- und Medientechnik liefern, montieren
und
betriebsfertig herstellen.

Ausführung als Schwerlast-Bodentanksystem für den
Einbau in
Estrichkonstruktionen, bestehend aus
Rohbaueinheit/Estricheinbaugehäuse, höhenverstellbarer
Nivelliereinrichtung, Bodenkassette mit Deckel,
Geräteträgern
sowie sämtlichen systembedingt erforderlichen
Befestigungs-,
Verbindungs-, Montage- und Zubehörteilen.

Bodenkassette quadratisch, Nenngröße ca. 400 x 400 mm,
für
den bündigen Einbau in den Fertigfußboden. Deckel zur
Aufnahme des vorgesehenen Bodenbelages geeignet.
Ausführung und Tragfähigkeit für dauerhaft begehbare,
höher
mechanisch beanspruchte Bereiche.

Nivelliereinrichtung zur höhen- und fluchtgerechten
Anpassung
der Bodenkassette an die Oberkante des fertigen
Fußbodens.
Erforderliche Rohbaueinheit bzw. Estricheinbauform zur
Integration in den Fußbodenaufbau ist Bestandteil der
Position.

Getrennte und berührungssichere Aufnahme der Energie-,
Daten- und Medientechnik in systemzugehörigen
Geräteträgern.

Bestückung Energieversorgung:

4 Schutzkontakt-Steckdosen, 230 V AC, 16 A,
davon 3 Steckdosen als zusammengefasste Mehrfacheinheit
und 1 Steckdose als Einzeleinheit oder technisch
gleichwertige Ausführung,
Steckdosen mit erhöhtem Berührungsschutz,
Überspannungsschutzeinrichtung Typ 3 für den
Endgeräteschutz der Steckdosen.

Bestückung Datentechnik:

4 RJ45-Datenanschlüsse,
Ausführung mindestens Kategorie 6A,
geeignet für Datenübertragung bis mindestens 10 Gbit/s,
einschließlich erforderlicher Anschluss-/Einbaumodule,
Zentralplatten, Adapter und Geräteträger.

Bestückung Medientechnik:

1 HDMI-Anschluss als Einbaubuchse,
1 DisplayPort-Anschluss als Einbaubuchse,
1 Audioanschluss als 3,5-mm-Stereo-Klinkenbuchse,
jeweils einschließlich erforderlicher Kupplungs-,
Anschluss-,
Einbau- und Befestigungselemente.

Sämtliche Einbaugeräte und Schnittstellen müssen für
den
Einbau in das angebotene Bodentanksystem geeignet und
mechanisch sicher in den zugehörigen Geräteträgern
befestigt
sein. Die Anordnung ist so vorzunehmen, dass sämtliche
Anschlüsse bei geöffnetem Bodentank gut zugänglich
sind und
eine geordnete Leitungsführung sowie eine Trennung
zwischen
Energie- und informationstechnischen Installationen
gewährleistet ist.

Im Einheitspreis enthalten sind:

Rohbaueinheit/Estricheinbaugehäuse,
Schwerlast-Bodenkassette einschließlich Deckel,
Nivellierset bzw. Nivelliereinrichtung,
sämtliche erforderlichen Geräteträger und
Montageplatten,
vorgenannte Steckdosen einschließlich
Überspannungsschutz Typ 3,
vorgenannte Daten- und Medienschnittstellen,
sämtliche systembedingt erforderlichen Adapter,
Kupplungen
und Anschlussmodule,
Befestigungs-, Verbindungs-, Dichtungs- und
Kleinmaterial,
Zusammenbau und Montage der kompletten Einheit,
Einbau und Ausrichtung der Rohbaueinheit,
Höhenanpassung an den fertigen Fußbodenaufbau,
Montage und Befestigung sämtlicher Einbaugeräte,
Kennzeichnung der Anschlüsse,
Prüfung der mechanischen Funktion und
betriebsfertige Übergabe.

Vor Bestellung und Montage sind Fußbodenaufbau,
Estrichhöhe, Stärke des Fertigbodenbelages und
erforderliche
Einbauhöhe mit der Ausführungsplanung und den
angrenzenden Gewerken abzugleichen. Sämtliche innerhalb
des angebotenen Systems erforderlichen Anpassungs- und
Zubehörteile zur vollständigen und fachgerechten
Montage sind
in den Einheitspreis einzurechnen.

Nicht Bestandteil dieser Position sind Leerrohre sowie
Energie-,
Daten- und Medienleitungen einschließlich deren
Verlegung.
Diese werden in gesonderten Positionen vergütet.

Fabrikat und System nach Wahl des Auftragnehmers unter
Einhaltung sämtlicher vorgenannter technischer und
funktionaler Anforderungen.

Hersteller: '.........'
Typ: '.........'

Liefern und betriebsfertig montieren, inkl. genauer
Einmessung
gem. Fußbodenaufbau und in Abstimmung mit dem Gewerk
Estrich und Fußboden.
Menge: 1,000 St

**03.44.49.35 Abzweigdose, mit Schutzart IP55**
Abzweigdose halogenfrei, mit Schutzart IP55,
Nennquerschnitt
2,5 mm², Ui=400 V AC, zertifiziert durch VDE (DIN EN
60670-1/-22 (VDE 0606-1/-22)), selbstdichtende, weiche
Einführungsmembranen, Dichtbereich 2 - 14 mm, (2
rückseitig,
12 seitlich), innenliegende Befestigungsstellen, für
Standardinstallationen im Innenbereich
grau, inkl. Klemmen

Technische Daten:
Schutzart IP55, max. Leiterquerschnitt 2,5²,
Schlagfestigkeit
IK07, Schutzklasse II, Bemessungsisolationsspannung
400V
AC, VDE (DIN EN 60670-1/-22 (VDE 0606-1/-22))

85 x 85 x 37 mm

liefern, montieren und betriebsfertig anschließen
Menge: 30,000 St

**03.44.49.36 Feuchtraum-Kabelzweigkästen**
Feuchtraum-Kabelzweigkästen Schutzart IP 54,
Nennspannung
660 V mit 7 ausbrechbaren Gewindeeinführungen EN 20
(Kabelverschraubungen mit kurzem Anschlußgewinde
verwenden)

Material: Duroplast unbrennbar, einschl.
Kabelverschraubungen
sowie Verklemmen der eingeführten Kabel.

Liefern und betriebsfertig montieren.
Menge: 20,000 St

**03.44.49.37 Feuchtraum-Kabelabzweigkästen**
Feuchtraum-Kabelabzweigkästen
Schutzart IP 54, Nennspannung 660 V mit 10
ausbrechbaren
Gewindeeinführungen EN 20(Kabelverschraubungen mit
kurzem Anschlußgewinde verwenden)

Material: Duroplast unbrennbar, Farbe grau, einschl.
Kabelverschraubungen sowie Verklemmen der eingeführten
Kabel.

Liefern und betriebsfertig montieren.
Menge: 20,000 St

**03.44.49.38 Abzweigkasten mit Reihenklemmen 2,5mm²**
Kabelabzweigkasten mit Reihenklemmen bis 2,5 mm².
Kasten aus Thermoplast, IP 65 mit 10 Kabeleinführungen
einschl. Einsteckstutzen.
Kabelabzweigkasten bestückt mit 20 Reihenklemmen.

Liefern und betriebsfertig einschl.
Befestigungsmaterial,
Klemmarbeiten montieren.
Menge: 0,000 St

**03.44.49.39 Verteilerkasten VKK aus Kunststoff ,aP, IP 31**
Verteilerkasten VKK aus Kunststoff zum Einbau von
Anschlußleisten 20 DA/Form B für AP-Montage in
trockenen
Räumen.

Gehäuse: Thermoplastischer Kunststoff, schlagfest.
Schutzart: IP 31
Kabeleinführung vorgeprägte Ausbruchmarkierungen an
allen
Seiten der Abdeckkappe und im Sockelboden.
Bestückt mit 2 St. LSA-Plus, Anschlußleiste 20 DA,
inkl.

Liefern und betriebsfertig einschl.
Befestigungsmaterial und
Klemmarbeiten montieren.
Menge: 1,000 St

**03.44.49.40 Anschließen 3x1,5mm²**
Anschließen von Kunststoffkabel einschl. Einführen und
Abmanteln sowie mit alterungsbeständigen
Kabelbezeichnungen versehen.

Kabel 3 x 1,5 mm2 bis 3 x 2,5 mm2

Liefern und betriebsfertig anschließen.
Menge: 12,000 St

**03.44.49.41 Anschließen 5x1,5mm2**
Anschließen von Kunststoffkabel einschl. Einführen und
Abmanteln sowie mit alterungsbeständigen
Kabelbezeichnungen versehen.

Kabel 5 x 1,5 mm2 bis 5 x 2,5 mm2

Liefern und betriebsfertig anschließen.
Menge: 12,000 St

**03.44.49.42 Aufnahme des vorhandenen Schwachstromleitungsnetzes (Telefon)**
Aufnahme und Überprüfung des vorhandenen
Schwachstromleitungsnetzes (Telefonanlage,
Klingelanlage, Pausenruf, ELA, Netzwerktechnik) mit
Erstellung
eines Verkabelungsschema.

Zeitaufwand ca. 4 Std.

- Pauschal -
Menge: 1,000 psch

**03.44.49.43 Aufnahme und Überprüfung des vorhandenen Starkstromleitungsnetzes**
Aufnahme und Überprüfung des vorhandenen
Starkstromleitungsnetzes mit Erstellung eines
Verkabelungsschemas.

Zeitaufwand ca. 4 Std.

- Pauschal -
Menge: 1,000 psch

*Hinweis*
Jalousieanlage

**03.44.49.44 Gebäude- und Wetterzentrale, 4 Zonen**
Gebäude- und Wetterzentrale, 4 Zonen

Gebäude- und Wetterzentrale zur automatischen und
manuellen Steuerung motorisierter Sonnenschutz-,
Verschattungs- und Fensteranlagen in bis zu 4
unabhängig
voneinander parametrierbaren Zonen.

Ausführung mit farbigem, kapazitivem Touchdisplay,
Bildschirmdiagonale mindestens 7 Zoll, zur Bedienung,
Parametrierung und Anzeige von Betriebszuständen,
Wetterdaten, Störungen und Alarmmeldungen.

Die Zentrale muss mindestens folgende Funktionen
unterstützen:

automatische Steuerung anhand von Wetterdaten und
Zeitprogrammen,
manuelle Bedienung und Sperrung einzelner Zonen,
Sonnen-, Blend- und Sichtschutz,
sonnenstandsabhängige Lamellennachführung,
Schattenkanten- und Gebäudeschattenfunktion,
Nutzung und Begrenzung solarer Wärmeeinträge,
Wind-, Regen-, Frost-, Schnee- und Eisschutz,
Tages-, Wochen-, Jahres- und astronomische
Zeitprogramme,
Wartungs- und Reinigungsbetrieb,
frei parametrierbare Sicherheits- und
Zwischenpositionen,
Vorrang der Sicherheitsfunktionen gegenüber Komfort-
und
Bedienbefehlen.

Windschwellwerte, Helligkeitsschwellwerte,
Temperaturgrenzwerte, Ansprech- und
Rückstellverzögerungen
sowie Fahrpositionen müssen für jede Zone individuell
einstellbar sein. Sicherheitsrelevante Einstellungen
sind gegen
unberechtigte Änderungen zu schützen.

Anschlussmöglichkeit für eine zentrale Wettersensorik
sowie für
dezentrale Motorsteuergeräte über überwachte
Bussysteme.
Die Motorsteuergeräte und Sensoren müssen den einzelnen
Zonen frei zugeordnet werden können. Der Steuerbus zu
den
Motorsteuergeräten muss in freier Topologie
verdrahtbar sein.

Mit potentialfreiem Alarmeingang zur übergeordneten
Sicherheitsfahrt sowie Anschlussmöglichkeit für
weitere externe
Steuerbefehle, beispielsweise aus Brandmelde-,
Heizungs-,
Lüftungs-, Klima- oder Alarmsystemen.

Mit Ethernet-Schnittstelle zur Netzwerkanbindung und
Fernkonfiguration sowie USB- oder gleichwertiger
Serviceschnittstelle für Softwareaktualisierungen und
Datensicherung.

Integrierter Datenlogger zur Speicherung von
Messwerten,
Ereignissen, Parametereinstellungen, Stör- und
Alarmmeldungen über mindestens 3 Monate.

Technische Mindestanforderungen:
Betriebsspannung: 220240 V AC, 50 Hz
Anzahl Steuerungszonen: mindestens 4
Touchdisplay: mindestens 7 Zoll
Schutzart: mindestens IP20
Umgebungstemperatur: mindestens 0 bis +45 °C
integriertes Netzteil
steckbare Federzugklemmen oder gleichwertig
Abmessungen: ca. 200 × 132 × 72 mm

Hersteller: '.........'
Typ: '.........'

Liefern, in den separat ausgeschriebenen Wandschrank
einbauen und anschließen. Die Parametrierung und
Inbetriebnahme der Gesamtanlage wird gesondert
vergütet.
Menge: 1,000 St

**03.44.49.45 Stahlblech-Wandschrank für Gebäude- und Wetterzentrale**
Stahlblech-Wandschrank zur Aufnahme der separat
ausgeschriebenen Gebäude- und Wetterzentrale für 4
beziehungsweise 8 Steuerungszonen.

Ausführung mit Platzreserve zur Aufnahme und
Verdrahtung
zusätzlicher Systemkomponenten, insbesondere
Busverstärker,
Ein-/Ausgangsmodule, Sensor-Buskoppler und Netzteile
auf
Hutschiene.

Technische Mindestanforderungen:
Schutzart: mindestens IP66
Stahlblech, lackiert
Farbe: RAL 7035
Drehriegelverschluss
umlaufende PU-Dichtung
Hutschienen zur Aufnahme zusätzlicher
Systemkomponenten
Kabelverschraubungen mit Zugentlastung und
systemgerechter Schutzart
Anschlussleitungen für erforderliche Netzteile
auf Reihenklemmen anschlussfertig vorverdrahtet
Einbaugehäuse beziehungsweise Montageaufnahme für die
Gebäudezentrale
Abmessungen B × H × T: ca. 300 × 400 × 155 mm
Bestehend aus:
Stahlblech-Wandschrank,
Montageaufnahme für die Gebäude- und Wetterzentrale,
Hutschienen und Reihenklemmen,
Kabelverschraubungen,
Anschlussleitungen für Netzteile,
erforderlichem Montage- und Anschlusszubehör.

Hersteller: '.........'
Typ: '.........'

Liefern, an der Wand montieren, die separat
ausgeschriebene
Gebäude- und Wetterzentrale einbauen sowie den
Wandschrank anschlussfertig verdrahten.
Menge: 1,000 St

**03.44.49.46 Kompaktwetterstation für Sonnenschutzsteuerung**
Kompaktwetterstation für Sonnenschutzsteuerung

Kompaktwetterstation zur Erfassung und Übertragung von
Wetterdaten an die separat ausgeschriebene Gebäude- und
Wetterzentrale.

Erfassung mindestens folgender Messgrößen:

Windgeschwindigkeit,
Niederschlag,
Außentemperatur,
Sonneneinstrahlung über 3 fest ausgerichtete
Helligkeitssensoren, beispielsweise für Ost, Süd und
West.

Die Windmessung muss verschleißfrei und ohne bewegliche
Bauteile, beispielsweise nach einem thermischen
Messprinzip,
erfolgen.

Mit integriertem GPS-Empfänger zur Bereitstellung von
Datum,
Uhrzeit und Standortinformationen für die
sonnenstandsabhängige Steuerung.

Mit überwachter Sensorbus-Schnittstelle.
Unterbrechungen und
Kommunikationsfehler der Sensorleitung müssen durch die
angeschlossene Zentrale erkannt werden können.

Technische Mindestanforderungen:

Betriebsspannung: 24 V DC
Schutzart: mindestens IP65
mindestens 3 Helligkeitssensoren
integrierte Wind-, Niederschlags- und
Temperaturerfassung
integrierter GPS-Empfänger
Gehäuse aus witterungs- und UV-beständigem Kunststoff
Abmessungen H × B × T: ca. 77 × 96 × 118 mm
systemkompatible Montagehalterung

Hersteller: '.........'
Typ: '.........'

Liefern, montieren und an den Sensorbus anschließen.
Mastadapter und Mastbefestigung werden, sofern
erforderlich,
gesondert vergütet.
Menge: 1,000 St

**03.44.49.47 Netzteil REG 24V DC 1,5A / 220-240 V AC**
Netzteil REG 24V DC 1,5A / 220-240 V AC als
Reiheneinbaugerät

Leistungsdaten:

Betriebsspannung: 230 V AC / 50 Hz
Ausgangsspannung: 24 V DC
Ausgangsstrom: 1,5 A
Sicherung Sek.: Thermisch
HxBxT: 90 x 35 x 55 mm, 2 TE

Hersteller: '.........'
Typ: '.........'

Liefern, montieren und betriebsfertig anschließen.
Menge: 1,000 St

**03.44.49.48 Überspannungsschutz-Kit für Sensorbus**
Überspannungsschutz-Kit für Sensorbus und
24-V-DC-Versorgung

Überspannungsschutz-Kit zur Absicherung des
Sensorbusses
und der 24-V-DC-Spannungsversorgung der Wetterstation.

Bestehend aus:

Aufputzgehäuse, Schutzart mindestens IP54,
35-mm-Hutprofilschiene,
Schutzleiter-Reihenklemme, grün-gelb,
Schraubanschluss, 2
Anschlüsse, Anschlussquerschnitt mindestens 0,2 bis 10
mm²,
Überspannungsschutzmodul für eine Doppelader des
Sensorbusses einschließlich Schirms,
Überspannungsschutzmodul für die erdfreie
24-V-DC-Spannungsversorgung,
erforderlichen Anschlussklemmen und internem
Verdrahtungsmaterial.

Überspannungsschutz für den Sensorbus als
platzsparender
Kombi-Ableiter für hochfrequente Datenübertragungen
ohne
galvanische Trennung. Ausführung mit direkter oder
indirekter
Schirmerdung sowie integrierter Zustandsbeziehungsweise
Überlastanzeige. Schutz von Doppelader und
Leitungsschirm.

Energetisch koordinierter Kombi-Ableiter für die
24-V-DC-Versorgung, geeignet für einen Betriebsstrom
von
mindestens 2 A. Ausführung mit niedrigem Schutzpegel
für
Hutschienenmontage.

Die Schutzmodule müssen für den Einsatz nach dem
Blitzschutzzonen-Konzept an den Schnittstellen LPZ 0A
zu LPZ
2 oder höher geeignet sein.

Technische Mindestanforderungen:

Betriebsspannung: 24 V DC
Montageart: Aufputz
Gehäuseschutzart: mindestens IP54
Abmessungen H × B × T: ca. 254 × 180 × 90 mm

Hersteller: '.........'
Typ: '.........'

Liefern, montieren, erden und vollständig anschließen.
Menge: 1,000 St

**03.44.49.49 Motorsteuergerät, 4-fach, 230 V AC, Aufputz**
Motorsteuergerät, 4-fach, 230 V AC, Aufputz

Dezentrales, mikroprozessorgesteuertes
Motorsteuergerät zur
unabhängigen Ansteuerung von bis zu 4 motorisierten
Rollladen-, Sonnenschutz-, Jalousie- oder
Fensterantrieben mit
230 V AC.

Zur Einbindung in das Bussystem der separat
ausgeschriebenen Gebäude- und Wetterzentrale. Das
Motorsteuergerät muss über eine eindeutige
Gerätekennung
verfügen und den Steuerungszonen der Zentrale frei
zugeordnet
werden können.

Technische und funktionale Mindestanforderungen:

4 unabhängig steuerbare Motorausgänge, 230 V AC,
jeder Motorausgang einzeln abgesichert,
Anschlussmöglichkeiten für konventionelle örtliche
Auf-/Ab-/Stopp- beziehungsweise Jalousietaster,
individuelle örtliche Bedienung jedes Antriebs,
Deaktivierung der Sonnenautomatik über die örtliche
Bedienung,
Speicherung und Abruf einer Zwischenposition je
Antrieb,
parametrierbare Lauf- und Lamellenwendezeiten je
Motorausgang,
parametrierbare Begrenzung des Lamellenwendewinkels,
softwareseitige Zusammenfassung mehrerer Antriebe zu
Gruppen,
sofortiges Stoppen beziehungsweise Gegensteuern örtlich
möglich, ausgenommen bei aktiven Sicherheitsbefehlen,
automatische Abschaltung der Betriebsspannung nach
Beendigung des Fahrbefehls, spätestens nach ca. 5
Minuten,
Unterstützung der Komfort-, Automatik-, Energiespar-
und
Sicherheitsfunktionen der übergeordneten Zentrale,
Steckplatz oder Schnittstelle zur optionalen
Einbindung eines
Funkempfängers,
Federzugklemmen oder gleichwertige Anschlusstechnik,
Doppelklemmen zum Durchschleifen der Netz- und
Busleitung,
integrierte Zugentlastung.

Technische Mindestdaten:

Betriebsspannung: 220240 V AC, 50 Hz
Anzahl Motorausgänge: 4
Montageart: Aufputz
Schutzart: mindestens IP20
Ausführung entsprechend den einschlägigen
VDE-Bestimmungen
Abmessungen H × B × T: ca. 180 × 255 × 61 mm

Hersteller: '.........'
Typ: '.........'

Liefern, montieren und vollständig anschließen. Die
übergeordnete Parametrierung und Inbetriebnahme wird
gesondert vergütet.
Menge: 5,000 St

**03.44.49.50 Inbetriebnahme bis zu 25 Antriebe**
Inbetriebnahmepauschale für 4 oder 8 Zonen

Inbetriebnahmepauschale für die Produkte aufgeführten
Komponeten der Jalousieanlage für bis zu 25 Antriebe.

Leistungsumfang:
Visuelle und funktionelle Überprüfung:
Kontrolle der Installation und des Montageorts der
Sensorstation,
sowie die Installation des Building Controller mit
allen
zentralen Peripheriegeräten (Building Controller
Master-Slave, ISB, Repeater, Converter etc.).
Ausführliche Erläuterung aller relevanten Funktionen
mit
anschließender Programmierung der Anlage (nach der
Vorgabe des Kunden).
Durchführung eines abschließenden Funktionstest der
Anlage.
Einweisung der/des Betreiber(s) in die Bedienung der
Anlage
durch einen qualifizierten Servicemitarbeiter.
Die An- und Abfahrtszeiten zum Ortstermin sind in der
Inbetriebnahmepauschale enthalten, vorausgesetzt die
Beauftragung erfolgt mindestens drei Wochen vor dem
Einsatztermin.

Voraussetzungen:
Alle Trägerprodukte (Markisen, Raffstoren und
Rollläden)
sind fertig montiert und funktionsbereit.
Alle Komponenten sind angeschlossen, verdrahtet,
geprüft
und unter Spannung.
(Ein Funktionstest der Verkabelung ist im Vorfeld
durch die
installierende Firma mittels unserem Wiring-Test-Tool
durchzuführen).
Menge: 1,000 psch

**03.44.49.51 Verdrahtungs Testgerät**
Verdrahtungs- und Inbetriebnahmetest

Verdrahtungs- und Inbetriebnahmetest mit dem
entsprechenden
Test- und Inbetriebnahmewerkzeug zur Überprüfung des
4-Draht-Busses sowie der Drehrichtung der Motoren.

Analoge und digitale Fahrbefehle ermöglichen die
Kurzschlusserkennung zwischen den Busadern in der
Installation.

Programmieren der lokalen Tastereingänge und Zuordnung
der
Motorcontrollerausgänge; Einzeln- oder Gruppenweise.

Hersteller: '.........'
Typ: '.........'
Liefern, montieren und betriebsfertig anschließen.
Menge: 1,000 St

**03.44.49.52 Jalousienkupplung**
Anschlussarbeiten einer Gummischlauchleitung H07RN-F 4
x
1,5 mm², an einer Jalousienkupplung (steuerungsseitig)
inkl.
einführen und abmanteln und mit alterungsbeständigen
Kabelbezeichnung versehen.

Inkl. passender Jalousiekupplung.

Liefern und betriebsfertig montieren
Menge: 24,000 St

*Hinweis*
Vor Inbetriebnahme und abschließender Parametrierung
der
Präsenz- und Bewegungsmelder sind die vorgesehenen
Steuerungsfunktionen und Betriebsparameter mit dem
Nutzer
und der Bauüberwachung abzustimmen.

Insbesondere sind die Nachlaufzeiten,
Helligkeitsschwellwerte
bzw. Helligkeitssollwerte, Dimmfunktionen,
Konstantlichtregelung sowie das
Ein-/Ausschaltverhalten der
jeweiligen Beleuchtungsbereiche abzustimmen.

Die abgestimmten Parameter sind im Rahmen der
Inbetriebnahme einzustellen und die ordnungsgemäße
Funktion
der Beleuchtungssteuerung zu prüfen.

Die hierfür erforderlichen Abstimmungen, Einstellungen,
Parametrierungen und Funktionsprüfungen sind
Bestandteil der
jeweiligen Einheitspreise der Präsenz- und
Bewegungsmelder
und werden nicht gesondert vergütet.

**03.44.49.53 DALI-2 Präsenzmelder Master, Deckenmontage**
DALI-2-zertifizierter Präsenzmelder als Master zur
automatischen präsenz- und helligkeitsabhängigen
Steuerung
und Regelung von DALI-Beleuchtungsanlagen.

Ausführung mit integriertem DALI-2 Application
Controller und
integrierter DALI-Busspannungsversorgung zur
eigenständigen
Steuerung der angeschlossenen
DALI-2-Beleuchtungsanlage.

Der Präsenzmelder übernimmt die Auswertung der
angeschlossenen bzw. zugeordneten
Präsenzmelder/Sensoren
sowie die Steuerung und Regelung der
DALI-Betriebsgeräte
innerhalb des zugehörigen Steuerbereiches.

Geeignet zur Erweiterung des Erfassungsbereiches durch
separat ausgeschriebene DALI-2-Slave-Präsenzmelder.

Montage an der Decke auf einer separat
ausgeschriebenen,
systemzugehörigen Aufputzdose. Die Aufputzdose ist
nicht
Bestandteil dieser Position.

Einschließlich aller zur Montage des Präsenzmelders
auf der
Aufputzdose und zum elektrischen Anschluss
erforderlichen
systemzugehörigen Befestigungs-, Anschluss- und
Kleinteile.

Parametrierung und Inbetriebnahme über Bluetooth
und/oder
DALI-Schnittstelle.

Funktionen:

präsenzabhängige Beleuchtungssteuerung
helligkeitsabhängige Beleuchtungssteuerung
Konstantlichtregelung
automatisches Ein-/Ausschalten der Beleuchtung
automatisches Auf-/Abdimmen entsprechend dem
eingestellten Sollwert
einstellbarer Helligkeitssollwert
einstellbare Nachlaufzeit
Zuordnung und Auswertung zusätzlicher
DALI-2-Slave-Präsenzmelder
Bildung und Steuerung von DALI-Beleuchtungsgruppen
Parametrierung der angeschlossenen DALI-Komponenten
Speicherung der eingestellten Betriebsparameter

Technische Eigenschaften:

Steuerungssystem: DALI-2
DALI-2-Zertifizierung: ja
Ausführung: Master / Application Controller
DALI-Busspannungsversorgung: integriert
DALI-Versorgungsstrom: mind. 250 mA
Nennspannung: 230 V AC, 5060 Hz
Erfassungswinkel: 360°
Erfassungsreichweite quer: mind. Ø 8 m
Erfassungsreichweite frontal: mind. Ø 6 m
Präsenzbereich: mind. Ø 4 m
Erfassungsbereich: bis ca. 50 m²
Empfohlene Montagehöhe: ca. 3 m
Max. Montagehöhe: mind. 5 m
Helligkeitsbereich: ca. 52.000 lx
Konstantlichtregelung: ja
Kommunikation/Parametrierung: Bluetooth und/oder DALI
Schutzart: mind. IP20 in Verbindung mit separat
ausgeschriebener Aufputzdose
Umgebungstemperatur: mind. 0 °C bis +50 °C
Farbe: weiß, ähnlich RAL 9010

Einschließlich erforderlicher DALI-Adressierung,
Gruppenbildung, Parametrierung, Einstellung der
Präsenzbereiche, Helligkeitssollwerte und
Nachlaufzeiten
sowie vollständiger Funktionsprüfung der zugehörigen
DALI-Beleuchtungssteuerung.

Hersteller: '.........'
Typ: '.........'

Liefern, montieren, anschließen, adressieren,
parametrieren
und betriebsfertig herstellen.
Menge: 2,000 St

**03.44.49.54 DALI-2 Präsenzmelder Slave, Deckenmontage**
DALI-2-zertifizierter Präsenzmelder als Slave bzw.
DALI-2-Eingabegerät zur Erweiterung des
Erfassungsbereiches
einer DALI-2-Präsenzmeldersteuerung.

Der Präsenzmelder dient zur Erfassung von Anwesenheit
und
Bewegung und zur Übermittlung der erfassten
Informationen
über den DALI-2-Bus an den übergeordneten, separat
ausgeschriebenen DALI-2-Master-Präsenzmelder bzw.
Application Controller.

Der Slave-Präsenzmelder ist zur gemeinsamen Verwendung
mit
dem ausgeschriebenen Master-Präsenzmelder geeignet und
vollständig in dessen Präsenz- und
Beleuchtungssteuerung
integrierbar.

Die Versorgung und Kommunikation des
Slave-Präsenzmelders
erfolgt über den DALI-Bus. Eine eigene
DALI-Busspannungsversorgung oder eigenständige
DALI-Regelungsfunktion ist nicht erforderlich.

Montage an der Decke auf einer separat
ausgeschriebenen,
systemzugehörigen Aufputzdose. Die Aufputzdose ist
nicht
Bestandteil dieser Position.

Einschließlich aller zur Montage des Präsenzmelders
auf der
Aufputzdose und zum elektrischen Anschluss
erforderlichen
systemzugehörigen Befestigungs-, Anschluss- und
Kleinteile.

Funktionen:

Erweiterung des Präsenzerfassungsbereiches
Erfassung von Anwesenheit und Bewegung
Übermittlung der Präsenzinformationen über DALI-2
gemeinsame Auswertung mehrerer Präsenzmelder durch
den übergeordneten Application Controller
Zuordnung zum jeweiligen Steuer- bzw.
Beleuchtungsbereich
vollständig kompatibel mit dem angebotenen
DALI-2-Master-Präsenzmelder

Technische Eigenschaften:

Steuerungssystem: DALI-2
DALI-2-Zertifizierung: ja
Ausführung: Slave / DALI-2-Eingabegerät
Versorgung: über DALI-Bus
DALI-Busspannungsversorgung: nicht erforderlich
Erfassungswinkel: 360°
Erfassungsreichweite quer: mind. Ø 8 m
Erfassungsreichweite frontal: mind. Ø 6 m
Präsenzbereich: mind. Ø 4 m
Erfassungsbereich: bis ca. 50 m²
Empfohlene Montagehöhe: ca. 3 m
Max. Montagehöhe: mind. 5 m
Schutzart: mind. IP20 in Verbindung mit separat
ausgeschriebener Aufputzdose
Umgebungstemperatur: mind. 0 °C bis +50 °C
Farbe: weiß, ähnlich RAL 9010

Einschließlich erforderlicher DALI-Adressierung,
Zuordnung
zum zugehörigen Master/Application Controller,
Parametrierung
und vollständiger Funktionsprüfung im Zusammenwirken
mit
der DALI-Beleuchtungssteuerung.

Hersteller: '.........'
Typ: '.........'

Liefern, montieren, anschließen, adressieren,
parametrieren
und betriebsfertig herstellen.
Menge: 3,000 St

**03.44.49.55 Bewegungsmelder 360°, Deckenmontage, 1 Schaltkanal**
Bewegungsmelder mit 360°-Erfassungsbereich zur
automatischen bewegungs- und helligkeitsabhängigen
Ein-/Ausschaltung der Beleuchtung.

Ausführung mit integriertem Helligkeitssensor und einem
Schaltkanal zur direkten Ansteuerung der Beleuchtung.

Montage an der Decke auf einer separat
ausgeschriebenen,
systemzugehörigen Aufputzdose. Die Aufputzdose ist
nicht
Bestandteil dieser Position.

Einschließlich aller zur Montage des Bewegungsmelders
auf der
Aufputzdose und zum elektrischen Anschluss
erforderlichen
systemzugehörigen Befestigungs-, Anschluss- und
Kleinteile.

Einstellung der Betriebsparameter über
Einstellregler/Potentiometer und/oder IR-Fernbedienung.
Erforderliche Hilfsmittel zur vollständigen
Einstellung und
Inbetriebnahme sind in die Position einzukalkulieren.

Funktionen und Eigenschaften:

bewegungsabhängiges Ein-/Ausschalten der Beleuchtung
helligkeitsabhängige Schaltung
einstellbare Helligkeitsschwelle
einstellbare Nachlaufzeit
Erfassungswinkel 360°
ein Lichtkanal
keine Konstantlichtregelung
geeignet zum Schalten von LED-Beleuchtung und den
hierbei auftretenden Einschaltströmen

Technische Eigenschaften:

Steuerungssystem: ON/OFF
Nennspannung: 230 V AC, 50 Hz
Schaltausgang: 230 V AC
Schaltkontakt: mind. 10 A / 16 AX
Schaltleistung LED: mind. 600 W
Erfassungswinkel: 360°
Erfassungsreichweite quer: mind. Ø 8 m
Erfassungsreichweite frontal: mind. Ø 6 m
Erfassungsbereich: bis ca. 50 m²
Empfohlene Montagehöhe: ca. 3 m
Max. Montagehöhe: mind. 5 m
Helligkeitsschwelle: einstellbar, ca. 52.000 lx
Schutzart: mind. IP20 in Verbindung mit der separat
ausgeschriebenen Aufputzdose
Schutzklasse: II
Umgebungstemperatur: mind. -25 °C bis +50 °C
Farbe: weiß, ähnlich RAL 9010

Einschließlich Einstellung von Erfassungsbereich,
Helligkeitsschwelle und Nachlaufzeit entsprechend der
jeweiligen Raumnutzung sowie vollständiger
Funktionsprüfung.

Hersteller: '.........'
Typ: '.........'

Liefern, montieren, anschließen, adressieren,
parametrieren
und betriebsfertig herstellen.
Menge: 5,000 St

**03.44.49.56 Fernbedienung Bewegungsmelder**
Fernbedienung zur Einstellung und Parametrierung der
zuvor
genannten Bewegungsmelder.

Liefern und der Hausverwaltung übergeben.
Menge: 1,000 St

**03.44.49.57 Aufputzdose für Präsenz- und Bewegungsmelder, IP20**
Systemzugehörige Aufputzdose zur Deckenmontage der in
den
vorstehenden Positionen ausgeschriebenen Präsenz- bzw.
Bewegungsmelder.

Aufputzdose passend zum jeweils angebotenen Melder, zur
Aufnahme und fachgerechten Einführung der
erforderlichen
Anschluss- und Steuerleitungen.

Einschließlich erforderlicher Leitungseinführungen
sowie
sämtlichem zur Befestigung der Aufputzdose und zur
Montage
des Melders erforderlichen Klein- und
Befestigungsmaterial.

Eigenschaften:

Montageart: Aufputz
Montageort: Decke
Schutzart: mind. IP20
Farbe: weiß, ähnlich RAL 9010
Material: Kunststoff
Abmessungen: passend zum angebotenen
Präsenz-/Bewegungsmelder

Liefern und betriebsfertig montieren.
Menge: 9,000 St

**03.44.49.58 Polycarbonat-Gehäuse, 122 × 120 × 55 mm**
Polycarbonat-Gehäuse für die Aufputzmontage inkl.
Aussparung der Rückwand für die Leitungseinführung in
das
Gehäuse sowie die frontseitige Befestigung einer
Aufputzdose
für Präsenz- und Bewegungsmelder.

Technische Anforderungen:

Außenabmessungen (L × B × H): 122 × 120 × 55 mm
Gehäuseunterteil und Deckel aus Polycarbonat, Farbe
Reinweiß, RAL 9010
Schutzart mindestens IP65 nach DIN EN 60529
UV-beständig, für den Innen- und Außeneinsatz geeignet
Dauergebrauchstemperatur: -40 °C bis +100 °C
Nahtlos geschäumte Polyurethan-Dichtung
Unverlierbare Deckelschrauben aus Edelstahl

Liefern und einschließlich der erforderlichen
Befestigungsmittel
montieren.
Menge: 2,000 St

##### Abschnitt 03.44.51 Ortsfeste Leuchten für Allgemeinbeleucht

**03.44.51.1 Baustellenbeleuchtung**
Liefern, montieren und betriebsfertig anschließen eines
flexiblen, robusten LED-Lichtsystems zur temporären
Allgemeinbeleuchtung der Baustellen- und
Arbeitsbereiche
während der Bauzeit.

Ausführung als durchgehender bzw. aus systembedingten
Teilstücken zusammengesetzter LED-Lichtschlauch für den
dauerhaften Baustelleneinsatz, einschließlich
sämtlicher
erforderlicher Einspeise-, Anschluss-, Befestigungs-
und
Steuerungskomponenten.

Das Beleuchtungssystem ist so anzuordnen und zu
befestigen,
dass eine möglichst gleichmäßige und ausreichende
Ausleuchtung der Verkehrs- und Arbeitsbereiche während
der
Bauphase gewährleistet wird.

Technische Anforderungen:

flexibles LED-Lichtsystem / LED-Lichtschlauch
geeignet für den robusten Einsatz auf Baustellen
Lichtstrom: mindestens ca. 800 lm/m
Gesamtlichtstrom bei 50 m: mindestens ca. 40.000 lm
Systemleistung: max. ca. 8 W/m
Gesamtleistung bei 50 m: max. ca. 400 W
Systemlichtausbeute: mindestens ca. 100 lm/W
LED-Lichtfarbe: ca. 4.5005.500 K
Farbwiedergabeindex: Ra = 80
breitstrahlende Lichtverteilung
Abstrahlwinkel: mindestens ca. 110°
Schutzart: mindestens IP65
Schutzklasse: mindestens II
für den dauerhaften Betrieb während der Bauphase
geeignet
zulässige Umgebungstemperatur mindestens -20 °C bis +45
°C
Bemessungslebensdauer: mindestens 30.000 h, L70/B50
robustes, flexibles und für den Baustelleneinsatz
geeignetes
Gehäuse
UV- und alterungsbeständige Ausführung
nicht selbstklebende Ausführung
Befestigung mittels systemzugehöriger Klammern, Haken
oder vergleichbarer mechanischer Befestigungsmittel

Elektrische Ausführung:

Nennspannung des Lichtsystems: 230 V AC oder
Schutzkleinspannung mit systemzugehöriger
Spannungsversorgung.

Bei Verwendung eines Schutzkleinspannungssystems sind
sämtliche erforderlichen Transformatoren bzw. Netzteile
Bestandteil dieser Position.

Einspeisung über Baustromversorgung einschließlich
erforderlicher systemzugehöriger Anschlussleitung,
Steckverbindungen und Einspeiseelemente.

Sämtliche elektrischen Komponenten, Steckverbindungen
und
Einspeisungen müssen für den vorgesehenen
Baustelleneinsatz
und die auftretenden Umgebungsbedingungen geeignet
sein.

Die Anlage ist unter Beachtung der für elektrische
Anlagen auf
Baustellen geltenden Anforderungen, insbesondere DIN
VDE
0100-704, zu errichten und zu betreiben.

Zeitsteuerung:

Liefern und installieren einer für den
Baustelleneinsatz
geeigneten Zeitschaltuhr zur automatischen
zeitabhängigen
Steuerung der Baubeleuchtung.

Zeitschaltuhr bzw. Schaltgerät geeignet für die
vorhandene
Baustromversorgung und die angeschlossene Leistung des
Beleuchtungssystems.

Einschließlich Programmierung der Ein- und
Ausschaltzeiten
nach Vorgabe der Bauleitung sowie erforderlicher
Anpassungen
während der Bauzeit.

Montage:

Fachgerechte Montage des LED-Lichtschlauchs
vorzugsweise
unterhalb der Rohdecke bzw. an geeigneten tragfähigen
Bauteilen.

Achtung: Keine Montage an Sicht-Holzwänden oder
Sicht-Holzdecken! Die Montage ist vor Ort mit der
Architektur und der Bauüebrwachung abzustimmen.

Befestigung mittels geeigneter Klammern, Haken,
Spannsysteme oder vergleichbarer Befestigungsmittel.
Die
Befestigung ist so auszuführen, dass ein Herabfallen,
Durchhängen in Verkehrsbereiche oder eine Beschädigung
des
Lichtsystems durch den Baustellenbetrieb verhindert
wird.

Die Anordnung ist mit der Bauleitung und den örtlichen
Gegebenheiten abzustimmen.

Die Montagehöhe und Leitungsführung sind so zu wählen,
dass
Verkehrswege freigehalten und nachfolgende Bauarbeiten
möglichst nicht behindert werden.

Sämtliche erforderlichen Befestigungs-, Anschluss- und
Kleinmaterialien sind in den Einheitspreis
einzukalkulieren.

Vorhaltung während der Bauzeit:

Das Beleuchtungssystem ist für die Dauer der
erforderlichen
Nutzung betriebsbereit vorzuhalten.

Kleinere erforderliche Anpassungen der Befestigung und
Ausrichtung im Zuge des üblichen Baufortschritts sowie
die
Kontrolle der Betriebssicherheit sind Bestandteil der
Leistung.

Beschädigungen der Anlage durch andere Gewerke oder
außergewöhnliche Umsetzungen aufgrund geänderter
Baustellenabläufe sind hiervon ausgenommen.

Rückbau:

Nach Inbetriebnahme der endgültigen
Allgemeinbeleuchtung
bzw. nach Freigabe durch die Bauleitung ist die
komplette
temporäre Baubeleuchtung einschließlich Lichtschlauch,
Einspeisungen, Zeitschaltuhr, Befestigungsmitteln und
sonstigem systemzugehörigem Zubehör fachgerecht
zurückzubauen.

Nicht mehr benötigte Materialien sind von der
Baustelle zu
entfernen. Durch die Befestigung entstandene, im
Rahmen der
üblichen Montage vermeidbare Beeinträchtigungen an den
Bauteilen sind zu beseitigen.

Menge / Systemlänge:

LED-Lichtschlauch: ca. 50 m

Komplett liefern, montieren, elektrisch anschließen,
programmieren, während der erforderlichen Nutzungsdauer
betriebsbereit vorhalten und nach Freigabe durch die
Bauleitung
vollständig zurückbauen, einschließlich sämtlicher
erforderlicher
Einspeise-, Anschluss-, Steuerungs-, Befestigungs- und
Kleinmaterialien.
Menge: 2,000 St

**03.44.51.2 LED-Pendel-Lichtkanal, direkt/indirekt, Mikroprismenoptik, 10,0 m**
LED-Pendel-Lichtkanal, direkt/indirekt,
Mikroprismenoptik,
Länge 10.000 mm

Liefern und betriebsfertig montieren einer
durchgehenden
LED-Pendel-Lichtlinie als profilintegriertes
Lichtkanalsystem für
direkt-/indirekte Beleuchtung, einschließlich
sämtlicher
systemzugehöriger Komponenten, Verbinder, Endstücke,
Betriebsgeräte, Abhängungen und Befestigungsmittel.

Ausführung als durchgehendes, geradliniges
Aluminiumprofil
mit hochwertiger, gleichmäßiger
Oberflächenbeschichtung in
Schwarz. Profilstöße sind fluchtend und mit möglichst
geringer
sichtbarer Fugenbildung auszuführen.

Technische Anforderungen:

Lichtlinie direkt-/indirektstrahlend
LED-Lichtfarbe: 4.000 K
Farbwiedergabeindex: Ra = 80
Systemlichtstrom: ca. 4.460 lm/m
Systemleistung: max. ca. 30 W/m
Lichtausbeute: ca. 149 lm/W
direktstrahlender Lichtanteil mit mikroprismatischer
Optik
Bildschirmarbeitsplatztauglichkeit bzw.
Blendungsbegrenzung UGR = 19
direkte und indirekte Lichtanteile getrennt schalt- und
dimmbar
digitale Lichtsteuerung über DALI
Profilbreite: ca. 55 mm
Profilhöhe: ca. 85 mm
Gesamtlänge der Lichtlinie: ca. 10.000 mm
Ausführung in Sonder-/Projektlänge, aus systembedingten
Einzelsegmenten zu einer optisch durchgehenden
Lichtlinie
zusammengesetzt
Schutzart: mindestens IP20
Pendelmontage mittels höhenjustierbarer Seilabhängungen
Pendellänge: bis ca. 3.000 mm
Anzahl und Anordnung der Abhängungen entsprechend den
statischen und systemtechnischen Erfordernissen des
Herstellers
elektrische Einspeisung über transparente Zuleitung
Deckenbaldachin in zur Leuchtenoberfläche passender
Ausführung
Betriebsgeräte vollständig in das Leuchtensystem
integriert
bzw. systemzugehörig angeordnet
Leuchte einschließlich aller erforderlichen
DALI-Betriebsgeräte, Leitungsverbinder, mechanischen
Profilverbinder, Abhängesets, Einspeisungen, Baldachine
und Endabschlüsse

Die Fertigung der objektspezifischen Sonderlänge
erfolgt nach
bauseitigem Aufmaß durch den Auftragnehmer. Vor
Fertigung
ist eine Werks-/Montagezeichnung mit Darstellung der
Gesamtabmessungen, Teillängen, Profilstöße,
Einspeisepunkte
und Befestigungspunkte zu erstellen und der
Bauleitung/Fachplanung zur Freigabe vorzulegen.

Maße am Bau sind durch den Auftragnehmer
eigenverantwortlich zu prüfen. Mit der Fertigung darf
erst nach
erfolgtem Aufmaß und Freigabe der Werkszeichnung
begonnen
werden.

Die Lichtlinie ist vollständig konfektioniert bzw. aus
abgestimmten Systemkomponenten vor Ort zu montieren,
auszurichten, elektrisch anzuschließen, zu adressieren
und
betriebsfertig zu übergeben.

Abmessungen:
L:10.000 mm
B: 55 mm
H: 85 mm
Pendelabhängung bis zu 3.000 mm

Farbe:
Nach Wahl des Auftraggebers Schwarz, Weiß oder
Aluminium.

Komplett liefern und betriebsfertig montieren
einschließlich
sämtlicher Klein-, Befestigungs-, Verbindungs- und
Anschlussmaterialien.

Hersteller: '.........'
Typ: '.........'
Menge: 2,000 St

**03.44.51.3 LED-Anbau-Lichtkanal, indirekt, Opaldiffusor, 5,58m**
LED-Anbau-Lichtkanal, direktstrahlend, opale
Abdeckung, L ~
5.585 mm

Liefern und betriebsfertig montieren einer
durchgehenden
LED-Anbau-Lichtlinie als profilintegriertes
Lichtkanalsystem zur
direkten Allgemeinbeleuchtung, einschließlich
sämtlicher
systemzugehöriger Komponenten, Verbinder, Endstücke,
Betriebsgeräte und Befestigungsmittel.

Ausführung als geradliniges Aluminiumprofil zur
direkten
Deckenmontage mit hochwertiger, gleichmäßiger
Oberflächenbeschichtung in Weiß. Profilstöße sind
fluchtend
und mit möglichst geringer sichtbarer Fugenbildung
auszuführen.

Technische Anforderungen:

LED-Anbau-Lichtlinie, direktstrahlend
LED-Lichtfarbe: 4.000 K
Farbwiedergabeindex: Ra = 80
Systemlichtstrom: ca. 1.870 lm/m
Systemleistung: max. ca. 14 W/m
Lichtausbeute: ca. 134 lm/W
gleichmäßige Lichtabgabe über opalen Diffusor
homogene, möglichst unterbrechungsfreie Leuchtfläche
Betriebsart: einfach schaltbar
Profilbreite: ca. 40 mm
Profilhöhe: ca. 65 mm
Gesamtlänge der Lichtlinie: ca. 5.585 mm
Schutzart: mindestens IP20
Farbe/Oberfläche: Weiß, ähnlich Reinweiß
Betriebsgeräte vollständig in das Leuchtensystem
integriert
bzw. systemzugehörig angeordnet

Die Lichtlinie darf aus mehreren systembedingten
Teillängen
bestehen. Die einzelnen Leuchtensegmente sind mittels
systemzugehöriger mechanischer und elektrischer
Verbinder zu
einer optisch durchgehenden Lichtlinie zusammenzufügen.
Profil- und Diffusorstöße sind auf ein technisch
erforderliches
Minimum zu reduzieren und gleichmäßig anzuordnen.

Die Fertigung der objektspezifischen Sonderlänge
erfolgt nach
bauseitigem Aufmaß durch den Auftragnehmer. Vor
Fertigung
ist eine Werks-/Montagezeichnung mit Darstellung der
Gesamtabmessungen, Teillängen, Profilstöße,
Einspeisepunkte
und Befestigungspunkte zu erstellen und der
Bauleitung/Fachplanung zur Freigabe vorzulegen.

Maße am Bau sind durch den Auftragnehmer
eigenverantwortlich zu prüfen. Mit der Fertigung darf
erst nach
erfolgtem Aufmaß und Freigabe der Werkszeichnung
begonnen
werden.

Abmessungen:
L: 5.585 mm
B: 40 mm
H: 65 mm

Farbe:
Nach Wahl des Auftraggebers Schwarz, Weiß oder
Aluminium.

Komplett liefern und betriebsfertig montieren
einschließlich
LED-Module, Betriebsgeräte, opalem Diffusor, Profil-
und
Leuchtenverbindern, Endstücken sowie sämtlichen
erforderlichen Klein-, Befestigungs-, Verbindungs- und
Anschlussmaterialien.

Hersteller: '.........'
Typ: '.........'
Menge: 2,000 St

**03.44.51.4 LED-Anbau-Lichtkanal, indirekt, Opaldiffusor, 5,29m**
Liefern und betriebsfertig montieren einer
durchgehenden
LED-Anbau-Lichtlinie als profilintegriertes
Lichtkanalsystem zur
direkten Allgemeinbeleuchtung, einschließlich
sämtlicher
systemzugehöriger Komponenten, Verbinder, Endstücke,
Betriebsgeräte und Befestigungsmittel.

Ausführung als geradliniges Aluminiumprofil zur
direkten
Deckenmontage mit hochwertiger, gleichmäßiger
Oberflächenbeschichtung. Farbe/Oberfläche nach Wahl des
Auftraggebers: Schwarz, Weiß oder Aluminium. Die
Farbwahl
erfolgt vor Bestellung bzw. Fertigungsfreigabe ohne
Mehrpreis.

Profilstöße sind fluchtend und mit möglichst geringer
sichtbarer
Fugenbildung auszuführen.

Technische Anforderungen:

LED-Anbau-Lichtlinie, direktstrahlend
LED-Lichtfarbe: 4.000 K
Farbwiedergabeindex: Ra = 80
Systemlichtstrom: ca. 1.870 lm/m
Systemleistung: max. ca. 14 W/m
Lichtausbeute: ca. 134 lm/W
gleichmäßige Lichtabgabe über opalen Diffusor
homogene, möglichst unterbrechungsfreie Leuchtfläche
Betriebsart: einfach schaltbar
Profilbreite: ca. 40 mm
Profilhöhe: ca. 65 mm
Gesamtlänge der Lichtlinie: ca. 5.295 mm
Schutzart: mindestens IP20
Farbe/Oberfläche nach Wahl des Auftraggebers: Schwarz,
Weiß oder Aluminium
Betriebsgeräte vollständig in das Leuchtensystem
integriert
bzw. systemzugehörig angeordnet

Die Lichtlinie darf aus mehreren systembedingten
Teillängen
bestehen. Die einzelnen Leuchtensegmente sind mittels
systemzugehöriger mechanischer und elektrischer
Verbinder zu
einer optisch durchgehenden Lichtlinie zusammenzufügen.
Profil- und Diffusorstöße sind auf ein technisch
erforderliches
Minimum zu reduzieren und gleichmäßig anzuordnen.

Die Fertigung der objektspezifischen Sonderlänge
erfolgt nach
bauseitigem Aufmaß durch den Auftragnehmer. Vor
Fertigung
ist eine Werks-/Montagezeichnung mit Darstellung der
Gesamtabmessungen, Teillängen, Profilstöße,
Einspeisepunkte
und Befestigungspunkte zu erstellen und der
Bauleitung/Fachplanung zur Freigabe vorzulegen.

Maße am Bau sind durch den Auftragnehmer
eigenverantwortlich zu prüfen. Mit der Fertigung darf
erst nach
erfolgtem Aufmaß und Freigabe der Werkszeichnung
begonnen
werden.

Abmessungen:
L: 5.295 mm
B: 40 mm
H: 65 mm

Farbe/Oberfläche:
Nach Wahl des Auftraggebers Schwarz, Weiß oder
Aluminium.

Komplett liefern und betriebsfertig montieren
einschließlich
LED-Module, Betriebsgeräte, opalem Diffusor, Profil-
und
Leuchtenverbindern, Endstücken sowie sämtlichen
erforderlichen Klein-, Befestigungs-, Verbindungs- und
Anschlussmaterialien.

Hersteller: '.........'
Typ: '.........'
Menge: 1,000 St

**03.44.51.5 LED-Anbau-Lichtkanal, indirekt, Opaldiffusor, 4,71m**
Liefern und betriebsfertig montieren einer
durchgehenden
LED-Anbau-Lichtlinie als profilintegriertes
Lichtkanalsystem zur
direkten Allgemeinbeleuchtung, einschließlich
sämtlicher
systemzugehöriger Komponenten, Verbinder, Endstücke,
Betriebsgeräte und Befestigungsmittel.

Ausführung als geradliniges Aluminiumprofil zur
direkten
Deckenmontage mit hochwertiger, gleichmäßiger
Oberflächenbeschichtung. Farbe/Oberfläche nach Wahl des
Auftraggebers: Schwarz, Weiß oder Aluminium. Die
Farbwahl
erfolgt vor Bestellung bzw. Fertigungsfreigabe ohne
Mehrpreis.

Profilstöße sind fluchtend und mit möglichst geringer
sichtbarer
Fugenbildung auszuführen.

Technische Anforderungen:

LED-Anbau-Lichtlinie, direktstrahlend
LED-Lichtfarbe: 4.000 K
Farbwiedergabeindex: Ra = 80
Systemlichtstrom: ca. 1.870 lm/m
Systemleistung: max. ca. 14 W/m
Lichtausbeute: ca. 134 lm/W
gleichmäßige Lichtabgabe über opalen Diffusor
homogene, möglichst unterbrechungsfreie Leuchtfläche
Betriebsart: einfach schaltbar
Profilbreite: ca. 40 mm
Profilhöhe: ca. 65 mm
Gesamtlänge der Lichtlinie: ca. 4.712 mm
Schutzart: mindestens IP20
Farbe/Oberfläche nach Wahl des Auftraggebers: Schwarz,
Weiß oder Aluminium
Betriebsgeräte vollständig in das Leuchtensystem
integriert
bzw. systemzugehörig angeordnet

Die Lichtlinie darf aus mehreren systembedingten
Teillängen
bestehen. Die einzelnen Leuchtensegmente sind mittels
systemzugehöriger mechanischer und elektrischer
Verbinder zu
einer optisch durchgehenden Lichtlinie zusammenzufügen.
Profil- und Diffusorstöße sind auf ein technisch
erforderliches
Minimum zu reduzieren und gleichmäßig anzuordnen.

Die Fertigung der objektspezifischen Sonderlänge
erfolgt nach
bauseitigem Aufmaß durch den Auftragnehmer. Vor
Fertigung
ist eine Werks-/Montagezeichnung mit Darstellung der
Gesamtabmessungen, Teillängen, Profilstöße,
Einspeisepunkte
und Befestigungspunkte zu erstellen und der
Bauleitung/Fachplanung zur Freigabe vorzulegen.

Maße am Bau sind durch den Auftragnehmer
eigenverantwortlich zu prüfen. Mit der Fertigung darf
erst nach
erfolgtem Aufmaß und Freigabe der Werkszeichnung
begonnen
werden.

Abmessungen:
L: 4.712 mm
B: 40 mm
H: 65 mm

Farbe/Oberfläche:
Nach Wahl des Auftraggebers Schwarz, Weiß oder
Aluminium.

Komplett liefern und betriebsfertig montieren
einschließlich
LED-Module, Betriebsgeräte, opalem Diffusor, Profil-
und
Leuchtenverbindern, Endstücken sowie sämtlichen
erforderlichen Klein-, Befestigungs-, Verbindungs- und
Anschlussmaterialien.

Hersteller: '.........'
Typ: '.........'
Menge: 1,000 St

**03.44.51.6 LED-Anbau-Lichtkanal, indirekt, Opaldiffusor 3,53m**
Liefern und betriebsfertig montieren einer
durchgehenden
LED-Anbau-Lichtlinie als profilintegriertes
Lichtkanalsystem zur
direkten Allgemeinbeleuchtung, einschließlich
sämtlicher
systemzugehöriger Komponenten, Verbinder, Endstücke,
Betriebsgeräte und Befestigungsmittel.

Ausführung als geradliniges Aluminiumprofil zur
direkten
Deckenmontage mit hochwertiger, gleichmäßiger
Oberflächenbeschichtung. Farbe/Oberfläche nach Wahl des
Auftraggebers: Schwarz, Weiß oder Aluminium. Die
Farbwahl
erfolgt vor Bestellung bzw. Fertigungsfreigabe ohne
Mehrpreis.

Profilstöße sind fluchtend und mit möglichst geringer
sichtbarer
Fugenbildung auszuführen.

Technische Anforderungen:

LED-Anbau-Lichtlinie, direktstrahlend
LED-Lichtfarbe: 4.000 K
Farbwiedergabeindex: Ra = 80
Systemlichtstrom: ca. 1.870 lm/m
Systemleistung: max. ca. 14 W/m
Lichtausbeute: ca. 134 lm/W
gleichmäßige Lichtabgabe über opalen Diffusor
homogene, möglichst unterbrechungsfreie Leuchtfläche
Betriebsart: einfach schaltbar
Profilbreite: ca. 40 mm
Profilhöhe: ca. 65 mm
Gesamtlänge der Lichtlinie: ca. 3.530 mm
Schutzart: mindestens IP20
Farbe/Oberfläche nach Wahl des Auftraggebers: Schwarz,
Weiß oder Aluminium
Betriebsgeräte vollständig in das Leuchtensystem
integriert
bzw. systemzugehörig angeordnet

Die Lichtlinie darf aus mehreren systembedingten
Teillängen
bestehen. Die einzelnen Leuchtensegmente sind mittels
systemzugehöriger mechanischer und elektrischer
Verbinder zu
einer optisch durchgehenden Lichtlinie zusammenzufügen.
Profil- und Diffusorstöße sind auf ein technisch
erforderliches
Minimum zu reduzieren und gleichmäßig anzuordnen.

Die Fertigung der objektspezifischen Sonderlänge
erfolgt nach
bauseitigem Aufmaß durch den Auftragnehmer. Vor
Fertigung
ist eine Werks-/Montagezeichnung mit Darstellung der
Gesamtabmessungen, Teillängen, Profilstöße,
Einspeisepunkte
und Befestigungspunkte zu erstellen und der
Bauleitung/Fachplanung zur Freigabe vorzulegen.

Maße am Bau sind durch den Auftragnehmer
eigenverantwortlich zu prüfen. Mit der Fertigung darf
erst nach
erfolgtem Aufmaß und Freigabe der Werkszeichnung
begonnen
werden.

Abmessungen:
L: 3.530 mm
B: 40 mm
H: 65 mm

Farbe/Oberfläche:
Nach Wahl des Auftraggebers Schwarz, Weiß oder
Aluminium.

Komplett liefern und betriebsfertig montieren
einschließlich
LED-Module, Betriebsgeräte, opalem Diffusor, Profil-
und
Leuchtenverbindern, Endstücken sowie sämtlichen
erforderlichen Klein-, Befestigungs-, Verbindungs- und
Anschlussmaterialien.

Hersteller: '.........'
Typ: '.........'
Menge: 2,000 St

**03.44.51.7 LED-Anbau-Flächenleuchte für Küchen-/Lebensmittelbereiche, IP54, HACCP, mikroprismatisch, ca. 5.100 lm**
Liefern und betriebsfertig montieren einer
hocheffizienten,
quadratischen LED-Anbau-Flächenleuchte für den Einsatz
in
gewerblichen Küchen, Lebensmittelbereichen sowie Räumen
mit erhöhten hygienischen Anforderungen.

Geschlossene, reinigungsfreundliche
Leuchtenkonstruktion mit
robustem Leuchtengehäuse und mikroprismatischer
lichttechnischer Abdeckung. Leuchte ausdrücklich für
den
Einsatz in Bereichen der Lebensmittelherstellung und
-verarbeitung sowie gewerblichen Küchen geeignet.

Technische Anforderungen:

LED-Anbau-Flächenleuchte, quadratische Bauform
geeignet zur direkten Deckenmontage
direktstrahlend
symmetrische, breitstrahlende Lichtstärkeverteilung
Leuchtenlichtstrom: mindestens ca. 5.000 lm
Anschlussleistung: max. ca. 32 W
Systemlichtausbeute: mindestens ca. 155 lm/W
LED-Lichtfarbe: 4.000 K, neutralweiß
Farbwiedergabeindex: Ra = 80
Farborttoleranz initial: = 3 SDCM (MacAdam)
mikroprismatische lichttechnische Abdeckung
homogene, gleichmäßige Lichtaustrittsfläche
Blendungsbegrenzung: UGR = 19
geeignet für Arbeitsbereiche mit erhöhten
Anforderungen an
die Blendungsbegrenzung
LED-Lebensdauer: mindestens 50.000 h, L80/B10
elektronisches Betriebsgerät
Betriebsgerät vollständig in der Leuchte bzw. im
Leuchtengehäuse integriert
digitale Ansteuerung über DALI-2
Schutzart: mindestens IP54
Schutzklasse: I
Stoßfestigkeitsgrad: mindestens IK03
robustes, korrosionsbeständiges Leuchtengehäuse
Gehäuseoberfläche pulverbeschichtet
Farbe: Weiß, ähnlich RAL 9016
Leuchtenabdeckung aus hochwertigem,
alterungsbeständigem Kunststoff/Acrylglas
CE-Kennzeichnung

Hygiene- und Lebensmittelanforderungen:

Die Leuchte muss ausdrücklich für den Einsatz in
gewerblichen
Küchen sowie Bereichen der Lebensmittelherstellung und
-verarbeitung geeignet sein.

Die Eignung ist durch entsprechende
Herstellerunterlagen bzw.
Prüfungen für Lebensmittelbereiche nachzuweisen.

Mindestens nachzuweisen ist die Eignung entsprechend:

HACCP
IFS bzw. vergleichbare Anforderungen der
Lebensmittelindustrie
BRC Global Standard Food bzw. vergleichbarer Standard

Die Konstruktion der Leuchte muss eine einfache
hygienische
Reinigung der sichtbaren Oberflächen ermöglichen. Die
raumseitigen Oberflächen sind möglichst glatt und
geschlossen
auszuführen. Schmutz- und Staubablagerungen sowie
schwer
zugängliche Bereiche sind konstruktiv auf ein Minimum
zu
reduzieren.

Leuchtengehäuse und lichttechnische Abdeckung müssen
gegenüber den bei bestimmungsgemäßer Nutzung in
gewerblichen Küchen auftretenden Umgebungsbedingungen
ausreichend beständig sein.

Die angebotene Leuchte muss zur gleichmäßigen und
blendungsarmen Ausleuchtung von Arbeitsflächen in
gewerblichen Küchen geeignet sein.

Abmessungen:

Länge: ca. 665 mm
Breite: ca. 655 mm
Höhe: max. ca. 90 mm

Geringfügige Abweichungen der Außenabmessungen sind
zulässig, sofern die geforderten technischen,
lichttechnischen
und gestalterischen Eigenschaften eingehalten werden.

Montage:

Direkte Montage unter der vorgesehenen Deckenfläche
mittels
systemzugehöriger Befestigungselemente.

Sämtliche Anschluss- und Befestigungskomponenten sind
so
auszuführen, dass die geforderte Schutzart IP54 nach
erfolgter
Montage dauerhaft erhalten bleibt.

Leuchte einschließlich LED-Module, mikroprismatischer
Abdeckung, integriertem DALI-2-Betriebsgerät sowie
sämtlichen
erforderlichen Klein-, Anschluss- und
Befestigungsmaterialien
komplett liefern, montieren, elektrisch anschließen und
betriebsfertig übergeben.

Hersteller: '.........'
Typ: '.........'
Menge: 10,000 St

**03.44.51.8 LED-Anbau-Downlight, IP54, Wide-Flood, Ø ca. 90 mm, 1.280 lm**
Liefern und betriebsfertig montieren eines kompakten,
zylindrischen LED-Anbau-Downlights für die direkte
Deckenmontage.

Ausführung mit zylindrischem Leuchtengehäuse aus
Aluminium,
hochwertiger Oberflächenbeschichtung, innenliegendem
Spiegelreflektor und klarem Schutzglas. Betriebsgerät
vollständig in das Leuchtengehäuse integriert.

Leuchtenkonstruktion mit abnehmbarer
Montage-/Deckenplatte
zur einfachen Befestigung und elektrischen
Installation.

Technische Anforderungen:

LED-Anbau-Downlight, zylindrische Bauform
direktstrahlend
breitstrahlende Lichtstärkeverteilung, Wide Flood
Abstrahlwinkel: ca. 55°
Leuchtenlichtstrom: mindestens ca. 1.280 lm
Systemleistung: max. ca. 15 W
LED-Lichtfarbe: 4.000 K, neutralweiß
Farbwiedergabeindex: Ra = 80
Systemlichtausbeute: mindestens ca. 85 lm/W
Blendungsbewertung: UGR = 25
LED-Lebensdauer mindestens L90/B50 50.000 h
LED-Lebensdauer mindestens L80/B50 100.000 h
Leuchtengehäuse aus Aluminium
Spiegelreflektor aus hochwertigem Kunststoff oder
technisch
gleichwertigem Material
klares Schutzglas aus Acrylglas oder gleichwertigem
alterungsbeständigem Material
elektronisches LED-Betriebsgerät
Betriebsgerät vollständig in das Leuchtengehäuse
integriert
Betriebsart: einfach schaltbar
Versorgungsspannung: 220240 V AC, 50/60 Hz
Anschluss über mindestens 3-polige Anschlussklemme
Schutzklasse: I
Schutzart: mindestens IP54
CE-Kennzeichnung

Abmessungen:

Außendurchmesser: ca. 90 mm
Leuchtenhöhe: ca. 100 mm
Gewicht: ca. 0,55 kg

Farbe/Oberfläche:
Nach Wahl des Auftraggebers Schwarz oder Weiß.

Direkte Montage unter der vorgesehenen Deckenfläche
mittels
systemzugehöriger Montage-/Deckenplatte.

Leuchte einschließlich LED-Modul, Reflektor,
Schutzglas,
integriertem elektronischem Betriebsgerät und
Montageplatte
sowie sämtlichen erforderlichen Klein-, Anschluss- und
Befestigungsmaterialien komplett liefern, montieren,
elektrisch
anschließen und betriebsfertig übergeben.

Hersteller: '.........'
Typ: '.........'
Menge: 21,000 St

**03.44.51.9 LED-Anbauleuchte als Spiegelleuchten 140cm**
Liefern und betriebsfertig montieren einer linearen
LED-Anbauleuchte zur Verwendung als Spiegelleuchte,
einschließlich LED-Modul, Betriebsgerät, optischer
Abdeckung
sowie sämtlicher systemzugehöriger Befestigungs- und
Anschlusskomponenten.

Ausführung als geradliniges Aluminiumprofil mit
hochwertiger,
gleichmäßiger Oberflächenbeschichtung. Farbe/Oberfläche
nach Wahl des Auftraggebers: Schwarz, Weiß oder
Aluminium.
Die Farbwahl erfolgt vor Bestellung ohne Mehrpreis.

Technische Anforderungen:

lineare LED-Anbauleuchte, direktstrahlend
geeignet zur Verwendung als Spiegelleuchte
LED-Lichtfarbe: 4.000 K
Farbwiedergabeindex: Ra = 80
Leuchtenlichtstrom: ca. 3.050 lm
Systemleistung: max. ca. 18 W
Lichtausbeute: ca. 169 lm/W
gleichmäßige Lichtabgabe über diffus abstrahlende
Ambientabdeckung
homogene, blendungsarme Lichtaustrittsfläche
Betriebsart: einfach schaltbar
Leuchtenlänge: ca. 1.475 mm
Profilbreite: ca. 40 mm
Profilhöhe: ca. 65 mm
Schutzart: mindestens IP20
Leuchtengewicht: ca. 3,3 kg
Farbe/Oberfläche nach Wahl des Auftraggebers: Schwarz,
Weiß oder Aluminium
Betriebsgerät vollständig in die Leuchte integriert
bzw.
systemzugehörig angeordnet

Abmessungen:
L: 1.475 mm
B: 40 mm
H: 65 mm

Farbe/Oberfläche:
Nach Wahl des Auftraggebers Schwarz, Weiß oder
Aluminium.

Komplett liefern und betriebsfertig montieren
einschließlich
LED-Modul, Betriebsgerät, Ambientdiffusor sowie
sämtlichen
erforderlichen Klein-, Befestigungs-, Verbindungs- und
Anschlussmaterialien.

Hersteller: '.........'
Typ: '.........'
Menge: 2,000 St

**03.44.51.10 LED-Anbauleuchte als Spiegelleuchten 60cm**
Liefern und betriebsfertig montieren einer linearen
LED-Anbauleuchte zur Verwendung als Spiegelleuchte,
einschließlich LED-Modul, Betriebsgerät, optischer
Abdeckung
sowie sämtlicher systemzugehöriger Befestigungs- und
Anschlusskomponenten.

Ausführung als geradliniges Aluminiumprofil mit
hochwertiger,
gleichmäßiger Oberflächenbeschichtung. Farbe/Oberfläche
nach Wahl des Auftraggebers: Schwarz, Weiß oder
Aluminium.
Die Farbwahl erfolgt vor Bestellung ohne Mehrpreis.

Technische Anforderungen:

lineare LED-Anbauleuchte, direktstrahlend
geeignet zur Verwendung als Spiegelleuchte
LED-Lichtfarbe: 4.000 K
Farbwiedergabeindex: Ra = 80
Leuchtenlichtstrom: ca. 1.230 lm
Systemleistung: max. ca. 8 W
Lichtausbeute: ca. 154 lm/W
gleichmäßige Lichtabgabe über diffus abstrahlende
Ambientabdeckung
homogene, blendungsarme Lichtaustrittsfläche
Betriebsart: einfach schaltbar
Leuchtenlänge: ca. 600 mm
Profilbreite: ca. 40 mm
Profilhöhe: ca. 65 mm
Schutzart: mindestens IP20
Leuchtengewicht: ca. 1,2 kg
Farbe/Oberfläche nach Wahl des Auftraggebers: Schwarz,
Weiß oder Aluminium
Betriebsgerät vollständig in die Leuchte integriert
bzw.
systemzugehörig angeordnet

Abmessungen:
L: 600 mm
B: 40 mm
H: 65 mm

Farbe/Oberfläche:
Nach Wahl des Auftraggebers Schwarz, Weiß oder
Aluminium.

Komplett liefern und betriebsfertig montieren
einschließlich
LED-Modul, Betriebsgerät, Ambientdiffusor sowie
sämtlichen
erforderlichen Klein-, Befestigungs-, Verbindungs- und
Anschlussmaterialien.

Hersteller: '.........'
Typ: '.........'
Menge: 2,000 St

**03.44.51.11 FR-Wannenleuchte, 28W/3900lm**
Liefern und betriebsfertig montieren einer
geschlossenen
LED-Feuchtraum-Anbauleuchte in Wannenbauform für
Decken-
oder Wandmontage, bestehend aus schlagfestem
Leuchtenkörper und diffuser/prismatischer Abdeckwanne
aus
Polycarbonat, einschließlich LED-Modul, elektronischem
Betriebsgerät, Befestigungsklammern sowie sämtlichem
erforderlichen Anschluss- und Befestigungsmaterial.

Leuchtenkörper aus UV-beständigem, recycelbarem
Polycarbonat, Oberfläche lichtgrau, ähnlich RAL 7035.
Diffusor
aus Polycarbonat mit innenliegender Prismenstruktur und
symmetrisch breitstrahlender Lichtstärkeverteilung.

Abdeckwanne mit werkzeuglos bzw. einfach zu
betätigendem
Verschlusssystem zur dauerhaft schutzartgerechten
Verbindung
von Leuchtenkörper und Diffusor nach erfolgtem
elektrischem
Anschluss.

Technische Anforderungen:

LED-Feuchtraum-Anbauleuchte in Wannenbauform
geeignet für Decken- und Wandmontage
Möglichkeit zur abgehängten Montage mittels
systemzugehörigem Zubehör
direktstrahlend, symmetrisch breitstrahlende
Lichtverteilung
Diffusor aus schlagfestem Polycarbonat mit
innenliegender
Prismenstruktur
Bemessungslichtstrom: mindestens ca. 3.900 lm
Bemessungsleistung: max. ca. 28 W
Leuchtenlichtausbeute: mindestens ca. 139 lm/W
LED-Lichtfarbe: 4.000 K, neutralweiß
Farbwiedergabeindex: Ra = 80
Farborttoleranz initial: = 3 SDCM (MacAdam)
mittlere Bemessungslebensdauer: mindestens L80 = 50.000
h bei tq = 25 °C
Flimmerwert Pst LM = 1,0 bei Volllast
Stroboskop-Effekt SVM = 0,4 bei Volllast
Betriebsart: einfach schaltbar
elektronisches Betriebsgerät
Lichtquelle und Betriebsgerät entsprechend den
geltenden
Ökodesign-Anforderungen austauschbar
Schutzklasse: I
Schutzart: mindestens IP66
Stoßfestigkeitsgrad: mindestens IK08
Glühdrahtprüfung: mindestens 850 °C gemäß IEC
60695-2-11
geeignet für den Einsatz in feuergefährdeten
Betriebsstätten
gemäß DIN EN 60598-2-24
begrenzte Oberflächentemperatur
geeignet für Bereiche mit erhöhten hygienischen
Anforderungen bzw. für Anwendungen in nach HACCP, IFS
und/oder BRC Global Standard Food zertifizierten
Betrieben
zulässige Umgebungstemperatur mindestens -20 °C bis +35
°C
Leuchtenkörper und Diffusor aus UV-beständigem
Polycarbonat
Farbe Leuchtenkörper: Lichtgrau, ähnlich RAL 7035
Anschluss über mindestens 3-polige Anschlussklemme für
Leiterquerschnitte bis 2,5 mm²
CE-Kennzeichnung
ENEC-Zertifizierung oder gleichwertiger unabhängiger
Sicherheitsnachweis

Abmessungen:
L: 1.550 mm
B: 102 mm
H: 91 mm

Gewicht: ca. 2,5 kg

Die Leuchte ist einschließlich systemzugehöriger
Befestigungsklammern für die direkte Deckenmontage zu
liefern. Sämtliche Komponenten müssen für die
angegebene
Schutzart geeignet und aufeinander abgestimmt sein.

Komplett liefern, montieren, elektrisch anschließen und
betriebsfertig übergeben einschließlich LED-Modul,
elektronischem Betriebsgerät, Diffusor,
Befestigungsklammern
sowie sämtlichen erforderlichen Klein-, Anschluss- und
Befestigungsmaterialien.

Hersteller: '.........'
Typ: '.........'
Menge: 17,000 St

**03.44.51.12 Zulage Seilabhängung FR-Wannenleuchte**
Zulage Seilabhängung für LED-Feuchtraum-Wannenleuchte,
Pendellänge bis 1.000 mm

Zulage zur vorbeschriebenen
LED-Feuchtraum-Wannenleuchte
für die Ausführung als abgependelte Leuchte anstelle
der
direkten Deckenmontage.

Liefern und montieren eines zur angebotenen Leuchte
passenden, systemzugehörigen Seilabhängungssets zur
sicheren und dauerhaft lagegerechten Befestigung der
Leuchte.

Ausführung:

Seilabhängung aus korrosionsbeständigem Stahlseil
Pendellänge stufenlos einstellbar bis mindestens 1.000
mm
einschließlich systemzugehöriger Deckenbefestigungen,
Seilhalter, Leuchtenbefestigungen und Höhenversteller
Anzahl der Abhängepunkte entsprechend den Vorgaben des
Leuchtenherstellers, mindestens 2 Abhängepunkte je
Leuchte
werkzeuglos bzw. einfach höhenjustierbar
geeignet für das Gewicht und die Abmessungen der
vorbeschriebenen Feuchtraumleuchte
sämtliche Befestigungskomponenten korrosionsbeständig
ausgeführt
Befestigung an der Rohdecke bzw. tragfähigem Untergrund
einschließlich Ausrichten und horizontalem
Einjustieren der
Leuchte
Befestigungsmittel passend zum vorhandenen Untergrund
Erhalt der bestimmungsgemäßen Verwendung und
Schutzart der Leuchte

Die genaue Pendelhöhe ist vor Ort entsprechend der
Planung
bzw. nach Vorgabe der Bauleitung einzustellen.

Komplett liefern und montieren einschließlich
sämtlicher Seile,
Deckenbefestigungen, Schnellversteller, Leuchtenhalter,
Adapter sowie erforderlicher Klein- und
Befestigungsmaterialien.

Pendellänge: bis 1.000 mm

Abrechnung als Zulage je Leuchte.
Menge: 17,000 St

**03.44.51.13 Außenbeleuchtung Pollerleuchte**
Liefern und betriebsfertig montieren einer
freistehenden
LED-Pollerleuchte für die Beleuchtung von Gehwegen,
Verkehrsflächen und gebäudenahen Außenbereichen.

Ausführung als robuste, witterungsbeständige
Pollerleuchte mit
integriertem LED-Modul und elektronischem
Betriebsgerät.
Leuchtenkopf mit gerichteter Lichtverteilung zur
effizienten
Ausleuchtung der angrenzenden Verkehrs- und Wegeflächen
bei gleichzeitiger Begrenzung unerwünschter
Lichtemissionen.

Technische Anforderungen:

LED-Pollerleuchte für Außenbereiche
Leuchtenhöhe: ca. 1.060 mm
direktstrahlend
asymmetrisch breitstrahlende Lichtstärkeverteilung
Leuchtenlichtstrom: mindestens ca. 750 lm
Anschlussleistung: max. ca. 7,5 W
Lichtausbeute: ca. 100 lm/W
LED-Lichtfarbe: 3.000 K, warmweiß
Farbwiedergabeindex: Ra = 70
langlebiges, witterungs- und UV-beständiges
Leuchtengehäuse
für den dauerhaften Einsatz im Außenbereich geeignet
korrosionsbeständige Oberflächenbeschichtung
elektronisches Betriebsgerät
Betriebsart: schaltbar
LED-Lichtquelle und Betriebsgerät entsprechend den
geltenden Ökodesign-Anforderungen austauschbar
optisches System zur gezielten Beleuchtung der
angrenzenden Boden- und Verkehrsflächen
möglichst geringe Lichtabstrahlung oberhalb der
Horizontalen
Anschluss und Leitungsführung innerhalb des
Leuchtenkörpers
einschließlich systemzugehöriger Anschluss- und
Befestigungskomponenten

Abmessungen:
Höhe: ca. 1.060 mm

Montage der Pollerleuchte auf bauseitigem Fundament
bzw.
einer separat ausgeschriebenen
Fundament-/Bodenbefestigung
mittels systemzugehöriger Befestigungselemente.

Leuchte lotrecht ausrichten und dauerhaft standsicher
befestigen. Elektrische Zuleitung in die Leuchte
einführen,
fachgerecht anschließen und gegen mechanische
Beanspruchung und Feuchtigkeit schützen.

Komplett liefern, montieren, elektrisch anschließen und
betriebsfertig übergeben einschließlich LED-Modul,
elektronischem Betriebsgerät sowie sämtlichen
erforderlichen
Klein-, Anschluss- und Befestigungsmaterialien.

Hersteller: '.........'
Typ: '.........'
Menge: 7,000 St

**03.44.51.14 Außenbeleuchtung Lichtstele**
Liefern und betriebsfertig montieren einer
freistehenden
LED-Lichtstele für die Beleuchtung von Gehwegen,
Verkehrsflächen und gebäudenahen Außenbereichen,
einschließlich systemzugehörigem Erdstück zur
Einbaumontage
sowie Herstellung des erforderlichen Betonfundaments.

Ausführung als robuste, witterungsbeständige
Lichtstele mit
integriertem LED-Modul, optischem System und
elektronischem
Betriebsgerät. Lichtaustrittsbereich mit
rotationssymmetrisch
breitstrahlender Lichtverteilung zur gleichmäßigen
Ausleuchtung
der angrenzenden Wege- und Verkehrsflächen.

Technische Anforderungen Leuchte:

LED-Lichtstele für Außenbereiche
direktstrahlend
rotationssymmetrisch breitstrahlende
Lichtstärkeverteilung
Leuchtenlichtstrom: mindestens ca. 2.200 lm
Anschlussleistung: max. ca. 19 W
LED-Lichtfarbe: 3.000 K, warmweiß
Farbwiedergabeindex: Ra = 70
Lichtstromkonstanthaltung über die Nutzungsdauer
mittels
CLO-Funktion (Constant Light Output) oder
gleichwertiger
Technologie
LED-Lebensdauer: mindestens 100.000 h bei 25 °C bei
Lichtstromkonstanthaltung
Schutzart: mindestens IP65
Schutzklasse: II
Stoßfestigkeitsgrad: mindestens IK04
Leuchtengehäuse aus Aluminium
witterungs- und UV-beständige, korrosionsbeständige
Pulverbeschichtung
Leuchtenfarbe: Anthrazit, ähnlich DB 703
elektronisches Betriebsgerät
Leuchtenhöhe über Geländeoberkante: ca. 2.600 mm
Lichtpunkthöhe: ca. 2.500 mm
Durchmesser Leuchtenkörper: ca. 170 mm
Gewicht Leuchte: ca. 26 kg

Erdstück / Befestigung:
Systemzugehöriges Erdstück zur dauerhaft standsicheren
Aufnahme und Befestigung der Lichtstele.

Erdstück aus feuerverzinktem Stahl oder gleichwertig
korrosionsbeständig
Gewicht des Erdstücks ca. 20 kg
konstruktiv auf die angebotene Lichtstele abgestimmt
einschließlich sämtlicher erforderlicher Befestigungs-,
Klemm- und Verbindungselemente
einschließlich erforderlicher Öffnungen bzw.
Leitungsführung
zur Einführung der elektrischen Zuleitung
dauerhaft lot- und standsichere Befestigung der
Lichtstele

Fundamentierung:

Herstellen eines für Lichtstele und Erdstück geeigneten
Betonfundaments entsprechend den statischen
Erfordernissen,
den örtlichen Bodenverhältnissen und den
Montagevorgaben
des Leuchtenherstellers.

Im Leistungsumfang enthalten sind:

erforderlicher Bodenaushub
Herstellen und Ausrichten des Fundamentbereichs
erforderliche Schalungsarbeiten
Beton einschließlich erforderlicher Bewehrung, soweit
statisch bzw. konstruktiv erforderlich
Einsetzen und lotrechtes Ausrichten des
systemzugehörigen
Erdstücks
Freihalten bzw. Herstellen der erforderlichen
Leitungseinführung
Einführen der bauseits herangeführten elektrischen
Zuleitung
fachgerechtes Verdichten und Herstellen des
Betonfundaments
erforderliches Wiederverfüllen und Verdichten des
Arbeitsraumes
höhen- und fluchtgerechte Montage bezogen auf die
spätere
Geländeoberkante
sämtliche erforderlichen Klein-, Hilfs- und
Befestigungsmaterialien

Abmessungen und Ausführung des Fundaments sind vom
Auftragnehmer unter Berücksichtigung der
Montagevorgaben
des Leuchtenherstellers, der örtlichen
Bodenverhältnisse, der
Einbausituation sowie der auftretenden Windlasten
festzulegen.

Die Oberkante des Fundaments bzw. die Einbauhöhe des
Erdstücks ist auf die endgültige Geländeoberkante
abzustimmen.

Elektrischer Anschluss:

Elektrische Zuleitung durch das Fundament bzw.
Erdstück in
den Leuchtenkörper einführen und an der hierfür
vorgesehenen
Anschlussstelle fachgerecht anschließen.
Leitungseinführung
gegen mechanische Beanspruchung schützen.

Lichtstele nach Montage lotrecht ausrichten, dauerhaft
standsicher befestigen, elektrisch anschließen und auf
ordnungsgemäße Funktion prüfen.

Komplett liefern und betriebsfertig montieren
einschließlich
LED-Lichtstele, LED-Modul, elektronischem
Betriebsgerät,
systemzugehörigem feuerverzinktem Erdstück,
Betonfundament, Erd- und Betonarbeiten sowie sämtlichen
erforderlichen Anschluss-, Befestigungs-, Verbindungs-
und
Kleinmaterialien.

Hersteller: '.........'
Typ: '.........'
Menge: 2,000 St

##### Abschnitt 03.44.52 Ortsfeste Leuchten für Sicherheitsbeleuchtung

**03.44.52.1 Notlichtüberwachungszentrale**
Automatische Funktionsüberwachung für bis zu 2 x 64
Einzelbatterieleuchten (128 Leuchten).
Datenübertragung mit
zusätzlichen Buskabel auf DALI-Basis, eingebaut in
Vollkunststoff Aufputzgehäuse.

Technische Ausführung gemäß VDE 0711 Teil 400 bzw. EN
62034, automatische Überwachung mit Protokollierung,
permanente Ladekontrolle aller angeschlossenen
Einzelbatterieleuchten, wöchentlicher Funktionstest,
jährlicher
Sicherheits- Brenndauertest in min. 2 Gruppen, um 24
Stunden
zeitversetzt. Prüfzeit einstellbar. Ausführung für 1,
3 oder 8
stündigen Notbetrieb, Funktions-, Störungs- und
Adressanzeige
jeder Einzelbatterieleuchte, potentialfreier
Störmeldekontakt zur
Fernsignalisierung. Zwei Bus-Kreise für je 64
Leuchten, Display
mit Klartextanzeige, Komfortable Programmierung der
BUS-Anlage über handelsübliche Web-Browser.

Montageart: Wandmontage
Gehäuse: Kunststoff
Abmessung: 200 x 200 x 122mm
Farbe:  grau
Schutzart:  IP65
Schutzklasse:  II
Anschlussspannung: 230V 50-60Hz
Eigenverbrauch:  ca. 10W
Netzwerkanschluss: Ja (RJ-45)

Hersteller: '.........'
Typ: '.........'

Liefern und betriebsfertig in ein
AP-Hutschienengehäuse mit
12TE montieren.
Menge: 1,000 St

**03.44.52.2 Einzelbatterie-Rettungszeichenleuchte, Kunststoffgehäuse,**
Einzelbatterie-Rettungszeichenleuchte,
Kunststoffgehäuse,
Wand-/Deckenmontage

Liefern, montieren und betriebsfertig anschließen einer
Einzelbatterie-Rettungszeichenleuchte zur
Kennzeichnung von
Flucht- und Rettungswegen gemäß DIN EN 1838 und DIN EN
60598-2-22.

Ausführung als robuste Rettungszeichenleuchte mit
Kunststoffgehäuse für den Einsatz in Technik- und
Nebenräumen.

Technische Anforderungen:

LED-Rettungszeichenleuchte in Einzelbatterieausführung
Betriebsart: Dauerschaltung/Bereitschaftsschaltung
entsprechend Planung
Erkennungsweite: mindestens 20 m
Rettungszeichen gemäß DIN EN ISO 7010
gleichmäßige Ausleuchtung des Rettungszeichens
LED-Leuchtmittel mit hoher Lebensdauer
integrierte Einzelbatterie
Bemessungsbetriebsdauer: mindestens 3 h
automatische Funktions- und Betriebsdauerprüfung
optische Statusanzeige
Anschluss an 230 V AC / 50 Hz
einschließlich erforderlichem Piktogramm entsprechend
Rettungswegplanung
einschließlich sämtlicher Befestigungs- und
Anschlussmittel

Hersteller: '.........'
Typ: '.........'

Leuchte komplett liefern, montieren, anschließen,
beschriften,
prüfen und betriebsfertig übergeben.
Menge: 2,000 St

**03.44.52.3 Einzelbatterie-Rettungszeichenleuchte Designausführung, Anbau**
Einzelbatterie-Rettungszeichenleuchte,
Designausführung,
Deckenanbau

Liefern, montieren und betriebsfertig anschließen einer
hochwertigen LED-Rettungszeichenleuchte in
Einzelbatterieausführung zur Kennzeichnung von Flucht-
und
Rettungswegen gemäß DIN EN 1838 und DIN EN 60598-2-22.

Ausführung als optisch zurückhaltende
Design-Rettungszeichenleuchte mit schlankem
Leuchtengehäuse und transparenter bzw. hinterleuchteter
Piktogrammscheibe zur Deckenanbaumontage.

Technische Anforderungen:

LED-Rettungszeichenleuchte
Einzelbatterieausführung
Betriebsart: Dauerschaltung
Erkennungsweite: mindestens 20 m
Rettungszeichen gemäß DIN EN ISO 7010
gleichmäßige Ausleuchtung der Piktogrammfläche
schlankes, hochwertiges Leuchtengehäuse
Piktogrammscheibe für ein- bzw. zweiseitige
Kennzeichnung
entsprechend Einbausituation
LED-Leuchtmittel mit hoher Lebensdauer
integrierte Einzelbatterie
Bemessungsbetriebsdauer: mindestens 3 h
automatische Funktions- und Betriebsdauerprüfung
optische Statusanzeige
Anschluss an 230 V AC / 50 Hz
einschließlich erforderlicher Piktogramme entsprechend
Rettungswegplanung
einschließlich sämtlicher Befestigungs- und
Anschlussmittel

Montage unmittelbar unter der Decke.

Hersteller: '.........'
Typ: '.........'

Leuchte komplett liefern, montieren, anschließen,
beschriften,
prüfen und betriebsfertig übergeben.
Menge: 4,000 St

**03.44.52.4 Einzelbatterie-Rettungszeichenleuchte, Designausführung, Pendel**
Einzelbatterie-Rettungszeichenleuchte,
Designausführung,
Pendelmontage

Liefern, montieren und betriebsfertig anschließen einer
hochwertigen LED-Rettungszeichenleuchte in
Einzelbatterieausführung zur Kennzeichnung von Flucht-
und
Rettungswegen gemäß DIN EN 1838 und DIN EN 60598-2-22.

Ausführung als optisch zurückhaltende
Design-Rettungszeichenleuchte mit schlankem
Leuchtengehäuse und transparenter bzw. hinterleuchteter
Piktogrammscheibe, für abgependelte Montage im
Mensabereich.

Technische Anforderungen:

LED-Rettungszeichenleuchte
Einzelbatterieausführung
Betriebsart: Dauerschaltung
Erkennungsweite: mindestens 20 m
Rettungszeichen gemäß DIN EN ISO 7010
gleichmäßige Ausleuchtung der Piktogrammfläche
schlankes, hochwertiges Leuchtengehäuse
Piktogrammscheibe für ein- bzw. zweiseitige
Kennzeichnung
entsprechend Einbausituation
LED-Leuchtmittel mit hoher Lebensdauer
integrierte Einzelbatterie
Bemessungsbetriebsdauer: mindestens 3 h
automatische Funktions- und Betriebsdauerprüfung
optische Statusanzeige
Anschluss an 230 V AC / 50 Hz
einschließlich Pendel-/Seilabhängung und
Deckenbefestigung
Abpendelhöhe entsprechend Ausführungsplanung und
örtlicher Situation
einschließlich erforderlicher Piktogramme entsprechend
Rettungswegplanung
einschließlich sämtlicher Befestigungs- und
Anschlussmittel

Hersteller: '.........'
Typ: '.........'

Leuchte komplett liefern, montieren, ausrichten,
anschließen,
beschriften, prüfen und betriebsfertig übergeben.
Menge: 1,000 St

**03.44.52.5 Einzelbatterie-Sicherheitsleuchte, LED, Deckenanbau**
Einzelbatterie-Sicherheitsleuchte, LED, Deckenanbau

Liefern, montieren und betriebsfertig anschließen einer
LED-Sicherheitsleuchte in Einzelbatterieausführung zur
Ausleuchtung ausgewählter Bereiche bei Ausfall der
allgemeinen Stromversorgung.

Einsatz insbesondere in fensterlosen WC-, Neben- und
Technikräumen sowie im Bereich sicherheitsrelevanter
Einrichtungen zur Orientierung.

Technische Anforderungen:

LED-Sicherheitsleuchte in Einzelbatterieausführung
kompakte, runde Aufbauausführung
Deckenanbaumontage
für Fluchtweg- bzw. Antipanikbeleuchtung geeignete
Lichtverteilung
Bemessungslichtstrom und Lichtverteilung entsprechend
erforderlichem lichttechnischen Nachweis
Betriebsart: Bereitschaftsschaltung
integrierte Einzelbatterie
Bemessungsbetriebsdauer: mindestens 3 h
automatische Funktions- und Betriebsdauerprüfung
optische Statusanzeige
LED-Leuchtmittel mit hoher Lebensdauer
Anschluss an 230 V AC / 50 Hz
einschließlich sämtlicher Befestigungs- und
Anschlussmittel

Die Anordnung und Auswahl der Optik ist entsprechend
der
örtlichen Einbausituation und dem erforderlichen
lichttechnischen Nachweis vorzunehmen.

Hersteller: '.........'
Typ: '.........'

Leuchte komplett liefern, montieren, anschließen,
beschriften,
prüfen und betriebsfertig übergeben.
Menge: 7,000 St

**03.44.52.6 Stromkreisbezeichnungsschilder**
Stromkreisbezeichnungsschild für Sicherheits- und
Rettungszeichenleuchten.

Mit Angabe der Gruppenzugehörigkeit und
Stromkreis-/Wandler-Anschlußnummer.

Durchmesser 40 mm, rot, Schrift weiß.

Dauerhaft beschriftet und neben oder an den Leuchten
angebracht.

Liefern und montieren.
Menge: 16,000 St

**03.44.52.7 Inbetriebnahme und Einweisung Sicherheitsbeleuchtungsanlage**
Inbetriebnahme der Sicherheitsbeleuchtungsanlage durch
den
Hersteller inkl. Einweisung des Bedienpersonals und
Übergabe
der Geräteunterlagen in 3-facher Ausführung.

Übersichtsschaltbild (DIN A3) unter Glas und gerahmt
neben
der Bus-Zentrale gut sichtbar an der Wand anbringen.
Texteingabe aller angeschlossenen Leuchten und
Infotexten in
die PC-Arbeitsplatzsoftware eingeben. Übergabe der
Konfigurationsdatei an den Betreiber.

Folgende Texte müssen eingegeben werden:
Textbeschreibung je Leuchtenpunkt mit Angabe der
Leuchtennummer, Standort, Leuchtmittel und Hilfstexte.
Textbeschreibung je Kreis.

Auslesen der Gerätekonfiguration und Übergabe in
Papierform
sowie auf Datenträger.
Menge: 1,000 psch

**03.44.52.8 Erstprüfung der Sicherheitsbeleuchtungsanlage**
gemäß DIN EN 50172:2024-10.

Leistungsbeschreibung:
Durchführung der vollständigen Erstprüfung der
Sicherheitsbeleuchtungsanlage durch den Auftragnehmer
nach
Abschluss der Montagearbeiten, jedoch vor
Inbetriebnahme.
Die Prüfung hat durch eine fachkundige Person zu
erfolgen.

Die Prüfung umfasst mindestens:

Sichtprüfung der Notleuchten auf korrekte Installation
und
Kennzeichnung
Simulation eines Stromausfalls der
Allgemeinbeleuchtung,
Überprüfung des Notbetriebs jeder Einzelbatterieleuchte
Prüfung auf Beschädigung, Verschmutzung,
Funktionsfähigkeit und Sichtbarkeit
Prüfung der Überwachungszentrale (z.B. Funktion,
Statusanzeigen, Meldeeinrichtungen)
Messung der lichttechnischen Anforderungen gemäß EN
1838 oder Validierung anhand der Planung
Dokumentation der Prüfung, inkl. Fotoprotokoll,
Messwerte,
Funktionsnachweis
Übergabe der Ergebnisse an den Auftraggeber in
digitaler
und analoger Form

Die Anlage besteht aus 26 Einzelbatterieleuchten mit
zentraler
Überwachungseinheit, installiert in einer kompakten
Containeranlage.
Menge: 1,000 Psch

**03.44.52.9 Jährliche Wiederholungsprüfung**
gemäß DIN EN 50172:2024-10 im zweiten Betriebsjahr.

Leistungsbeschreibung:
Durchführung der vollständigen Prüfung der
Sicherheitsbeleuchtungsanlage durch den Auftragnehmer
als
Wiederholungsprüfung ein Jahr nach Inbetriebnahme. Die
Prüfung hat durch eine fachkundige Person zu erfolgen.

Die Prüfung umfasst mindestens:

Sichtprüfung der Notleuchten auf korrekte Installation
und
Kennzeichnung
Simulation eines Stromausfalls der
Allgemeinbeleuchtung,
Überprüfung des Notbetriebs jeder Einzelbatterieleuchte
Prüfung auf Beschädigung, Verschmutzung,
Funktionsfähigkeit und Sichtbarkeit
Prüfung der Überwachungszentrale (z.B. Funktion,
Statusanzeigen, Meldeeinrichtungen)
Messung der lichttechnischen Anforderungen gemäß EN
1838 oder Validierung anhand der Planung
Dokumentation der Prüfung, inkl. Fotoprotokoll,
Messwerte,
Funktionsnachweis
Übergabe der Ergebnisse an den Auftraggeber in
digitaler
und analoger Form

Die Anlage besteht aus 26 Einzelbatterieleuchten mit
zentraler
Überwachungseinheit, installiert in einer kompakten
Containeranlage.
Menge: 1,000 St

##### Abschnitt 03.44.63 Potentialausgleich

**03.44.63.1 Hutschienengehäuse, 1-reihig, 12 TE, mind. IP54**
Hutschienengehäuse, 1-reihig, 12 TE, mind. IP54

Aufputz-Hutschienengehäuse zur Aufnahme von separat
ausgeschriebenen Überspannungsschutzgeräten und
zugehörigen Reiheneinbaugeräten.

Gehäuse aus schlagfestem, halogenfreiem Kunststoff, für
Aufputzmontage, geeignet zur Montage in Technikräumen,
bestehend aus:

1 Reihe mit DIN-Tragschiene 35 mm nach DIN EN 60715,
mindestens 12 Teilungseinheiten (TE),
Schutzart mindestens IP54 bei geschlossenem Gehäuse,
transparenter oder undurchsichtiger, schließbarer bzw.
verriegelbarer Abdeckung,
erforderlichen Leitungseinführungen einschließlich
geeigneter Verschraubungen bzw. Dichteinsätze zur
Aufrechterhaltung der Schutzart,
erforderlichen N-/PE-Klemmen bzw.
Anschlussmöglichkeiten, soweit für die Installation
erforderlich,
sämtlichem Befestigungs- und Montagematerial.

Gehäuse für die vorgesehene Montage und Verdrahtung der
Überspannungsschutzgeräte ausreichend dimensionieren.
Erforderliche Anschluss- und Verdrahtungsräume sowie
die
zulässigen Biegeradien der anzuschließenden Leiter
sind zu
berücksichtigen.

Überspannungsschutzgeräte werden in gesonderter
Position
ausgeschrieben und vergütet.

Hutschienengehäuse einschließlich aller erforderlichen
Neben-
und Befestigungsmaterialien liefern, fachgerecht
montieren und
zur Aufnahme der separat ausgeschriebenen
Überspannungsschutzgeräte betriebsfertig vorbereiten.
Menge: 2,000 St

**03.44.63.2 Kompakter Kombi-Ableiter**
Ableiterklasse Type 1/P2 zum Schutz einer Doppelader
von
Telekommunikationsschnittstellen.

Nennstrom bei 45 °C: 0,75 A
D1 Blitzstoßstrom (10/350 µs) gesamt: 7,5 kA
C2 Nennableitstoßstrom (8/20 µs) gesamt: 15 kA

Liefern und betriebsfertig montieren.
Menge: 10,000 St

**03.44.63.3 Überspannungschutzgehäuse mit Ableiter Typ 1 + 2**
Überspannungschutzgehäuse mit Ableiter Typ 1 + 2.
Schutzart:
IP 65 nach IEC 60529, Abmessungen HxBxT 300 x 300 x 170
mm

Isolierstoffgekapselte
Niederspannungs-Schaltgerätekombination in
Kastenbauform
nach IEC 61439 -2 für Wandaufbau.

Gehäuse müssen zur Montage im Freien geeignet sein, es
sind
die klimatischen Ein- und Auswirkungen auf die
Betriebsmittel
zu beachten. Kastenunterteile und -deckel aus
schlagfestem
Polycarbonat, halogen- und silikonfrei Farbe RAL 7035,
Deckel
transparent mit Schnellverschlüssen für
Werkzeugbetätigung.

Brennverhalten gem. IEC 60695-2-11 Glühdrahtprüfung +
960
°C. Maximale Wasseraufnahme von 10 mg nach DIN 53473.
Schutzmaßnahme: Schutzisoliert (Schutzklasse II).

Liefern und betriebsfertig, inkl. Klemmarbeitenvon Zu-
und
Abgangsleitungen, montieren.
Menge: 2,000 St

**03.44.63.4 Überspannungs-Ableiter für Jalousie-Steckverbindungen**
Mehrpoliger Überspannungs-Ableiter Typ 2 nach EN
61643-11
zur Montage im Aussenbereich (Schutzart IP54) zum
Schutz
von elektrischen Sonnen-/Sichtschutz bzw. Raffstores.

Unterbrechung des Laststromkreises im Fehlerfall
für den Abwärtsbetrieb.

Akustische Defektmeldung für beide Schutzpfade
Höchste Dauerspannung: 275 V ac
Schutzpegel: <= 1,5 kV
Nennableitstoßstrom (8/20): 2,5 kA
Gesamtableitstoßstrom (8/20) [L+N-PE]: 15 kA
Folgestromlöschfähigkeit [N-PE]: 100 A eff
Nennlaststrom AC: 10 A
Energetische Koordination nach DIN EN 62305-4

Hersteller: '..........'
Typ:'..........'

Liefern, montieren und betriebsfertig anschließen.
Menge: 25,000 St

**03.44.63.5 2-poliger Typ 3 Überspannungs-Ableiter für Endstromkreise**
2-poliger Typ 3 Überspannungs-Ableiter für 230 V
Endstromkreise.

Kompakter Ableiter für den Einsatz in
Geräteeinbaudosen.

Akustische Defektanzeige
Höchste Dauerspannung: 255 V ac
Schutzpegel: <= 1,5 kV
Gesamtableitstoßstrom: 3 kA
Max. netzseitiger Überstromschutz: 32 A gG oder B/C 32
A
Ableiter Typ 3 nach EN 61643-11
Energetische Koordination nach DIN EN 62 305-4

Liefern und betriebsfertig montieren.
Menge: 20,000 St

**03.44.63.6 Blitzstromtragfähiges Steckmagazin für 10 DA LSA+ Leiste**
Blitzstromtragfähiges Steckmagazin für 10 DA LSA+
Leiste

Blitzstrom-Ableiter-Steckmagazin der Ableiterklasse
Type 1 LSA
für 10 DA LSA-Trennleisten, komplett bestückt, geprüft
nach EN
61643-21, erweiterbar mit Schutzstecker zum
Kombi-Ableiter,
integrierte Trennleistenkontakte für Prüfen, Messen und
Patchen bei gleichzeitigem Schutz. Ableiter mit
Fail-safe-Funktion und optischer Defektanzeige. Höchste
Dauerspannung DC: 180 V, Nennstrom: 0,4 A

Liefern und betriebsfertig montieren.
Menge: 6,000 St

**03.44.63.7 Hauptpotentialausgleichsschiene**
Hauptpotentialausgleichsschiene

Potentialausgleichsschiene mit 10 Anschlüsse mit
Isolatoren Cu

Potentialausgleichsschienen Industrie für den
Hauptpotentialausgleich nach DIN VDE 0100 Teil
410/540 und den Blitzschutz-Potentialausgleich
nach EN 62305

Auch für den Einsatz in Ex-Bereichen geeignet (gegen
Selbstlockern der Schrauben gesichert).

Ausführung: UV-stabilisiert
Anzahl Anschlüsse: 10
Werkstoff: Cu
Abmessung: 435 x 40 x 5 mm
Querschnitt: 200 mm2
Kurzschlussstrom (AC 50Hz / DC): 39 kA
Schraube: M10 x 25 mm
Werkstoff Schraube / Mutter: NIRO
Ausführung: mit Federring
Werkstoff Isolator: UP
Normenbezug: DIN EN 62561-1

Liefern und betriebsfertig montieren.
Menge: 1,000 St

**03.44.63.8 Potential-Ausgleichschiene, Stahl**
Potential-Ausgleichschiene geprüft nach VDE 0609
Material:
Stahl, galv. verzinkt Abdeckkappe: schlagfester
Kunststoff
Kontaktleisten: Messing, vernickelt
Anschlußmöglichkeiten:
1 x Rundleiter 8 - 10 mm Durchmesser
1 x Flachband bis 30 mm Breite oder
Rundleiter 8 - 10 mm Durchmesser
7 x ein- oder mehrdrähtige Leiter bis 35 mm² oder
feindrähtige
Leiter bis 16 mm²

Liefern und betriebsfertig montieren.
Menge: 4,000 St

**03.44.63.9 Banderdungsschelle nach VDE 0190, Rohre bis 6"**
Banderdungsschelle nach VDE 0190, Material Stahl,
rostfrei, für
Rohre bis 6".

Liefern und betriebsfertig montieren.
Menge: 25,000 St

#### Bereich 03.45 Fernmelde-, Informationstechnische Anlagen

##### Abschnitt 03.45.22 Lichtruf - und Klingelanlage

**03.45.22.1 Notrufset für WC-Räume**
Set besteht aus Zugtaster mit Rahmen, Lichtsignal mit
Rahmen, Abstelltaster mit Rahmen und Netzteil mit
Rahmen;
für Schraubbefestigung; Systemspannung 24 V=;
Unterputz-Installation, Standardprogramm.
Material: Kunststoff, Thermoplast, bruchsicher,
halogenfrei.

Notruf-Auslösung über Zugschnur mit Knauf;
Montageoptionen Wand- oder Deckenmontage;
 Signalisierung der erfolgreichen Notrufauslösung über
rote
Beruhigungslampe; Zentralstück-Steckbefestigung.

Zur Installation ausserhalb des WC über/neben der Tür
zur
optischen und akustischen Signalisierung eines Notrufs;
Signalisierung einstellbar Dauerlicht/Blinklicht,
Dauerton/pulsierender Ton; Lichtsignal mit 4 roten
LED, mit
potentialfreiem Wechslerkontakt zur Ansteuerung
zusätzlicher
Signalgeber; Zentralstück-Steckbefestigung.

Zur Rücksetzung ausgelöster Notrufe, Montage im WC z.B.
neben der Tür; mit grüner Abstelltaste mit Linse;
Zentralstück-Steckbefestigung.

Netzteil mit Rahmen:
Unterputzmontage; zur Spannungsversorgung des
Notrufsystems mit 24 V=;
Zentralstück-Steckbefestigung.
Eingangsspannung:  100 240 V~
Frequenz:  50/60 Hz
Ausgangsspannung:  24 V=
Ausgangsstrom:  250 mA

Hersteller: '.........'
Typ: '.........'

liefern, montieren und betriebsfertig anschließen.
Menge: 1,000 St

**03.45.22.2 Relaismodul zur Ansteuerung externer Komponenten**
Relaismodul zur Ansteuerung externer Komponenten für
das
Ruf-Kompaktset.
Belastbarkeit: 24 V/5A
Relaismodul ist in eine UP-Schalterdose, einschl.
Rahmenabdeckung zu montieren.

Hersteller: '.........'
Typ: '.........'

Liefern und betriebsfertig, einschl. Abdeckrahmen
montieren.
Menge: 1,000 St

**03.45.22.3 Gruppensignalleuchte**
Gruppensignalleuchte mit 1 neutraler Leuchtschale
Mit 2 Lampenkammern. AP-Montage IP 20 einschl.
Schutzkorb
ballwurfsicher.

Leuchtenschale weiß, transluzent
Die Gruppensignalleuchte dient der Parallelanzeige
Des Behindertenrufes von o. g. Position.

Hersteller: '.........'
Typ: '.........'

Liefern und betriebsfertig, einschl.
Befestigungsmaterial und
Klemmarbeiten montieren.
Menge: 1,000 St

##### Abschnitt 03.45.23 Türsprech- und Türöffneranlagen

*Hinweis*
Die unten aufgeführten Positionen sind als
betriebsfertig
programmierte Türsprechanlagen anzubieten.

Türsprechanlage
Außensprechstelle mit drei Ruftasten und
Informationsmodul
- Innensprechstelle Küche
- Innensprechstelle Mensa
- Leerfeld (Reserve)

Die Anlage 1 muss über ein
IP-Gateway-/Schnittstellenmodul
auf die Telefonanlage aufgeschaltet werden können.

**03.45.23.1 Informations-Modul für die kompakte Darstellung von**
Informations-Modul für die kompakte Darstellung von
Informationen aller Art (z. B. Hausnummer, Logo,
Öffnungszeiten), hinterleuchtete Beschriftung
wechselbar.

Optimale Beschriftungsmöglichkeit durch den
Siedle-Beschriftungsservice.

Technische Daten:
Abmessungen (mm) B x H x T: 99 x 99 x 26
Abmessungen (mm) Höhe: 99
Abmessungen (mm) Tiefe: 26
Farbe/Material: Silber-Metallic

Hersteller: '.........'
Typ: '.........'

liefern, montieren und betriebsfertig anschließen.
Menge: 1,000 St

**03.45.23.2 Bus-Türlautsprecher-Modul**
Bus-Türlautsprecher-Modul mit integriertem
Lautsprecher und
Mikrofon.

Leistungsmerkmale:
  frontseitige Jalousie aus witterungs- und
UV-beständigem
Polycarbonat
  Lautsprecher, Sprachlautstärke einstellbar
  langlebiges Elektret-Mikrofon
  Lichttaste mit LED-beleuchtetem Lichtsymbol
  Arbeitskontakt für Türöffner, ohne Zusatzverdrahtung
über
vorhandene Busleitung ansteuerbar
  integrierte Kameraansteuerung
  Anschluss eines Codeschloss-Moduls und/oder
Display-Ruf-Moduls für die digitale Rufeingabe möglich
  akustische Rückmeldung beim Betätigen einer Ruftaste
aktivierbar

Technische Daten:
Abmessungen (mm) B x H x T: 99 x 99 x 35
Abmessungen (mm) Höhe: 99
Abmessungen (mm) Tiefe: 35
Farbe/Material: Silber-Metallic

Hersteller: '.........'
Typ: '.........'

liefern, montieren und betriebsfertig anschließen.
Menge: 1,000 St

**03.45.23.3 Bus-Tasten-Modul mit Namensschildtasche**
Bus-Tasten-Modul mit Namensschildtasche, 2
Namensschildern und 2 separaten Ruftasten mit
Glockensymbol.

Technische Daten:
Abmessungen (mm) B x H x T: 99 x 99 x 27
Abmessungen (mm) Höhe: 99
Abmessungen (mm) Tiefe: 27
Farbe/Material: Silber-Metallic

Hersteller: '.........'
Typ: '.........'

liefern, montieren und betriebsfertig anschließen.
Menge: 1,000 St

**03.45.23.4 Blind-Modul zur Abdeckung**
Blind-Modul zur Abdeckung von Leerfeldern oder
Platzhalter für
späteren Ausbau.

Technische Daten:
Abmessungen (mm) B x H x T: 99 x 99 x 26
Abmessungen (mm) Höhe: 99
Abmessungen (mm) Tiefe: 26
Farbe/Material: Silber-Metallic

Hersteller: '.........'
Typ: '.........'

liefern, montieren und betriebsfertig anschließen.
Menge: 1,000 St

**03.45.23.5 Kombirahmen aus Aluminium-Strangpressprofilen**
Kombirahmen aus Aluminium-Strangpressprofilen,
pulverbeschichtet bzw. lackiert, umschließt die
Funktionsmodule
und deckt die Putznut ab.

Technische Daten:
Abmessungen (mm) B x H x T: 131 x 331 x 15
Abmessungen (mm) Höhe: 331
Abmessungen (mm) Tiefe: 15
Farbe/Material: Silber-Metallic

Hersteller: '.........'
Typ: '.........'

liefern, montieren und betriebsfertig anschließen.
Menge: 1,000 St

**03.45.23.6 Montagerahmen aus Zink-Druckguss, zur Aufnahme von 3**
Montagerahmen aus Zink-Druckguss, zur Aufnahme von 3
Funktionsmodulen.

Geeignet für Senkrecht- oder Waagerechtmontage. Mit
Schnellbefestigungsschrauben für das Unterputzgehäuse
und
Siedle-Vario-Schlüssel.

Technische Daten:
Abmessungen (mm) B x H x T: 99,5 x 299,5 x 17
Abmessungen (mm) Höhe: 299,5
Abmessungen (mm) Tiefe: 17
Farbe/Material: Silber-Metallic

Hersteller: '.........'
Typ: '.........'

liefern, montieren und betriebsfertig anschließen.
Menge: 1,000 St

**03.45.23.7 Unterputzgehäuse aus formstabilem Kunststoff, zur**
Unterputzgehäuse aus formstabilem Kunststoff, zur
Befestigung
des Montagerahmens über Schnellverschraubungen.

Mit vorgeprägten Kabeleinführungen, Kabelniederhalter
und
Vorrichtungen zur Schnellbefestigung der Kombiklemmen.
Montage mit Zubehör Hohlwandbefestigung möglich. Die
Gehäuse sind mit beiliegendem Zubehör neben- und
übereinander anreihbar.

Technische Daten:
Abmessungen (mm) B x H x T: 100 x 300 x 50
Abmessungen (mm) Höhe: 300
Abmessungen (mm) Tiefe: 50
Farbe/Material: Grau

Hersteller: '.........'
Typ: '.........'
liefern, montieren und betriebsfertig anschließen.
Menge: 1,000 St

**03.45.23.8 Bus-Telefon Standard**
Bus-Telefon Standard

Mit den Funktionen Rufen, Sprechen, Türöffnen, Licht
und
Etagenruf.
Leistungsmerkmale:
  Gehörschutz, Mithörsperre integriert
  Rufabschaltung mit Statusanzeige
  Parallelschaltung von max. 4 Bus-Telefonen Standard
  Rufunterscheidung für Etagenruf, 2 Türrufe und
Internruf.
  Türöffnertaste
  Licht- und Rufabschalttaste frei konfigurierbar und
doppelt
belegbar.
  Rufgenerator mit 11 Ruftonfolgen, inkl. Gong
  Ruflautstärke in 5 Stufen einstellbar bis max. 83
dB(A)
  Türöffner-/Lichtfunktion jederzeit über Bus-Adern
  Türaufschaltung jederzeit möglich
  Zubehör-Anschaltrelais nachrüstbar z. B. zur
Anschaltung
eines zusätzlichen Signalgerätes.
  Grundplatte mit Anschlussklemmen vorinstallierbar.
  Mit dem Tischzubehör als Tischgerät einsetzbar.

Technische Daten:
Abmessungen (mm) B x H x T: 91 x 201 x 46
Abmessungen (mm) Höhe: 201
Abmessungen (mm) Tiefe: 46
Farbe/Material: Weiß

Hersteller: '.........'
Typ: '.........'

liefern, montieren und betriebsfertig anschließen.
Menge: 2,000 St

**03.45.23.9 Bus-Netzgerät**
Bus-Netzgerät

Audio im Schalttafelgehäuse zur Versorgung der
Bus-Teilnehmer.

Technische Daten:
Abmessungen (mm) B x H x T: 162 x 89 x 60
Abmessungen (mm) Höhe: 89
Abmessungen (mm) Tiefe: 60
Farbe/Material: Schwarz

Hersteller: '.........'
Typ: '.........'

liefern, montieren und betriebsfertig anschließen.
Menge: 1,000 St

**03.45.23.10 Spannungsversorgung 24 V DC 1A**
Spannungsversorgung zur Erzeugung der notwendigen
Systemspannung. Ein Ausgang 24 V DC ungedrosselt auf
Steckklemmen QuickConnect 2 x 2-polig. Bestehend aus
Reiheneinbaugerät mit Steckklemmen QuickConnect
2-polig für
die Spannungsversorgung, grüne LED´s für Anzeige für
Spannungsversorgung, rote LED´s zur Anzeige für
Kurzschluss
oder Überlastschutz und Beschriftungsfeld.

Hersteller: '..........'
Typ: '..........'

Liefern und betriebsfertig montieren, einschl.
Klemmarbeiten.
Menge: 1,000 St

**03.45.23.11 Schaltrelais 2fach REG i2Audio**
Schaltrelais für Sprechanlage/Intercom nach DIN EN
50486 in
i2Audio- Technik. Reiheneinbaugerät zur
Hutschienen-Montage
mit 2potentialfreien Relais für teilnehmerbezogene
Schaltfunktionen.
Adressierbar für einen/zwei Teilnehmer oder eine
Teilnehmergruppe (max. 16). Schaltfunktionen:
Türöffnertaste,
I/O-Taste, Türruf, Videosteuerung und LED
Kontrollanzeige.
DREHFIX-Funktion: Ein-Mann- Inbetriebnahme durch
Adressierung mit Drehcodierschalter. Systemtechnologie:
i2Audio Breite Reiheneinbaugerät (REG): 3 TE
 Betriebsspannung über Bus: 22 bis 26V DC
Schließerkontakt Schaltspannung: max. 24 V
Schließerkontakt
Schaltstrom: max. 1 A
Betriebstemperatur: 5 bis 40 °C

Hersteller: '..........'
Typ: '..........'

Liefern und betriebsfertig montieren, einschl.
Klemmarbeiten.
Menge: 1,000 St

**03.45.23.12 Überspannungsableiter für Bussysteme**
Kombi-Ableiter-Schutzmodul der Ableiterklasse Type 1 /
P1 für
Bussysteme und Videoübertragung, geprüft nach EN
61643-21
und energetisch koordiniert nach IEC 61643-22 zum
Schutz
einer Doppelader informations-technischer Systeme.
Durch die
niedrige Eigenimpedanz für hohe Datenraten geeignet
wahlweise indirekte oder direkte Schirmerdung.
Mit integriertem LifeCheck in RFID-Technik für
berührungslose
Ableiterprüfung, Höchste Dauerspannung DC: 6,0V,
Nennstrom
bei 45 °C: 1,0A,  D1 Blitzstoßstrom (10/350 µs),
gesamt: 9kA,
ATEX-Zulassungen: DEKRA 11ATEX0089 X: II 3 G Ex nA IIC,
T4 Gc, IECEx-Zulassungen: DEK 11.0032X:
Ex nA IIC T4 Gc, Zulassungen: CSA, UL, GOST, VdS.
Meldeleuchte: nein
Signalkontakt zur Fernanzeige: nein
Betriebstemperatur: -40 bis 80 °C
Anschlussquerschnitt bei flexiblem Leiter: 0,08 -
2.5mm²
Anschlussquerschnitt bei starrem Leiter: 0,08 - 4mm²

Hersteller: '..........'
Typ: '..........'

Liefern und betriebsfertig montieren, einschl.
Klemmarbeiten.
Menge: 1,000 St

**03.45.23.13 Programmierung und Inbetriebnahme**
Programmierung und Inbetriebnahme

Programmierung und Inbetriebnahme des IP-Gateways sowie
des Schaltrelais in Abstimmung mit der IT des Bauherrn
und
dem Hersteller. Der Nutzer ist in die Bedienung der
Anlage
einzuweisen.

Die Proframmierung durch einen Servicetechniker ist in
den EP
einzukalkulieren.
Menge: 1,000 psch

##### Abschnitt 03.45.31 Uhrenanlagen

**03.45.31.1 Elektrisches Läutewerk 230 V für Schulklingelanlage**
Elektrisches Läutewerk 230 V für Schulklingelanlage

Elektrisches Läutewerk als akustischer Signalgeber zur
Erweiterung der bestehenden Schulklingelanlage, zur
Montage
im Innenbereich einer ca. 100 m² großen Schulmensa.

Ausführung als elektromechanisches Läutewerk
beziehungsweise Signal- und Industrieklingel mit
deutlich
wahrnehmbarem, jedoch nicht erschreckendem Klangbild,
geeignet zur Signalisierung der Pausen- und
Unterrichtszeiten
in einer Grundschule.

Technische Mindestanforderungen:

Betriebsspannung: 230 V AC, 50 Hz
Ansteuerung über die vorhandene
Kleinspannungs-Schulklingelsteuerung
erforderliches Koppelrelais mit galvanischer Trennung
zwischen Steuer- und Laststromkreis
Bemessungsspannung der Relaisspule passend zur
vorhandenen Steuerspannung
Schaltdauer entsprechend der vorhandenen
Schulklingelsteuerung
Schalldruckpegel einstellbar oder durch geeignete
Montage
anpassbar
nutzbarer Schalldruckpegel etwa 85 bis 90 dB(A) in 1 m
Abstand
für wiederkehrenden Kurzzeitbetrieb geeignet
Schutzart mindestens IP 20
robustes, schlagfestes Gehäuse
Farbe nach Wahl des Auftraggebers aus dem
Standardsortiment des Herstellers
geeignet für Wandmontage im Innenbereich

Einschließlich Lieferung und Montage des Läutewerks
sowie
des erforderlichen Koppelrelais einschließlich
berührungsgeschütztem Gehäuse beziehungsweise Einbau in
eine vorhandene geeignete Abzweig- oder
Installationsdose.

Die vorhandene Steuer- und Betriebsspannung sowie die
Art
der Signalansteuerung sind vor Ausführung durch den
Auftragnehmer zu prüfen. Das Läutewerk ist an die
separat
ausgeschriebenen Leitungen anzuschließen und
vollständig in
die bestehende Schulklingelanlage einzubinden.

Einschließlich Befestigungs- und Anschlussmaterial,
Installationskleinteilen, Beschriftung, elektrischer
Prüfung,
Funktionsprüfung und Einregulierung der Lautstärke. Die
endgültige Lautstärkeeinstellung ist vor Ort in
Abstimmung mit
dem Auftraggeber beziehungsweise Nutzer vorzunehmen.

Hersteller: '.........'
Typ: '.........'

Liefern, montieren, anschließen und vollständig
betriebsfertig
übergeben.
Menge: 2,000 St

##### Abschnitt 03.45.41 Beschallungsanlage

*Hinweis*
Für die Mensa einer Grundschule ist eine fest
installierte
Beschallungs- und Medienanlage zur gleichmäßigen
Sprach-
und Musikwiedergabe zu liefern, zu montieren,
anzuschließen,
zu parametrieren und betriebsfertig in Betrieb zu
nehmen.

Der zu beschallende Raum weist eine Grundfläche von
ca. 100
m² auf.

Die Anlage ist insbesondere für folgende Nutzungen
vorgesehen:

Wiedergabe von Hintergrund- und Veranstaltungsmusik,
Musikwiedergabe bei schulischen Veranstaltungen und
gelegentlichen Tanzveranstaltungen,
Sprachübertragung bei Vorträgen, Versammlungen und
Veranstaltungen,
Wiedergabe des Audiosignals von Präsentationen und
Filmen,
drahtlose Musikwiedergabe von Smartphones und Tablets,
gleichzeitige Nutzung von zwei drahtlosen
Handmikrofonen.

Eine hochwertige stereofone Musikwiedergabe im Sinne
einer
HiFi- oder professionellen Veranstaltungsanlage ist
nicht
gefordert. Vorrangig sind eine gleichmäßige
Raumbeschallung,
gute Sprachverständlichkeit, ausreichende
Musikwiedergabequalität sowie eine einfache und
betriebssichere Bedienung durch das Schulpersonal.

Die Anlage ist grundsätzlich als
100-V-Beschallungsanlage mit
passiven Installationslautsprechern vorgesehen.

Technisch gleichwertige Systemlösungen sind zulässig,
sofern
sämtliche nachfolgend beschriebenen Funktionen erfüllt
werden
und hinsichtlich Betriebssicherheit, Bedienbarkeit,
Wartungsaufwand und Beschallungsqualität mindestens
eine
gleichwertige Lösung erreicht wird.

Die zentrale Audiotechnik ist in dem hierfür mit der IT
abgestimmten vorhandenen 19"-Netzwerkschrank im
Kellergeschoss einzubauen.

Die Entfernung zwischen zentraler Audiotechnik und
Mensabereich beträgt überschlägig ca. 20 bis 25 m. Die
tatsächlichen Leitungswege und Leitungslängen sind
anhand
der Ausschreibungs- und Ausführungspläne zu ermitteln.

Die Positionen der Lautsprecher, des Medienanschluss-
und
Bedienfeldes sowie der zentralen Technik sind den der
Ausschreibung beiliegenden Grundriss- und
Installationsplänen
zu entnehmen.

Sämtliche Komponenten sind als technisch aufeinander
abgestimmtes und vollständig funktionsfähiges
Gesamtsystem
anzubieten.

*Hinweis*
Besondere Anforderungen an das Gesamtsystem

Die angebotenen Einzelkomponenten müssen untereinander
vollständig kompatibel und als funktionsfähiges
Gesamtsystem
geeignet sein.

Der Auftragnehmer hat vor Bestellung bzw. Ausführung
die
angebotene Anlagenkonfiguration anhand der
Ausschreibungsunterlagen, Grundrisse,
Installationspläne und
der technischen Anforderungen der digitalen Tafel auf
technische Vollständigkeit und Funktionsfähigkeit zu
prüfen.

Sämtliche zur Herstellung der beschriebenen Funktion
erforderlichen systembedingten Zubehörteile,
Steckverbinder,
Adapter, Netzteile, Anschlussleitungen, Signalwandler
und
Befestigungsmaterialien sind in die jeweiligen
Einheitspreise
einzukalkulieren, soweit sie zur betriebsfertigen
Herstellung der
ausgeschriebenen Leistung erforderlich und aus den
Ausschreibungsunterlagen erkennbar sind.

Die in den Planunterlagen dargestellten Positionen und
Leitungsführungen sind bei der Kalkulation zu
berücksichtigen.

Vor Ausführung sind insbesondere folgende Punkte mit
Bauleitung, Architekt und gegebenenfalls
IT-Verantwortlichem
abzustimmen:

endgültige Lautsprecherpositionen und Ausrichtung,
Einbauposition und Gestaltung des Medienanschluss- und
Bedienfeldes,
verfügbare Höheneinheiten im vorhandenen
19"-Netzwerkschrank,
Wärmeentwicklung und thermische Anforderungen innerhalb
des Netzwerkschrankes,
Positionierung der abgesetzten Funkantennen,
Positionierung eines gegebenenfalls erforderlichen
abgesetzten Bluetooth-Empfängers,
Schnittstellen und Kompatibilität zur digitalen Tafel,
Schnittstellen zur strukturierten Datenverkabelung,
erforderliche Leitungswege.

Die Beschallungs- und Medienanlage ist als vollständig
abgestimmtes, funktionsfähiges und betriebsfertiges
Gesamtsystem zu übergeben.

**03.45.41.1 100-V-Mischverstärker / Beschallungszentrale**
Digitaler bzw. elektronischer Mischverstärker für eine
fest
installierte Beschallungsanlage, geeignet für Sprach-,
Medien-
und Musikwiedergabe.

Mindestausstattung:

100-V-Lautsprecherausgang,
für die angeschlossene Lautsprecherleistung
ausreichende
Nennleistung einschließlich angemessener
Leistungsreserve,
mindestens 2 Mikrofon-/Line-Eingänge,
mindestens 2 zusätzliche Line-/Audioeingänge,
Anschlussmöglichkeit für den Funkmikrofonempfänger,
Anschlussmöglichkeit für das Audiosignal des
Medienanschlussfeldes,
Master-Lautstärkeregelung,
Klangregelung bzw. DSP-basierte Entzerrung,
Überlast-, Kurzschluss- und Temperaturschutz,
symmetrische Audioanschlüsse, soweit technisch
erforderlich,
Anschlussmöglichkeit für eine externe
Lautstärkebedienstelle,
geeignet für Dauerbetrieb in gewerblichen bzw.
schulischen
Installationen.

Die Ausgangsleistung ist durch den Auftragnehmer
anhand der
angebotenen Lautsprecher, deren eingestellten
Leistungsabgriffen und einer angemessenen
Leistungsreserve
zu dimensionieren.

Mikrofonpriorität / Ducking

Die Beschallungszentrale muss über eine einstellbare
Prioritäts-
bzw. Ducking-Funktion für die angeschlossene
Funkmikrofonanlage verfügen.

Bei Nutzung eines Funkmikrofons muss eine gleichzeitig
wiedergegebene Programmquelle, insbesondere Bluetooth-,
Medien-, Film- oder Musiksignal, automatisch um einen
einstellbaren Wert abgesenkt werden können.

Nach Beendigung der Sprachübertragung ist der
ursprüngliche
Wiedergabepegel automatisch wiederherzustellen.

Absenkpegel sowie Ansprech- und Rückstellverhalten
sind bei
der Inbetriebnahme entsprechend der Raumnutzung
einzustellen.

Eine Veränderung dieser Grundeinstellungen durch den
normalen Nutzer ist nicht erforderlich.

Die Funktion kann Bestandteil des Mischverstärkers,
eines
integrierten DSP oder einer systemzugehörigen
Signalverarbeitung sein.

Eine separate Audio-Matrix ist nicht gefordert, sofern
sämtliche
beschriebenen Funktionen durch die angebotene
Beschallungszentrale erfüllt werden.

Bluetooth-Audiowiedergabe

Zusätzlich ist eine Möglichkeit zur drahtlosen
Musikwiedergabe
über Bluetooth von handelsüblichen Smartphones,
Tablets und
vergleichbaren mobilen Endgeräten vorzusehen.

Die Bluetooth-Funktion kann:

im Mischverstärker integriert,
über einen systemzugehörigen externen
Bluetooth-Audioempfänger oder
über eine technisch gleichwertige Empfangseinheit

realisiert werden.

Aufgrund der Unterbringung der zentralen
Beschallungstechnik
im 19"-Netzwerkschrank im Kellergeschoss muss eine
zuverlässige Bluetooth-Funkverbindung innerhalb des
Nutzungsbereiches der Mensa gewährleistet sein.

Sofern ein im Zentralgerät integrierter
Bluetooth-Empfänger
aufgrund des Technikstandortes keine ausreichende
Funkversorgung ermöglicht, ist eine abgesetzte
Bluetooth-Empfangseinheit bzw. technisch gleichwertige
Lösung
im Bereich der Mensa vorzusehen.

Die Bluetooth-Einrichtung muss eine einfache Kopplung
mobiler
Endgeräte sowie das Trennen, Wechseln und Löschen
bestehender Gerätekopplungen ermöglichen.

Sämtliche hierfür erforderlichen Leitungen,
Signalwandler,
Netzteile, Anschlusskomponenten und Adapter sind
Bestandteil
der Leistung.

Ausführung der Beschallungszentrale als
19"-Einbaugerät oder
einschließlich geeigneter 19"-Einbauadapter.

Hersteller: '.........'
Typ: '.........'

Komplett liefern, montieren, anschließen,
parametrieren und
betriebsfertig in Betrieb nehmen.
Menge: 1,000 St

**03.45.41.2 19"-Einbau und interne Systemverkabelung**
Einbau sämtlicher zentraler Komponenten der
Beschallungsanlage in den vorhandenen, mit der IT
abgestimmten 19"-Netzwerkschrank im Kellergeschoss.

Einschließlich:

erforderlicher 19"-Einbauwinkel und Einbausätze,
Blind- und erforderlicher Lüftungsblenden,
Kabelmanagement,
Audio-Patchleitungen,
erforderlicher Adapterleitungen,
Stromversorgung der Audiokomponenten,
Anschluss an die vorgesehene
230-V-Steckdosenversorgung,
geordneter und wartungsfreundlicher Leitungsführung,
dauerhafter Beschriftung sämtlicher Komponenten und
Leitungen,
Zugentlastungen,
Potentialausgleich bzw. Erdung, soweit erforderlich.

Bei der Anordnung der Komponenten ist auf ausreichende
Wärmeabfuhr sowie auf die vorhandene IT- und
Netzwerktechnik Rücksicht zu nehmen.

Die Audioinstallation darf die Funktion der
vorhandenen IT- und
Netzwerkkomponenten weder thermisch noch elektrisch
beeinträchtigen.

Der tatsächlich erforderliche Platzbedarf ist vor
Ausführung mit
Bauleitung und IT-Verantwortlichem abzustimmen.

Hersteller: '.........'
Typ: '.........'

Komplett liefern und betriebsfertig herstellen.
Menge: 1,000 St

**03.45.41.3 100-V-Wandlautsprecher**
100-V-Wandlautsprecher

Passiver 2-Wege-Fullrange-Installationslautsprecher in
100-V-Technik zur gleichmäßigen Sprach-, Medien- und
Musikwiedergabe innerhalb der ca. 100 m² großen Mensa.

Die Lautsprecheranlage ist für die vorgesehene Nutzung
als
Grundschulmensa und schulischer Mehrzweckraum
auszulegen. Hierzu gehören insbesondere
Sprachübertragung,
Film- und Medienwiedergabe, Hintergrundmusik sowie
Musikwiedergabe bei schulischen Veranstaltungen und
gelegentlichen Tanzveranstaltungen.

Separate Subwoofer sind nicht vorgesehen. Die
angebotenen
Lautsprecher müssen daher als Fullrange-Systeme eine
für die
beschriebene Nutzung ausgewogene Musikwiedergabe
einschließlich einer angemessenen Tieftonwiedergabe
gewährleisten.

Technische Mindestanforderungen:

passives 2-Wege-Fullrange-Lautsprechersystem,
geeignet für 100-V-Beschallungsanlagen,
Tief-/Mitteltöner mindestens ca. 6,5", vorzugsweise
bis ca.
8",
separater Hochtonlautsprecher,
Übertragungsbereich mindestens ca. 70 Hz bis 18 kHz
oder
größer,
mehrere wählbare 100-V-Leistungsabgriffe,
maximaler 100-V-Leistungsabgriff mindestens ca. 30 W je
Lautsprecher,
ausreichender Kennschalldruck für die vorgesehene Raum-
und Nutzungsart,
breites Abstrahlverhalten zur gleichmäßigen Beschallung
des Raumes,
horizontaler Abstrahlwinkel vorzugsweise mindestens ca.
90°,
für dauerhafte Sprach- und Musikwiedergabe geeignet,
robustes geschlossenes Gehäuse für den Einsatz in
öffentlichen und schulischen Gebäuden,
einschließlich schwenk- und/oder neigbarer
Wandhalterung,
Gehäusefarbe nach Abstimmung mit Bauherr und Architekt.
Dimensionierung und Beschallungsqualität

Die sechs Lautsprecher sind entsprechend den in den
Planunterlagen dargestellten Positionen anzuordnen und
so
auszurichten, dass im vorgesehenen Nutzungsbereich eine
möglichst gleichmäßige Schallpegelverteilung und gute
Sprachverständlichkeit erreicht wird.

Die Dimensionierung der Lautsprecher, deren
Abstrahlverhalten
sowie die gewählten 100-V-Leistungsabgriffe sind durch
den
Auftragnehmer auf die Raumgröße von ca. 100 m² und die
vorgesehene Nutzung abzustimmen.

Die angebotene Kombination aus Lautsprechern und
100-V-Mischverstärker muss über ausreichende
Leistungsreserven für die beschriebene Sprach-,
Medien- und
Musikwiedergabe verfügen.

Die Anlage ist ausdrücklich nicht ausschließlich als
Sprachbeschallungsanlage auszulegen. Die Lautsprecher
müssen für eine ausgewogene Wiedergabe üblicher Musik-
und
Medieninhalte geeignet sein.

Eine hochwertige HiFi-Wiedergabe, ausgeprägte
Tiefbasswiedergabe oder Beschallung mit den
Pegelanforderungen einer professionellen
Veranstaltungs- bzw.
Diskothekenanlage ist nicht gefordert.

Separate Subwoofer sind nicht Bestandteil dieser
Position und
für die vorgesehene Nutzung nicht gefordert.

Montage

Die in den Planunterlagen dargestellten
Lautsprecherpositionen
sind bei der Ausführung zu berücksichtigen.

Geringfügige Anpassungen der Montageposition und
Ausrichtung zur Verbesserung der akustischen Abdeckung
sind
nach Abstimmung mit der Bauleitung zulässig.

Einschließlich:

systemzugehöriger Wandhalterungen,
Befestigungsmaterial für den jeweiligen Untergrund,
Anschluss an das 100-V-Lautsprecherleitungsnetz,
Einstellung der 100-V-Leistungsabgriffe,
Ausrichtung der Lautsprecher,
dauerhafter Kennzeichnung,
sämtlicher erforderlicher Anschluss- und
Kleinmaterialien.

Hersteller: '.........'
Typ: '.........'

Komplett liefern, montieren, anschließen, ausrichten
und
betriebsfertig herstellen.
Menge: 6,000 St

**03.45.41.4 Lautsprecherleitungsnetz**
Lautsprecherleitung für die vorgenannte
100-V-Beschallungsanlage liefern und entsprechend den
Planunterlagen verlegen.

Mindestens:

Cu-Lautsprecherleitung,
Querschnitt mindestens 2 x 2,5 mm² bzw. gemäß
Leitungsberechnung des Auftragnehmers,
halogenfreie Ausführung,
für die feste Installation im Gebäude geeignet,
einschließlich erforderlicher Befestigungs-,
Anschluss- und
Kleinmaterialien.

Die zentrale Beschallungstechnik befindet sich im
Netzwerkschrank im Kellergeschoss.

Die Entfernung vom zentralen Technikstandort bis zum
Bereich
der Mensa beträgt überschlägig ca. 20 bis 25 m.

Die tatsächlichen Leitungslängen sind anhand der
Grundriss-
und Installationspläne eigenverantwortlich zu
ermitteln.

Einschließlich Verlegen, Auflegen, Anschließen,
Kennzeichnen
und Prüfen.

Abrechnung nach tatsächlich ausgeführter Länge.
Menge: 250,000 m

**03.45.41.5 2-Kanal-Funkmikrofonsystem**
Professionelles drahtloses Mikrofonsystem für
schulische
Veranstaltungen, Vorträge und vergleichbare Nutzungen.

System bestehend aus mindestens:

1 Stück 2-Kanal-Diversity-Empfänger,
2 Stück drahtlosen Handmikrofonen,
geeigneten dynamischen Mikrofonkapseln für Sprach- und
universelle Musikanwendungen,
automatischer bzw. komfortabler Frequenzwahl,
Anzeige von Betriebszustand und Funk-/Audiopegel,
symmetrischen Audioausgängen,
erforderlichen Netzteilen,
sämtlichen erforderlichen Audioanschlussleitungen,
19"-Einbausatz für den Empfänger,
wiederaufladbaren Akkus für beide Handsender,
Ladeeinrichtung zur gleichzeitigen Ladung beider
Handsender.

Das eingesetzte Frequenzband muss zum Zeitpunkt der
Errichtung für die vorgesehene Nutzung in Deutschland
zulässig
und für den dauerhaften Betrieb der Anlage geeignet
sein.

Beide Funkmikrofone müssen gleichzeitig und
störungsfrei
betrieben werden können.

Hersteller: '.........'
Typ: '.........'

Komplett liefern, im 19"-Schrank montieren,
programmieren,
anschließen und in Betrieb nehmen.
Menge: 1,000 St

**03.45.41.6 Abgesetztes Diversity-Antennensystem**
Abgesetztes Diversity-Antennensystem

Abgesetztes Antennensystem für die vorgenannte
Funkmikrofonanlage.

Aufgrund der Unterbringung des Funkempfängers im
Netzwerkschrank des im Kellergeschoss befindlichen
Technikraumes und der massiven Bauweise mit Betonwänden
bzw. Betondecken ist die Funkversorgung nicht
ausschließlich
über lokale Antennen am Empfänger sicherzustellen.

Es sind geeignete abgesetzte Diversity-Antennen im
Bereich
der Mensa bzw. an einer funktechnisch geeigneten
Position zu
installieren.

Einschließlich:

2 Stück geeigneter Diversity-Antennen,
Antennenhalterungen,
HF-Antennenleitungen zwischen Empfänger und Antennen,
HF-Steckverbinder,
Befestigungs- und Kleinmaterial,
ggf. erforderlicher Antennensplitter,
ggf. erforderlicher HF-Verstärker bzw. Kompensation der
Leitungsdämpfung.

Die erforderliche technische Ausführung ist durch den
Auftragnehmer entsprechend dem angebotenen Funksystem
und den tatsächlichen Leitungslängen zu dimensionieren.

Die Antennen sind möglichst unauffällig und
gleichzeitig
funktechnisch günstig im Bereich der Mensa,
Installationswand
oder im oberen Wand-/Deckenbereich anzuordnen.

Der störungsfreie Betrieb beider Handmikrofone muss im
gesamten vorgesehenen Nutzungsbereich der Mensa
gewährleistet sein.

Hersteller: '.........'
Typ: '.........'

Komplett liefern, montieren, anschließen, einmessen und
prüfen.
Menge: 1,000 St

**03.45.41.7 Medienanschluss- und Bedienfeld Mensa**
Medienanschluss- und Bedienfeld Mensa

Modulares Medienanschluss- und Bedienfeld zur
Integration in
die bauseitige Installationsholzwand im Bereich der
digitalen
Tafel.

Das Anschlussfeld dient der Übergabe von Medien- und
Präsentationssignalen an die digitale Tafel sowie der
Audioeinspeisung und Bedienung der Beschallungsanlage.

Mindestens bestehend aus:

1 x HDMI-Eingang,
1 x USB-C-Eingang,
1 x RJ45-Datendurchführung bzw. Netzwerkanschluss,
soweit gemäß IT-Planung erforderlich,
1 x analogem Audioeingang über 3,5-mm-Stereoklinke,
1 x Bedienelement zur Lautstärkeregelung der
Beschallungsanlage,
eindeutiger und dauerhafter Beschriftung.
USB-C-Funktion

Der USB-C-Anschluss ist zur Übertragung von Bild und
Ton
eines angeschlossenen Notebooks bzw. mobilen
Endgerätes an
die digitale Tafel auszuführen.

Hierfür ist USB-C mit DisplayPort Alternate Mode oder
eine
technisch gleichwertige Übertragung vorzusehen.

Die Kompatibilität zur tatsächlich vorgesehenen
digitalen Tafel
ist vor Ausführung anhand der technischen Unterlagen
des
eingesetzten Tafelsystems zu prüfen.

Eine Ladefunktion für angeschlossene Notebooks über
USB-C
Power Delivery ist nicht gefordert, sofern diese nicht
an anderer
Stelle ausdrücklich beschrieben wird.

Bedienkonzept Beschallungsanlage

Die Bedienung der Beschallungsanlage durch das
Schulpersonal ist auf die im täglichen Betrieb
erforderlichen
Grundfunktionen zu beschränken.

Über das Wandbedienfeld muss mindestens die
Gesamtlautstärke der Beschallungsanlage innerhalb
eines bei
der Inbetriebnahme festgelegten Bereiches eingestellt
werden
können.

Die maximal zulässige Ausgangslautstärke ist
unabhängig von
der Stellung des Nutzer-Bedienelementes durch
Fachpersonal
festzulegen und gegen unbeabsichtigte Veränderung zu
sichern.

Folgende Grundeinstellungen dürfen durch den normalen
Nutzer nicht unbeabsichtigt verändert werden können:

DSP-/Equalizer-Einstellungen,
maximale Ausgangspegel,
100-V-Systemparameter,
Lautsprecherparameter,
Mikrofon-Grundpegel,
Ducking-/Prioritätseinstellungen,
sonstige für den sicheren Anlagenbetrieb erforderliche
Systemparameter.

Das Bedienkonzept ist möglichst einfach und für
wechselndes
Schulpersonal ohne besondere audiotechnische Kenntnisse
verständlich auszuführen.

Die konkrete Modulgröße und die Außenabmessungen des
Anschlussfeldes werden nicht vorgegeben.

Das Anschlussfeld ist passend zur bauseitigen
Installationsholzwand auszuwählen und einschließlich
sämtlicher Einbaugehäuse, Tragrahmen, Zentralplatten,
Anschlussmodule und Befestigungsmaterialien zu liefern.

Farbgebung und sichtbare Oberflächen nach Abstimmung
mit
Bauherr und Architekt.

Fabrikat beispielsweise Kindermann, Extron, Kramer oder
technisch gleichwertig.

Hersteller: '.........'
Typ: '.........'

Komplett liefern, montieren, anschließen, beschriften
und in
Betrieb nehmen.
Menge: 1,000 St

**03.45.41.8 Medienverkabelung Anschlussfeld digitale Tafel**
Medienverkabelung Anschlussfeld  digitale Tafel

Erforderliche Signal- und Medienverkabelung zwischen
dem
vorgenannten Medienanschlussfeld und der digitalen
Tafel
entsprechend den Planunterlagen.

Einschließlich aller zur funktionsfähigen
Signalübertragung
erforderlichen:

HDMI-Leitungen,
USB-/USB-C-Leitungen,
Audioleitungen, soweit erforderlich,
Netzwerk-/Patchleitungen, soweit erforderlich,
Adapter,
Steckverbinder,
aktiven Signalverlängerungen, Extendern oder
Konvertern,
sofern aufgrund der tatsächlichen Leitungslänge
technisch
erforderlich,
Anschluss- und Kleinmaterialien.

Die Medienverkabelung ist so auszuführen, dass die am
Medienanschlussfeld eingespeisten HDMI- und
USB-C-Signale
vollständig und störungsfrei an die digitale Tafel
übertragen
werden.

Für USB-C ist mindestens die Übertragung von Bild und
Ton zu
gewährleisten.

Die Übertragungsstrecken und eingesetzten Komponenten
müssen für die tatsächlichen Leitungslängen,
erforderlichen
Datenraten und Anforderungen der digitalen Tafel
geeignet
sein.

Die Signalübertragung ist bei der Inbetriebnahme mit
geeigneten Quellgeräten über HDMI und USB-C
vollständig zu
prüfen.

Komplett liefern, montieren, anschließen und
betriebsfertig
herstellen.
Menge: 1,000 psch

**03.45.41.9 Audioanbindung Medienanschlussfeld an Beschallungsanlage**
Audioanbindung Medienanschlussfeld an
Beschallungsanlage

Audioanbindung zwischen dem Medienanschluss- und
Bedienfeld im Bereich der digitalen Tafel und der
zentralen
Beschallungsanlage im Netzwerkschrank des
Kellergeschosses.

Einschließlich aller erforderlichen:

geschirmten Audioleitungen,
Anschlussmodule,
Signalwandler,
Symmetrier- bzw. Übertragerkomponenten,
Adapter,
Steckverbinder,
Pegelanpassungen,
ggf. erforderlichen aktiven
Signalübertragungskomponenten.

Aufgrund der Entfernung zwischen Mensa und zentraler
Technik ist eine störungsarme und für die tatsächliche
Leitungslänge geeignete Signalübertragung vorzusehen.

Brumm- und Störgeräusche sowie Einstreuungen durch
parallel
betriebene Elektro- und IT-Anlagen sind zu vermeiden.

Die Audioeinspeisung eines am Medienanschlussfeld
angeschlossenen Endgerätes muss über die fest
installierte
Beschallungsanlage möglich sein.

Sämtliche für eine funktionsfähige Signalübertragung
erforderlichen Komponenten sind Bestandteil dieser
Position.

Komplett liefern, montieren, anschließen und prüfen.
Menge: 1,000 psch

**03.45.41.10 Parametrierung und akustische Einmessung**
Parametrierung und akustische Einmessung

Vollständige Inbetriebnahme, Parametrierung,
Funktionsprüfung
und akustische Grundeinstellung der Beschallungs- und
Medienanlage.

Einschließlich:

Prüfung sämtlicher Lautsprecherleitungen,
Prüfung der Lautsprecheranschlüsse und Polarität,
Einstellung der 100-V-Leistungsabgriffe,
Einstellung der Verstärker- und Eingangspegel,
Klang-/DSP-Grundeinstellung,
Einstellung und Begrenzung der maximal durch den Nutzer
wählbaren Anlagenlautstärke,
Pegelabgleich zwischen Medien-, Bluetooth- und
Mikrofoneingängen,
Einrichtung und Funktionsprüfung der
Bluetooth-Audioübertragung,
Prüfung der Bluetooth-Funkversorgung im vorgesehenen
Nutzungsbereich der Mensa,
Programmierung und Prüfung beider Funkmikrofone,
Prüfung der Funkabdeckung im gesamten Mensabereich,
Einrichtung der Mikrofon-Prioritäts-/Ducking-Funktion,
Einstellung des Absenkpegels bei Mikrofonbetrieb,
Einstellung des Ansprech- und Rückstellverhaltens der
Ducking-Funktion,
Prüfung des Medienanschluss- und Bedienfeldes,
Prüfung der HDMI-Bild- und Tonübertragung,
Prüfung der USB-C-Bild- und Tonübertragung,
Prüfung des analogen Audioeingangs am
Medienanschlussfeld,
Prüfung der Audioübertragung zur Beschallungsanlage,
Prüfung des Zusammenspiels von Medienwiedergabe und
Funkmikrofonanlage,
vollständige Funktionsprüfung des Gesamtsystems.

Die Anlage ist so einzustellen, dass eine möglichst
gleichmäßige und gut verständliche Sprachwiedergabe
sowie
eine für schulische Veranstaltungen angemessene
Musikwiedergabe erreicht wird.

Bei der Abnahme ist insbesondere folgender Betriebsfall
nachzuweisen:

Wiedergabe einer Musik- bzw. Medienquelle über die
Beschallungsanlage bei gleichzeitigem Einsatz eines
Funkmikrofons. Das Programmsignal muss bei
Sprachübertragung entsprechend der eingestellten
Prioritätsfunktion automatisch abgesenkt und
anschließend
wieder auf den voreingestellten Wiedergabepegel
angehoben
werden.

Die Bedienung der Gesamtlautstärke am Wandbedienfeld
sowie
die festgelegte Begrenzung des maximalen Ausgangspegels
sind ebenfalls nachzuweisen.

Komplett durchführen und dokumentieren.
Menge: 1,000 psch

**03.45.41.11 Dokumentation und Einweisung**
Dokumentation und Einweisung

Erstellung und Übergabe einer vollständigen
Anlagendokumentation in digitaler Form.

Mindestens bestehend aus:

Hersteller- und Typenangaben aller eingebauten
Komponenten,
technischen Datenblättern,
Bedienungsanleitungen,
Anschluss- und Stromlaufplan der Beschallungsanlage,
Dokumentation der Anschlussbelegung des
Medienanschlussfeldes,
Kennzeichnung bzw. Dokumentation der verwendeten
Funkfrequenzen,
Dokumentation der wesentlichen
Verstärker-/DSP-Einstellungen,
Dokumentation der eingestellten maximalen
Anlagenlautstärke,
Revisionsunterlagen entsprechend dem tatsächlich
ausgeführten Zustand.

Einweisung des vom Auftraggeber benannten
Bedienpersonals
insbesondere in:

Ein- und Ausschalten bzw. bestimmungsgemäßen Betrieb
der Anlage,
Lautstärkeregelung über das Wandbedienfeld,
Verwendung der Funkmikrofone,
Laden der Funkmikrofone,
Anschluss externer Audio- und Medienquellen,
Verwendung von HDMI und USB-C,
Herstellen einer Bluetooth-Verbindung mit Smartphone
bzw.
Tablet,
Trennen und Wechseln einer Bluetooth-Verbindung,
Löschen bzw. Zurücksetzen vorhandener
Bluetooth-Kopplungen,
grundlegende Fehlererkennung.

Die erforderlichen Bedienvorgänge sind zusätzlich in
einer
kurzen und für das Schulpersonal verständlichen
Kurzanleitung
zusammenzufassen.

Dauer der Einweisung ca. 1 Stunde.
Menge: 1,000 psch

##### Abschnitt 03.45.71 Übertragungsnetze

**03.45.71.1 Netzwerkstandschrank 19 Zoll**
Mit Profilrahmenkonstruktion aus gekanteten
Hohlprofilen mit
Lochungen im DIN-Maßraster von 25 mm.
Im Rahmenprofil integrierte Systemlochung ermöglicht
einfaches Einhängen und Sichern der Ausbauelemente nach
dem Prinzip der Plug-and-play-Technik. Alle
Profilkanten sind
abgerundet. Die vertikalen Rahmenprofile besitzen
jeweils zwei
in der Tiefe versetzt angeordnete Montageebenen,
welche sich
einzeln zur flexiblen Befestigung der Ausbaukomponenten
heranziehen lassen bzw. gemeinsam als Basis eines
doppelwandigen Ausbaus genutzt werden können, der
hierbei
gebildete Innenraum lässt sich z. B. zu Dämmungs- oder
Klimatisierungszwecken nutzen. Die horizontalen
gekanteten
Profile sind oberhalb der Dichtung mit einer
zusätzlichen
Schutzrinne versehen. Die Anreihung der Schränke ist
unbegrenzt möglich: seitlich, nach vorne und hinten,
obereinander sowie über Eck. Sichttür bestehen aus
Alumimium-Rahmenprofil und 3 mm
Einscheibensicherheitsglas
(ESG).
Im Rahmenprofil integriert sind die Scharniere und ein
umlaufender, offener Kabelkanal.
Türöffnungswinkel bei Einzelaufstellung und Anreihung
min.
180°. Inkl. Designgriff für Profilhalbzylinder (30/10)
mm.
Rücktür aus 3 mm Stahlblech, mit geschäumter Dichtung,
mit
herausnehmbaren Vierkantrohrrahmen mit Lochung im
DIN-Maßraster von 25 mm, Stangenverschluss vierfach
verriegelt, Drehgriff mit Sicherheitsschließung 3524 E.
Scharniere mit unverlierbaren Scharnierstiften,
Türschlag
wechselbar ohne Ausbau der Verschluß-Stangen,
Türöffnungswinkel 130°. Zwei SystemChassis in der
Schranktiefe, in die innere Montageebene eingehangen
und mit
je einer Schraube gesichert. Dachblech abnehmbar, mit
aufgeschäumter Dichtung, mit 4 Befestigungsschrauben
montiert.
3fach geteiltes Bodenblech inkl. Schiebeblech zur
Kabeleinführung. Die Anordnung der Einzelbleche ist
frei
wählbar. Zusätzlich sind die Einzelmodule gegen bereits
vorbestückte Lüftermodule oder Module mit
Bürstenleisten zur
Kabeleinführung. Alle verschraubten Beplankungsteile
mit
automatischem Potentialausgleich und vorbereitet zur
Befestigung von Erdungsbändern.

Material: Stahlblech
Abmessungen
B 800, H 2000, T 800 mm

Hersteller: '.........'
Typ: '.........'

In folgender zusätzlicher Ausstattung:
- Potentialausgleichsset
- 1 Stck. Kabel-Binderleister
- 8 Stck. Rangierbügel

Liefern und betriebsfertig mit folgenden Bauteilen
montieren.
Menge: 1,000 St

**03.45.71.2 Steckdosenleiste 6-fach mit Überspannungsfilter**
Steckdosenleiste 6-fach mit Überspannungsfilter und
Endstörfilter in 19"-Ausführung, in vorhandenen
19"-EDV-Schrank einbauen.

Hersteller: '.........'
Typ: '.........'

Lieferung und betriebsfertig montieren.
Menge: 2,000 St

**03.45.71.3 Lüftereinheit für Dacheinbau**
Lüftereinheit für Dacheinbau zur optimalen Wärmeabfuhr
im
Schrank.

Bestehend aus 4x AC-Lüfter mit analogem Thermostat
Komplett verdrahtet.

Betriebsspannung: 230 V
Anschlusskabel mit Schutzkontaktstecker
37 dB(A) leise
RAL 7035 (lichtgrau)

Hersteller: '.........'
Typ: '.........'

Liefern und betriebsfertig als Wandmontage montieren.
Menge: 1,000 St

**03.45.71.4 19" Modulträger 24 Port, 1HE mit Keystone-Datenmodule**
19" Modulträger 1HE als Verteilfeld, 24 Port bestückt
mit
Keystone-Datenmodulen Cat. 6a

Zur Aufnahme von bis zu 24 RJ45-Modulen im
Keystone-Format inkl. Kabelmanagement Zugentlastung
mittels
Kabelbinder.

Modulträger
Hersteller: '.........'
Typ: '.........'

Merkmale und Ausführung
Anzahl Module: 24
Bedruckt mit Ziffern 1 bis 24
Erdungsboldzen M6
Kontakte unten
Farbe lichtgrau
Inkl. Befestigungssatz, Erdungskabel, Kabelbinder und
Beschriftungsstreifen in Plastikhalterung.

Inkl. 24 Stk. RJ45-Modul Cat. 6a im Keystone-Format

Datenmodule
Hersteller: '.........'
Typ: '.........'

Liefern und betriebsfertig montieren.
Menge: 2,000 St

**03.45.71.5 UAE Cat.6a E-8/8 mit Abdeckung und Beschriftung**
UAE Netzwerkanschlussdose Cat. 6a mit Keystone Jack
Modulen mit Staubschutzkappen,UP-Ausführung, einschl.
Schalterdose in vorhandene Beton-Einlegedose montieren.

UAE Cat. 6a E-8/8 mit Abdeckung und Beschriftung.

Hersteller: '.........'
Typ: '.........'

Liefern und betriebsfertig, einschl. Klemmarbeiten
montieren.
Menge: 24,000 St

**03.45.71.6 Prüfung der Übertragungsstrecke zwischen den Netzwerkanschlussdosen**
Messung Kupferkabel CL (Channel Link) -
Übertragungsstrecke, DIN EN 50173, Link Klasse E,
Darstellung der Messung als Tabelle und als Grafik,
Dokumentation vorab digital zur Prüfung und nach
Freigabe auf
Datenträger, im PDF-Format, als Standard-Report, in
einfacher
Ausfertigung.
Menge: 48,000 St

**03.45.71.7 19"-LWL-Patchpanel 12 Faserpaare, vollbestückt**
LWL Patchfeld 19", 1 HE, ausziehbar, vorkonfektioniert
für 12
Faserpaare, einschl. Spleißkassette und Spleißhalter.

Bestehend aus:
staubdichtes Grundgehäuse 1HE, ausziehbar
Gehäuse mit Teleskopauszug
Blindabdeckungen für nicht benutzte Kabeleinführungen
und
Frontplattenbohrungen
Zugentlastung und Kabelabfangung mittels PG-
Verschraubung
1 bzw. 2 Spleißkassetten inkl. Abdeckung und
Spleißschutzhalter
Einsatz von Krimpspleißschutz
Aderpigtails mit Länge 2,5 m; Primärcoating nach
DIN-Farbcode eingefärbt; Fasern abgesetzt und
farbcodiert
in der Spleißkassette angelegt
Einbaukupplungen vormontiert inkl. Staubschutzkappe
Aderklipse zur sauberen Führung der Fasern vorgesehen

Kupplungs-/Steckertyp: LC
Faser: 9/125µm OS2 Singlemode

Hersteller: '.........'
Typ: '.........'

Liefern und betriebsfertig mit Befestigungsmaterial in
19"
Schrank einbauen.
Menge: 2,000 St

**03.45.71.8 Singlemode Fusionsspleiß**
Singlemode Fusionsspleiß

Thermischer Spleiß einer Singlemodefaser inkl. Montage
des
Spleißschutzes und einlegen in die Kassette.

Spleißdämpfung max. 0,1 dB
Menge: 24,000 St

**03.45.71.9 Messung einer LWL-Faser Singlemode 9/125**
Messung einer LWL-Faser Singlemode 9/125

Es ist eine beidseitige Messung für jede Faser zur
Ermittlung
der Gesamtdämpfung der Strecke durchzuführen. Sofern
das
Messgerät die Streckendämpfung nicht automatisch
ermitteln
kann, ist Cursor 1 vor die aufsteigende Flanke des
ersten
Ereignisses nach der Vorlauffaser (i.d.R. Patchfeld 1)
und
Cursor 2 hinter das letzte Ereignis (i.d.R. Patchfeld
2, in die
abfallende Flanke zur Nachlauffaser) zu setzen. Der so
ermittelte Dämpfungswert muss im Messprotokoll
ersichtlich
sein. Die Messung ist mit 2 Wellenlängen (Singlemode:
1310
nm u. 1550 nm, Multimode: 850 nm und 1300 nm)
durchzuführen.

Falls die Streckenlänge nicht bereits aus der oben
beschriebenen Messung ersichtlich ist, ist zusätzlich
eine
einseitige Messung an einer Faser pro Kabel zur
Ermittlung der
Länge der Strecke durchzuführen. Sofern das Messgerät
die
Streckenlänge nicht automatisch ermitteln kann, sind
die beiden
Cursor an der ansteigenden Flanke der beiden
Kabelenden zu
setzen. Für Aufmasszwecke ist von der Kabellänge die
doppelte
Pigtail-Länge abzuziehen. Die Messung ist bei 1310 nm
für
Singlemodefasern und bei 1300 nm für Multimodefasern
durchzuführen.

Es ist eine Vor- und Nachlauffaser, Länge mindestens
150m für
Singlemodefasern bzw. 100m für Multimodefasern, zu
verwenden.

Pulsbreite und Messdauer müssen in einem angemessenen
Verhältnis zur Länge der Messstrecke stehen,
Abweichungen
von den automatisch ermittelten Werten des Messgeräts
sind
zu begründen.

Das Messprotokoll muss mindestens folgende Angaben
enthalten:

Gerätetyp u. Software-Version des verwendeten OTDR,
Seriennummer, Kalibrierungsdatum
Standortbezeichnung (Anfang u. Ende), Kabel- (falls
mehr
als eines in der Verteilkassette) u. Fasernummer
Messrichtung
Pulsbreite
Wellenlänge
Eingestellter Brechungsindex für jede Wellenlänge (aus
Datenblatt des Herstellers)
Messdauer / Impulszahl bzw. Anzahl der Mittelungen
Streckendämpfung
Länge (1 Faser pro Kabel, s.o.)
Ereignisdämpfung (z.B. Steckverbinder, Spleiß)
Rückflussdämpfung
Gerätespezifische Totzonen (Reflektion u. Dämpfung)
Reflektion und Dämpfung der Verbindung Messgerät
Vorlauffaser (Frontstecker des Messgeräts)
Rückstreuungskoeffizient (eingestellte
Rückstreudämpfung)
für jede Wellenlänge. Typische Werte: Multimode 850nm:
66dB, 1300nm: 72dB; Singlemode 1310nm: 79dB, 1550nm:
81dB
Länge der Vor- und Nachlauffaser in Meter
Prüfer, Datum, Uhrzeit

Das Messprotokoll ist dem Auftraggeber in digitaler
Form
wie folgt zu übergeben:

im Format PDF mit Kurve, gesetzten Cursor, Ereignissen
und Mikroskop-Bild und
im Format Fluke Linkware oder Bellcore (SOR)

Werden auf einer Faser Ereignisse festgestellt, die
nicht durch
Steckerübergänge oder ähnlichem hervorgerufen sein
können,
ist die Fachabteilung zu unterrichten.
Menge: 12,000 St

**03.45.71.10 Vorbereitung eines LWL Kabels, LWL-Universalleitung**
Vorbereitung eines LWL-Kabels, LWL-Universalleitung
in Datenschrank verlegen und in Spleißbox einführen,
abmanteln und reinigen.

Fasern zum Spleißen vorbereiten.
Menge: 2,000 St

### Titel 90 Wartungsvertrag

*Hinweis*
Wartung und Inspektion der elektrotechnischen Anlagen
während der Gewährleistungszeit

Der Bauherr bzw. Betreiber (Gebäudemanagement)
beabsichtigt, die Wartung und Inspektion der
elektrotechnischen
Anlagen in einem separaten Vertrag zu beauftragen. Die
Positionen aus dem Titel "Wartungsvertrag" dienen
zunächst
der Einheitspreisabfrage.

Die Wartungssumme ist zuschlagsrelevant und geht in die
Wertungssumme ein. Die Entscheidung über eine
Beauftragung
der Wartungsleistungen wird durch den Bauherrn bzw.
Betreiber
getroffen und dem Auftragnehmer gesondert mitgeteilt.

Anzubieten ist die fachgerechte Wartung, Inspektion und
Prüfung der im Rahmen dieses Leistungsverzeichnisses
errichteten elektrotechnischen Anlagen während der
Gewährleistungszeit.

Es ist pro Jahr zu kalkulieren:

1 x jährliche Wartung, Inspektion und Funktionsprüfung
der
elektrotechnischen Anlagen

Die Arbeiten sind durch entsprechend qualifizierte
Elektrofachkräfte auszuführen.

Die Wartungstermine sind rechtzeitig mit dem Betreiber
abzustimmen.

In die Position einzukalkulieren sind sämtliche für die
Durchführung erforderlichen Leistungen einschließlich
An- und
Abfahrt, Arbeitszeit, Prüf- und Messgeräte, Klein- und
Hilfsmittel, Dokumentation sowie sämtliche anfallenden
Nebenkosten.

Die Leistungen umfassen insbesondere, soweit für die
vorhandenen Anlagen und Betriebsmittel zutreffend:

Sichtprüfung der elektrischen Anlagen und
Betriebsmittel auf
ordnungsgemäßen Zustand,
Kontrolle der Niederspannungsverteilungen
einschließlich
Gehäuse, Abdeckungen, Beschriftungen und
Kennzeichnungen,
Sicht- und Funktionsprüfung der Schalt-, Schutz-,
Steuer-
und Meldeeinrichtungen,
Kontrolle von Anschluss- und Klemmstellen auf
erkennbare
thermische oder mechanische Auffälligkeiten,
Kontrolle der Schutzleiter- und
Potentialausgleichsverbindungen,
Funktionsprüfung vorhandener
Fehlerstrom-Schutzeinrichtungen (RCD) entsprechend den
Herstellerangaben und einschlägigen Vorgaben,
Funktionsprüfung von Schalt-, Steuer- und
Zeitfunktionen,
Funktionsprüfung der installierten
Beleuchtungssteuerungen
einschließlich vorhandener DALI-Komponenten, Präsenz-
und Bewegungsmelder,
Kontrolle der elektrischen Installationsgeräte auf
Beschädigungen und ordnungsgemäßen Zustand,
Sichtprüfung der Kabel- und Leitungsanlagen sowie der
zugänglichen Kabeltragsysteme,
Kontrolle der zugänglichen brandschutztechnischen
Abschottungen von Kabel- und Leitungsdurchführungen auf
äußerlich erkennbare Beschädigungen oder Veränderungen,
Durchführung der im Rahmen der Wartung erforderlichen
Funktionsprüfungen und Messungen,
Dokumentation der durchgeführten Arbeiten, Prüfungen
und
festgestellten Messwerte,
Dokumentation festgestellter Mängel und Auffälligkeiten
einschließlich erforderlicher Handlungsempfehlungen.

Die Arbeiten sind unter Beachtung der einschlägigen
gesetzlichen und technischen Bestimmungen,
insbesondere der
für den Betrieb elektrischer Anlagen einschlägigen
DIN-VDE-Bestimmungen, der Unfallverhütungsvorschriften
sowie der Wartungs- und Prüfvorgaben der jeweiligen
Hersteller
durchzuführen.

Erforderliche Reparaturen, Ersatzteile und der
Austausch
defekter Betriebsmittel sind nicht Bestandteil dieser
Position,
soweit die Ursache nicht im Rahmen der Mängelhaftung
vom
Auftragnehmer zu vertreten ist. Erforderliche
Leistungen sind
vor Ausführung mit dem Betreiber abzustimmen.

Die Wartungs- und Prüfergebnisse sind nach jedem
Wartungstermin in einem Wartungsprotokoll zu
dokumentieren
und dem Betreiber digital zu übergeben.

Die Wartung ist zwingend anzubieten.

**90.1 Elektroinstallation Gewährleistung 1. und 2. Jahr**
Gewährleistung 1. und 2. Jahr mit Wartung aller
relevanten
Anlagen wie beschrieben.

Innerhalb der 2-jährigen Gewährleistung.
Menge: 1,000 psch

**90.2 Elektroinstallation Ausdehnung Gewährleistung 3. und 4. Jahr**
Gewährleistung 3. und 4. Jahr mit Wartung aller
relevanten
Anlagen wie beschrieben.
Menge: 1,000 psch

*Hinweis*
Der Bauherr bzw. der Betreiber (Gebäudemanagement)
beabsichtigt die Wartung in einem separaten Vertrag zu
beauftragen. Die Positionen aus dem Titel
Wartungsvertrag
dienen lediglich der Einheitspreisabfrage.

Die Wartungssumme ist zuschlagsrelevant und geht in die
Wertungssumme mit ein. Die Entscheidung über eine
eventuelle Beauftragung wird durch den Betreiber
getroffen und
den Auftragnehmer mitgeteilt.

Instandhaltungsvertrag für vorgenannte
Sicherheitsbeleauchtungsanlage während der
Gewährleistung:

 Es sind pro Jahr zu kalkulieren:
 - 2 x jährliche Instandhaltung

Die Prüfung hat durch eine zertifizierte Fachkraft zu
erfolgen.

Mit dem Betreiber ist der Wartungstermin abzustimmen.
inkl. Fahrtkosten, Dokumentation und aller  anfallenden
Nebenkosten.

Umfang der Arbeiten gemäß
- Vorgaben der DIN VDE 0108-100
- komplette Funktionsprobe des Sicherheitslichtgerätes
- Überprüfung der Ladewerte gegebenenfalls Korrektur
der
Ladewerte
- Überprüfung der korrekten Umschaltung von Netz- auf
Notbetrieb
- Kontrolle der Dauer- und Bereitschaftslichtwerte
- Überprüfung der Kontroll- und Meldelampen
- Überprüfung der Wandler- und Wechselrichter
- Betriebsdauertest
- Zustandsprüfung der Batterie
- Überprüfung der Polverbindungen

Die Wartung ist zwingend anzubieten.

**90.3 Sicherheitsbeleuchtungsanlagen Gewährleistung 1. und 2. Jahr**
Gewährleistung 1. und 2. Jahr mit Wartung aller
relevanten
Anlagen wie beschrieben.

Innerhalb der 2-jährigen Gewährleistung.
Menge: 1,000 psch

**90.4 Sicherheitsbeleuchtungsanlagen Ausdehnung Gewährleistung 3., 4. und 5. Jahr**
Gewährleistung 3. und 4. Jahr mit Wartung aller
relevanten
Anlagen wie beschrieben.
Menge: 1,000 psch

USt %: 19,00
